# Neubau CDK
Angebotsaufforderung (GAEB 90, DA83)
DV-Nummer: 16007
Währung: EUR
Auftraggeber: Universität zu Köln, Albertus-Magnus-Platz, 50923 Köln,

## VET 03: Raumlufttechnik
Datum: 12.01.26
EP-Anteile: Material; Lohn; Sonstiges

*Hinweis*
1. Allgemeine Angaben zur Baumaßnahme

1.1 Allgemeine Vorbemerkungen

Alle sich aus den Vorbemerkungen zum
Leistungsverzeichnis und aus den Besonderen
Vertragsbedingungen ergebenden Maßnahmen und damit in
Verbindung stehenden Aufwendungen sind vom AN in die
Angebotspreise einzukalkulieren.

In den Vorbemerkungen zum LV sind die Hinweise
hierarchisch für alle darunter gegliederten Untertitel,
Bereiche und Positionen gültig.
Verwendete Abkürzungen:

AG: Auftraggeber
AN: Auftragnehmer
BA: Bauabschnitt
BE: Baustelleneinrichtung
GF: Grundfläche
StEB: Stadtentwässerungsbetriebe Köln
UK: Unterkante
OK: Oberkante
STB: Stahlbeton
OKFB: Oberkante Fertigfußboden
OKRD: Oberkante Rohdecke
Mt: Monat
d: Tag
h: Stunde
St: Stück
m: Meter
m²: Quadratmeter

1.2 Angaben zur Baustelle

1.2.1 Allgemeine Baubeschreibung

Im Rahmen der Masterplanung strebt die Universität zu
Köln an, alle Institute der Mathematisch-
Naturwissenschaftlichen Fakultät räumlich auf einem
Campus zusammenzuführen, der im Osten von der
Bahnstraße, im Westen von der Universitätsstraße sowie
im Süden und Norden von Luxemburger und Zülpicher
Straße begrenzt wird. Die Institute des Departments für
Chemie und der Fachgruppe der Didaktiken der Mathematik
und der Naturwissenschaften sollen in das zu
errichtenden Gebäude zusammengeführt werden.
Im Zuge der Neuordnung der Hochschulgebäude wurde sich
für einen Neubau als Ersatz für die Institutsflächen
entschieden und wird nach Gesamtfertigstellung aus drei
miteinander verbundenen Gebäudeteilen (Ringen)
bestehen.
Der Institutsneubau wird zur Aufrechterhaltung des
laufenden Betriebs in zwei Bauabschnitten errichtet. Im
ersten Bauabschnitt wird Ring 1 und Ring 2 errichtet
und über einen Verbinder an den Bestand angeschlossen
(1. BA = aktuelles Bauvorhaben). Nach Fertigstellung
der beiden Ringe können die Institute den Bestandsbau
räumen und ihre neuen Räumlichkeiten beziehen. Danach
werden die beiden abzureißenden Bauteile des
Bestandsgebäudes (Fingerbauten) zurückgebaut und mit
dem 2. Bauabschnitt begonnen (nicht Bestandteil dieses
LVs). Dieser beinhaltet die Errichtung des dritten
Gebäudeteils (Ring 3), des Campusplatzes mit
Freitreppe, der darunter liegenden Umfahrt, Anlieferung
und Rampe. Ebenfalls wird die Außenraumgestaltung
gesamtheitlich fertiggestellt und Vorbereitungen zur
Sanierung des zu erhaltenen Bestandes getroffen.

1.2.2 Lage der Baustelle

Als innerstädtische Campusuniversität ist die
Hochschule eingebettet in ein dichtes städtebauliches
Umfeld. Das Grundstück bildet den südlichen Abschluss
des Campusareals. Zwischen dem Grüngürtel, der
Universitätsstraße und der Luxemburger Straße, ca. drei
Kilometer vom Stadtkern entfernt befindet sich das etwa
25.000qm große Grundstück für das zu errichtende
Universitätsgebäude.
Erschlossen wird das Grundstück über die Greinstraße,
welche aktuell sowohl von der Luxemburger-, als auch
von der Universitätsstraße zugänglich ist. In der
Bauzeit wird der westliche und mittige Abschnitt der
Greinstraße Bestandteil des Baufeldes. Es bleibt
lediglich der östliche Straßenteil, auch Zufahrt für
Nachbargrundstücke.
Adresse der Baustelle: Greinstraße 6, 50939 Köln
Bau-Zufahrten über:
nördliche BE = BE Erdbau und Baugrubenzufahrt über
Luxemburger Straße, Baustellenzufahrt (Baugrube
nördlich StEB-Kanal),
südliche BE über Universitätsstraße (Baugrube südlich
StEB-Kanal, alte Parkplatzfläche),

Bau-Ausfahrt über:
nördliche BE = BE Erdbau über Luxemburger Straße
südöstliche BE über Universitätsstraße
Baugrubenausfahrt über Enrique-Schmidt-Cuadra-Weg auf
Universitätsstraße
Siehe auch Anlagen Bauphasenpläne,
Bautelleneinrichtungsplan
Sämtliche Erschließungswege, Aufstellflächen etc., die
nicht durch den AG zur Verfügung gestellt worden sind,
sind durch den AN selbst herzustellen und nach
Abschluss der eigenen Arbeiten zurückzubauen.

1.2.3 Konstruktion

Gegenstand des aktuellen Bauvorhabens (Teil1) sind zwei
versetzt zu einander angeordnete und miteinander
verbundene Gebäudeteile, Ring 1 und Ring 2. Beide
Gebäudeteile werden bautechnisch und gestalterisch
gleichartig behandelt. Das Gebäude wird als
Stahlbetonskelettbau mit vorgehängter
Aluminiumkassettenfassade, Stahlbetondecken auf
Stahlbetonunterzügen, Stahlbetonstützen und
aussteifenden Stahlbetonwänden und -kernen erstellt.
Das oberirdische Sockelgeschoss erhält eine
Stahlbetonfertigteil- Vorhangfassade. Das Erdgeschoss
erhält umlaufend eine geschosshohe
Pfosten-Riegelfassade. Die darüberliegenden 3
Obergeschosse bilden mit ihrer gleichartigen
Aluminiumblech-Vorhangfassade eine formale Einheit.
Beide Ringe nehmen verteilt über alle Geschosse Labore,
Seminarräume und Büroräume auf. Auf dem Dach befindet
sich ein Technikgeschoss als zurückversetztes
Staffelgeschoss. Dieses wird als thermische Hülle in
Form einer Stahlkassetten-Leichtbaukonstruktion
ausgeführt und nimmt im Wesentlichen die Lüftungsgeräte
und Installation auf.
Der Ring 1 besteht aus einem Baukörper von ca. 70 m x
65 m mit einem Innenhof, entlang der Luxemburger Str..
Dieser wird im Norden über einen eingeschossigen
Verbindungsbau im EG an das bestehende Hörsaalgebäude
angeschlossen.
Der Gebäudeteil Ring 2 in den Gesamtabmessungen von ca.
65 x 50m ist zum Ring 1 südwestlich versetzt
angeordnet. Der Ring 2 und beinhaltet zwei Hauptfoyers
(östlich zur Greinstr. sowie nach Norden zum neuen
Campusplatz und erhält ein zentrales überdachtes
Atrium.
An der Nordwestecke Ring 2 wird nach Fertigstellung der
Ringe 1 und 2 sowie Rückbau der Bestands-Fingerbauten
ein weiterer Ring 3 in vergleichbarer Dimension
anschließen. Die Anschlussbereiche an den späteren Ring
3 werden entsprechend vorbereitet und temporär
verschlossen und mit einer Interimsfassadenbekleidung
versehen.

1.2.4 Bodenverhältnisse / Gründung

Beide Gebäudeteile sind teilunterkellert. In der
Gründungstiefe des eingerückten Mediengeschosses steht
ausreichend tragfähiger Boden an. Maßnahmen zur
Baugrundverbesserung sind neben einer Nachverdichtung
der Sohle laut Bodengutachten der Einbau von
Bodenersatzpolstern. In nicht unterkellerten Bereichen
des Sockelgeschosses wird auf Bodenplatten, Streifen-
und Einzelfundamenten gegründet. Die höherliegenden
Gründungshorizonte werden mit Verfüllmaterial
aufgebaut. Die Abdichtung des Kellergeschosses erfolgt
durch die Ausbildung einer WU-Konstruktion. Alle
erdberührten Außenwände erhalten zusätzlich eine
bituminöse Abdichtung als Dickbeschichtung gegen nicht
drückendes Wasser. Die höher liegenden, nicht
unterkellerten Bodenplatten erhalten eine oberseitige
bituminöse Bahnenabdichtung.
Der Bemessungsgrundwasserstand ist mit 42m üNN
angegeben und liegt damit ca. 3.00 m unterhalb der
Gründungssohle. In diesem Bereich sind vor allem
tragfähige Kiese und Sande anzutreffen. Höher gelegene
Erdschichten sind teils recht inhomogen und
größtenteils durch Auffüllungen charakterisiert.
Unterhalb der künstlich angefüllten Böden stehen im
Baufeld große Mächtigkeiten an Kiesen und Sanden an.

1.2.5 Gebäude - Längen und Höhenbezüge

Alle Maßangaben sind ca.-Werte.
Allgemein
OK Gelände: +50,72 üNHN
UK Untergeschoss: 45,24 üNHN
UK Sockelgeschoss: 50,34 üNHN
OK FB-EG: 55,24 üNHN (+4,52 uGel) -> Projektnull: 0,00m
OK Attika: 74,24 üNHN
OK Traufe Technikaufbau: 77,69 üNHN
Geschosshohen: 4,48m
OK Gelände Straße: 51,70 üNHN
OK Rampenfuß Nord: 50,76 üNHN
GF 1.BA: 10.552 m2
Längenausdehnung:
Ring01: 70x65m, Ring02: 65x50m

1.2.6 Nachweise

Für alle zum Einbau im Bauvorhaben vorgesehenen
Materialien z.B. Boden, RC-Baustoffe ist grundsätzlich
die Umweltverträglichkeit nachzuweisen. Dazu ist eine
aktuelle chemische Analytik geltenden Vorschriften
vorzulegen, die von einem akkreditierten Labor erstellt
wurde.

*Hinweis*
2. Allgemeine Angaben zur Bauabwicklung

2.1 Baustelle und Vorleistungsprüfungen

Der AN hat eine Vorleistungsprüfung vorzunehmen und
sich vor Arbeitsausführung über die genaue Lage von
Hindernissen bzw. möglichen Kollisionen, wie Leitungen,
Kabel, Kanäle, Toleranzabweichungen und fehlenden
Vorleistungen von Vorgewer-ken u. dgl. zu informieren.
Notwendige Maßnahmen sind rechtzeitig vom AN zu
beantragen.

Baustellen- und endgültige Anschlüsse müssen
grundsätzlich zugänglich bleiben und geschützt werden.
Im Zweifel ist vom AN den AG ein Hinweis zu geben,
erforderli-chenfalls ist eine Festlegung zu treffen.

Die für die Baustelleneinrichtung zur Verfügung
stehenden Flächen sind den Bau-phasenplänen zu
entnehmen und dienen zur Orientierung.

2.2 Baustelleneinrichtung

Die Baustelleneinrichtung, die für die Erbringung der
vertraglich geschuldeten Leis-tung erforderlich ist,
ist in die Einheitspreise einzukalkulieren und wird
nicht in gesonderten Positionen vergütet. Hierzu zählen
insbesondere auch die Aufwendungen für die
nachstehenden Vorgaben aus dem Baulogistikhandbuch (mit
Ausnahme Pkt. Anmietung von Büro- und
Unterkunftscontainern).

Die Vorgaben und Rahmenbedingungen aus den der
Ausschreibung beiliegenden BE Phasenplänen sowie dem
Baulogistikhandbuch sind zu beachten. Die Leistung des
AN umfasst u.a. Folgendes:

- Container für Material, Magazin, aufzustellen auf den
durch die Baulogistik ausgewiesenen Flächen.

- Ver- und Entsorgung der Container mit allen Medien ab
den vom AG bereitgestellten Übergabepunkten.

- herrichten und räumen der Stellflächen für eigene
Container sowie für Lagerflächen durch Einbau und
Rückbau von Schottertragschichten. HINWEIS: für die
Container steht der Parkplatz der Universität zur
Verfügung, die Position der Container ist mit der
Baustellenlogistik abzustimmen

- einrichten, räumen, betreiben, vorhalten aller
benötigten Hebezeuge einschl. Mobilkränen,

- einrichten, räumen, betreiben, vorhalten aller
benötigten Geräte

- umsetzen der Baustelleneinrichtung entsprechend den
verschiedenen Bauphasen (Anlagen)

- aufbauen, vorhalten, abbauen von Gerüsten

- Vermessungsleistungen über die vom AG bereitgestellte
Absteckung der Gebäudehauptachsen und Höhenfestpunkte,
die Vermessungsleistungen sind zu doku-mentieren und
der Bauüberwachung des AG zur Prüfung zur Verfügung zu
stellen.

- mit den Preisen ist die laufende Reinigung der
Transportwege für die Baufahrzeuge abgegolten, soweit
die Verschmutzung durch Arbeiten des Auftragnehmers
verursacht wurden.

2.3 Baustelleneinrichtungsplan

Vor Beginn der Arbeiten ist vom AN ein
Baustelleneinrichtungsplan (BE-Plan) zu erstellen für
seine eigene Baustelleneinrichtung. Dieser ist mit dem
AN Baulogistik abzustimmen und der der
Objektüberwachung des AG zur Genehmigung vorzulegen.

Der BE-Plan ist anzufertigen mit allen relevanten
Angaben, welche Flächen auf dem Baufeld genutzt werden
wie Mobilkranstandorte (mit Kranhöhe und
Schwenkbe-reich), Flächen für Magazincontainer, für
Zwischenlagerung von Material, Abfallcontainer etc.;
(Mannschafts- und Bürocontainer sind beim Baulogistiker
anzumieten, sep. Pos.). Der BE-Plan ist mit dem
Baulogistiker und dem Rohbauer und Gerüstbauer auf der
Baustelle abzustimmen und zu koordinieren. Dies
betrifft ebenso die Erstellung und
Anpassung/Fortschreibung unter Berücksichtigung der
verschiedenen Leistungsabschnitte und des entsprechend
fortgeschriebenen Baulogistikphasenplans.

Grundlage für die zu erstellende
Baustelleneinrichtungsplanung sind die übergebenen bzw.
zum Leistungsbeginn fortgeschriebenen Bauphasenplänen
der Baulogistik.

Der BE-Plan ist 14 Kalendertage nach Auftragserteilung
einzureichen, fortgeschrie-bene BE-Pläne mit 14
Kalendertagen Vorlauf, zur Prüfung, Abstimmung und
Freigabe durch den AG, digital als Datei.

2.4 Baulogistik und Abfallmanagement

Mit Beginn der Rohbauarbeiten wird ein Baulogistiker
auf der Baustelle aktiv und wird neben dem Zutritts-,
Anlieferungs-, Parkraum- und Lageflächenmanagement
übernehmen. Die genauen Abläufe und Kostenverteilung
regelt das Baulogistikhandbuch.

Für die Versorgungslogistik des AN ist die Erschwernis
im Bereich des Entladebereichs der
Bauaufzüge/Bauteilöffnungen in den Etagen gemäß
Baulogistikhandbuch zu beachten.

Das zentrale Abfallmanagement durch die Baulogistik
übernommen. Die Einzelheiten der Schnittstellen
bezüglich Abfallentsorgung zwischen AN und der
Baulogistik sind dem Baulogistikhandbuch nebst Anlagen
zu entnehmen. Diesem Regime ist sich durch den AN
einzuordnen.

2.5 Anmietung von Büro- und Unterkunftscontainern

Bedingt durch die nur in begrenztem Umfang auf dem
Baufeld zur Verfügung stehenden Flächen hat der
Auftraggeber entschieden, dass Auftragnehmer keine
eigenen Baustellencontainer auf dem Baufeld aufstellen
dürfen. Einzige Ausnahme bildet die Aufstellung von
Magazin- bzw. Werkstattcontainern, welche auf durch die
Baulogistik zugewiesenen Flächen gestellt werden
dürfen. Der Auftragnehmer ist verpflichtet, benötigte
Baustellencontainer für Büros und Tagesunterkünfte
einschließlich zugehöriger sanitärer Anlagen für die
benötigte Dauer bei der Baulogistik anzumieten.
Detaillierte Modalitäten und Mietpreise siehe
Baulogistikhandbuch. Die Aufwendungen für die Anmietung
von Büro- und Unterkunftscontainern sind vom AN
einzukalkulieren.

2.6 Umlagen

Baustrom, Bauwasser, Toiletten und Sanitätsraum,
zentrales Abfallmanagement (gemäß Baulogistikhandbuch)
sowie Zugangskontrolle / Baustellenbewachung (Kameras)
werden bauseits zur Verfügung gestellt. Parkplätze
müssen bei Bedarf angemietet werden (gem.
Baulogistikhandbuch).

2.7 Bauüberwachung

Die Bauüberwachung des AG ist beauftragt, fortlaufend
die vom AN erbrachte Leis-tung auf Erfüllung der
vertraglich vereinbarten technischen und damit
verbundenen organisatorischen Anforderungen
(Güteprüfung / Leistungsfeststellung) zu prüfen. Der AN
hat anstehende Güteprüfungen oder
Leistungsfeststellungen rechtzeitig bei der
Bauüberwachung bzw. dem benanntem Fachplaner oder Labor
anzumelden / mit diesem abzustimmen, Nachweise wie
bauaufsichtliche Zulassungen sind rechtzeitig vor
Einbau einzureichen.

2.8 Baubesprechungen

Sofern nicht vom AG bzw. seiner Bauüberwachung anders
bestimmt, findet i.d.R. einmal wöchentlich eine
Baubesprechung mit den am Bau Beteiligten statt. Der AN
ist verbindlich verpflichtet, an den Baubesprechungen
mit einem ausreichend bevollmächtigten und
weisungsbefugten Mitarbeiter teilzunehmen.

2.9 Verbindliche Anwendung der Lean Construction

Methodik für die Planung des Bauablaufs unter
Mitwirkung des AN (10. BVB).
Die Mitwirkung bei der der LEAN-Taktplanung und die
Teilnahme an allen LEAN-Besprechungen gilt
verpflichtend ab Vertragsbeginn gemäß den besonderen
Vertragsbedingungen. Leanterminbesprechungen finden im
Zusammenhang mit den wöchentlichen Baubesprechungen
statt. Weitere Informationen sind den BVBs Lean und dem
Infoblatt Lean zu entnehmen.

2.10 Lärmschutz

Es dürfen nur Geräte eingesetzt werden, die den
neuesten technischen und gesetzlichen Vorschriften und
den Auflagen hinsichtlich zulässige Immissionswerte im
Stadtbereich genügen und in der Lage sind, die
gestellten Aufgaben zu erfüllen.
Ausnahmen, die technologisch bedingt sein müssen, sind
bei der unteren Immissionsschutzbehörde der
Stadtverwaltung Köln min. 1 Woche vorher anzuzeigen.

2.11 Arbeitsschutz

Vom AG ist ein SiGeKo bestellt. Der AN hat auf
Anforderung des SiGeKo eine Ge-fährdungsbeurteilung der
von ihm zu erbringenden Leistungen vor Beginn der
Arbei-ten einzureichen und einen Ersthelfer zu
benennen. Der AN hat seine auf der Bau-stelle tätigen
Mitarbeiter in der Baustellenordnung zu unterweisen und
dies zu do-kumentieren.

2.12 Fachbauleitung

Die Fachbauleitung gemäß Landesbauordnung übernimmt der
AN. Während der Arbeiten des AN auf der Baustelle muss
ständig eine fachlich qualifizierte, deutschsprechende
Aufsichtsperson des AN anwesend sein.

2.13 Materialtransport

Aufgrund des beengten innerstädtischen Baufeldes sind
die Möglichkeiten zur Lagerung von Material stark
begrenzt. Grundsätzlich ist der Materialfluss so zu
organisieren, dass geliefertes Material an den
Einbauort zu verbringen ist und unmittelbar zu verbauen
ist. Zwischenlagern von Material ist nur nach
Abstimmung mit der Baulogistik auf den ausgewiesenen
Lagerflächen zulässig.

Vom Baulogistiker werden 3 Bauaufzüge an den
Außenfassaden für den Materialtransport zur Verfügung
gestellt und betrieben. Das Material wird vom Bauaufzug
bis zur Geschossebene befördert. Die Übergabe erfolgt
an der massiven Fensterbrüstung. Für die weitere
Verbringung des Materials in den Geschossen ist der AN
selbst verantwortlich. Für die Übernahme an der
Fensterbrüstung H. ca. 1,10m an den Bauaufzügen Nord
und Süd muss zur Überwindung des Höhenversatzes ein
geeignetes Hebezeug durch den AN eingeplant werden. Der
Bauaufzug West hat keinen Höhenversatz.

2.14 Zugangs- und Zufahrtskontrolle

Mit Ausführungsbeginn AN Rohbau wird durch den
Baulogistiker eine Zugangskontrolle für das Baufeld
eingerichtet. Alle tätigen Gewerke sind dazu
verpflichtet, sich an die damit verbundenen Regeln /
Auflagen gem. Baulogistikhandbuch zu halten.

2.15 Rechnungslegung, Aufmaße

Die Rechnungslegung hat in Höhe des Wertes der
nachgewiesenen vertragsgemäßen Leistungen zu erfolgen.

Die Aufmaße sind positionsweise zu führen, der Zuwachs
je Rechnung ist separat auszuweisen. Den Aufmaßen sind
Aufmaßpläne beizufügen mit allen der Abrechnung
zugrundeliegenden Maßen sowie allen zur Prüfung
erforderlichen Nachweisen.

Auf Grundlage des Aufmaßes ist eine Mengenermittlung zu
erstellen. Die Sortierung gemäß LV ist zwingend
einzuhalten. Die Übergabe der Mengenermittlung hat
zusätzlich digital als GAEB-Datei zu erfolgen.

Eventuelle Nachtragsvereinbarungen sind in eigenen
Titeln zu führen, die Sortierung innerhalb des LV hat
zwingend in Abstimmung mit der Bauüberwachung des AG zu
erfolgen, um den Datenaustausch über die GAEB-Datei zu
gewährleisten.

Die Rechnungslegung hat kumulativ zu erfolgen, die
Aufmaße jedoch ausdrücklich nicht. Es sind der
jeweiligen Abschlagsrechnung nur die zugehörigen
Aufmaße, die mit dieser Rechnung erbrachten Leistungen
beizulegen, und nicht die Aufmaße für alle erbrachten
Leistungen.

Nachtragsangebote für geänderte, zusätzliche Leistungen
und/oder Mengenänderungen sind grundsätzlich mit
prüffähiger Kalkulation und Kalkulationsnachweisen
einzureichen.

2.16 Termin- und Kapazitätsplanung

Der AN hat einen Baufristenplan über seine vertraglich
geschuldeten Leistungen zu erstellen, anhand dessen die
Einhaltung der Vertragsfristen, der erforderlichen
Kapazitäten nachgewiesen und überwacht werden kann.

Bei der Kapazitätsplanung hat der AN zu beachten, dass
Bauteil 1 und Bauteil 2 zeitgleich errichtet werden.
Außerdem ist im Rahmen des Inbetriebnahme Prozesses ein
Probebetrieb geplant.

Die Vorlaufzeiten für die Erstellung und Prüfung der
W+M Pläne und Revisionsunter-lagen sind bei der
Arbeitsvorbereitung des AN zu berücksichtigen.

Als Grundlage für die Gemeinsame Terminplanung wurde
ein Gesamtbauablaufplan unter Anwendung der Lean
Construction-Methodik erstellt. Dieser wird gemeinsam
mit dem AN sowie den weiteren am Bau beteiligten
Gewerken und der Objektüberwachung fortgeschrieben und
ist dann verbindlich vom AN umzusetzen. Der AN hat an
der Terminplanerstellung- und wöchentlichen
Fortschreibung entspr. mitzuwirken. Die wöchentliche
Fortschreibung erfolgt mittels vom AG gestellten
digitalen Tool. (vgl. BVB).

Die Vorlaufzeiten für die Erstellung und Prüfung der
W+M Pläne und Revisionsunterlagen sind bei der
Arbeitsvorbereitung des AN zu berücksichtigen.

2.17 Bautagebuch

Der AN hat für die auf der Baustelle tätigen Zeiten ein
Bautagebuch zu führen, das wöchentlich der
Bauüberwachung des AG vorzulegen ist. Es ist digital zu
führen und auf den PPM-Server hochzuladen.

2.18 Dokumentation

Der AN hat eine vollständige Dokumentation über seine
erbrachten Leistungen anzufertigen. Soweit nicht
zusätzlich gesondert beschrieben bzw. in den Anlagen
aufgeführt müssen die abschließenden zur Fertigung
freigegebenen Werkstattzeichnungen, bauaufsichtliche
Zulassungen der eingebauten Bauprodukte, Datenblätter,
Pflegehinweise; Einweisungsprotokolle etc. in der
Dokumentation enthalten sein und werden nicht gesondert
vergütet. Die Dokumentation ist einfach in Papier in
Ordnern in einer mit dem AG abzustimmenden Gliederung
sowie digital und auf dem Projektserver einzureichen.
Für die Revisionsunterlagen ist eine Prüfzeit von 6
Wochen vor Abnahme einzukalkulieren.

2.19 Einweisungen

Vor der VOB-Abnahme sind Einweisungen des
Betreiberpersonals durch den AN vorzunehmen. Dazu ist
durch den AN eine vorgezogene Dokumentation zu
erstellen und dem AG rechtzeitig (mind. 4
Kalenderwochen) vor jedem Einweisungstermin zur
Verfügung zu stellen.

2.20 Projektserver

Für den Austausch von Ausführungsunterlagen wie Pläne,
Zeichnungen, Statik wird ein Projektserver eingerichtet
(digitaler Projektraum PPM gem. BVB). Die Nutzung ist
verbindlich vorgeschrieben, der AN muss den
Projektserver eigenverantwortlich und regelmäßig auf
aktuelle Unterlagen hin überprüfen.
Eigene Pläne und Dokumente des AN sind auf dem Server
nach der vorgegebenen Ablagestruktur und den
vorgegebenen Dateibezeichnungskonventionen abzulegen.

*Hinweis*
3. Anlagenbeschreibung
KG 430 - Lufttechnische Anlagen

Auf der Grundlage des vorliegenden Raumprogramms sind
gemäß den einschlägigen Richtlinien und Regelwerken
Lüftungsanlagen erforderlich.

Dabei wurden insbesondere auch die Hinweise zur Planung
und Ausführung von raumlufttechnischen Anlagen für
öffentliche Gebäude (RLT-Anlagenbau 2023)  AMEV
berücksichtigt. Für die Bemessung der Luftmengen für
die Toilettenanlagen und Nebenräume wurde die ASR
zugrunde gelegt.

KG 431 - Lüftungsanlagen

Entlüftung Drucklufterzeugung

Zur Abführung der Wärmelasten der Drucklufterzeugung
aus dem Technikraum wird an die Abluftventilatoren der
beiden redundanten Schraubenkompressoren je ein
Fortluftkanal angeschlossen und die Fortluft in die
Anlieferung gefördert.

Zur Abführung der Abwärme der Kältetrockner ist ein
Abluftventilator vorgesehen, der temperaturgesteuert
die Abluft aus dem Raum ebenfalls in die Anlieferung
fördert. Die Außenluft strömt aus der Anlieferung frei
in den Technikraum nach. Die Außen- und
Fortluftöffnungen erhalten in der Wand zur Anlieferung
Brandschutzklappen mit Federrücklaufmotor, die im
Brandfall über Rauchmelder schließen. In der
Außenluftansaugung und der Fortluftausbringung werden
Jalousieklappen angeordnet, die über einen
Raumtemperaturfühler angesteuert werden und verhindern,
dass der Raum unter 5° C auskühlt.

Entlüftung Kälteerzeugung

Zur Abführung der Wärmelasten der Kälteerzeugung aus
dem Technikraum ist ein Abluftventilator vorgesehen,
der die Abluft aus dem Raum über ein Wetterschutzgitter
in der Fassade im Bereich der Zufahrtsrampe ins Freie
fördert.

Die Außenluft strömt über ein Wetterschutzgitter in der
Fassade frei in den Technikraum nach. Die Außen- und
Fortluftöffnungen erhalten Jalousieklappen, die mit dem
Betrieb des Abluftventilators Auf/Zu geschaltet werden.
Zur Verhinderung der Schallübertragung sind
Schalldämpfer in den Außen- und Fortluftleitungen
angeordnet.
Der erforderliche Volumenstrom für die Notlüftung ist
nach EN 378-3 geplant.

Die Einschaltung der Anlage erfolgt bei Notlüftung
durch eine Detektion des Kältemittels oder von Hand
durch Schalter an den Zugängen zur Technikzentrale. Zur
Abführung der Abwärme aus dem technikraum ist der
Ventilator temperaturgesteuert.

Entlüftung Technikräume, Anlagen

Die innenliegenden Technikräume für Neutralisation,
Fernwärme und Trinkwasser im Bereich des Medienganges
werden gelüftet. Dazu ist ein Abluftventilator geplant,
der die Abluft aus dem Technikraum absaugt und über ein
Gitter in den Mediengang fördert. Die
Zuluftnachströmung erfolgt aus dem natürlich gelüfteten
Mediengang. In die Öffnungen zum Mediengang sind
Brandschutzklappen mit integriertem Rauchmelder und
Stellantriebe vorgesehen. Der Abluftvolumenstrom ist
für eine Luftrate von 5 m³/h und m² bemessen.

Lüftung Technikräume

Die innenliegenden Technikräume für ELT/EDV im Bereich
des Mediengangs werden gelüftet. Hierzu ist ein
Zuluftventilator geplant die die ZUluft aus dem
natürlich gelüfteten Mediengang ansaugt. Der
Abluftventilator fördert die Abluft in den Mediengang.
In die Öffnungen zum Mediengang sind Brandschutzklappen
Stellantriebe vorgesehen.

KG 432 - Teilklimaanlagen

Die lufttechnische Versorgung der Labore in den
unterschiedlichen Instituten wird auf mehrere
Lüftungsanlagen aufgeteilt. Nach Angaben des Nutzers
können alle Abluftströme zusammengeführt werden. Eine
Trennung der einzelnen Institute ist nicht vorgesehen.
Um ein verbessertes Teillastverhalten und eine erhöhte
Betriebssicherheit zu gewährleisten, werden die
Lüftungsanlagen auf jeweils zwei Geräte mit je 50 % der
Gesamtleistung aufgeteilt.

Der Betrieb der Anlagen kann auf unterschiedliche
Betriebszeiten angepasst werden. Eine hohe Flexibilität
ist somit gegeben.

Die Aufstellung der Lüftungsgeräte erfolgt in der
Technikzentrale auf dem Dach.

Die Außenluft wird über Wetterschutzgitter in der
Fassade angesaugt. Das Kanalsystem Außenluft und
Zuluft besteht aus verzinktem Stahlblech.
Die Fortluft wird über das Dach ins Freie geführt. Das
Kanalnetz Abluft Labore und Fortluft besteht aus
Kunststoff PPs.

Der Einsatz von Brandschutzklappen in Abluftanlagen mit
chemisch belasteter Abluft, z. B. aus Abzügen, ist mit
derzeit bekannten Verwendbarkeitsnachweisen für Brand
schutzklappen nicht abgedeckt. Daher wird die Abluft
aus den Abzügen gemeinsam mit der Raumabluft aus den
Laboren durch einzelne F-90-Schächte ohne Brand
schutzklappen in das Technikgeschoss auf dem Dach
geführt.

Beim Durchdringen von Wänden und Decken mit
Feuerwiderstandsdauer werden Brandschutzklappen
eingebaut. Brandschutzklappen in den Schachtwänden sind
mit einem Federrücklaufmotor ausgerüstet, der diese
Klappen im Rauchfall schließt. Die hierzu
erforderlichen Rauchmelder werden in den Zu- und
Abluftkanalstrang eingebaut. Luftkanäle, die
Brandabschnitte queren, erhalten eine L-90-Ummantelung.

Die einzelnen Labore und Nutzungsbereiche werden über
variable Volumenstromregler versorgt. Die Entlüftung
der Laboreinrichtungen und Laborabzüge erfolgt, je nach
Erfordernis, über variable und konstante
Volumenstromregler.

Nach den ermittelten Wärmelasten der einzelnen
Laboreinrichtungen sind Nachkühlungen in den einzelnen
Laboren erforderlich. Die Nachkühlung erfolgt über
Umluftkühlgeräte in den Laboren.

Bemessungsgrundlage der Luftvolumenströme für die
Labore 25 m³/h und m².

Die tatsächlich ermittelten Luftvolumenströme der
einzelnen Labore basieren auf die, aus der
Laborplanung, vorgegebenen Laboreinrichtungen.

Für die Labore ist eine Gleichzeitigkeit von 100 % für
alle Ablufteinrichtungen berücksichtigt. Zur
Energieeinsparung können die Lüftungsanlagen der Labore
außerhalb der Betriebszeiten mit reduzierten
Volumenströmen betrieben werden. Damit nach der DIN
1946-7 Raumlufttechnische Anlagen in Laboren eine
gerichtete Luftströmung aus der Umgebung in das Labor
sichergestellt werden kann, ist rechnerisch ein
Volumenstrom von 20 m³/h über jede Labortüre
vorgesehen. Die hierzu erforderliche Zuluft wird in die
Flure eingebracht.

Entgegen den vorliegenden Raumfeuchteangaben für
geplante Großgeräte wurde entschieden, auf eine
Befeuchtung der Raumluft zu verzichten. Dadurch können
sich in den Wintermonaten auch relative Raumfeuchten <
30 % in den Räumen ergeben.

Die Labore erhalten Teilklimaanlagen mit
Wärmerückgewinnungsanlagen im Kreislaufverbundsystem.
Durch eine adiabatische Kühlung der Abluft und
Übertragung auf die Zuluft wird diese so um ca. 6 K ab
gekühlt. Die erforderliche Nacherwärmung und Kühlung
erfolgt durch Wasser / Wasser-Wärmetauscher in das
Kreislaufverbundsystem.

Die Umwälzpumpen für das WRG-Kreislaufverbundsystem,
die Plattenwärmetauscher für die Heizung und Kühlung
einschließlich der erforderlichen Absperrungen, Sicher
heitseinrichtungen und der Regelung werden als
vorgefertigte Hydraulikmodule mit Gehäuse geplant.

Alle angeschlossenen Labore erhalten je Lüftungsanlage
eine Zulufttemperatur. Eine individuelle
Raumtemperaturregelung für jedes Labor ist nicht
vorgesehen. Die Raumtemperaturen werden sich jedoch in
den zulässigen Grenzwerten gemäß Raumbuch einstellen.
Zuluftgeräte mit zwei Filterstufen, Abluftgeräte mit
einer Filterstufe und den erforderlichen
Schalldämpfern.

Aus Gründen der Betriebssicherheit sind die Zu- und
Abluftgeräte der Labore auf zwei Geräte mit je einer
Leistung von 50 % aufgeteilt.

Chemiekalienlager

Die Abluftanlage versorgt die Chemikalienräume und
Nebenräume.

Foyer

Teilklimaanlage mit Wärmerückgewinnungsanlage als
Plattenwärmetauscher und zentraler Erwärmung / Kühlung
der Zuluft durch Wärmetauscher im Zuluftgerät.

Die Auslegung der Anlage erfolgt für eine max.
Personenbelegung von 500 Personen mit einer
Außenluftrate von 30 m³/h und Person.

Montage in Schächten
Für die Montage in vertikalen Schächten werden bauseits
keine Arbeitsflächen gestellt. Es ist damit zu rechnen,
dass seitens des Stahlbaus Winkel zur Lastaufnahme zur
Verfügung stehen auf denen durch den Auftragnehmer
geeignete Arbeitsflächen herzustellen sind. Diese vom
Auftragnehmer zu erbringenden Arbeitsflächen sind auch
zur Nutzung durch Fremdgewerke vorgesehen. Die
Arbeitsflächen sind unter Beachtung der allgemeinen
Sicherheitsvorschriften zu errichten und dauerhaft zu
erhalten.

*Hinweis*
4. Anlagenverzeichnis

Das Anlagenverzeichnis liegt dem hier vorliegenden
Leistungsverzeichnis als Anlage bei.

*Hinweis*
5. Bemusterung

Sichtbare Elemente (z.B. Luftauslässe) sind als
Originalbauteile 1:1 zu bemustern.Den
Auftraggeber:innen sind drei kostenneutrale Varianten
zur Auswahl zu präsentieren.

Technische Elemente (z.B. Brandschutzklappen,
Volumenstromregler, Dämmungen etc.) können auch als
Katalogbemusterung mit technischen Datenblättern
vorgelegt werden. Alle zu bemusternden Elemente sind
vom AN in einem Bemusterungsverzeichnis vor Beginn der
Arbeiten aufzuführen und mit der Objektüberwachung
abzustimmen.

Die Kosten der Bemusterungen sind in die Einheitspreise
einzukalkulieren.

*Hinweis*
6. Musterlabor

Im 3.Obergeschoss, Raum 3.169 ist ein Musterlabor zu
errichten. Hierzu ist eine vorgezogene Lieferung und
Montage aller Bauteile und Komponenten dieses
Musterlabors gegenüber den anderen Flächen
erforderlich, was bei der Kalkulation und der
Terminplanung zu berücksichtigen ist.

Das Musterlabor wird nicht betriebsfähig hergestellt
oder vorab in Betrieb genommen, es dient der
Illustration der verwendeten Materialen und Qualitäten
sowie der gewerkeübergreifenden Koordination der
Ausbauschnittstellen.

### Gewerk 1 Raumlufttechnik

#### Titel 1.01 Lüftungsgeräte

**1.01.10 Zuluftgerät Anlage L 001 Ring 1 Labore - mit WRG als Kreislaufverbundsystem, 50.000 m³/h**
*** Leitbeschreibung
Zuluftgerät Anlage L 001 Ring 1 Labore - mit WRG als
Kreislaufverbundsystem, 50.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  50.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

Zubehör: 1 Satz Ersatzfilter

max. mögliche Geräteabmessungen mit Grundrahmen:
L / B / H: 10.500 / 3.500 / 2.800 mm
Höhe Gerätegrundrahmen: min. 200 mm

max. Gewicht: 8.300 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand.

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulikmodul. Die Wärmetauscher der
Wärmerückgewinnung erfolgt in geteilter Ausführung.
Die Verrohrung erfolgt über das Gewerk Heizung /Kälte.
Das Schema zur erforderlichen hydraulische Anbindung
ist dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.20 Abluftgerät Anlage L 001 Ring 1 Labore - mit WRG als Kreislaufverbundsystem, 50.000 m³/h**
*** Leitbeschreibung
Abluftgerät Anlage L 001 Ring 1 Labore - mit WRG als
Kreislaufverbundsystem, 50.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Abluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- WartungskammerInnenleuchte
- Tropfenabscheider
- Ventilatoreinheit Innenleuchte
- Wartungskammer
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter
siehe nachfolgende Unterbeschreibung

KVS -System

Ventilatoreinheit, Direktantrieb Abluft
Ausführung gemäß Spezifikation
Ausführung:  2xFreirad
Effizienzklasse mind.  IE3
Spannung/Frequenz:  400/50 V/Hz
Schutzart / ISO-Klasse:  IP55
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

Zubehör: 1 Satz Ersatzfilter

max. mögliche Geräteabmessungen mit Grundrahmen:
L / B / H: 11.200 / 3.500 / 2.800 mm
Höhe Gerätegrundrahmen: min 200 mm

max. Gewicht: 8.900 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schema zur erforderlichen hydraulische Anbindung
ist dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.30 Hydraulikeinheit für RLT-Anlage L001 Ring 1**
Hydraulikeinheit für RLT-Anlage L001 Ring 1

zur Einspeisung von Themodynamischer-Energie zum
WRG-System und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkten
Komponenten. Der Elektro-Schaltschrank ist direkt an
der Hydraulikstation montiert. Das Tragegestell kann
direkt an die bauseitigen Gegebenheiten angepasst
werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  34,5 m³/h

2-Wege - Regelventil
Zur Ansteuerung des Wasserdurchflusses der KVS-
Wärmetauscher an den 2 Zu- und 2 Abluftgeräten.

Kälteeinspeisung
Hydraulische Schaltung: Umlenkschaltung
3-Wege - Regelventil
Ein proportionales 3-Wege
Volumenstrom:  26,1 m³/h
kvs-Wert:  90

Wärmeeinspeisung
Hydraulische Schaltung: Drosselschaltung
2-Wege - Regelventil
Volumenstrom:  14,2 m³/h
kvs-Wert:  90

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile sind Sicherheitseinrichtungen
welche es erlauben ohne Fremdenergie außer der
Druckenergie des Mediums einen eventuell auftretenden
Überdruck in geschlossenen Kreisläufen abzubauen. Der
Öffnungsdruck wird ab Werk geprüft und entspricht den
Druckbehälterrichtlinien PED 97/23/CE. Gehäuse in
Messing, Dichtung und Membrane in EPDM, Geeichte Feder
aus Stahl C100 galvanisch geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 471 kW / 60/40 °C

Wärmetauscher für Fremdenergie Kälte
Wasser / Glykol Wasser Plattenwärmeaustauscher aus
Edelstahl für die Kühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 183 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik bestehend aus:
Meldungen als potenzialfreie Kontakte,
Betrieb- und Störmeldung der Pumpen, Vereisungsschutz
aktiv, Wärneeinspeisung aktiv,  Kälteauskopplung aktiv,
Mindestsystemdruck
Sollwertvorgabe von extern als Normsignal 0-10V,
Hydraulikmodul.
Die technischen Datenblätter für das angebotene
Modul sind dem Angebot beizufügen.
Die Regelung ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 3.600 mm / 2.550 mm / 1.800 mm
Gewicht max.: 1250 kg

Grundrahmen: min. 110 mm

angeb. Fabrikat:

 '..........................................'
  ( vom Bieter einzutragen)

angeb. Typ:

 '..........................................'
  ( vom Bieter einzutragen)

und zwar
Menge: 1,000 St

**1.01.40 Zuluftgerät Anlage L 002 Ring 1 Labore - mit WRG als Kreislaufverbundsystem, 43.000 m³/h**
*** Leitbeschreibung
Zuluftgerät Anlage L 002 Ring 1 Labore - mit WRG als
Kreislaufverbundsystem, 43.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  60,0 dB(A)
2.Geräteausblas max:  64,0 dB(A)

Schallleistung neben dem Gerät
Neben dem Gerät max.  66,0 dB(A)

Auslegungsdaten:

Zuluftgerät Nennvolumenstrom:  43.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

Zubehör: 1 Satz Ersatzfilter

max. mögliche Geräteabmessungen mit Grundrahmen:
L / B / H: 10.000 / 2.900 / 2.800 mm
Höhe Gerätegrundrahmen: min 200 mm

max. Gewicht: 7.250 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.50 Abluftgerät Anlage L 002 Ring 1 Labore - mit WRG als Kreislaufverbundsystem, 43.000 m³/h**
*** Leitbeschreibung
Abluftgerät Anlage L 002 Ring 1 Labore - mit WRG als
Kreislaufverbundsystem, 43.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  73,0 dB(A)

Schallleistung neben dem Gerät
Neben dem Gerät max.  66 dB(A)

Auslegungsdaten:

Abluftgerät Nennvolumenstrom:  42.145 m/h
Druckverlust extern Abluft  800 Pa

Abluft

Abluftanschluss
Anschluss oben/Endsektion AB, eckig. Stutzen entkoppelt
mit Potenzialausgleichskabel 16mm²
Jalousieklappe AB, eckig innenliegend mit
Klappenantrieb Auf/Zu 24V.

Filtereinheit Abluft
Ausführung gemäß Spezifikation
Bauart:  Taschenfilter
Filterklasse:  ePM10/60%
Revisionstüre Türfeststellvorrichtung, Druckmessnippel,
Differenzdruckschalter, Zeigerthermometer 0-250Pa

Schalldämpfereinheit
Druckverlust max:  25 Pa
Mindestdämpfung bei 250 Hz:  25 dB
Kulissen:  ausziebar

Kontaktbefeuchter

KVS -System

Ventilator
Ventilatoreinheit, Direktantrieb Abluft
Ausführung gemäß Spezifikation
Ausführung:  2x Freirad
Effizienzklasse mind.  IE3
Spannung/Frequenz:  400/50 V/Hz
Schutzart / ISO-Klasse:  IP54
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

Zubehör: 1 Satz Ersatzfilter

max. mögliche Geräteabmessungen mit Grundrahmen:
L / B / H: 11.100 / 2.900 / 2.800 mm
Höhe Gerätegrundrahmen: min 200 mm

max. Gewicht: 7.800 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung
Drehriegeln und Griffen.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.60 Hydraulikeinheitl für RLT-Anlage L002 Ring 1**
Hydraulikeinheit für RLT-Anlage L002 Ring 1

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  35,5  m³/h

2-Wege - Regelventil
Zur Ansteuerung des Wasserdurchflusses der KVS-
Wärmetauscher an den 2 Zu- und 2 Abluftgeräten.

Kälteeinspeisung
Hydraulische Schaltung: Umlenkschaltung
3-Wege - Regelventil
Ein proportionales 3-Wege
Volumenstrom:  20,8 m³/h
kvs-Wert:  90

Wärmeeinspeisung
Hydraulische Schaltung: Drosselschaltung
2-Wege - Regelventil
Volumenstrom:  16,6 m³/h
kvs-Wert:  90

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 385 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 146 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 3.800 mm / 2.850 mm / 1.800 mm
Gewicht max.: 1250 kg
Grundrahmen: min. 110 mm

angeb. Fabrikat:

 '..........................................'
  ( vom Bieter einzutragen)

angeb. Typ:

 '..........................................'
  ( vom Bieter einzutragen)

und zwar
Menge: 1,000 St

**1.01.70 Zuluftgerät Anlage L 003 Ring 1 Labore - mit WRG als Kreislaufverbundsystem, 45.000 m³/h**
*** Leitbeschreibung
Zuluftgerät Anlage L 001 Ring 1 Labore - mit WRG als
Kreislaufverbundsystem, 45.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  45.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Anfangsdruckdifferenz max:  90 Pa
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15,0 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

Zubehör: 1 Satz Ersatzfilter

max. mögliche Geräteabmessungen mit Grundrahmen:
L / B / H: 10.300 / 2.900 / 2.800 mm
Höhe Gerätegrundrahmen: min 200 mm

max. Gewicht: 7.400 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.80 Abluftgerät Anlage L 003 Ring 1 Labore - mit WRG als Kreislaufverbundsystem, 41.000 m³/h**
*** Leitbeschreibung
Abluftgerät Anlage L 001 Ring 1 Labore - mit WRG als
Kreislaufverbundsystem, 41.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Abluft / Geräteaufbau in Luftrichtung:
- Stirnwand/Endsektion AB, eckig
 Stutzen entkoppelt mit Potenzialausgleichskabel 16mm²
 Jalousieklappe AU, eckig innenliegend mit
 Klappenantrieb Auf/Zu
- Wartungskammer
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE5
Spannung/Frequenz:  400/50 V/Hz
Schutzart / ISO-Klasse:  IP55
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

Zubehör: 1 Satz Ersatzfilter

max. mögliche Geräteabmessungen mit Grundrahmen:
L / B / H: 11.100 / 2.900 / 2.800 mm
Höhe Gerätegrundrahmen: min 200 mm

max. Gewicht: 7.700 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung
Drehriegeln und Griffen.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.90 Hydraulikeinheitl für RLT-Anlage L003 Ring 1**
Hydraulikeinheit für RLT-Anlage L003 Ring 1

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück mit
Reservepumpe
Fördermedium Wasser/Glycol

3-Wege - Regelventil
Leistungsanpassung und Vereisungsschutz
Ein proportionales 3-Wege Ventil zur Leistungsanpassung
der WRG und dient gleichzeitig als
Vereisungsschutz des Abluftwärmeübertragers.
Volumenstrom:  30,4 m³/h

2-Wege - Regelventil
Zur Ansteuerung des Wasserdurchflusses der KVS-
Wärmetauscher an den 2 Zu- und 2 Abluftgeräten.

Kälteeinspeisung
Hydraulische Schaltung: Umlenkschaltung
3-Wege - Regelventil
Ein proportionales 3-Wege
Volumenstrom:  23,2  m³/h
kvs-Wert:  90
DN:  80

Wärmeeinspeisung
Hydraulische Schaltung: Drosselschaltung
2-Wege - Regelventil
Volumenstrom:  15,6  m³/h
kvs-Wert:  90
DN:  80

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 362 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 163 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 3.800 mm / 2.850 mm / 1.800 mm
Gewicht max.: 1250 kg
Grundrahmen: min. 110 mm

angeb. Fabrikat:

 '..........................................'
  ( vom Bieter einzutragen)

angeb. Typ:

 '..........................................'
  ( vom Bieter einzutragen)

und zwar
Menge: 1,000 St

**1.01.100 Zuluftgerät Anlage L 004 Ring 1 Chemikalienlager- mit WRG als Kreislaufverbundsystem, 24.000 m³/h**
*** Leitbeschreibung
Zuluftgerät Anlage L 004 Ring 1 Chemikalienlager-
mit WRG als Kreislaufverbundsystem,
45.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  65,0 dB(A)
2.Geräteausblas max:  66,0 dB(A)

Schallleistung neben dem Gerät
Neben dem Gerät max.  67,0 dB(A)

Auslegungsdaten:

Zuluftgerät Nennvolumenstrom:  45.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  15 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

Zubehör: 1 Satz Ersatzfilter

max. mögliche Geräteabmessungen mit Grundrahmen:
L / B / H: 10.600 / 2.000 / 2.400 mm
Höhe Gerätegrundrahmen: min 200 mm

max. Gewicht: 4.800 kg

angeb. Fabrikat:

 '..........................................'
  ( vom Bieter einzutragen)

angeb. Typ:

 '..........................................'
  ( vom Bieter einzutragen)

und zwar
Menge: 1,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.110 Abluftgerät Anlage L 004 Ring 1 Chemikalienlager und Labore - mit WRG als Kreislaufverbundsystem, 35.000 m³/h**
*** Leitbeschreibung
Abluftgerät Anlage L 004 Ring 1 Labore - mit WRG als
Kreislaufverbundsystem, 35.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  65,0 dB(A)
2.Geräteausblas max:  72,0 dB(A)

Schallleistung neben dem Gerät
Neben dem Gerät max.  67 dB(A)

Auslegungsdaten:

Abluftgerät Nennvolumenstrom:  50.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE3
Spannung/Frequenz:  400/50 V/Hz
Schutzart / ISO-Klasse:  IP55
Nennleistung je Motor max.:  30 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

Zubehör: 1 Satz Ersatzfilter

max. mögliche Geräteabmessungen mit Grundrahmen:
L / B / H: 11.100 / 2.900 / 2.350 mm
Höhe Gerätegrundrahmen: min 200 mm

max. Gewicht: 6.700 kg

angeb. Fabrikat:

 '..........................................'
  ( vom Bieter einzutragen)

angeb. Typ:

 '..........................................'
  ( vom Bieter einzutragen)

und zwar
Menge: 1,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung
Drehriegeln und Griffen.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.120 Hydraulikeinheitl für RLT-Anlage L004 Ring 1**
Hydraulikeinheit für RLT-Anlage L004 Ring 1

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück mit
Reservepumpe
Fördermedium Wasser/Glycol

3-Wege - Regelventil
Leistungsanpassung und Vereisungsschutz
Ein proportionales 3-Wege Ventil zur Leistungsanpassung
der WRG und dient gleichzeitig als
Vereisungsschutz des Abluftwärmeübertragers.
Volumenstrom:  11,8 m³/h

2-Wege - Regelventil
Zur Ansteuerung des Wasserdurchflusses der KVS-
Wärmetauscher an den 2 Zu- und 2 Abluftgeräten.

Kälteeinspeisung
Hydraulische Schaltung: Umlenkschaltung
3-Wege - Regelventil
Ein proportionales 3-Wege
Volumenstrom:  5,4 m³/h
kvs-Wert:  16
DN:  50

Wärmeeinspeisung
Hydraulische Schaltung: Drosselschaltung
2-Wege - Regelventil
Volumenstrom:  2,6 m³/h
kvs-Wert:  25
DN:  50

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 60 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 38 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen:
B / H / T: 2.400 mm / 2.000 mm / 1.300 mm
Gewicht max.: 650kg
Grundrahmen: min. 110 mm

angeb. Fabrikat:

 '..........................................'
  ( vom Bieter einzutragen)

angeb. Typ:

 '..........................................'
  ( vom Bieter einzutragen)

und zwar
Menge: 1,000 St

**1.01.130 Zuluftgerät Anlage L 012 Bauteil 2 Labore - mit WRG als Kreislaufverbundsystem, 35.000 m³/h**
*** Leitbeschreibung
Zuluftgerät Anlage L 012 Bauteil 2 Labore - mit WRG als
Kreislaufverbundsystem, 35.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Die Ausführung der Wärmetauscher erfolgt in zwei
geteilter Ausführung.

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  61,0 dB(A)
2.Geräteausblas max:  64,0 dB(A)

Schallleistung neben dem Gerät
Neben dem Gerät max.  64,0 dB(A)

Auslegungsdaten:

Zuluftgerät Nennvolumenstrom:  35.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

max. mögliche Geräteabmessungen mit Grundrahmen:
L / B / H: 10.000 / 2.600 / 2.800 mm
Höhe Gerätegrundrahmen: min 200 mm

max. Gewicht: 6.350 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.140 Abluftgerät Anlage L 012 Ring 2 Labore - mit WRG als Kreislaufverbundsystem, 35.000 m³/h**
*** Leitbeschreibung
Abluftgerät Anlage L 012 Ring 2 Labore - mit WRG als
Kreislaufverbundsystem, 35.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer Innenleuchte
- Schalldämpfer, Kulissen ausziehbar
- Wartungskammer Innenleuchte
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  69,0 dB(A)

Schallleistung neben dem Gerät
Neben dem Gerät max.  65 dB(A)

Auslegungsdaten:

Abluftgerät Nennvolumenstrom:  35.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

max. mögliche Geräteabmessungen mit Grundrahmen:
L / B / H: 11.000 / 2.600 / 2.800 mm
Höhe Gerätegrundrahmen: min 200 mm

max. Gewicht: 6.800 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.150 Hydraulikeinheit für RLT-Anlage L012 Ring 2**
Hydraulikeinheit für RLT-Anlage L012 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  24,1 m³/h

2-Wege - Regelventil
Zur Ansteuerung des Wasserdurchflusses der KVS-
Wärmetauscher an den 2 Zu- und 2 Abluftgeräten.

Kälteeinspeisung
Hydraulische Schaltung: Umlenkschaltung
3-Wege - Regelventil
Ein proportionales 3-Wege
Volumenstrom:  16,5 m³/h
kvs-Wert:  58

Wärmeeinspeisung
Hydraulische Schaltung: Drosselschaltung
2-Wege - Regelventil
Volumenstrom:  12,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 116 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 2.550 mm / 2.550 mm / 1.800 mm
Gewicht max.: 900 kg
Grundrahmen: min. 110 mm
Menge: 1,000 St

**1.01.160 Zuluftgerät Anlage L 013 Ring 2 Labore - mit WRG als Kreislaufverbundsystem, 30.000 m³/h**
*** Leitbeschreibung
Zuluftgerät Anlage L 013 Ring 2 Labore - mit WRG als
Kreislaufverbundsystem, 30.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  59,0 dB(A)
2.Geräteausblas max:  62,0 dB(A)

Schallleistung neben dem Gerät
Neben dem Gerät max.  63,0 dB(A)

Auslegungsdaten:

Zuluftgerät Nennvolumenstrom:  30.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

max. mögliche Geräteabmessungen mit Grundrahmen:
L / B / H: 10.000 / 2.600 / 2.800 mm
Höhe Gerätegrundrahmen: min 200 mm

max. Gewicht: 6.100 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.170 Abluftgerät Anlage L 013 Ring 2 Labore - mit WRG als Kreislaufverbundsystem, 30.000 m³/h**
*** Leitbeschreibung
Abluftgerät Anlage L 014 Ring 2 Labore - mit WRG als
Kreislaufverbundsystem, 30.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer
-  Kontaktbefeuchter (Motor-Zonenventil, Steuerung
  Zulaufventil 24V/DN15 AG
- Wartungskammer Innenleuchte
- KVS- System
- Wartungskammer Innenleuchte
- KVS- System
- Wartungskammer Innenleuchte
- Tropfenabscheider
- Ventilatoreinheit
- Wartungskammer Innenleuchte
- Schalldämpfer, Kulissen ausziehbar
- Wartungskammer
 Jalousieklappe AU, eckig innenliegend mit
 Klappenantrieb Auf/Zu
- Anschluss oben/Endsektion FO, eckig
 Stutzen entkoppelt mit Potenzialausgleichskabel 16mm²
-  Lichtschalter für Innenbeleuchtung

Abluftgerät:
Schallleistung bei f(Hz)
1.Geräteansaug max:  59,0 dB(A)
2.Geräteausblas max:  68,0 dB(A)

Schallleistung neben dem Gerät
Neben dem Gerät max.  63 dB(A)

Auslegungsdaten:

Abluftgerät Nennvolumenstrom:  30.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE3
Spannung/Frequenz:  400/50 V/Hz
Schutzart / ISO-Klasse:  IP55
Nennleistung je Motor max.:  7,5 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

max. mögliche Geräteabmessungen mit Grundrahmen:
L / B / H: 11.000 / 2.600 / 2.800 mm
Höhe Gerätegrundrahmen: min 200 mm

max. Gewicht: 6.300 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsazt
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.180 Hydraulikeinheit für RLT-Anlage L013 Ring 2**
Hydraulikeinheit für RLT-Anlage L013 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  21,2 m³/h

2-Wege - Regelventil
Zur Ansteuerung des Wasserdurchflusses der KVS-
Wärmetauscher an den 2 Zu- und 2 Abluftgeräten.

Kälteeinspeisung
Hydraulische Schaltung: Umlenkschaltung
3-Wege - Regelventil
Ein proportionales 3-Wege
Volumenstrom:  33,3 m³/h
kvs-Wert:  58

Wärmeeinspeisung
Hydraulische Schaltung: Drosselschaltung
2-Wege - Regelventil
Volumenstrom:  11,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 277 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 112 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 2.550 mm / 2.550 mm / 1.800 mm
Gewicht max.: 900 kg
Grundrahmen: min. 110 mm

angeb. Fabrikat:

 '..........................................'
  ( vom Bieter einzutragen)

angeb. Typ:

 '..........................................'
  ( vom Bieter einzutragen)

und zwar
Menge: 1,000 St

**1.01.190 Zuluftgerät Anlage L 014 Bauteil 2 Labore - mit WRG als Kreislaufverbundsystem, 39.000 m³/h**
*** Leitbeschreibung
Zuluftgerät Anlage L 014 Bauteil 2 Labore - mit WRG als
Kreislaufverbundsystem, 39.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Ventilatoreinheit, Innenleuchte
- Wartungskammer, Innenleuchte
- Schalldämpfer, Kulissen ausziehbarr
- Wartungskammer, Innenleuchte
- Filtereinheit als Taschenfilter Differenfdruckanzeige
  elektronisch 24V, Innenleuchte
 Jalousieklappe AU, eckig innenliegend mit
 Klappenantrieb Auf/Zu
- Anschluss oben/Endsektion ZU, eckig
 Stutzen entkoppelt mit Potenzialausgleichskabel 16mm²

Zuluftgerät:
Schallleistung bei f(Hz)
1.Geräteansaug max:  62,0 dB(A)
2.Geräteausblas max:  64,0 dB(A)

Schallleistung neben dem Gerät
Neben dem Gerät max.  65,0 dB(A)

Auslegungsdaten:

Zuluftgerät Nennvolumenstrom:  39.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

max. mögliche Geräteabmessungen mit Grundrahmen:
L / B / H: 10.000 / 2.900 / 2.800 mm
Höhe Gerätegrundrahmen: min 200 mm

max. Gewicht: 7.000 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.200 Abluftgerät Anlage L 014 Ring 2 Labore - mit WRG als Kreislaufverbundsystem, 39.000 m³/h**
*** Leitbeschreibung
Abluftgerät Anlage L 014 Ring 2 Labore - mit WRG als
Kreislaufverbundsystem, 39.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer Innenleuchte
-  Kontaktbefeuchter (Motor-Zonenventil, Steuerung
  Zulaufventil 24V/DN15 AG
- Wartungskammer Innenleuchte
- KVS- System
- Wartungskammer Innenleuchte
- KVS- System
- Wartungskammer Innenleuchte
- Ventilatoreinheit
- Wartungskammer Innenleuchte
- Schalldämpfer, Kulissen ausziehbar
- Wartungskammer Innenleuchte
 Jalousieklappe AU, eckig innenliegend mit
 Klappenantrieb Auf/Zu
- Anschluss oben/Endsektion FO, eckig
 Stutzen entkoppelt mit Potenzialausgleichskabel 16mm²
-  Lichtschalter für Innenbeleuchtung

Abluftgerät:
Schallleistung bei f(Hz)
1.Geräteansaug max:  62,0 dB(A)
2.Geräteausblas max:  70,0 dB(A)

Schallleistung neben dem Gerät
Neben dem Gerät max.  65 dB(A)

Auslegungsdaten:

Abluftgerät Nennvolumenstrom:  39.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

max. mögliche Geräteabmessungen mit Grundrahmen:
L / B / H: 11.000 / 2.900 / 2.800 mm
Höhe Gerätegrundrahmen: min 200 mm

max. Gewicht: 7.400 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.210 Hydraulikeinheit für RLT-Anlage L014 Ring 2**
Hydraulikeinheit für RLT-Anlage L012 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  27,6 m³/h

2-Wege - Regelventil
Zur Ansteuerung des Wasserdurchflusses der KVS-
Wärmetauscher an den 2 Zu- und 2 Abluftgeräten.

Kälteeinspeisung
Hydraulische Schaltung: Umlenkschaltung
3-Wege - Regelventil
Ein proportionales 3-Wege
Volumenstrom:  19,7 m³/h
kvs-Wert:  58

Wärmeeinspeisung
Hydraulische Schaltung: Drosselschaltung
2-Wege - Regelventil
Volumenstrom:  14,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 116 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 1.800 mm / 2.600 mm / 1.800 mm
Gewicht max.: 900 kg
Grundrahmen: min. 110 mm
Menge: 1,000 St

**1.01.220 Zuluftgerät Anlage L 015 Ring 2 Labore - mit WRG als Kreislaufverbundsystem, 35.000 m³/h**
*** Leitbeschreibung
Zuluftgerät Anlage L 015 Ring 2 Labore - mit WRG als
Kreislaufverbundsystem, 35.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Zuluft / Geräteaufbau in Luftrichtung:
- Stirnwand/Endsektion AU, eckig,
 Stutzen entkoppelt mit Potenzialausgleichskabel 16mm²
 Jalousieklappe AU, eckig innenliegend mit
 Klappenantrieb Auf/Zu
- Wartungskammer, Innenleuchte
- Filtereinheit als Taschenfilter Differenfdruckanzeige
  elektronisch 24V, Innenleuchte
- Schalldämpfer, Kulissen ausziehbar
- Wartungskammer, Innenleuchte
- KVS- System
- Wartungskammer, Innenleuchte
- KVS- System
- Wartungskammer, Innenleuchte
- Tropfenabscheider
- Ventilatoreinheit, Innenleuchte
- Wartungskammer, Innenleuchte
- Schalldämpfer, Kulissen ausziehbar
- Wartungskammer, Innenleuchte
- Filtereinheit als Taschenfilter Differenfdruckanzeige
  elektronisch 24V, Innenleuchte
 Jalousieklappe AU, eckig innenliegend mit
 Klappenantrieb Auf/Zu
- Anschluss oben/Endsektion ZU, eckig
 Stutzen entkoppelt mit Potenzialausgleichskabel 16mm²

Zuluftgerät:
Schallleistung bei f(Hz)
1.Geräteansaug max:  61,0 dB(A)
2.Geräteausblas max:  64,0 dB(A)

Schallleistung neben dem Gerät
Neben dem Gerät max.  64,0 dB(A)

Auslegungsdaten:

Zuluftgerät Nennvolumenstrom:  35.000 m/h
Druckverlust extern Zuluft  800 Pa

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/60%
Revisionstüre Türfeststellvorrichtung, Druckmessnippel,
Differenzdruckschalter, Zeigerthermometer 0-250Pa

Schalldämpfereinheit
Druckverlust max:  25 Pa
Mindestdämpfung bei 250 Hz:  25 dB
Kulissen:  ausziebar

KVS-System
Rückwärmzahl nach EN 308 mind.: 75 %
Kondensatwanne geneigt

Ventilatoreinheit, Direktantrieb Zuluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Filtereinheit Zuluft
Ausführung gemäß Spezifikation
Bauart:  Taschenfilter
Filterklasse:  ePM1/75%
Revisionstüre Türfeststellvorrichtung, Druckmessnippel,
Differenzdruckschalter, Zeigerthermometer 0-250Pa

Zuluftanschluss
Stirnwand/Endsektion ZU, eckig. Stutzen entkoppelt mit
Potenzialausgleichskabel 16mm²
Ausblasgitter verzinkt gemäß M-LüAR
Jalousieklappe ZU, eckig innenliegend mit
Klappenantrieb Auf/Zu 24V.

max. mögliche Geräteabmessungen mit Grundrahmen:
L / B / H: 10.000 / 2.600 / 2.800 mm
Höhe Gerätegrundrahmen: min 200 mm

max. Gewicht: 6.500 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreislaufverbundsytem*
KVS- System
Regenerative Wärmerückgewinnung gemäß VDI 2071. Einsatz
von Wasser und Wasser Glykol-Gemisch als Kühlmedium bis
PN 16. Verbindung der Wärmetauscher erfolgt über ein
Rohrleitungskreislauf in Verbindung mit einem
Hydraulimodul. Die Ausführung der Wärmetauscher erfolgt
in geteilter Ausführung.
*Unterbeschreibung 06 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 07 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 08 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 09 Revisions- und Wartungstür*
Revisions- und Wartungstür

für Geräteeinheiten, Ausführung wie Gehäusewand, Türen
mit Türfeststeller und Aufschlagsicherung
Drehriegeln und Griffen
*Unterbeschreibung 10 Schauglas Revisions- und Wartungstür*
Schauglas Revisions- und Wartungstür

Quadratisch oder Runde doppelschalige Schauöffnung,
lichte Diagonale 265 mm. Einfassung stellt keine
zusätzliche Wärmebrücke dar. Schwerentflammbarer,
UV-stabiler Kunststoff.
Wärmeleitfähigkeit ermittelt gemäß ISO 8302 von
0,20 W/(m*K).
*Unterbeschreibung 11 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 12 Beleuchtungseinrichtung*
Beleuchtungseinrichtung

Schutzart:  IP 65
Nennspannung in V: 230
LED-Technik

berührungs- und schlaggeschützt, einschl. Leuchtmittel.
Mit elektrischer Verdrahtung, auf außenliegendem
Klemmenkasten, für zentrale Leuchtenansteuerung.
Kabeldurchführung mit PG-Verschraubung.
*Unterbeschreibung 13 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.230 Abluftgerät Anlage L 015 Ring 2 Labore - mit WRG als Kreislaufverbundsystem, 35.000 m³/h**
*** Leitbeschreibung
Abluftgerät Anlage L 015 Ring 2 Labore - mit WRG als
Kreislaufverbundsystem, 35.000 m³/h

als raumlufttechnische Geräte in liegender Anordnung
für Innenaufstellung, mit KVS- System.
Anordnung einschl. Grundrahmen in getrennter
Ausführung. Gerät in Blockbauweise und in
Funktionsmodule zerlegbar für Baustellentransport
einschließlich Baustellentransportvorrichtung und
Transportlaschen.

Nennspannung/-frequenz für sämtliche Teilleistungen
(Positionen) des Leistungsverzeichnisses 230/400 V
(+6% - 10%), 50 Hz

Entspricht den Anforderungen der RLT-Richtlinie 01
des Herstellerverbandes Raumlufttechnischer Geräte e.V.

Erfüllt inkl. aller Komponenten die energetischen
Anforderungen der aktuellen ErP-Richtlinie

Zubehör:
Kugel- und Röhrensifons
1 Satz erforderliche Kugel- und Röhrensifons in
transparenter Ausführung.

Wärmerückgewinnung
KVS- System (Glycol 34 %). Einspeisung der Fremdenergie
Heizung und Kälte erfolgt über das Hydraulikmodul.
Ergänzung gilt für alle Anlagen

Jalousieklappen
Außenluft innenliegend.
24V Drehmoment 40 Nm
Auf/Zu

hygenische Anforderungen:
normal

Thermodynamische Luftbehandlung:
Heizen/Kühlen

Abluft / Geräteaufbau in Luftrichtung:
- Stirnwand/Endsektion AB, eckig
 Stutzen entkoppelt mit Potenzialausgleichskabel 16mm²
 Jalousieklappe AU, eckig innenliegend mit
 Klappenantrieb Auf/Zu
- Wartungskammer Innenleuchte
- Filtereinheit als Taschenfilter Differenfdruckanzeige
  elektronisch 24V Innenleuchte
- Wartungskammer
- Schalldämpfer, Kulissen ausziehbar
- Wartungskammer Innenleuchte
-  Kontaktbefeuchter (Motor-Zonenventil, Steuerung
  Zulaufventil 24V/DN15 AG
- Wartungskammer Innenleuchte
- KVS- System
- Wartungskammer Innenleuchte
- KVS- System
- Wartungskammer Innenleuchte
- Tropfenabscheider
- Ventilatoreinheit
- Wartungskammer Innenleuchte
- Schalldämpfer, Kulissen ausziehbar
- Wartungskammer Innenleuchte
 Jalousieklappe AU, eckig innenliegend mit
 Klappenantrieb Auf/Zu
- Anschluss oben/Endsektion FO, eckig
 Stutzen entkoppelt mit Potenzialausgleichskabel 16mm²
-  Lichtschalter für Innenbeleuchtung

Abluftgerät:
Schallleistung bei f(Hz)
1.Geräteansaug max:  60,0 dB(A)
2.Geräteausblas max:  69,0 dB(A)

Schallleistung neben dem Gerät
Neben dem Gerät max.  65 dB(A)

Auslegungsdaten:

Abluftgerät Nennvolumenstrom:  35.000 m/h
Druckverlust extern Abluft  800 Pa

Abluft

Abluftanschluss
Anschluss oben/Endsektion AB, eckig. Stutzen entkoppelt
mit Potenzialausgleichskabel 16mm²
Jalousieklappe AB, eckig innenliegend mit
Klappenantrieb Auf/Zu 24V.

Filtereinheit Abluft
Ausführung gemäß Spezifikation
Bauart:  Taschenfilter
Filterklasse:  ePM1/60%
Revisionstüre Türfeststellvorrichtung, Druckmessnippel,
Differenzdruckschalter, Zeigerthermometer 0-250Pa

Schalldämpfereinheit
Druckverlust max:  25 Pa
Mindestdämpfung bei 250 Hz:  25 dB
Kulissen:  ausziebar

Kontaktbefeuchter

KVS -System

Ventilatoreinheit, Direktantrieb Abluft
Ausführung gemäß Spezifikation
Ausführung:  2x Freirad
Effizienzklasse mind.  IE3
Spannung/Frequenz:  400/50 V/Hz
Schutzart / ISO-Klasse:  IP55
Nennleistung je Motor max.:  11 kW

Zubehör:
Motorauszugsschiene
1 Frequenzumformer für 2 Motoren. Anordnung am Gerät.
Die Verkabelung zwischen Motoren und FU ist außen am
Gerät in einen Reparaturschalter mit Bypassfunktion
(direkte Stromnetzeinspeisung der Lüfter) auszuführen.
Es muss die Funktion zur vollständigen Überbrückung des
Frequenzumrichters gegeben sein.

Schalldämpfereinheit
Druckverlust max:  25 Pa
Mindestdämpfung bei 250 Hz:  25 dB
Kulissen:  ausziebar

Fortluftanschluss
Stirnwand/Endsektion AU, eckig. Stutzen entkoppelt mit
Potenzialausgleichskabel 16mm²,
Jalousieklappe FO, eckig innenliegend mit
Klappenantrieb Auf/Zu 24V

max. mögliche Geräteabmessungen mit Grundrahmen:
L / B / H: 11.000 / 2.600 / 2.800 mm
Höhe Gerätegrundrahmen: min 200 mm

max. Gewicht: 7.000 kg

angeb. Fabrikat:

 '..........................................'
  ( vom Bieter einzutragen)

angeb. Typ:

 '..........................................'
  ( vom Bieter einzutragen)

und zwar
Menge: 2,000 St
*Unterbeschreibung 01 Gehäuse nach DIN EN 1886 Laborgeräte*
Gehäuse nach DIN EN 1886 Laborgeräte

Raumlufttechnisches Gerät in frei
konfigurierbarer Bauform zur Konditionierung von
Raum- und Prozessluft.

Mechanische Stabilität mind.: D1
Gehäuse-Leckage mind.: L1
Zulässige Gesamtleckage max.: 0,5%
Thermische Isolierung mind.: T 2
Wärmebrückenfaktor mind.: TB2

Pulverbeschichtung
Korrosionsschutzklasse/Korrosivitätskategorie C4.
Anwendung bei hohen Korrosionsbelastungen
der Gruppe C4 nach DIN EN ISO 12944-2.

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem starkem C-Profil
ausgeführt zur Aufnahme der Gerätemodule,

Innenschale und Außenschale aus Aluminiumblech mit Be
schichtung. Die Anforderungen an die Korrosionsbestän
digkeit der Komponenten gelten entsprechend den An
forderungen an das Gehäuse. Vollprofil-Dichtung in
EPDM-Qualität, Gehäuse im Taupunktbereich thermisch ent
koppelt.

Kondensatwannen geneigt aus Edelstahl. Kondensatwannen
(Edelstahl mind. 1.4301), isoliert,  Klasse 3.
Anschluss Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Befeuchtungseinrichtung adiabat Abluft*
Befeuchtungseinrichtung abiabat Abluft

Kontaktbefeuchter als Oberflächenverdunster für
indirekte Verdunstungskühlung. Ausführung mit
Frischwasserbetrieb ohne Zirkulation von Wannenwasser
Das Wasser wird aus dem Betriebswassernetz zur
Verfügung gestellt ohne technischer Behandlung.
Die Befeuchtereinheit in der Gerätekammer
dichtanliegend in das Gerätregehäuse montiert.
Die Wasserwanne besteht aus rostfreiem Stahl mit
allseitigem Gefälle zur sicheren Trockenlegung.
Der Wasserzulauf erfolgt nach Freigabe der
übergeordneten Regelung über ein integriertes
und bereits fertig eingebautes Einlass-Ventil und
Zonenventil jeweils 24V.
Die Wasserverteilung erfolgt über ein
Wasserverteilsystem zur gleichmäßigen und vollständigen
Benetzung des Oberflächenverdunsters.
*Unterbeschreibung 06 Energierückgewinnungseinheit - Kreislaufverbundsytem*
KVS- System
Regenerative Wärmerückgewinnung gemäß VDI 2071. Einsatz
von Wasser und Wasser Glykol-Gemisch als Kühlmedium bis
PN 16. Verbindung der Wärmetauscher erfolgt über ein
Rohrleitungskreislauf in Verbindung mit einem
Hydraulimodul. Die Ausführung der Wärmetauscher erfolgt
in geteilter Ausführung.
Die Verrohrung erfolgt über das Gewerk Heizung /Kälte.
Das Schemazur erforderlichen hydraulische Anbindung ist
dem Gewerk Heizung/Kälte zur Verfügung zu stellen.
*Unterbeschreibung 07 Tropfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 08 Ventilator, Direktantrieb mit Normmotor*
Ventilator, Direktantrieb mit Normmotor

Laufrad einseitig saugend mit rückwärts gekrümmten
Schaufeln, geschweißt, beschichtet, mit
Berührungsschutzgitter für freilaufende Räder.
Auswuchtung nach DIN ISO 1940, Gütestufe 6,3.
Volumenstrommessung in Ringleitung, saugseitig an der
Ventilatortrennwand angeordnet. Laufradeinheit auf
U-/C- Profilen montiert, Schwingungsdämpfer
druckbelastet, Gehäuseverbindung schwingungsentkoppelt.
Gesamtes Aggregat ausbaubar, mit Bedienungstür und
Potentialausgleich.

Motor
Normmotor, geeignet für Frequenzumformer.
*Unterbeschreibung 09 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 10 Revisions- und Wartungstür*
Revisions- und Wartungstür

für Geräteeinheiten, Ausführung wie Gehäusewand, Türen
mit Türfeststeller und Aufschlagsicherung.
*Unterbeschreibung 11 Schauglas Revisions- und Wartungstür*
Schauglas Revisions- und Wartungstür

Quadratisch oder Runde doppelschalige Schauöffnung,
lichte Diagonale 265 mm. Einfassung stellt keine
zusätzliche Wärmebrücke dar. Schwerentflammbarer,
UV-stabiler Kunststoff.
Wärmeleitfähigkeit ermittelt gemäß ISO 8302 von
0,20 W/(m*K).
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**1.01.240 Hydraulikeinheit für RLT-Anlage L015 Ring 2**
Hydraulikeinheit für RLT-Anlage L015 Ring 2

zur Einspeisung von Themodynamischer-Energie zum
WRG-Systems und intergierter Auffangwanne.

Allg. Funktion
Der Solemassenstrom wird in Abhängigkeit des gesamten
Abluft- und Zuluftstrom berechnet und über einen
Frequenzumrichter angesteuerte Hochleistungspumpe
stetig ausgeregelt, dass die beiden
Wärmestromkapazitäten, Luft und Sole, gleich sind. Nur
so erreicht die Wärmerückgewinnung ihren
optimalen System-Wirkungsgrad unter allen
Betriebsbedingungen. Sicherheits- und
Überwachungsfunktionen
wie z.B. Vereisungsschutz sind integriert.

Aufbau
Mit allen auf Solevolumenstrom angepassten
hydraulischen Komponenten, vormontiert und verrohrt,
einschließlich einer diffusionsdichten Rohrisolierung
aufgeklebt sowie mit Aluminiummantel versehen - alle
durch Schwitzwasser gefährdeten Rohrteile. Alle
eingesetzten Bauteile wie Umwälzpumpe,
3 Wege Motorventil, Armaturen etc. sind
Glykolresistent. Die gesamte Verrohrung erfolgt mit
Kupferrohr und Formstücken  keine verzinkte
Komponenten und somit höchste Qualität. Das
Hydraulikmodul kann auf Kundenwunsch für verschiedene
Nenndruckstufen nach EN 1333 dimensioniert werden. Der
Elektro-Schaltschrank ist direkt an der
Hydraulikstation montiert. Das Tragegestell kann direkt
an die bauseitigen Gegebenheiten angepasst werden.

Tragegestell
Korrosionsbeständige geschweißte Rahmenkonstruktion aus
verzinkten Hohlprofilen mit zusätzlicher
Pulverbeschichtung und integrierter Wanne aus Edelstahl
Werkstoffkennnummer 1.4301.
Grundrahmenhöhe 110 mm

Pumpen
Inline Hochdruckkreiselpumpe mit IE4- Motoren und
eingebautem luftgekühltem Frequenzumrichter
Anzahl der Pumpen min :  3 Stück
Fördermedium Wasser/Glycol

3-Wege - Regelventil
Leistungsanpassung und Vereisungsschutz
Ein proportionales 3-Wege Ventil zur Leistungsanpassung
der WRG und dient gleichzeitig als
Vereisungsschutz des Abluftwärmeübertragers.
Volumenstrom:  24,1 m³/h

2-Wege - Regelventil
Zur Ansteuerung des Wasserdurchflusses der KVS-
Wärmetauscher an den 2 Zu- und 2 Abluftgeräten.

Kälteeinspeisung
Hydraulische Schaltung: Umlenkschaltung
3-Wege - Regelventil
Ein proportionales 3-Wege
Volumenstrom:  16,5 m³/h
kvs-Wert:  58

Wärmeeinspeisung
Hydraulische Schaltung: Drosselschaltung
2-Wege - Regelventil
Volumenstrom:  12,9 m³/h
kvs-Wert:  40

Membranausdehnungsgefäß
Die Expansionsgefäße und/oder Membrandruckgefäße werden
den Sicherheitsanforderungen gemäß der
Europäischen Richtlinie 2014/68/EU entsprechend
gefertigt.
-Erhitzung: Das Expansionsgefäß wird eingesetzt, um die
Zunahme des Wasservolumens durch
Wärmeausdehnung zu absorbieren, wenn die Temperatur
ansteigt, und hält so den Druckanstieg in der
Anlage in Grenzen. Die Expansions- und Druckgefäße
bestehen aus einem geschlossenen Metallbehälter und
sind im Inneren mit einer Membran versehen.
Die technischen Eigenschaften des Expansionsgefäßes
und/oder der Druckgefäße sind auf dem Typenschild
ersichtlich, das auf jedem Produkt angebracht ist.
Die Daten bestehen aus: Kennnummer, Seriennummer,
Herstellungsdatum, Fassungsvermögen, Betriebstemperatur
(TS), Vordruck und maximalem Betriebsdruck (PS).
Das Etikett wird am Expansions- und/oder am Druckgefäß
angebracht und darf weder entfernt, noch darf
sein Inhalt abgeändert werden. Der Einsatz der Produkte
muss übereinstimmend mit den auf dem Etikett
aufgeführten technischen Eigenschaften erfolgen.

Federbelastetes Membransicherheitsventil
Die Sicherheitsventile der Serie VST sind
Sicherheitseinrichtungen welche es erlauben ohne
Fremdenergie außer der Druckenergie des Mediums einen
eventuell auftretenden Überdruck in geschlossenen
Kreisläufen abzubauen. Der Öffnungsdruck wird ab Werk
geprüft und entspricht den Druckbehälterrichtlinien PED
97/23/CE. Gehäuse in Messing, Dichtung und Membrane in
EPDM, Geeichte Feder aus Stahl C100 galvanisch
geschützt

Wärmetauscher für Fremdenergie Heizung
Wasser / Glykol Wasser  Plattenwärmeaustauscher aus
Edelstahl für Erwärmung der Solewassermenge im
Heizbetrieb
2-Wege Ventil mit Antrieb zur Regulierung der
eingespeisten Heizleistung,für Medium Wasser, PN 16,
Grundkörper aus Gusseisen, mit Grundbeschichtung, Kegel
aus Messing, Spindel aus nichtrostendem Stahl,
Spindelabdichtung mit Doppel-O-
Ring aus EPDM mit elektrischem Stellantrieb,
Stellsignal 0 (2) bis 10 V, mit Schalter für
Endstellungsmeldung, mit mechanischer Handverstellung,
Stellglied und Antrieb zusammengebaut,
mechanischer Stellungsanzeige.
Leistung: 300 kW / 60/40 °C

Wärmetauscher für Fremdenergie Kälte
Wasser / Glykol Wasser  Plattenwärmeaustauscher aus
Edelstahl für dieKühlung der Solewassermenge im
Kühlbetrieb
3-Wege Ventil als Verteilventil mit Antrieb zur
Regulierung der eingespeisten Kühlleistung,
für Medium Wasser, PN 16, Grundkörper
aus Gusseisen, mit Grundbeschichtung, Kegel aus
Messing, Spindel ausnichtrostendem Stahl,
Spindelabdichtung mit Doppel-O-
Ring aus EPDM mit elektrischem Stellantrieb,
Stellsignal 0 (2) bis 10 V, mit Schalter für
Endstellungsmeldung, mit mechanischer Handverstellung,
Stellglied und Antrieb zusammengebaut,
mechanischer Stellungsanzeige.
Leistung: 116 kW / 6/12 °C

Flanschenabsperrarmaturen
Absperrklappe mit Gewindeaugen mit Betätigungshebel als
Rasthebel, Dichtheitsprüfung laut DIN EN
12266-1 Gehäuse EN-GJS-400
Druckstufe PN16

Isolierung
Einbauteile, Absperrarmaturen, Rohrleitungen sowie
Form- und Verbindungselemente kompl. Wärme- und
Schwitzwasserdämmung.

Regelung
Mit an dem Hydraulikmodul montiertem Steuer- und
Regelschrank und mit allen an der Pumpenbaugruppe
befestigten Feldgeräten verdrahtet.
Schaltschrank, einschl. Kabelkanal, Kabeleinführungen
mit Verschraubung und Zugentlastung Einspeisung mit
Hauptschalter und überwachter Hauptsicherung,
Leistungsbaugruppen für Pumpen, mit
Motorschutzschalter, einschl. potentialfreien
Hilfskontakts für Betriebsmeldung und Störmeldung,
Controller zur Steuerung und bedarfsabhängige Regelung
des kompletten WRG-Systems bestehend aus
Umwälzpumpen,
Regelventil sowie zur Aufschaltung der notwendigen
Fühler, unter Berücksichtigung variabler
Betriebsbedingungen wie Luftmenge, Außenluft-
Temperatur, Abluft-Temp., Abluft-Feuchte,
Zufttemperatur und Fortlufttemperatur. Die
Wasserseitigen Messwerte erfolgen über die Steuerung
des WRG System: Frostschutzthermostat,
Vereisungsschutzfühler, Vorlauftemperatur
Abluftwärmetauscher, Rücklauftemperatur
Abluftwärmetauscher, Vorlauftemperatur
Zuluftwärmetauscher.
Ansteuerung / Rückmeldungen zur Aufschaltung an die
bauseitige Gebäudeleittechnik  bestehend aus:
Meldungen als potenzialfreie Kontakte,
Betrieb- und Störmeldung der Pumpen, Vereisungsschutz
aktiv, Wärneeinspeisung aktiv,  Kälteauskopplung aktiv,
Mindestsystemdruck
Sollwertvorgabe von extern als Normsignal 0-10V,
Hydraulikmodul.
Die technischen Datenblätter für das angebotene
Modul sind dem Angebot beizufügen.
Die Regelung  ist frei programmierbarer Regler mit
integriertem Touchscreen 4.3", 256 Farben,
Hintergrundbeleuchtung über die Software steuerbar.
Schutzgrad Frontseite IP54, Rückseite IP20,
Schnittstellen RS232/Modem, RS485, CAN, LIN und
Ethernet integriert, USB-Hostpot für Programmupdate und
Datenspeicher, Steckplatz für SD-Karten zur Langzeit
Datenspeicherung, integrierter WEB-Server. Geladene
Applikation/Software für Hydraulikmodule, komplette
Konfiguration über das Display ohne PC oder sonstige
Tools, schematische Darstellung des Gerätes mit
automatischer Anpassung an die Konfiguration.
Sämtliche Alarmmeldungen werden als Klartextmeldung mit
der entsprechenden Alarmpriorität angezeigt,
Datum/Uhrzeit des Auftretens und des Gehens werden in
der Alarmliste angezeigt, Im Alarmarchiv können die
letzten 50 Meldungen nachverfolgt werden, Quittierung
der Alarmmeldungen und Löschen des Alarmarchivs über
entsprechende Tasten am Display. Programmupdate über
FTP oder USB-Stick, nachträgliches Einspielen einer
neueren Version oder einer speziellen Anpassung kann
bauseits mittels USB-Sticks erfolgen ohne Einsatz einen
spezialisierten Technikers, Speichern der aktuellen
Konfiguration im Flash, nachträgliches Rückstellen. der
Konfiguration auf Defaultwerte, Auslieferungszustand
oder Rücklesen der gespeicherten Konfiguration.
Kommunikation zu übergeordneten System über mittels
Modbus TCP/IP über integrierte Ethernet-Schnittstelle
und Konfiguration der IP-Adresse, der Subnet-Mask und
der Gateway-Adresse direkt am Display, die
Datenpunktliste liegt der Gerätedokumentation bei.
Optional Kommunikation zu übergeordneten System über
Modbus RTU RS232/485, Konfiguration der Baudrate, des
Datenformates und der Slaveadresse direkt am Display,
die Datenpunktliste liegt der Gerätedokumentation
bei.

Ausführung:
Der Start des Systems erfolgt entweder über einen
potentialfreien Kontakt oder automatisch
sobald die Anforderung größer 3 % ist; ebenso kann
automatisch abgeschaltet werden sobald die Anforderung
unter 1 % sinkt. Das Verhältnis zwischen Luft- und
Glykolgemischvolumenstrom wird mittels Inverter
drehzahlgeregelter Pumpe konstant gehalten.
Sinkt die Anforderung, d.h. es werden weniger als 100 %
Rückgewinnung benötigt, so wird automatisch die
Pumpendrehzahl reduziert und in Sequenz das
3-Wegeventil geschlossen. Bei einer Anforderung unter
1 % erfolgt automatisch die Abschaltung nach einer
einstellbaren Nachlaufzeit. Der integrierte
Vereisungsschutz verhindert ein Vereisen der
Fortluftbatterie durch Erfassen der Ausgangstemperatur
an der Fortluftbatterie. Somit ist auch bei
Außentemperaturen jenseits der Vereisungsgrenze ein
Betrieb gewährleistet.
Zur Erfassung des Volumens im Glykolkreis wird ein
Wärmemengenzähler mit M-Busschnittstelle
verwendet, welcher entsprechend dem zu verwendenden
Glykol/Wassergemisch kalibriert ist. Damit ist eine
genaue Erfassung von Durchfluss, Volumen, Leistung
und Energie möglich. Die Erfassung der Energie erfolgt
getrennt für Wärme und Kälte.
Zur Erfassung des Luftvolumens kann ein 0-10V Signal
verwendet werden, alternativ kann auch ein Drucksensor
angeschlossen werden, wobei der K-Faktor des
Ventilators direkt am Controller konfiguriert wird.
Ein Niederdurckschalter im Glykolkreis schützt die
Pumpe und schaltet das System automatisch ab,
wenn der Druck zu weit abfällt.
Schnittstellenmodule für BACnet IP, LON FTT-10, Modbus
TCP/IP und Modbus RTU ermöglichen die Kommunikation mit
einem übergeordneten System. Bei Einsatz eines
Kommunikationsmoduls können Freigabe/Start, Anforderung
und Luftvolumen über die Busschnittstelle übermittelt
werden; der für das Luftvolumen notwendige Sensor
entfällt, da meist schon bauseits vorhanden.
Die gesamte Bedienung ist passwortgeschützt, d.h. ohne
Eingabe des entsprechenden Passwortes ist keine
Bedienung möglich. Dabei wird in 4 Benutzer und
3 Konfigurationsebenen unterschieden.
Die gesamte Konfiguration erfolgt direkt am Controller
im Konfigurationsmenü welches nach Eingabe eines
Passwortes zugänglich ist.

Hinweis:
Das Hydraulikmodul wird auf die Gebäudeautomation
aufgeschaltet.

Aufstellungsort: Innenaufstellung
Geräteabmessungen Hydraulikmodul
offene Rahmenkonstruktion:

Max. Abmessungen mit Grundrahmen:
B / H / T: 2.550 mm / 2.550 mm / 1.800 mm
Grundrahmen: min. 110 mm

angeb. Fabrikat:

 '..........................................'
  ( vom Bieter einzutragen)

angeb. Typ:

 '..........................................'
  ( vom Bieter einzutragen)

und zwar
Menge: 1,000 St

**1.01.250 Kombiniertes Zu- und Abluftgerät Foyer Anlage L 016 Ring 2, 15.000 m³/h**
*** Leitbeschreibung
Kombiniertes Zu- und Abluftgerät Foyer
Anlage L 016 Ring 2, 15.000 m³/h

als raumlufttechnische Geräte.
Anordnung übereinander für Innenaufstellung, mit
Plattentauscher Anordnung einschl. Grundrahmen
Gerät in Blockbauweise und in Funktionsmodule zerlegbar
für Baustellentransport, Baustellentransportvorrichtung
und Transportlaschen

Nennspannung/-frequenz für sämtliche Teilleistungen
(Positionen) des Leistungsverzeichnisses 230/400 V
(+6% - 10%), 50 Hz

Entspricht den Anforderungen der RLT-Richtlinie 01
des Herstellerverbandes Raumlufttechnischer Geräte e.V.

Erfüllt inkl. aller Komponenten die energetischen
Anforderungen der aktueller ErP-Richtlinie

Jalousieklappen
Außenluft / Fortluft innenliegend.
24V Drehmoment 15 Nm
Auf/Zu

hygenische Anforderungen:
normal

Thermodynamische Luftbehandlung:
Heizen und Kühlen

Zuluft / Geräteaufbau in Luftrichtung:
- Stirnwand/Endsektion AB, eckig
 Stutzen entkoppelt mit Potenzialausgleichskabel 16mm²
 Jalousieklappe AU, eckig innenliegend mit
 Klappenantrieb Auf/Zu
- Wartungskammer Innenleuchte
- Filtereinheit als Taschenfilter Differenfdruckanzeige
  elektronisch 24V
- Schalldämpfer, Kulissen ausziehbar
- Gegenstromwärmetauscher mit Edelstahlwanne
 Jalousieklappe AU, eckig mit
 Klappenantrieb stetig 0-10 V
- Lufterhitzer
- Wartungskammer Innenleuchte
- Leerteileinheit für Standartbauteile
- Luftkühler
- Tropfenabscheider
- Wartungskammer Innenleuchte
- Ventilatoreinheit
- Wartungskammer Innenleuchte
- Schalldämpfer, Kulissen ausziehbar
- Wartungskammer Innenleuchte
- Filtereinheit als Taschenfilter
- Anschluss oben/Endsektion ZU, eckig
 Stutzen entkoppelt mit Potenzialausgleichskabel 16mm²

Abluft / Geräteaufbau in Luftrichtung:

- Anschluss oben/Endsektion ZU, eckig
 Stutzen entkoppelt mit Potenzialausgleichskabel 16mm²
- Wartungskammer Innenleuchte
- Filtereinheit als Taschenfilter
- Schalldämpfer, Kulissen ausziehbar
- Gegenstromwärmetauscher
- Wartungskammer Innenleuchte
- Ventilatoreinheit
- Schalldämpfer, Kulissen ausziehbar
- Wartungskammer Innenleuchte
- Stirnwand/Endsektion AU, eckig
 Stutzen entkoppelt mit Potenzialausgleichskabel 16mm²
 Jalousieklappe AU, eckig innenliegend mit
 Klappenantrieb Auf/Zu

Zuluftgerät:
Schallleistung bei f(Hz)
1.Geräteansaug max:  51,0 dB(A)
2.Geräteausblas max:  60,0 dB(A)

Abluftgerät:
Schallleistung bei f(Hz)
1.Geräteansaug max:  52,0 dB(A)
2.Geräteausblas max:  66,0 dB(A)

Schallleistung neben dem Gerät
Neben dem Gerät max.  64,0 dB(A)

Auslegungsdaten:

Zu- / Abluftgerät Nennvolumenstrom
15.000 m³/h / 15.000 m/h

Winter:
Außentemperatur in Grad C  -12
Zulufttemperatur in Grad C mind.  20
Heizung Vorlauf in Grad C  60
Heizung Rücklauf in Grad C  40

Sommer:
Außentemperatur in Grad C  32
Zulufttemperatur in Grad C mind. 18
Kälte Vorlauf in Grad C  6
Kälte Rücklauf in Grad C  12

Zuluft

Außenluftansaugung
Stirnwand/Endsektion AU, eckig, Stutzen entkoppelt mit
Potenzialausgleichskabel 16mm²
Jalousieklappe AU, eckig innenliegend mit
Klappenantrieb Auf/Zu 24V.

Filtereinheit Außenluftt
Ausführung gemäß Spezifikation
Bauart:  Taschenfilter
Filterklasse:  ePM1/50% F7,
Anfangsdruckdifferenz max:  67 Pa
Revisionstüre Türfeststellvorrichtung, Druckmessnippel,
Differenzdruckschalter, Zeigerthermometer 0-250Pa

Schalldämpfereinheit
Druckverlust max:  20 Pa
Mindestdämpfung bei 250 Hz:  26 dB

Gegenstromtauscher
Rückwärmzahl nach EN 308 mind.: 75 %
Effizeinzklasse:  H1
Edelstahlwanne geneigt. Revisionswände abnehmbar mit
Knebel. Jalousieklappe 24V 0-10 V im Baypass und diff.
Druckschalter für Bypasssteuerung.
Kondensatwanne geneigt

Erhitzereinheit
Medium  Luft / PWW (Glycol 0 %)
Heizleistung:  28,2 kW
Druckverlust Pa max:  max. 6 Pa (luft)
Druckverlust Pa max:  max. 18,2 kPa (wasser)
Frostschutzthermostat  6m

Kühlereinheit
Medium  Luft / PWW (Glycol 0 %)
Heizleistung:  67,5 kW
Druckverlust Pa max:  max. 60 Pa (luft)
Druckverlust Pa max:  max. 52 kPa (wasser)

Tropfenabscheider
Wanne geneigt Edelstahl entspr. VDI 6022
Tropfenabscheider Alu/PPT ausziehbar
Revisionswand abnehmbar

Ventilatoreinheit, Direktantrieb Zuluft
Ausführung gemäß Spezifikation
Ausführung:  Freirad
Effizienzklasse mind.  IE3
Spannung/Frequenz:  400/50 V/Hz
Schutzart / ISO-Klasse:  IP55
Nennleistung Motor max.:  11 kW

Zubehör:
1 Frequenzumformer. Anordnung am Gerät.
Die Verkabelung zwischen Motoren und FU ist außen am
Gerät in einen Reparaturschalter mit Bypassfunktion
(direkte Stromnetzeinspeisung der Lüfter) auszuführen.
Es muss die Funktion zur vollständigen Überbrückung des
Frequenzumrichters gegeben sein.

Schalldämpfereinheit
Druckverlust max:  22 Pa
Mindestdämpfung bei 250 Hz:  25 dB

Filtereinheit Zuluft
Ausführung gemäß Spezifikation
Bauart:  Taschenfilter
Filterklasse:  ePM1/80% F9
Anfangsdruckdifferenz max:  73 Pa
Revisionstüre Türfeststellvorrichtung, Druckmessnippel,
Differenzdruckschalter, Zeigerthermometer 0-250Pa

Zuluftanschluss
Stirnwand/Endsektion ZU, eckig. Stutzen entkoppelt mit
Potenzialausgleichskabel 16mm²
Ausblasgitter verzinkt gemäß M-LüAR
Jalousieklappe ZU, eckig innenliegend mit
Klappenantrieb Auf/Zu 24V.

Zubehör:
Kugelsifons
1 Satz erforderliche Kugelsifons in transparenter
Ausführung.

Abluft

Abluftanschluss
Anschluss oben/Endsektion AB, eckig. Stutzen entkoppelt
mit Potenzialausgleichskabel 16mm²
Jalousieklappe AB, eckig innenliegend mit
Klappenantrieb Auf/Zu 24V.

Filtereinheit Abluft
Ausführung gemäß Spezifikation
Bauart:  Taschenfilter
Filterklasse:  ePM10/60% M5
Anfangsdruckdifferenz max:  35 Pa
Revisionstüre Türfeststellvorrichtung, Druckmessnippel,
Differenzdruckschalter, Zeigerthermometer 0-250Pa

Schalldämpfereinheit
Druckverlust:  22 Pa
Mindestdämpfung bei 250 Hz:  25 dB

Gegenstromtauscher

Ventilatoreinheit, Direktantrieb Abluft
Ausführung gemäß Spezifikation
Ausführung:  Freirad
Effizienzklasse mind.  IE3
Spannung/Frequenz:  400/50 V/Hz
Schutzart / ISO-Klasse:  IP55
Nennleistung Motor max.:  7,5 kW

Schalldämpfereinheit
Druckverlust:  22 Pa
Mindestdämpfung bei 250 Hz:  25 dB

Fortluftanschluss
Stirnwand/Endsektion AU, eckig. Stutzen entkoppelt mit
Potenzialausgleichskabel 16mm²,
Jalousieklappe FO, eckig innenliegend mit
Klappenantrieb Auf/Zu 24V

max. mögliche Geräteabmessungen mit Grundrahmen:
L / B / H:. 11.200 / 2.300 / 2.900 mm
Höhe Gerätegrundrahmen: min 110 mm

max. Gewicht Zu und Abluft: 6.200 kg

Zubehör:
1 Frequenzumformer für 2 Motoren. Anordnung in externen
Schaltschrank der Gebäudeautomation

angeb. Fabrikat:

 '..........................................'
  ( vom Bieter einzutragen)

angeb. Typ:

 '..........................................'
  ( vom Bieter einzutragen)

und zwar
Menge: 1,000 St
*Unterbeschreibung 01 Gehäuse nach DIN EN 1886*
Gehäuse nach DIN EN 1886

Mechanische Stabilität mind.: D1
Gehäuse-Leckage mind.: L1
Zulässige Gesamtleckage max.: 0,5%
Thermische Isolierung mind.: T 2
Wärmebrückenfaktor mind.: TB2

Mindestanforderungen an das Gehäuse
Mechanische Stabilität (EN 1886): D1
Gehäuse-Leckage (EN 1886): L1
Filter-Bypass-Leckage (EN 1886): F9
Thermische Isolierung (EN 1886): T4
Wärmebrückenfaktor (EN 1886): TB2

Oberflächenbeschaffenheit
Außenseite:  C4H
Innenseite:  C4H

Mindestabstand zwischen den Bauelementen 300 mm

Gehäusegrundausführung aus einer geschraubten
Profilrahmenkonstuktion.

Grundrahmen
Gerätegrundrahmen aus kaltgewalztem, verzinktem,
umlaufend nach aussen offenem 4 mm starkem C-Profil H =
120 mm, B = 60mm ausgeführt zur Aufnahme der
Gerätemodule.

Innenschale und Außenschale aus Aluminiumblech mit Be
schichtung. Die Anforderungen an die Korrosionsbestän
digkeit der Komponenten gelten entsprechend den An
forderungen an das Gehäuse. Vollprofil-Dichtung in
EPDM-Qualität, Gehäuse im Taupunktbereich thermisch ent
koppelt.

Kondensatwannen geneigt aus Edelstahl. Kondensatwannen
(Edelstahl mind. 1.4301), isoliert, Klasse 3. Anschluss
Kondensatanschluss aus Gerätegehäuse

Paneele zweischalig mit dazwischenliegender Isolierung,
Baustoffklasse A 1, nicht brennbar nach DIN 4102.
Es sind nur emissions- und geruchsfreie, mikrobielle
nicht werkstoffwechselbare Materialien zu verwenden.

Stirnwand/ Endsektion
offen über Gerätequerschnitt, mit Kanalanschlussrahmen.

Quadratisches oder rundes Schauglas
doppelschalig aus UV-beständigem Polycarbonat mit
geschlossenzelliger PE Dichtung  und verdeckter
Schraubmontage. Einfassung frei von Wärmebrücken mit
PE-Dichtung. Integrierter LED-Leuchte zur
Kammerausleuchtung gemäß VDI 6022. Betrieb über einfach
austauschbare Batterie ohne jeglichen
Verkabelungsaufwand

Schutzgitter
Schutzgitter gemäß DIN EN 1886-10.6 als engmaschiges
Gitter (< 20 x 20 mm) aus verzinktem Stahldraht
in Luftrichtung hinter brennbaren Einbauteilen.
Anordnung erfolgt erfolgt am
Anschlussstutzen der Ausblaskammer.
*Unterbeschreibung 02 Kanalanschluss als körperschallisolierte Verbindung*
Kanalanschluss als körperschallisolierte Verbindung.

Anschlussprofil mit 4-Lochverschraubung, Ausführung
beschichtet, keine feste metallische Verbindung
zwischen Gerät und Kanalanschluss. Potentialausgleich
nach EN 60204-1.
*Unterbeschreibung 03 Jalousieklappe*
Jalousieklappe

Luftregel- und Absperrklappen aus Edelstahl
gegenläufig gekuppelt. Jalousieblätter mit
EPDM-Dichtungen. Antrieb über beidseitig angeordnete,
antistatische Kunststoff-Zahnräder.

Dichtheitsklasse Klasse 2
Oberflächenbeschaffenheit Klasse 1
für Klappenstellantrieb einschließlich Stellantrieb.
*Unterbeschreibung 04 Filtereinheit ISO 16890*
Filtereinheit ISO 16890

Zuluft und Abluft

Filtermaterial aus Mikroglasfaservlies, Filterrahmen
aus verzinktem Stahl, Kunststoff oder Edelstahl. Über
Bügelfedern gegen Dichtungsband im Einbaurahmen
angepresst.
Differenzdrucküberwachung 0 - 500 Pa, Durchmesser 110
mm über mechanischen Differenzdruckschalter 40 - 400
Pa, einschließlich max 3,0 m Verbindungsleitungen und
Filterschnellspanneinrichtungsvorrichtung und
Druckmessstutzen für Differenzdruck
Kontaktmanometer 0 - 1000 Pa, wetterfeste Ausführung,
Messnippel für Anschlüsse der Druck-Messleitungen
Grenzwertgeber 230 V mit potentialfreiem Ausgang für
eine Fremdanzeige, Rückschaltung über
Funktionsschalter.

Zubehör: 1 Satz Ersatzfilter
*Unterbeschreibung 05 Energierückgewinnungseinheit - Kreuzstromwärmetauscher*
Energierückgewinnungseinheit -
Kreuzstromwärmetauscher
Hochleistungsplattenwärmetauscher als Kreuzstrom-WT,
Plattenwärmetauscher, im Gerät eingebaut.
Temperaturwirkungsgrade bis zu 88 %
Inkl. Bypassklappe integriert zur Temperatur- und
Vereisungsschutzregelung.
Tauscherplatten aus Reinaluminium, profiliert.
Geräteboden in Gehäusequalität mit eingeschobener
Kondensatwanne aus Edelstahl
Kondensatablaufstutzen.
*Unterbeschreibung 06 Erhitzereinheit*
Erhitzereinheit

Rippenrohr-Wärmetauscher und Sammler aus Kupfer, Rahmen
aus Stahl verzinkt. Lamellen aus Aluminium,
Lamellenabstand mind 2,5 mm.
Anschluss-Art Stahlstutzen mit Außengewinde, innen im
Gerätegehäuse, mit Entlüftungs- und Entleerungsventil.
Medium Wasser, max. Druck PN 16, max. Temperatur 110°C.
Die Ausführung der Wärmetauscher erfolgt in geteilter
Ausführung.
*Unterbeschreibung 07 Kühlereinheit*
Kühlereinheit

Rippenrohr-Wärmetauscher und Sammler aus Kupfer,
Rahmen, Einbauschienen und Wanne geneigt aus Edelstahl.
Lamellen aus Aluminium, Lamellenabstand mind 2,5 mm.
Anschluss-Art Stahlstutzen mit Außengewinde, innen im
Gerätegehäuse, mit Entlüftungs- und Entleerungsventil.
Medium Wasser, max. Druck PN 16, max. Temperatur 110°C.
Die Ausführung der Wärmetauscher erfolgt in geteilter
Ausführung.
*Unterbeschreibung 08 Topfenabscheider*
Tropfenabscheider
TA besteht aus profilierten Polypropylen Lamellen mit
hohem Abscheidegrad und geringem Luftwiderstand. Die
Lamellen sind von einem selbsttrangenden Gehäuse
umschlossen und lassen sich zur Reinigung leicht
einzeln nach oben herausziehen. Rahmen aus Edelstahl
(Werkstoff Nr. 1.4301)) mit eingebautem ergonomischen
Haltegriff für eine einfache Ausziehbarkeit. Der TA
wird im Lüftungsgerät auf Schienen innerhalb der
Kondensatsammelwanne eingebaut, somit ist dieser
individuell ausziehbar. Das TA Paket erreicht man über
ein abnehmbares Revisionspaneel, mit aussen liegenden
Knebelverschlüssen
*Unterbeschreibung 09 Ventilator, Direktantrieb mit Normmotor*
Ventilator, Direktantrieb mit Normmotor

Laufrad einseitig saugend mit rückwärts gekrümmten
Schaufeln, geschweißt, beschichtet, mit
Berührungsschutzgitter für freilaufende Räder.
Auswuchtung nach DIN ISO 1940, Gütestufe 6,3.
Volumenstrommessung in Ringleitung, saugseitig an der
Ventilatortrennwand angeordnet, Ventilatormodule an der
Trennwand schwingungsentkoppelt montiert, EC Motor an
der Laufradnabe befestigt, Schwingungsdämpfer
druckbelastet, Gehäuseverbindung schwingungsentkoppelt.
Gesamtes Aggregat ausbaubar, mit Bedienungstür und
Potentialausgleich.
max. Umgebeungstemperatur -20°C bis + 60°C

Motor
EC-Normmotor, geeignet für 0 - 100 % Drehzahlsteuerung
über integrierte Regelelektronik.
integrierter Modbus
*Unterbeschreibung 10 Schalldämpfereinheit*
Schalldämpfereinheit

als Kulissenschalldämpfer nach dem
Kammerabsorbtionsprinzip, mit Resonanzblechen und
Kulissenrahmen, Auszug seitlich.
Kulissen-Absorptionsmaterial feuchtigkeitsabweisend,
Obermaterial Glasseide, abriebfest bis 20 m/s,
Brandklasse A1 nach DIN 4102.

Schalldämpfereinheit
Als Kulissenschalldämpfer mit Einschubvorrichtung und
Anströmblechen, mit nichtbrennbaren Schalldämmstoffen
DIN 4102 Teil 1 mit Glasvliesabdeckung
*Unterbeschreibung 11 Revisions- und Wartungstür*
Revisions- und Wartungstür

für Geräteeinheiten, Ausführung wie Gehäusewand, Türen
mit Türfeststeller und Aufschlagsicherung.
*Unterbeschreibung 12 Reparaturschalter mit Bypassfunktion*
Reparaturschalter mit Bypassfunktion

mit wetterfester Abdeckung für alle im Gerät
befindlichen elektrischen Abnehmer wie z. B. Motoren,
Beleuchtung, Kaltleiterfühler, Thermofühler,
Reparaturschalter etc. verdrahtet.
Einschließlich mitzulieferndem Reparaturschalter,
montiert und abgeschirmt verdrahtet, für Mehrstufige
und stufenlose Motoren bis max. 5,5KW, max. Spannung
500 V, mit 1 Steuerkontakt und 2 ZLT-Kontakte.
Kunststoffgehäuse, Schutzart IP 65, abschließbar für 3
Schlösser. Mit allen erforderlichen luftdichten
Kabeldurchführungen in den Gerätewandungen.

Hinweis:
Die Verkabelung zwischen Motoren und FU ist außen am
Gerät in einen Reparaturschalter mit Bypassfunktion
(direkte Stromnetzeinspeisung der Lüfter) auszuführen.
Es muss die Funktion zur vollständigen Überbrückung des
Frequenzumrichters gegeben sein.
*Unterbeschreibung 13 Beleuchtungseinrichtung*
Beleuchtungseinrichtung

Schutzart:  IP 65
Nennspannung in V: 230
LED-Technik

berührungs- und schlaggeschützt, einschl. Leuchtmittel.
Mit elektrischer Verdrahtung, auf außenliegendem
Klemmenkasten, für zentrale Leuchtenansteuerung.
Kabeldurchführung mit PG-Verschraubung.
*Unterbeschreibung 14 Frequenzumformer*
Frequenzumformer

Die Motoren von direkten angetriebenen Ventilatoren mit
Frequenzumformer sind so auszuwählen, dass die
Nennauslegungsdaten (Volumenstrom, Druck) im
Frequenzbereich unter 50 Hz des Frequenzumformers
erreicht werden. Der Frequenzumformer ist auf der
Außenseite des RLT-Gerätes zu montieren. Zur
Sicherstellung der EMV-Verträglichkeit sind bei der
Verkabelung entsprechend geschirmte Kabel sowie der
Einbau von Netzdrosseln oder Sinusfiltern zu
berücksichtigen.
Die Verkabelung zwischen Frequenzumformer und Antrieb,
Frequenzumformer ist mit doppelt abgeschirmten
Leitungen auszuführen.

Die FUs sollen folgende Meldungen an die
Automationseinrichtung übermitteln:
Befehl EIN/AUS
Rückmeldung EIN/AUS
Rückmeldung Bypass
Störmeldung
Freigabe
Unerlaubt AUS (Störung, Rep.-Schalter)
Stellung

Ergänzend sind einzuhalten:
Je nach Anforderung muss bei defekt des FU´s ein
Netzbypass eingeplant werden.
FU muss nach Vorschrift funkentstört sein.
Rückwirkungen ins Netz müssen verhindert
werden.

**Ausführungsbeschreibung 0001 Spezifikation Unterlage für zentrale Lüftungsgeräte**
*Spezifikation Unterlage für zentrale Lüftungsgeräte*
Spezifikation Unterlage für zentrale Lüftungsgeräte

Unterlage für zentrale Lüftungsgeräte
zur Körperschallentkopplung und Schwingungsisolierung,
aus gemischtzelliges PUR-Elastomer (Polyurethan) mit
kombinierten Feder-/Dämpfereigenschaften als Zuschnitte
ca. 150 mm breit, ca. 300mm lang und einer Dicke von 25
mm bis 37,5 mm. Die Auslegung erfolgt in Abhänigkeit
der Gerätemasse und der Spannung in N/mm², so dass sich
für die einzelnen Lüftungsgeräte unterschiedliche
Materrialtypen ergeben

Hinweis:
Nach der Auftragsvergabe werden diese in Abhängigkeit
der tasächlien Größen und Gewichtangaben der
Lüftungsgeräte durch den Bauphysiker geprüft.
Hierzu sind nach Auftragsvergabe die Datenblätter der
RLT-Geräte und Entkoppelungsmatten vorzulegen.

**1.01.260 Unterlage für zentrale Lüftungsgeräte**
Unterlage für zentrale Lüftungsgeräte
gemäß vorstehender Spezifikation
Menge: 135,000 St

**Ausführungsbeschreibung 0002 Spezifikation Unterlage für Hydraulikmodule**
*Spezifikation Unterlage für Hydraulikmodule*
Spezifikation Unterlage für Hydraulikmoduile

Unterlage für für Hydraulikmodule
zur Körperschallentkopplung und Schwingungsisolierung,
aus gemischtzelliges PUR-Elastomer (Polyurethan) mit
kombinierten Feder-/Dämpfereigenschaften als Zuschnitte
ca. 100 mm breit, ca. 300 mm lang und einer Dicke von
25 mm bis 37,5 mm. Die Auslegung erfolgt in Abhänigkeit
der Gerätemasse und der Spannung in N/mm², so dass sich
für die einzelnen Hydraulikmodule unterschiedliche
Materrialtypen ergeben

Hinweis:
Nach der Auftragsvergabe werden diese in Abhängigkeit
der tasächlien Größen und Gewichtangaben der
Lüftungsgeräte durch den Bauphysiker geprüft.

**1.01.270 Unterlage für Hydrauklikmodule**
Unterlage für Hydrauklikmodule
gemäß vorstehender Spezifikation
Menge: 48,000 St

**Ausführungsbeschreibung 0003 Spezifikation Schützen der Lüftungsgeräte gegen Witteru**
*Spezifikation Schützen der Lüftungsgeräte gegen Witterung*
Spezifikation Schützen der Lüftungsgeräte gegen
Witterung

Die Lüftungsgeräte sind vor Witterung mit einer min.
1 mm Folie nach der Montage der Lüftungsgeräte zu
schützen, da zum Zeitpunt der Montage die Lüftungsgerät
frei auf dem Dach aufgestellt werden und das Dach noch
nicht geschlossen ist.

Zur Begeheung oberhalb der Lüftungsgeräte zu
gewährleisten, ist zusätzlich unterhalb der Schutzfolie
eine min. 10 mm Bautenschutzmatte aus Gummigranulat
auszulegen. Die Folienüberlappungen sind mit Klebeband
abzukleben und sind im Einheispreis mit
einzukalkulieren.

Lüftungsanlagen:

Ring 1:

Anlage 001
Anlage 002
Anlage 003
Anlage 004

Ring 2:

Anlage 012
Anlage 013
Anlage 014
Anlage 015

Nach dem das Dach geschlossen wurde, ist der Schutz zu
entfernen und fachgerecht zu entsorgen.

**1.01.280 Schützen der Lüftungsgeräte gegen Witterung**
Schützen der Lüftungsgeräte gegen Witterung

Schützen der Lüftungsgeräte gegen Witterung
gemäß vorstehender Spezifikation
Menge: 1,000 psch

**1.01.290 Schützen der Lüftungsgeräte für Begehung**
Schützen der Lüftungsgeräte für Begehung

Schützen der Lüftungsgeräte für begehung oberhalb der
Lüftungsgeräte
gemäß vorstehender Spezifikation
Menge: 400,000 m²

**Ausführungsbeschreibung 0004 Spezifikation Schützen der Lüftungskanäle gegen Witteru**
*Spezifikation Schützen der Lüftungskanäle gegen Witterung*
Spezifikation Schützen der Lüftungskanäle gegen
Witterung

Die Lüftungskanäle sind vor Witterung mit einer min.
1 mm Folie nach der Montage der Lüftungsgeräte zu
schützen, da zum Zeitpunt der Montage die
Lüftungskanäle frei auf dem Dach montiert  werden und
das Dach noch nicht geschlossen ist.

Lüftungsanlagen:

Ring 1:

Anlage 001
Anlage 002
Anlage 003
Anlage 004

Ring 2:

Anlage 012
Anlage 013
Anlage 014
Anlage 015

Nach dem das Dach geschlossen wurde, ist der Schutz zu
entfernen und fachgerecht zu entsorgen..

**1.01.300 Schützen der Lüftungskanäle gegen Witterung**
Schützen der Lüftungskanäle gegen Witterung

Schützen der Lüftungskanäle gegen Witterung
gemäß vorstehender Spezifikation
Menge: 3000,000 m²

**1.01.310 Planungskoordination Stahlbau- Unterkonstruktion**
Planungskoordination Stahlbau- Unterkonstruktion

in Abhängigkeit der zur Ausführung kommenden
Lüftungsgeräten sind Abstimmungen mit dem Gewerk
Stahlbau zu den erforderlichen Abmessungen der
Stahlunterkonstruktion für die Aufstellung der
Lüftungsgeräte im Technikgeschoss zu führen.
Hierzu sind alle notwendigen Unterlagen, Datenblätter
und Maßzeichnungen vorzuhalten und mit dem Gewerk
Stahlbau zu koordinieren.

4. OG.

Ring 1:

Anlage 001
Anlage 002
Anlage 003
Anlage 004
Anlage 005
Anlage 006
Anlage 007
Anlage 008
Anlage 009
Anlage 010
Anlage 011

Ring 2:

Anlage 012
Anlage 013
Anlage 014
Anlage 015
Anlage 016
Anlage 017
Anlage 018
Anlage 019
Anlage 020
Anlage 021
Anlage 022
Anlage 023
Anlage 024
Menge: 1,000 psch

**1.01.320 Radial-Kanalventilator Abuft Anlage L005 Ring 1 Kälteerzeugung 4.000 m³/h, Sockelgeschoss**
Radial-Kanalventilator Abuft Anlage L005 Ring 1
Kälteerzeugung 4.000 m³/h, Sockelgeschoss

EC-Radial-Kanalventilator mit Rückwärts gekrümmten
Lauftradschaufeln. Motor-Laufradeinheit ausschwenkbar.
Gehäuse aus verzinktem Stahl, Laufrad aus verzinktem
Stahl. Elektrischer Anschluss über Klemmenkasten (IP54)
an ausgeführtem Kabel montiert.

Ventilator-Daten
Luftleistung;  4.000 m3/h
Druckerhöhung max:  400 Pa
Spannung.  400 Volt
Leistung max:  1,57 kW
Stromaufnahme max:  2,45 A

Motorschutz:
Intergrierte elektronische Temperaturüberwachung
für EC- Motor und Elektronik

Zubehör:
 druck- und saugseitig, mit elastischem
Verbindungsstück, Verbindungsstück
 Baustoffklasse DIN 4102-1 B1 (schwerentflammbar)

angeb. Fabrikat:

 '..........................................'
  ( vom Bieter einzutragen)

angeb. Typ:

 '..........................................'
  ( vom Bieter einzutragen)

und zwar:
Menge: 1,000 St

**1.01.330 Rohr-Radialventilator SiBe Anlage L006 Abuft Ring 1 Sockelgeschoss**
Rohr-Radialventilator SiBe Anlage L006 Abluft Ring 1
Sockelgeschoss

24-h-Dauerbetrieb

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  100 m3/h
Druckerhöhung max: 300 Pa
Spannung.  230 Volt
Leistung max:  0,11 kW
Stromaufnahme max: 0,90 A
Nennweite:  DN100

Zubehör:
 druck- und saugseitig, mit elastischem
Verbindungsstück, Verbindungsstück
 Baustoffklasse DIN 4102-1 B1 (schwerentflammbar)

angeb. Fabrikat:

 '..........................................'
  ( vom Bieter einzutragen)

angeb. Typ:

 '..........................................'
  ( vom Bieter einzutragen)

und zwar:
Menge: 1,000 St

**1.01.340 Rohr-Radialventilator Technikräume Anlage L007 Abuft Ring 1, Mediengang**
Rohr-Radialventilator Technikräume Anlage L010 und L011
Abuft Bauteil 1, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  340 m3/h
Druckerhöhung max: 100 Pa
Spannung.  230 Volt
Leistung max:  0,12 kW
Stromaufnahme max: 0,98 A
Nennweite:  DN160

Zubehör:
 druck- und saugseitig, mit elastischem
Verbindungsstück, Verbindungsstück
 Baustoffklasse DIN 4102-1 B1 (schwerentflammbar)

angeb. Fabrikat:

 '..........................................'
  ( vom Bieter einzutragen)

angeb. Typ:

 '..........................................'
  ( vom Bieter einzutragen)

und zwar:
Menge: 1,000 St

**1.01.350 Rohr-Radialventilator Technikräume Anlage L008 und L009 Abuft Ring 1, Mediengang**
Rohr-Radialventilator Technikräume Anlage L010 und L011
Abuft Ring 1, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  190 m3/h
Druckerhöhung max: 100 Pa
Spannung.  230 Volt
Leistung max:  0,1 kW
Stromaufnahme max: 0,81A
Nennweite:  DN125

Zubehör:
 druck- und saugseitig, mit elastischem
Verbindungsstück, Verbindungsstück
 Baustoffklasse DIN 4102-1 B1 (schwerentflammbar)

angeb. Fabrikat:

 '..........................................'
  ( vom Bieter einzutragen)

angeb. Typ:

 '..........................................'
  ( vom Bieter einzutragen)

und zwar:
Menge: 2,000 St

**1.01.360 Rohr-Radialventilator ELT/EDV Anlage L010 und L011 Zu- und Abuft Ring 1, Mediengang**
Rohr-Radialventilator ELT/EDV Anlage L010 und L011
Zu- und Abuft Ring 1, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  240 m3/h
Druckerhöhung max: 100 Pa
Spannung.  230 Volt
Leistung max:  0,12 kW
Stromaufnahme max: 0,98 A
Nennweite:  DN160

Zubehör:
 druck- und saugseitig, mit elastischem
Verbindungsstück, Verbindungsstück
 Baustoffklasse DIN 4102-1 B1 (schwerentflammbar)

angeb. Fabrikat:

 '..........................................'
  ( vom Bieter einzutragen)

angeb. Typ:

 '..........................................'
  ( vom Bieter einzutragen)

und zwar:
Menge: 4,000 St

**1.01.370 Radial-Kanalventilator Abuft Anlage L017 Ring 2 Drucklufterzeugung 5.800 m³/h, Sockelgeschoss**
Radial-Kanalventilator Abuft Anlage L005 Ring 2
Kälteerzeugung 4.000 m³/h, Sockelgeschoss

EC-Radial-Kanalventilator mit Rückwärts gekrümmten
Lauftradschaufeln. Motor-Laufradeinheit ausschwenkbar.
Gehäuse aus verzinktem Stahl, Laufrad aus verzinktem
Stahl. Elektrischer Anschluss über Klemmenkasten (IP54)
an ausgeführtem Kabel montiert.

Ventilator-Daten
Luftleistung;  5.800 m3/h
Druckerhöhung max:  400 Pa
Spannung.  400 Volt
Leistung max:  3,,45 kW
Stromaufnahme max:  5,20 A

Motorschutz:
Intergrierte elektzronische Temperaturüberwachung
für EC- Motor und Elektronik

Zubehör:
 druck- und saugseitig, mit elastischem
Verbindungsstück, Verbindungsstück
 Baustoffklasse DIN 4102-1 B1 (schwerentflammbar)

angeb. Fabrikat:

 '..........................................'
  ( vom Bieter einzutragen)

angeb. Typ:

 '..........................................'
  ( vom Bieter einzutragen)

und zwar:
Menge: 2,000 St

**1.01.380 Kunststoff Kanalventilator Abuft Anlage L018 Ring 2 Flusssäurelabor 900 m³/h, Anordnung Technikgeschoss**
Kanalventilator Abuft Anlage L018 Bauteil 2
Flusssäurelabor 900 m³/h, Anordnung Technikgeschoss

Laufrad aus PPs geschweißt, mit Auswuchtgüte G 6,3 nach
ISO 1940 fliegend auf Motorwelle aufgesetzt.
Wuchtgüte und Vibrationspegel des Ventilators
entsprechend ISO 14694.
Geschweißtes Kanalgehäuse mit strömungstechnisch
optimierter Spirale aus PPs

Ausführung:

Gehäuse kann motorseitig geöffnet werden
Leitungsanschluß standardmäßig mittels angeschweißter
symeterischer Rohrübergangt mit Rohranschluß und
Kompensator.

Direktantrieb mit EC-Motor mit integriertem
EC-Controller, Motor außerhalb des Förderstromes
Motorschutz im Motor integriert.
Ansteuerung über externes 0-10V Signal.
Sicherheitsanforderungen nach VDMA 24 167

Zubehör:
Schalldämmkapsel mit Absorber aus 50 mm Glasvlies,
durch Lochplatten abgedeckt und Kabeldurchführung und
abnehmbaren Deckel zu Revisionszwecke.
und Rohranschluss.DN250
Montage senkrecht auf Sytemprofilstahlschiene

Ventilator-Daten
Luftleistung;  900 m3/h
Druckerhöhung max: 900 Pa
Spannung.  400 Volt
Leistung max:  0,54 kW
Motor:  IP55
Stromaufnahme max: 1,40 A
Nennweite:  DN250

Motorschutz:
Intergrierte elektronische Temperaturüberwachung
für EC- Motor und Elektronik

max. Abmessungen mit Schalldämmkapsel
L x B x H 2.000 x 1.200 x 800 mm

angeb. Fabrikat:

 '..........................................'
  ( vom Bieter einzutragen)

angeb. Typ:

 '..........................................'
  ( vom Bieter einzutragen)

und zwar:
Menge: 1,000 St

**1.01.390 Rohr-Radialventilator SiBe Anlage L019 Abuft Ring 2 Mediengang**
Rohr-Radialventilator SiBe Anlage L019 Abluft Ring 2
Medierngang

24-h-Dauerbetrieb

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  100 m3/h
Druckerhöhung max: 300 Pa
Spannung.  230 Volt
Leistung max:  0,11 kW
Stromaufnahme max: 0,90 A
Nennweite:  DN100

Zubehör:
 druck- und saugseitig, mit elastischem
Verbindungsstück, Verbindungsstück
 Baustoffklasse DIN 4102-1 B1 (schwerentflammbar)

angeb. Fabrikat:

 '..........................................'
  ( vom Bieter einzutragen)

angeb. Typ:

 '..........................................'
  ( vom Bieter einzutragen)

und zwar:
Menge: 1,000 St

**1.01.400 Rohr-Radialventilator Technikräume Anlage L020 und L021 Abuft Ring 2, Mediengang**
Rohr-Radialventilator Technikräume Anlage L020 und L021
Abuft Ring 2, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  200 m3/h
Druckerhöhung max: 100 Pa
Spannung.  230 Volt
Leistung max:  0,1 kW
Stromaufnahme max: 0,81A
Nennweite:  DN125

Zubehör:
 druck- und saugseitig, mit elastischem
Verbindungsstück, Verbindungsstück
 Baustoffklasse DIN 4102-1 B1 (schwerentflammbar)

angeb. Fabrikat:

 '..........................................'
  ( vom Bieter einzutragen)

angeb. Typ:

 '..........................................'
  ( vom Bieter einzutragen)

und zwar:
Menge: 2,000 St

**1.01.410 Rohr-Radialventilator Technikräume Anlage L022 und L022 Abuft Ring 2, Mediengang**
Rohr-Radialventilator Technikräume Anlage L020 und L021
Abuft Ring 2, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  70 m3/h
Druckerhöhung max: 100 Pa
Spannung.  230 Volt
Leistung max:  0,11 kW
Stromaufnahme max: 0,9 A
Nennweite:  DN100

Zubehör:
 druck- und saugseitig, mit elastischem
Verbindungsstück, Verbindungsstück
 Baustoffklasse DIN 4102-1 B1 (schwerentflammbar)

angeb. Fabrikat:

 '..........................................'
  ( vom Bieter einzutragen)

angeb. Typ:

 '..........................................'
  ( vom Bieter einzutragen)

und zwar:
Menge: 2,000 St

**1.01.420 Rohr-Radialventilator ELT/EDV Anlage L0024 und L025 Zu- und Abuft Ring 2, Mediengang**
Rohr-Radialventilator ELT/EDV Anlage L0024 und L025
Zu- und Abuft Ring 2, Mediengang

EC-Radial-Rohrventilator zur direkten Montage im
Rohrsystem. Gehäuse aus verzinktem Stahlblech. Die
saug- und druckseitige Anschlussmaße sind auf
Norm-Rohr-Durchmesser abgestimmt. Radial-Laufrad mit
rückwärts gekrümmten Schaufeln aus Kunststoff. Mit
drehzahlsteuerbarem EC-Außenläufermotor in Schutzart IP
54. Wartungs- und funkstörungsfrei. Integrierte
elektronische Temperaturüberwachung für EC-Motor und
Elektronik. Stufenlose Drehzahlsteuerung

Ventilator-Daten
Luftleistung;  340 m3/h
Druckerhöhung max: 100 Pa
Spannung.  230 Volt
Leistung max:  0,12 kW
Stromaufnahme max: 0,98 A
Nennweite:  DN160

Zubehör:
 druck- und saugseitig, mit elastischem
Verbindungsstück, Verbindungsstück
 Baustoffklasse DIN 4102-1 B1 (schwerentflammbar)

angeb. Fabrikat:

 '..........................................'
  ( vom Bieter einzutragen)

angeb. Typ:

 '..........................................'
  ( vom Bieter einzutragen)

und zwar:
Menge: 4,000 St

**Ausführungsbeschreibung 0005 Spezifikation Transport und Aufstellen der Zentralgerät**
*Spezifikation Transport und Aufstellen der Zentralgeräte bestehend aus Einzelkomponenten im Technikgeschoss*
Spezifikation Transport und Aufstellen der
Zentralgeräte bestehend aus Einzelkomponenten im
Technikgeschoss

Die Aufstellung der einzelnen Gerätekomponenten der
Lüftungsgeäte erfolgt auf eine bauseitig erstellte
Stahlkonstruktion.
Auf Grund der konstruktiven Bauart der
Stahldachkonstruktion mit angeordneten Windverbänden
und Stahlquerträgern, müssen die Einzelkomponenten der
Lüftungsgeräte auf der Stahlkonstruktion abgesetzt  und
mit Schiebe und Hebewerkzeugen auf der
Stahlunterkonstruktion an den Aufstellungort verschoben
werden.
Die konstruktive Ausbildung der Stahlkonstruktion und
der Technikzentrale mit Querträgern und Überzügen ist
dabei zu beachten.

Da unterhalb der Lüftungsgeräte Kanalmontagen erfolgen,
ist eine Koordinierung der Montage und Lieferung der
einzelnenen Lüftungsgeräte ebenfalls zu koordinieren.

Alle notwendigen zur Einbringung und Aufstellung der
Geräte erforderlichen Materialien und Gerätschaften wie
z. B. Hebezeuge, Material und Personaleinsatz für die
Monteure sind in der Position mit einzukalkulieren.

**1.01.430 Transport, Einbringung und Aufstellen der Zentralgeräte bestehend aus Einzelkomponenten**
Transport und Aufstellen der Zentralgeräte

bestehend aus Einzelkomponenten in das Technikgeschoss
gemäß vorstehender Spezifikation
Menge: 9,000 St

**1.01.440 Krangestellung Lüftungsgeräte Ring 1**
Krangestellung Lüftungsgeräte Ring 1

zum Transport und Montage der vorgenannten Geräte, auf
die zur Aufstellung vorgesehene Position in die
Lüftungszentrale des Technikgeschosses im 4. OG.
OK. Attika ca. + 23,49 m.

Gebäudeabmessungen:
max. 88 x 63 m

Die Lüftungsgeräte werden umlaufend auf den 4
Gebäudeachsen angeordnet

Sämtliche notwendige Nebenleistungen und Nebenkosten
die zur Kranaufstellung dienen wie z. B. die Abstimmung
mit der Behörde, die Gebühren für Straßensperrungen,
Maut, Kranpersonal, Lastverteilplatten zum Schutz des
Untergrundes, Hakenlastversicherung, usw. sind
entsprechend mit einzukalkulieren.

Ausladung Kran min 40 m.

Zur Einbringung der Einzelkomponenten muss der Autokran
entsprechend ungesetzt werden.

Der Termin zur Aufstellung ist rechtzeitig mit der
Bauleitung abzustimmen.
Entsprechend der eigenen Arbeitsvorbereitung ist die
Montage ggf. an mehreren Tagen zu kalkulieren.
Menge: 4,000 d

**1.01.450 Krangestellung Lüftungsgeräte Ring 2**
Krangestellung Lüftungsgeräte Ring 2

zum Transport und Montage der vorgenannten Geräte, auf
die zur Aufstellung vorgesehene Position in die
Lüftungszentrale des Technikgeschosses im 4. OG.
OK. Attika ca. + 22,49 m..

Gebäudeabmessungen:
max. 66 x 50 m

Die Lüftungsgeräte werden umlaufend auf den 4
Gebäudeachsen angeordnet

Sämtliche notwendige Nebenleistungen und Nebenkosten
die zur Kranaufstellung dienen wie z. B. die Abstimmung
mit der Behörde, die Gebühren für Straßensperrungen,
Maut, Kranpersonal, Lastverteilplatten zum Schutz des
Untergrundes, Hakenlastversicherung, usw. sind
entsprechend mit einzukalkulieren.

Ausladung Kran min 40 m.

Zur Einbringung der Einzelkomponenten muss der Autokran
entsprechend ungesetzt werden.

Der Termin zur Aufstellung ist rechtzeitig mit der
Bauleitung abzustimmen.
Menge: 4,000 d

**Ausführungsbeschreibung 0006 Zwangsbelüftung für Standzeiten in der Witterungszeit**
*Zwangsbelüftung für Standzeiten in der Witterungszeit*
Zwangsbelüftung für Standzeiten in der Witterungszeit

Um Kondensatbildung auf Grund der thermischen
Verhältnisse innerhalb der Geschosse zum
Technikgeschoss auszuschließen, werden die
Lüftungsleitungen im Außenbereich sowie noch nicht
geschützten Leitungen im Technikgeschoss mit Zuluft
während der Witterungszeit zwangsbefüftet werden.
Dadurch soll der Kondensatanfall innerhalb der
Lüftungsleitungen vermieden werden.

Die Anlage ist mit kompletter Verdrahtung zu liefern.
Die Spannungsversorgung erfolgt über den
Baustromverteiler. Es ist eine Verdrahtungslänge zum
Baustromverteiler von max. 50 m einzukalkulieren.
Folgende Lüftungsanlagen im Technikgeschoss sind davon
betroffen:

Ring 1:

Anlage 001
Anlage 002
Anlage 003
Anlage 004

Ring 2:

Anlage 012
Anlage 013
Anlage 014
Anlage 015

Folgende aufgeführten Komponeneten sind in Abstimmungen
mit der örtlichen Bauleitung nach Bedarf vorzuhalten:

1 Stück Abluftaxialventilator als EC Ausführung und 3
Stufen Drehzahlschalter. Volumenstrom bis max. 800 m
³/h Anordnung im Technikgeschoss, Anschluss
Durchmesser DN315
Filterbox in eckiger Ausführung mit F7 Filter
Anschluss Durchmesser DN315
24m Schlauchsystem Nennweite von DN 300, in Teillängen
bis 6m, bestehend aus PVC-beschichtetem
Polyamidgewebe und außen mit einer unter einem
Scheuerschutz eingearbeiteten Federstahlspirale
2 Stück Schlauch Spiltter 300/300 x 300
4 Stück Schlauchklemme 300
4 Stück Spanngurt zur Montage zur Befestigung der
Schläuche DN 300
2 Stück Anschluss an verlegten Lüftungskanälen
einschließlich aller Abdichtungsarbeiten

Die Spannungsversorgung erfolgt über den
Baustromverteiler.
Die Anlage ist in Eigenverantwortung zu betreiben, so
dass keine Kondensatbildung entsteht

**1.01.460 Zwangsbelüftung für Standzeiten in der Witterungszeit**
Zwangsbelüftung für Standzeiten in der Witterungszeit
gemäß vorstehender Spezifikation
Menge: 8,000 St

**1.01.470 An- und Abtransport der Komponenten zur Zwangsbelüftung**
An- und Abtransport der Komponenten zur
Zwangsbelüftung
gemäß vorstehender Spezifikation
Menge: 8,000 St

**1.01.480 Abbau und Aufbau der zuvor genannten Komponenten zur Zwangsbelüftung**
Aufbau, Abbau und abtransportieren der zuvor genannten
Komponenten zur Zwangsbelüftung

Aufbau
Der zuvor genannten Komponenten

Rück- bzw. Abbau
Nach Freimeldung durch die Bauüberwachung ist die
Anlage komplett zurück zu bauen.

gemäß vorstehender Spezifikation
Menge: 8,000 St

**Ausführungsbeschreibung 0007 Hinweis Umrüsten der Zwangsbelüftung**
*Hinweis Umrüsten der Zwangsbelüftung*
Hinweis Umrüsten der Zwangsbelüftung

gemäß Angaben der örtlichen Bauüberwachung.
Aufgrund von etwaiger Kollision mit anderen
Gewerkeabläufen sind Teilleistungen der Zwangsbelüftung
umzurüsten.
Diese Leistung ist auf Abruf innerhalb von 1 Werktag zu
erbringen.

**1.01.490 Umrüsten der Zwangsbelüftung**
Umrüsten der Zwangsbelüftung

gemäß vorstehender Spezifikation
Menge: 24,000 St

**Ausführungsbeschreibung 0008 Spezifikation Präzisionsklimaschränke Kryo-Räume mit Zu**
*Spezifikation Präzisionsklimaschränke Kryo-Räume mit Zubehör*
Spezifikation Präzisionsklimaschränke Kryo-Räume
mit Zubehör

Allgemeines
Die Kyryoräume sind im Sockelgeschoss des Ring 2
posistioniert. Die lichten Raumabmessungen betragen:

Kryo 1
L x B x H: 6,6 x 5,7 x 3,5 m

Kryo 2
L x B x H: 7,95 x 5,7 x 3,5 m

Hochbauseitig wird eine Magnetfeldkompensation
erfolgen, welche Auswirkungen auf die o.g.
Raumabmessungen haben wird.

Die Präzistionsklimaschränke werden jeweils in den
angrenzenden Technikräumen angeordnet.

Folgende Raumparameter zur Einhaltung von Temperatur-
und Feuchtekonstanz sind über das Gerät
sicherzustellen:

Raumtemperatur: 20°C +/- 3K, Toleranz 0,8 K/24h
rel. Luftfeuchtigkeit: 25 bis 35%

Innere Lasten:
3 kW Wärme

Dem Präzisionsklimagerät wird eine vorkonditionierte
Außenluft (Sollwerte: Zulufttemperatur = Winter 20 °C /
Sommer 18 °C, 50% rel. F., 500 m³/h) zur Verfügung
gestellt.

Die Abluft von 500 m³/h wird über das zentrale
Lüftunsgsgerät abgeführt.

Gehäuse
Das Gehäuse ist als doppelt beplankte, verschraubte
Rahmenkonstruktion aus verzinktem und
gepulvertem Stahl ausgeführt.
Die Doppelschale ist mit dazwischenliegenden Schall-
und Wärmeisolierung.
Türen in der Gerätefront für die Wartung ausschließlich
von vorn.

Außenschale
Die Außenschale des Gehäuses besteht aus verzinktem
Stahlblech mit Pulverbeschichtung.

Innenschale
Die Innenschale des Gehäuses besteht aus
feuerverzinktem Stahlblech. Die Abdichtung der
luftführenden Bereiche bestehen aus silikonfreien,
lebensmittelechten Dichtungsmitteln.

Zuluftanschluss
Der Dämmstutzen zur schallentkoppelten Verbindung
zwischen Gerät und Kanalsystem, bestehend
aus einem leicht zu isolierenden Blechstutzen. Mit
Potentialausgleich.
Der Luftanschluss wird seitlich unten ausgeführt.

Abluftanschluss
Der Dämmstutzen zur schallentkoppelten Verbindung
zwischen Gerät und Kanalsystem, bestehend
aus einem leicht zu isolierenden Blechstutzen. Mit
 Potentialausgleich.
Der Luftanschluss wird oben über die Decke
ausgeführt.

Filterung
Der Filter ist als Kassettenfilter ausgeführt und im
Geräteansaug angeordnet. Die Filterklasse beträgt
ePM1 80% gemäß DIN EN ISO 16890 (F9 gemäß EN 779).
Eine umlaufende Dichtung befindet sich auf der
Filteranpressseite. Die Verschmutzung des Filters wird
mittels eines elektrischen, stetig ausgeführten Sensors
überwacht und angezeigt. Die Messung erfolgt über die
Druckdifferenz mit Hilfe eines Differenzdruck-
Transmitters. Der aktuelle Istwert wird gemäß VDI 6022
am Display des Gerätes angezeigt.

Kühlen
Pumpenkaltwasserkühlung
Lamellenwärmetauscher als Kaltwasserkühler für externe
Kühlmittelversorgung mit Pumpenkaltwasser.
Kondensatwanne zum Auffangen des anfallenden Kondensats
mit Gefälle zum Ablauf, demontierbar und
reinigungsfähig mit Kugelrückschlag-Siphon im Gerät
angeordnet. Kaltwasser-Rohrgruppe im luftseitig
abgeschotteten Maschinenteil, einschließlich
Kaltwasserverrohrung mit Isolierung. Rohrgruppe als
Umlenkschaltung mit im Rücklauf
positioniertem Dreiwege-Mischventil, komplett mit
montiertem Stellantrieb 24V DC. Ansteuerung im
Grundgerät enthalten. Verrohrung mit
Weichschaum-Isolierung, Anschlussmuffen und
Entlüftungsventil im Vorlauf.
Die Medienanschlüsse sind links nach oben, unten oder
seitlich aus dem Gerät geführt. Kondensatleitung
seitlich aus den Gerät geführt.

Zubehör:
im Gerät integrierte Kondensatpumpe

Heizen
Lamellenwärmetauscher als Lufterhitzer für
Pumpenwarmwasser.
Der Wärmetauscher ist in Luftrichtung hinter dem Kühler
angeordnet.
Warmwasser-Rohrgruppe im luftseitig abgeschotteten
Maschinenteil, einschließlich Verrohrung.
Rohrgruppe als Umlenkschaltung mit im Rücklauf
positioniertem Dreiwege-Mischventil, komplett mit
montiertem Stellantrieb 24V DC. Ansteuerung im
Grundgerät enthalten. Verrohrung mit
Anschlussmuffen und Entlüftungsventil im Vorlauf.
Die Medienanschlüsse links nach oben, unten oder
seitlich aus dem Gerät geführt.

Dampfbefeuchtung
Elektrischer Drucklos-Dampfluftbefeuchter zur
vollautomatischen Erzeugung und Abgabe von
mineralfreiem, geruchlosem und sterilem Dampf mit
normalen Anforderungen an die Regelgüte. Vollentsalztes
Wasser wird über das vorhandenen Netz zurn Verfügung
gestellt. Der Dampfzylinder
ist reinigbar ausgeführt und besteht aus Edelstahl mit
zusätzlichem Kalkauffangbehälter. Die
Widerstandsheizelemente werden durch eine interne
Leistungselektronik geregelt und
ermöglichen eine stufenlose Dampfabgabe von 0-100 %.
Eine automatische und zeitabhängige
Abschlämmregelung erfolgt Abschlämmventil zur Kontrolle
der Mineralienkonzentration. Die im Dampfzylinder zu
erhitzende Wassermenge wird durch eine
Niveaueinheit konstant gehalten.
Der Dampfbefeuchter besitzt eine interne Stetigregelung
und ein separates Gehäuse.
Die Länge der mitgelieferten Dampf- und
Kondensatschläuche beträgt jeweils min. 5 m. Die im
Lieferumfang enthaltene Dampflanze ist für Kanaleinbau
vorgesehen und ist in das Kanalnetz zu montieren.
Einbau des Dampfbefeuchters (max. Abmessungen: L / B /
H: 800 / 900 / 700 mm) in das Kanalsystem.

Die stetige Regelung der Dampfbefeuchtung erfolgt mit
Hilfe jeweils einer Platine pro Befeuchter, die
im Elektroteil des Befeuchters montiert wird.

Lüfter
Direkt getriebener einseitig saugender Radialventilator
aufgebaut auf einen EC-Außenläufermotor, mit
integrierter Steuerungselektronik.
Laufrad mit rückwärts gekrümmten Schaufeln.
Effizienzklasse IE5,
Sanftanlauf, 100 % drehzahlsteuerbar. Ventilatoren mit
RS485/MODBUS RTU Schnittstelle. Der Ventilator ist für
Reinigungs- oder Wartungsarbeiten nach vorne
ausziehbar.

Elektroteil
Die Ansteuerung der einzelnen Verbraucher erfolgt über
die Regelung.
Alle Leistungsverbraucher sind mit abgesichert.
Anschlussspannung 3 Phasen, 400V, 50 Hz

Eigenschaften
Komplette Schalt- und Regelanlage gemäß EN 60204-1 im
Elektroteil des Klimaschrankes integriert
Bedienfeld der Regelung zur Anzeige von Betriebs- und
Störmeldungen in der Fronttür des Klimagerätes.
Hauptschalter in Aus-Stellung mit Bügelschloss
verriegelbar. Potenzialfreie Betriebs- (Schließer),
Wartungs- und Ausfallmeldung (Öffner);
kabelbruchsichere Meldekette.

Steuerungssystem
Jedes Klimagerät ist mit dem autark arbeitenden
Steuerungssystem ausgerüstet. Der Controller ist im
Elektroteil eingebaut und übernimmt die kompletten
Regel-, Steuer- und Überwachungsfunktionen des
Klimagerätes.
Die Bedienung des Klimagerätes erfolgt über ein
eingebautes Touch-Screen Farbdisplay in der
Gerätefront.

Systemsicherheit
Das Steuerungsprogramm ist netzausfallsicher auf
nichtflüchtigem Speicher abgelegt. Ein
Anfahrprogramm gewährleistet den ordnungsgemäßen,
zeitversetzen Wiederanlauf der Geräte nach
einem Netzausfall.

Einbindung in die Gebäude-Leittechnik (GLT) über BACnet

zusätzliches Kommunikationsmdul für Adsorptiontrockner
und Elektro Nacherhitzer

Temperaturregelung
Temperaturregelung als Zuluftregelung. Der Regelfühler
in der Zuluft misst die Zulufttemperatur. Eine
Abweichung des Zuluft-Istwertes vom Sollwert wirkt über
die Regeleinrichtung in der Steuerung und
die Stelleinrichtung auf den Heiz- oder Kühlkreis.

Feuchteregelung
Feuchteregelung als Zuluftregelung. Der Regelfühler in
der Zuluft misst die Zuluftfeuchte. Eine
Abweichung des Abluft-Istwertes vom Sollwert wirkt über
die Regeleinrichtung in der Steuerung und
die Stelleinrichtung auf die Be- oder Entfeuchtung.

Hygrostat
Die Feuchtemaximalbegrenzung erfolgt mittels Hygrostat,
der die maximale relative Feuchte in der
Zuluft überwacht.

Wasserwarneinrichtung
Wasserwarneinrichtung erfolgt durch eine Anzeige-LED an
der Wasserwarneinrichtung, sowie durch einen
potenzialfreien Kontakt.
Die Wasserwarneinrichtung setzt sich bei Abtrocknung
des Melders selbsttätig zurück. Der Melder ist
in einem allseitig verschlossenen Gehäuse
untergebracht.

und zwar:

**1.01.500 Präzisionsklimaschränke Kryo-Räume**
Präzisionsklimaschränke Kryo-Räume

Technische Daten
Betriebspunkt
Luftmenge Abluft:  min. 3500 m³/h
Externe Pressung Abluft:  min. 300 Pa
Luftmenge Mischluft.  min. 4.000 m³/h
Luftmenge Zuluft.  min. 4.000 m³/h
Externe Pressung Zuluft:  min. 300 Pa

Ventilator
Anzahl:  1
Luftvolumenstrom:  2500 bis 4000 m³/h
Nennleistung:  max. 4,5 kW
Motornennstrom:  max. 6,8 A
Schallleistungspegel, gesamt: max. 85,5 dB(A)
Pressung intern gesamt:  max. 150 Pa
Pressung extern:  min. 600 Pa

Regelstrategie
Zuluft-Temperaturtoleranz: (+/-) 0,5 K
Zuluft-Feuchtetoleranz:  (+/-) 5,0 % r.F.
Regelungsstrategie (T) Zulufttemperaturregelung
Regelungsstrategie (F) Zuluftfeuchteregelung

PKW Luftkühler
Medium-Vorlauftemperatur: 6,0 °C
Medium-Rücklauftemperatur: 12,0 °C
Leistung gesamt:  min. 13,7 kW
Leistung, sensibel:  min. 13,7 kW
Druckverlust Medium:  max. 3 kPa

PWW-Lufterhitzer als Nacherhitzer
Medium-Vorlauftemperatur. 60,0 °C
Medium-Rücklauftemperatur. 40,0 °C
Leistung gesamt  min. 11,0 kW
Druckverlust Medium:  max. 2 kPa

Schalldaten
Schallleistungspegel, saugseitig: max. 80,5 dB(A)
Schallleistungspegel, druckseitig: max. 83,5 dB(A)
Schallleistungspegel, Gehäuse: max. 62,0 dB(A)
Schallleistungspegel, Gerät: max. 78,0 dB(A)
Schalldruckpegel, Freifeld 1m (LpA): max. 61,5 dB(A)

Gesamtbetriebsstrom:  max. 17,0 A
Gesamtnennleistung.  max. 12,0 kW
Netzanschluss:  400 / 3 / 50 V/Ph/Hz

Abmessungen:
B /T / H: max. 1.100 x 900 x 2.000 mm

gemäß vorstehender Spezifikation
Menge: 2,000 St

**1.01.510 Adsorpstionstrockner**
Adsorpstionstrockner
Gehäuseaausführung in Edelstahl
mit horizontal angeordneten Rotor. Prozessluft-Ein- und
Austritt auf einer Geräteseite und der
Regenerationsluft- Ein- und -Austritt auf der
gegenüberliegenden Seite. Die integrierten Ventilatoren
sind als EV- Ventilatoren mit Frequenzumformer
ausgestattet, um die vorgegebenen Luftmengen
einezuhalten. Eingebaute elektronische Überwachung und
Regelung des Entfeuters an die jeweiligen
Betriebsbedingungen. Ausführung zum Anschluss an die
externe Steuerung des Präzisionsklimaschrankes über
ModBus.

Technische Daten
Trockene Luftmenge min: 1.000 m³/h
Ext. Pressung min.:  210 Pa
Regenerationluftmenge min:  200 m³/h
Ext. Pressung min.:  300 Pa
Regenerationsluftheizung min.: 6,9 kW
Spannung:  400 V/
Stromaufnahme max:  11,1 A
Entfeuchtungsleistung:  3 - 6 kg/h
Anschlüsse:  DN200
Schallpegel max.:  59 dB(A)

Steuerung:
3,5-Zoll Touchscreen
Stundenzähler
Timer
Datenaufzeichnung
ModBUS, Konstanter Prozessluftstrom
Feutigkeitssteuerung
Warungsüberwachung
Wartungsalarm
Messung und Regelung nach Taupunkt
Energiesparprogramm
Regelung des Regenerationsgebläses

Zubehör:
Wandkonsole
Hygrostat

max. Abmessungen:
B /T / H 800 x 500 x 1.100 mm
Menge: 2,000 St

**1.01.520 Elektro- Nacherhitzer**
Elektro- Nacherhitzer
Elektro-Nacherhitzer für Kanaleinbau inkl.
Sicherheitstemperaturbegrenzer und Wächter STBW und
Luftstromwächter. Ausführung zum Anschluss an die
externe Steuerung des Präzisionsklimaschrankes über
ModBus.

Technische Daten
Luftmenge:  4.000 m³/h
Lufteintritt:  19 °C
Luftaustritt:  31 °C

Nennleistung: 1,5 kW
Schaltschruppen: 1
Spannung:  400 V/ 50 - 60 Hz

max. Abmessungen:
B /T / H: 800 x 350 x 550 mm
Menge: 2,000 St

**Ausführungsbeschreibung 0009 Spezifikation Unterlage für Präzistionsklimaschrank**
*Spezifikation Unterlage für Präzistionsklimaschrank*
Spezifikation Unterlage für Präzistionsklimaschrank

Unterlage für Präzistionsklimaschrank
zur Körperschallentkopplung und Schwingungsisolierung,
aus gemischtzelliges PUR-Elastomer (Polyurethan) mit
kombinierten Feder-/Dämpfereigenschaften als Zuschnitte
ca. 100 mm breit, ca. 300mm lang und einer Dicke von 25
mm bis 37,5 mm. Die Auslegung erfolgt in Abhänigkeit
der Gerätemasse und der Spannung in N/mm², so dass sich
für die einzelnen Lüftungsgeräte unterschiedliche
Materrialtypen ergeben

Hinweis:
Nach der Auftragsvergabe werden diese in Abhängigkeit
der tasächlien Größen und Gewichtangaben der
Lüftungsgeräte durch den Bauphysiker geprüft.
Hierzu sind nach Auftragsvergabe die Datenblätter der
RLT-Geräte und Entkoppelungsmatten vorzulegen.

**1.01.530 Unterlage für Präzistionsklimaschrank**
Unterlage für Präzistionsklimaschrank
gemäß vorstehender Spezifikation
Menge: 8,000 St

#### Titel 1.02 Lüftungseinbauteile

**1.02.10 Brandschutzklappe EI90S Gehäuse Stahl verz B 200mm H 200mm L 500mm elektr Antrieb Federrücklauf 24VAC/DC IP54**
*** EP-Aufgliederung gefordert
STLB-Bau 2025-10 075
Brandschutzklappe DIN EN 15650, Funktion prüfbar im
eingebauten Zustand, Klassifizierung EI 90 S DIN EN
13501-3, beidseitig geprüft DIN EN 1366-2, für
vertikalen und horizontalen Einbau, Achslage waagerecht
oder senkrecht, rauchdicht, Gehäuse aus verzinktem
Stahl, eckig, Nennbreite 200 mm, Nennhöhe 200 mm, Länge
500 mm, Einbau in massive Wand, Nasseinbau, mit
Absperrklappenblatt aus mineralischem Baustoff, mit
Schmelzlot und Auslösevorrichtung zur Funktionsprüfung,
Nennauslösetemperatur max. 72 Grad C, mit elektrischem
Antrieb mit Federrücklauf und integrierten
Endlageschaltern, Bemessungsbetriebsspannung 24 V
AC/DC, Schutzart IP 54 DIN EN 60529 (VDE 0470-1).
Menge: 35,000 St

**1.02.20 Brandschutzklappe EI90S Gehäuse Stahl verz B 250mm H 200mm L 500mm elektr Antrieb Federrücklauf 24VAC/DC IP54**
*** EP-Aufgliederung gefordert
STLB-Bau 2025-10 075
Brandschutzklappe DIN EN 15650, Funktion prüfbar im
eingebauten Zustand, Klassifizierung EI 90 S DIN EN
13501-3, beidseitig geprüft DIN EN 1366-2, für
vertikalen und horizontalen Einbau, Achslage waagerecht
oder senkrecht, rauchdicht, Gehäuse aus verzinktem
Stahl, eckig, Nennbreite 250 mm, Nennhöhe 200 mm, Länge
500 mm, Einbau in massive Wand, Nasseinbau, mit
Absperrklappenblatt aus mineralischem Baustoff, mit
Schmelzlot und Auslösevorrichtung zur Funktionsprüfung,
Nennauslösetemperatur max. 72 Grad C, mit elektrischem
Antrieb mit Federrücklauf und integrierten
Endlageschaltern, Bemessungsbetriebsspannung 24 V
AC/DC, Schutzart IP 54 DIN EN 60529 (VDE 0470-1).
Menge: 11,000 St

**1.02.30 Brandschutzklappe EI90S Gehäuse Stahl verz B 250mm H 250mm L 500mm elektr Antrieb Federrücklauf 24VAC/DC IP54**
*** EP-Aufgliederung gefordert
STLB-Bau 2025-10 075
Brandschutzklappe DIN EN 15650, Funktion prüfbar im
eingebauten Zustand, Klassifizierung EI 90 S DIN EN
13501-3, beidseitig geprüft DIN EN 1366-2, für
vertikalen und horizontalen Einbau, Achslage waagerecht
oder senkrecht, rauchdicht, Gehäuse aus verzinktem
Stahl, eckig, Nennbreite 250 mm, Nennhöhe 250 mm, Länge
500 mm, Einbau in massive Wand, Nasseinbau, mit 2
Revisionsöffnungen mit Deckel, mit Absperrklappenblatt
aus mineralischem Baustoff, mit Schmelzlot und
Auslösevorrichtung zur Funktionsprüfung,
Nennauslösetemperatur max. 72 Grad C, mit elektrischem
Antrieb mit Federrücklauf und integrierten
Endlageschaltern, Bemessungsbetriebsspannung 24 V
AC/DC, Schutzart IP 54 DIN EN 60529 (VDE 0470-1).
Menge: 1,000 St

**1.02.40 Brandschutzklappe EI90S Gehäuse Stahl verz B 300mm H 100mm L 500mm elektr Antrieb Federrücklauf 24VAC/DC IP54**
*** EP-Aufgliederung gefordert
STLB-Bau 2025-10 075
Brandschutzklappe DIN EN 15650, Funktion prüfbar im
eingebauten Zustand, Klassifizierung EI 90 S DIN EN
13501-3, beidseitig geprüft DIN EN 1366-2, für
vertikalen und horizontalen Einbau, Achslage waagerecht
oder senkrecht, rauchdicht, Gehäuse aus verzinktem
Stahl, eckig, Nennbreite 300 mm, Nennhöhe 100 mm, Länge
500 mm, Einbau in massive Wand, Nasseinbau, mit
Absperrklappenblatt aus mineralischem Baustoff, mit
Schmelzlot und Auslösevorrichtung zur Funktionsprüfung,
Nennauslösetemperatur max. 72 Grad C, mit elektrischem
Antrieb mit Federrücklauf und integrierten
Endlageschaltern, Bemessungsbetriebsspannung 24 V
AC/DC, Schutzart IP 54 DIN EN 60529 (VDE 0470-1).
Menge: 3,000 St

**1.02.50 Brandschutzklappe EI90S Gehäuse Stahl verz B 300mm H 200mm L 500mm elektr Antrieb Federrücklauf 24VAC/DC IP54**
*** EP-Aufgliederung gefordert
STLB-Bau 2025-10 075
Brandschutzklappe DIN EN 15650, Funktion prüfbar im
eingebauten Zustand, Klassifizierung EI 90 S DIN EN
13501-3, beidseitig geprüft DIN EN 1366-2, für
vertikalen und horizontalen Einbau, Achslage waagerecht
oder senkrecht, rauchdicht, Gehäuse aus verzinktem
Stahl, eckig, Nennbreite 300 mm, Nennhöhe 200 mm, Länge
500 mm, Einbau in massive Wand, Nasseinbau, mit
Absperrklappenblatt aus mineralischem Baustoff, mit
Schmelzlot und Auslösevorrichtung zur Funktionsprüfung,
Nennauslösetemperatur max. 72 Grad C, mit elektrischem
Antrieb mit Federrücklauf und integrierten
Endlageschaltern, Bemessungsbetriebsspannung 24 V
AC/DC, Schutzart IP 54 DIN EN 60529 (VDE 0470-1).
Menge: 25,000 St

**1.02.60 Brandschutzklappe EI90S Gehäuse Stahl verz B 300mm H 250mm L 500mm elektr Antrieb Federrücklauf 24VAC/DC IP54**
*** EP-Aufgliederung gefordert
STLB-Bau 2025-10 075
Brandschutzklappe DIN EN 15650, Funktion prüfbar im
eingebauten Zustand, Klassifizierung EI 90 S DIN EN
13501-3, beidseitig geprüft DIN EN 1366-2, für
vertikalen und horizontalen Einbau, Achslage waagerecht
oder senkrecht, rauchdicht, Gehäuse aus verzinktem
Stahl, eckig, Nennbreite 300 mm, Nennhöhe 250 mm, Länge
500 mm, Einbau in massive Wand, Nasseinbau, mit 2
Revisionsöffnungen mit Deckel, mit Absperrklappenblatt
aus mineralischem Baustoff, mit Schmelzlot und
Auslösevorrichtung zur Funktionsprüfung,
Nennauslösetemperatur max. 72 Grad C, mit elektrischem
Antrieb mit Federrücklauf und integrierten
Endlageschaltern, Bemessungsbetriebsspannung 24 V
AC/DC, Schutzart IP 54 DIN EN 60529 (VDE 0470-1).
Menge: 5,000 St

**1.02.70 Brandschutzklappe EI90S Gehäuse Stahl verz B 300mm H 300mm L 500mm elektr Antrieb Federrücklauf 24VAC/DC IP54**
*** EP-Aufgliederung gefordert
STLB-Bau 2025-10 075
Brandschutzklappe DIN EN 15650, Funktion prüfbar im
eingebauten Zustand, Klassifizierung EI 90 S DIN EN
13501-3, beidseitig geprüft DIN EN 1366-2, für
vertikalen und horizontalen Einbau, Achslage waagerecht
oder senkrecht, rauchdicht, Gehäuse aus verzinktem
Stahl, eckig, Nennbreite 300 mm, Nennhöhe 300 mm, Länge
500 mm, Einbau in massive Wand, Nasseinbau, mit 2
Revisionsöffnungen mit Deckel, mit Absperrklappenblatt
aus mineralischem Baustoff, mit Schmelzlot und
Auslösevorrichtung zur Funktionsprüfung,
Nennauslösetemperatur max. 72 Grad C, mit elektrischem
Antrieb mit Federrücklauf und integrierten
Endlageschaltern, Bemessungsbetriebsspannung 24 V
AC/DC, Schutzart IP 54 DIN EN 60529 (VDE 0470-1).
Menge: 11,000 St

**1.02.80 Brandschutzklappe EI90S Gehäuse Stahl verz B 350mm H 150mm L 500mm elektr Antrieb Federrücklauf 24VAC/DC IP54**
*** EP-Aufgliederung gefordert
STLB-Bau 2025-10 075
Brandschutzklappe DIN EN 15650, Funktion prüfbar im
eingebauten Zustand, Klassifizierung EI 90 S DIN EN
13501-3, beidseitig geprüft DIN EN 1366-2, für
vertikalen und horizontalen Einbau, Achslage waagerecht
oder senkrecht, rauchdicht, Gehäuse aus verzinktem
Stahl, eckig, Nennbreite 350 mm, Nennhöhe 150 mm, Länge
500 mm, Einbau in massive Wand, Nasseinbau, mit
Absperrklappenblatt aus mineralischem Baustoff, mit
Schmelzlot und Auslösevorrichtung zur Funktionsprüfung,
Nennauslösetemperatur max. 72 Grad C, mit elektrischem
Antrieb mit Federrücklauf und integrierten
Endlageschaltern, Bemessungsbetriebsspannung 24 V
AC/DC, Schutzart IP 54 DIN EN 60529 (VDE 0470-1).
Menge: 1,000 St

**1.02.90 Brandschutzklappe EI90S Gehäuse Stahl verz B 350mm H 200mm L 500mm elektr Antrieb Federrücklauf 24VAC/DC IP54**
*** EP-Aufgliederung gefordert
STLB-Bau 2025-10 075
Brandschutzklappe DIN EN 15650, Funktion prüfbar im
eingebauten Zustand, Klassifizierung EI 90 S DIN EN
13501-3, beidseitig geprüft DIN EN 1366-2, für
vertikalen und horizontalen Einbau, Achslage waagerecht
oder senkrecht, rauchdicht, Gehäuse aus verzinktem
Stahl, eckig, Nennbreite 350 mm, Nennhöhe 200 mm, Länge
500 mm, Einbau in massive Wand, Nasseinbau, mit
Absperrklappenblatt aus mineralischem Baustoff, mit
Schmelzlot und Auslösevorrichtung zur Funktionsprüfung,
Nennauslösetemperatur max. 72 Grad C, mit elektrischem
Antrieb mit Federrücklauf und integrierten
Endlageschaltern, Bemessungsbetriebsspannung 24 V
AC/DC, Schutzart IP 54 DIN EN 60529 (VDE 0470-1).
Menge: 5,000 St

**1.02.100 Brandschutzklappe EI90S Gehäuse Stahl verz B 350mm H 300mm L 500mm elektr Antrieb Federrücklauf 24VAC/DC IP54**
*** EP-Aufgliederung gefordert
STLB-Bau 2025-10 075
Brandschutzklappe DIN EN 15650, Funktion prüfbar im
eingebauten Zustand, Klassifizierung EI 90 S DIN EN
13501-3, beidseitig geprüft DIN EN 1366-2, für
vertikalen und horizontalen Einbau, Achslage waagerecht
oder senkrecht, rauchdicht, Gehäuse aus verzinktem
Stahl, eckig, Nennbreite 350 mm, Nennhöhe 300 mm, Länge
500 mm, Einbau in massive Wand, Nasseinbau, mit einer
Inspektionsöffnung, mit Absperrklappenblatt aus
mineralischem Baustoff, mit Schmelzlot und
Auslösevorrichtung zur Funktionsprüfung,
Nennauslösetemperatur max. 72 Grad C, mit elektrischem
Antrieb mit Federrücklauf und integrierten
Endlageschaltern, Bemessungsbetriebsspannung 24 V
AC/DC, Schutzart IP 54 DIN EN 60529 (VDE 0470-1).
Menge: 2,000 St

**1.02.110 Brandschutzklappe EI90S Gehäuse Stahl verz B 400mm H 150mm L 500mm elektr Antrieb Federrücklauf 24VAC/DC IP54**
*** EP-Aufgliederung gefordert
STLB-Bau 2025-10 075
Brandschutzklappe DIN EN 15650, Funktion prüfbar im
eingebauten Zustand, Klassifizierung EI 90 S DIN EN
13501-3, beidseitig geprüft DIN EN 1366-2, für
vertikalen und horizontalen Einbau, Achslage waagerecht
oder senkrecht, rauchdicht, Gehäuse aus verzinktem
Stahl, eckig, Nennbreite 400 mm, Nennhöhe 150 mm, Länge
500 mm, Einbau in massive Wand, Nasseinbau, mit
Absperrklappenblatt aus mineralischem Baustoff, mit
Schmelzlot und Auslösevorrichtung zur Funktionsprüfung,
Nennauslösetemperatur max. 72 Grad C, mit elektrischem
Antrieb mit Federrücklauf und integrierten
Endlageschaltern, Bemessungsbetriebsspannung 24 V
AC/DC, Schutzart IP 54 DIN EN 60529 (VDE 0470-1).
Menge: 1,000 St

**1.02.120 Brandschutzklappe EI90S Gehäuse Stahl verz B 400mm H 200mm L 500mm elektr Antrieb Federrücklauf 24VAC/DC IP54**
*** EP-Aufgliederung gefordert
STLB-Bau 2025-10 075
Brandschutzklappe DIN EN 15650, Funktion prüfbar im
eingebauten Zustand, Klassifizierung EI 90 S DIN EN
13501-3, beidseitig geprüft DIN EN 1366-2, für
vertikalen und horizontalen Einbau, Achslage waagerecht
oder senkrecht, rauchdicht, Gehäuse aus verzinktem
Stahl, eckig, Nennbreite 400 mm, Nennhöhe 200 mm, Länge
500 mm, Einbau in massive Wand, Nasseinbau, mit
Absperrklappenblatt aus mineralischem Baustoff, mit
Schmelzlot und Auslösevorrichtung zur Funktionsprüfung,
Nennauslösetemperatur max. 72 Grad C, mit elektrischem
Antrieb mit Federrücklauf und integrierten
Endlageschaltern, Bemessungsbetriebsspannung 24 V
AC/DC, Schutzart IP 54 DIN EN 60529 (VDE 0470-1).
Menge: 29,000 St

**1.02.130 Brandschutzklappe EI90S Gehäuse Stahl verz B 400mm H 250mm L 500mm elektr Antrieb Federrücklauf 24VAC/DC IP54**
*** EP-Aufgliederung gefordert
STLB-Bau 2025-10 075
Brandschutzklappe DIN EN 15650, Funktion prüfbar im
eingebauten Zustand, Klassifizierung EI 90 S DIN EN
13501-3, beidseitig geprüft DIN EN 1366-2, für
vertikalen und horizontalen Einbau, Achslage waagerecht
oder senkrecht, rauchdicht, Gehäuse aus verzinktem
Stahl, eckig, Nennbreite 400 mm, Nennhöhe 250 mm, Länge
500 mm, Einbau in massive Wand, Nasseinbau, mit 2
Revisionsöffnungen mit Deckel, mit Absperrklappenblatt
aus mineralischem Baustoff, mit Schmelzlot und
Auslösevorrichtung zur Funktionsprüfung,
Nennauslösetemperatur max. 72 Grad C, mit elektrischem
Antrieb mit Federrücklauf und integrierten
Endlageschaltern, Bemessungsbetriebsspannung 24 V
AC/DC, Schutzart IP 54 DIN EN 60529 (VDE 0470-1).
Menge: 1,000 St

**1.02.140 Brandschutzklappe EI90S Gehäuse Stahl verz B 400mm H 300mm L 500mm elektr Antrieb Federrücklauf 24VAC/DC IP54**
*** EP-Aufgliederung gefordert
STLB-Bau 2025-10 075
Brandschutzklappe DIN EN 15650, Funktion prüfbar im
eingebauten Zustand, Klassifizierung EI 90 S DIN EN
13501-3, beidseitig geprüft DIN EN 1366-2, für
vertikalen und horizontalen Einbau, Achslage waagerecht
oder senkrecht, rauchdicht, Gehäuse aus verzinktem
Stahl, eckig, Nennbreite 400 mm, Nennhöhe 300 mm, Länge
500 mm, Einbau in massive Wand, Nasseinbau, mit 2
Revisionsöffnungen mit Deckel, mit Absperrklappenblatt
aus mineralischem Baustoff, mit Schmelzlot und
Auslösevorrichtung zur Funktionsprüfung,
Nennauslösetemperatur max. 72 Grad C, mit elektrischem
Antrieb mit Federrücklauf und integrierten
Endlageschaltern, Bemessungsbetriebsspannung 24 V
AC/DC, Schutzart IP 54 DIN EN 60529 (VDE 0470-1).
Menge: 11,000 St

**1.02.150 Brandschutzklappe EI90S Gehäuse Stahl verz B 400mm H 400mm L 500mm elektr Antrieb Federrücklauf 24VAC/DC IP54**
*** EP-Aufgliederung gefordert
STLB-Bau 2025-10 075
Brandschutzklappe DIN EN 15650, Funktion prüfbar im
eingebauten Zustand, Klassifizierung EI 90 S DIN EN
13501-3, beidseitig geprüft DIN EN 1366-2, für
vertikalen und horizontalen Einbau, Achslage waagerecht
oder senkrecht, rauchdicht, Gehäuse aus verzinktem
Stahl, eckig, Nennbreite 400 mm, Nennhöhe 400 mm, Länge
500 mm, Einbau in massive Wand, Nasseinbau, mit 2
Revisionsöffnungen mit Deckel, mit Absperrklappenblatt
aus mineralischem Baustoff, mit Schmelzlot und
Auslösevorrichtung zur Funktionsprüfung,
Nennauslösetemperatur max. 72 Grad C, mit elektrischem
Antrieb mit Federrücklauf und integrierten
Endlageschaltern, Bemessungsbetriebsspannung 24 V
AC/DC, Schutzart IP 54 DIN EN 60529 (VDE 0470-1).
Menge: 2,000 St

**1.02.160 Brandschutzklappe EI90S Gehäuse Stahl verz B 500mm H 200mm L 500mm elektr Antrieb Federrücklauf 24VAC/DC IP54**
*** EP-Aufgliederung gefordert
STLB-Bau 2025-10 075
Brandschutzklappe DIN EN 15650, Funktion prüfbar im
eingebauten Zustand, Klassifizierung EI 90 S DIN EN
13501-3, beidseitig geprüft DIN EN 1366-2, für
vertikalen und horizontalen Einbau, Achslage waagerecht
oder senkrecht, rauchdicht, Gehäuse aus verzinktem
Stahl, eckig, Nennbreite 500 mm, Nennhöhe 200 mm, Länge
500 mm, Einbau in massive Wand, Nasseinbau, mit
Absperrklappenblatt aus mineralischem Baustoff, mit
Schmelzlot und Auslösevorrichtung zur Funktionsprüfung,
Nennauslösetemperatur max. 72 Grad C, mit elektrischem
Antrieb mit Federrücklauf und integrierten
Endlageschaltern, Bemessungsbetriebsspannung 24 V
AC/DC, Schutzart IP 54 DIN EN 60529 (VDE 0470-1).
Menge: 4,000 St

**1.02.170 Brandschutzklappe EI90S Gehäuse Stahl verz B 500mm H 250mm L 500mm elektr Antrieb Federrücklauf 24VAC/DC IP54**
*** EP-Aufgliederung gefordert
STLB-Bau 2025-10 075
Brandschutzklappe DIN EN 15650, Funktion prüfbar im
eingebauten Zustand, Klassifizierung EI 90 S DIN EN
13501-3, beidseitig geprüft DIN EN 1366-2, für
vertikalen und horizontalen Einbau, Achslage waagerecht
oder senkrecht, rauchdicht, Gehäuse aus verzinktem
Stahl, eckig, Nennbreite 500 mm, Nennhöhe 250 mm, Länge
500 mm, Einbau in massive Wand, Nasseinbau, mit 2
Revisionsöffnungen mit Deckel, mit Absperrklappenblatt
aus mineralischem Baustoff, mit Schmelzlot und
Auslösevorrichtung zur Funktionsprüfung,
Nennauslösetemperatur max. 72 Grad C, mit elektrischem
Antrieb mit Federrücklauf und integrierten
Endlageschaltern, Bemessungsbetriebsspannung 24 V
AC/DC, Schutzart IP 54 DIN EN 60529 (VDE 0470-1).
Menge: 2,000 St

**1.02.180 Brandschutzklappe EI90S Gehäuse Stahl verz B 500mm H 300mm L 500mm elektr Antrieb Federrücklauf 24VAC/DC IP54**
*** EP-Aufgliederung gefordert
STLB-Bau 2025-10 075
Brandschutzklappe DIN EN 15650, Funktion prüfbar im
eingebauten Zustand, Klassifizierung EI 90 S DIN EN
13501-3, beidseitig geprüft DIN EN 1366-2, für
vertikalen und horizontalen Einbau, Achslage waagerecht
oder senkrecht, rauchdicht, Gehäuse aus verzinktem
Stahl, eckig, Nennbreite 500 mm, Nennhöhe 300 mm, Länge
500 mm, Einbau in massive Wand, Nasseinbau, mit 2
Revisionsöffnungen mit Deckel, mit Absperrklappenblatt
aus mineralischem Baustoff, mit Schmelzlot und
Auslösevorrichtung zur Funktionsprüfung,
Nennauslösetemperatur max. 72 Grad C, mit elektrischem
Antrieb mit Federrücklauf und integrierten
Endlageschaltern, Bemessungsbetriebsspannung 24 V
AC/DC, Schutzart IP 54 DIN EN 60529 (VDE 0470-1).
Menge: 25,000 St

**1.02.190 Brandschutzklappe EI90S Gehäuse Stahl verz B 500mm H 350mm L 500mm elektr Antrieb Federrücklauf 24VAC/DC IP54**
*** EP-Aufgliederung gefordert
STLB-Bau 2025-10 075
Brandschutzklappe DIN EN 15650, Funktion prüfbar im
eingebauten Zustand, Klassifizierung EI 90 S DIN EN
13501-3, beidseitig geprüft DIN EN 1366-2, für
vertikalen und horizontalen Einbau, Achslage waagerecht
oder senkrecht, rauchdicht, Gehäuse aus verzinktem
Stahl, eckig, Nennbreite 500 mm, Nennhöhe 350 mm, Länge
500 mm, Einbau in massive Wand, Nasseinbau, mit 2
Revisionsöffnungen mit Deckel, mit Absperrklappenblatt
aus mineralischem Baustoff, mit Schmelzlot und
Auslösevorrichtung zur Funktionsprüfung,
Nennauslösetemperatur max. 72 Grad C, mit elektrischem
Antrieb mit Federrücklauf und integrierten
Endlageschaltern, Bemessungsbetriebsspannung 24 V
AC/DC, Schutzart IP 54 DIN EN 60529 (VDE 0470-1).
Menge: 2,000 St

**1.02.200 Brandschutzklappe EI90S Gehäuse Stahl verz B 500mm H 400mm L 500mm elektr Antrieb Federrücklauf 24VAC/DC IP54**
*** EP-Aufgliederung gefordert
STLB-Bau 2025-10 075
Brandschutzklappe DIN EN 15650, Funktion prüfbar im
eingebauten Zustand, Klassifizierung EI 90 S DIN EN
13501-3, beidseitig geprüft DIN EN 1366-2, für
vertikalen und horizontalen Einbau, Achslage waagerecht
oder senkrecht, rauchdicht, Gehäuse aus verzinktem
Stahl, eckig, Nennbreite 500 mm, Nennhöhe 400 mm, Länge
500 mm, Einbau in massive Wand, Nasseinbau, mit 2
Revisionsöffnungen mit Deckel, mit Absperrklappenblatt
aus mineralischem Baustoff, mit Schmelzlot und
Auslösevorrichtung zur Funktionsprüfung,
Nennauslösetemperatur max. 72 Grad C, mit elektrischem
Antrieb mit Federrücklauf und integrierten
Endlageschaltern, Bemessungsbetriebsspannung 24 V
AC/DC, Schutzart IP 54 DIN EN 60529 (VDE 0470-1).
Menge: 4,000 St

**1.02.210 Brandschutzklappe EI90S Gehäuse Stahl verz B 600mm H 200mm L 500mm elektr Antrieb Federrücklauf 24VAC/DC IP54**
*** EP-Aufgliederung gefordert
STLB-Bau 2025-10 075
Brandschutzklappe DIN EN 15650, Funktion prüfbar im
eingebauten Zustand, Klassifizierung EI 90 S DIN EN
13501-3, beidseitig geprüft DIN EN 1366-2, für
vertikalen und horizontalen Einbau, Achslage waagerecht
oder senkrecht, rauchdicht, Gehäuse aus verzinktem
Stahl, eckig, Nennbreite 600 mm, Nennhöhe 200 mm, Länge
500 mm, Einbau in massive Wand, Nasseinbau, mit
Absperrklappenblatt aus mineralischem Baustoff, mit
Schmelzlot und Auslösevorrichtung zur Funktionsprüfung,
Nennauslösetemperatur max. 72 Grad C, mit elektrischem
Antrieb mit Federrücklauf und integrierten
Endlageschaltern, Bemessungsbetriebsspannung 24 V
AC/DC, Schutzart IP 54 DIN EN 60529 (VDE 0470-1).
Menge: 4,000 St

**1.02.220 Brandschutzklappe EI90S Gehäuse Stahl verz B 600mm H 250mm L 500mm elektr Antrieb Federrücklauf 24VAC/DC IP54**
*** EP-Aufgliederung gefordert
STLB-Bau 2025-10 075
Brandschutzklappe DIN EN 15650, Funktion prüfbar im
eingebauten Zustand, Klassifizierung EI 90 S DIN EN
13501-3, beidseitig geprüft DIN EN 1366-2, für
vertikalen und horizontalen Einbau, Achslage waagerecht
oder senkrecht, rauchdicht, Gehäuse aus verzinktem
Stahl, eckig, Nennbreite 600 mm, Nennhöhe 250 mm, Länge
500 mm, Einbau in massive Wand, Nasseinbau, mit 2
Revisionsöffnungen mit Deckel, mit Absperrklappenblatt
aus mineralischem Baustoff, mit Schmelzlot und
Auslösevorrichtung zur Funktionsprüfung,
Nennauslösetemperatur max. 72 Grad C, mit elektrischem
Antrieb mit Federrücklauf und integrierten
Endlageschaltern, Bemessungsbetriebsspannung 24 V
AC/DC, Schutzart IP 54 DIN EN 60529 (VDE 0470-1).
Menge: 2,000 St

**1.02.230 Brandschutzklappe EI90S Gehäuse Stahl verz B 600mm H 300mm L 500mm elektr Antrieb Federrücklauf 24VAC/DC IP54**
*** EP-Aufgliederung gefordert
STLB-Bau 2025-10 075
Brandschutzklappe DIN EN 15650, Funktion prüfbar im
eingebauten Zustand, Klassifizierung EI 90 S DIN EN
13501-3, beidseitig geprüft DIN EN 1366-2, für
vertikalen und horizontalen Einbau, Achslage waagerecht
oder senkrecht, rauchdicht, Gehäuse aus verzinktem
Stahl, eckig, Nennbreite 600 mm, Nennhöhe 300 mm, Länge
500 mm, Einbau in massive Wand, Nasseinbau, mit 2
Revisionsöffnungen mit Deckel, mit Absperrklappenblatt
aus mineralischem Baustoff, mit Schmelzlot und
Auslösevorrichtung zur Funktionsprüfung,
Nennauslösetemperatur max. 72 Grad C, mit elektrischem
Antrieb mit Federrücklauf und integrierten
Endlageschaltern, Bemessungsbetriebsspannung 24 V
AC/DC, Schutzart IP 54 DIN EN 60529 (VDE 0470-1).
Menge: 9,000 St

**1.02.240 Brandschutzklappe EI90S Gehäuse Stahl verz B 600mm H 350mm L 500mm elektr Antrieb Federrücklauf 24VAC/DC IP54**
*** EP-Aufgliederung gefordert
STLB-Bau 2025-10 075
Brandschutzklappe DIN EN 15650, Funktion prüfbar im
eingebauten Zustand, Klassifizierung EI 90 S DIN EN
13501-3, beidseitig geprüft DIN EN 1366-2, für
vertikalen und horizontalen Einbau, Achslage waagerecht
oder senkrecht, rauchdicht, Gehäuse aus verzinktem
Stahl, eckig, Nennbreite 600 mm, Nennhöhe 350 mm, Länge
500 mm, Einbau in massive Wand, Nasseinbau, mit 2
Revisionsöffnungen mit Deckel, mit Absperrklappenblatt
aus mineralischem Baustoff, mit Schmelzlot und
Auslösevorrichtung zur Funktionsprüfung,
Nennauslösetemperatur max. 72 Grad C, mit elektrischem
Antrieb mit Federrücklauf und integrierten
Endlageschaltern, Bemessungsbetriebsspannung 24 V
AC/DC, Schutzart IP 54 DIN EN 60529 (VDE 0470-1).
Menge: 3,000 St

**1.02.250 Brandschutzklappe EI90S Gehäuse Stahl verz B 600mm H 400mm L 500mm elektr Antrieb Federrücklauf 24VAC/DC IP54**
*** EP-Aufgliederung gefordert
STLB-Bau 2025-10 075
Brandschutzklappe DIN EN 15650, Funktion prüfbar im
eingebauten Zustand, Klassifizierung EI 90 S DIN EN
13501-3, beidseitig geprüft DIN EN 1366-2, für
vertikalen und horizontalen Einbau, Achslage waagerecht
oder senkrecht, rauchdicht, Gehäuse aus verzinktem
Stahl, eckig, Nennbreite 600 mm, Nennhöhe 400 mm, Länge
500 mm, Einbau in massive Wand, Nasseinbau, mit 2
Revisionsöffnungen mit Deckel, mit Absperrklappenblatt
aus mineralischem Baustoff, mit Schmelzlot und
Auslösevorrichtung zur Funktionsprüfung,
Nennauslösetemperatur max. 72 Grad C, mit elektrischem
Antrieb mit Federrücklauf und integrierten
Endlageschaltern, Bemessungsbetriebsspannung 24 V
AC/DC, Schutzart IP 54 DIN EN 60529 (VDE 0470-1).
Menge: 7,000 St

**1.02.260 Brandschutzklappe EI90S Gehäuse Stahl verz B 600mm H 500mm L 500mm elektr Antrieb Federrücklauf 24VAC/DC IP54**
*** EP-Aufgliederung gefordert
STLB-Bau 2025-10 075
Brandschutzklappe DIN EN 15650, Funktion prüfbar im
eingebauten Zustand, Klassifizierung EI 90 S DIN EN
13501-3, beidseitig geprüft DIN EN 1366-2, für
vertikalen und horizontalen Einbau, Achslage waagerecht
oder senkrecht, rauchdicht, Gehäuse aus verzinktem
Stahl, eckig, Nennbreite 600 mm, Nennhöhe 500 mm, Länge
500 mm, Einbau in massive Wand, Nasseinbau, mit 2
Revisionsöffnungen mit Deckel, mit Absperrklappenblatt
aus mineralischem Baustoff, mit Schmelzlot und
Auslösevorrichtung zur Funktionsprüfung,
Nennauslösetemperatur max. 72 Grad C, mit elektrischem
Antrieb mit Federrücklauf und integrierten
Endlageschaltern, Bemessungsbetriebsspannung 24 V
AC/DC, Schutzart IP 54 DIN EN 60529 (VDE 0470-1).
Menge: 4,000 St

**1.02.270 Brandschutzklappe EI90S Gehäuse Stahl verz B 800mm H 200mm L 500mm elektr Antrieb Federrücklauf 24VAC/DC IP54**
*** EP-Aufgliederung gefordert
STLB-Bau 2025-10 075
Brandschutzklappe DIN EN 15650, Funktion prüfbar im
eingebauten Zustand, Klassifizierung EI 90 S DIN EN
13501-3, beidseitig geprüft DIN EN 1366-2, für
vertikalen und horizontalen Einbau, Achslage waagerecht
oder senkrecht, rauchdicht, Gehäuse aus verzinktem
Stahl, eckig, Nennbreite 800 mm, Nennhöhe 200 mm, Länge
500 mm, Einbau in massive Wand, Nasseinbau, mit
Absperrklappenblatt aus mineralischem Baustoff, mit
Schmelzlot und Auslösevorrichtung zur Funktionsprüfung,
Nennauslösetemperatur max. 72 Grad C, mit elektrischem
Antrieb mit Federrücklauf und integrierten
Endlageschaltern, Bemessungsbetriebsspannung 24 V
AC/DC, Schutzart IP 54 DIN EN 60529 (VDE 0470-1).
Menge: 1,000 St

**1.02.280 Brandschutzklappe EI90S Gehäuse Stahl verz B 800mm H 250mm L 500mm elektr Antrieb Federrücklauf 24VAC/DC IP54**
*** EP-Aufgliederung gefordert
STLB-Bau 2025-10 075
Brandschutzklappe DIN EN 15650, Funktion prüfbar im
eingebauten Zustand, Klassifizierung EI 90 S DIN EN
13501-3, beidseitig geprüft DIN EN 1366-2, für
vertikalen und horizontalen Einbau, Achslage waagerecht
oder senkrecht, rauchdicht, Gehäuse aus verzinktem
Stahl, eckig, Nennbreite 800 mm, Nennhöhe 250 mm, Länge
500 mm, Einbau in massive Wand, Nasseinbau, mit einer
Inspektionsöffnung, mit Absperrklappenblatt aus
mineralischem Baustoff, mit Schmelzlot und
Auslösevorrichtung zur Funktionsprüfung,
Nennauslösetemperatur max. 72 Grad C, mit elektrischem
Antrieb mit Federrücklauf und integrierten
Endlageschaltern, Bemessungsbetriebsspannung 24 V
AC/DC, Schutzart IP 54 DIN EN 60529 (VDE 0470-1).
Menge: 1,000 St

**1.02.290 Brandschutzklappe EI90S Gehäuse Stahl verz B 800mm H 300mm L 500mm elektr Antrieb Federrücklauf 24VAC/DC IP54**
*** EP-Aufgliederung gefordert
STLB-Bau 2025-10 075
Brandschutzklappe DIN EN 15650, Funktion prüfbar im
eingebauten Zustand, Klassifizierung EI 90 S DIN EN
13501-3, beidseitig geprüft DIN EN 1366-2, für
vertikalen und horizontalen Einbau, Achslage waagerecht
oder senkrecht, rauchdicht, Gehäuse aus verzinktem
Stahl, eckig, Nennbreite 800 mm, Nennhöhe 300 mm, Länge
500 mm, Einbau in massive Wand, Nasseinbau, mit einer
Inspektionsöffnung, mit Absperrklappenblatt aus
mineralischem Baustoff, mit Schmelzlot und
Auslösevorrichtung zur Funktionsprüfung,
Nennauslösetemperatur max. 72 Grad C, mit elektrischem
Antrieb mit Federrücklauf und integrierten
Endlageschaltern, Bemessungsbetriebsspannung 24 V
AC/DC, Schutzart IP 54 DIN EN 60529 (VDE 0470-1).
Menge: 6,000 St

**1.02.300 Brandschutzklappe EI90S Gehäuse Stahl verz B 800mm H 500mm L 500mm elektr Antrieb Federrücklauf 24VAC/DC IP54**
*** EP-Aufgliederung gefordert
STLB-Bau 2025-10 075
Brandschutzklappe DIN EN 15650, Funktion prüfbar im
eingebauten Zustand, Klassifizierung EI 90 S DIN EN
13501-3, beidseitig geprüft DIN EN 1366-2, für
vertikalen und horizontalen Einbau, Achslage waagerecht
oder senkrecht, rauchdicht, Gehäuse aus verzinktem
Stahl, eckig, Nennbreite 800 mm, Nennhöhe 500 mm, Länge
500 mm, Einbau in massive Wand, Nasseinbau, mit einer
Inspektionsöffnung, mit Absperrklappenblatt aus
mineralischem Baustoff, mit Schmelzlot und
Auslösevorrichtung zur Funktionsprüfung,
Nennauslösetemperatur max. 72 Grad C, mit elektrischem
Antrieb mit Federrücklauf und integrierten
Endlageschaltern, Bemessungsbetriebsspannung 24 V
AC/DC, Schutzart IP 54 DIN EN 60529 (VDE 0470-1).
Menge: 10,000 St

**1.02.310 Brandschutzklappe EI90S Gehäuse Stahl verz B 800mm H 800mm L 500mm elektr Antrieb Federrücklauf 24VAC/DC IP54**
*** EP-Aufgliederung gefordert
STLB-Bau 2025-10 075
Brandschutzklappe DIN EN 15650, Funktion prüfbar im
eingebauten Zustand, Klassifizierung EI 90 S DIN EN
13501-3, beidseitig geprüft DIN EN 1366-2, für
vertikalen und horizontalen Einbau, Achslage waagerecht
oder senkrecht, rauchdicht, Gehäuse aus verzinktem
Stahl, eckig, Nennbreite 800 mm, Nennhöhe 800 mm, Länge
500 mm, Einbau in massive Wand, Nasseinbau, mit einer
Inspektionsöffnung, mit Absperrklappenblatt aus
mineralischem Baustoff, mit Schmelzlot und
Auslösevorrichtung zur Funktionsprüfung,
Nennauslösetemperatur max. 72 Grad C, mit elektrischem
Antrieb mit Federrücklauf und integrierten
Endlageschaltern, Bemessungsbetriebsspannung 24 V
AC/DC, Schutzart IP 54 DIN EN 60529 (VDE 0470-1).
Menge: 1,000 St

**1.02.320 Brandschutzklappe EI90S Gehäuse Stahl verz B 1000mm H 300mm L 500mm elektr Antrieb Federrücklauf 24VAC/DC IP54**
*** EP-Aufgliederung gefordert
STLB-Bau 2025-10 075
Brandschutzklappe DIN EN 15650, Funktion prüfbar im
eingebauten Zustand, Klassifizierung EI 90 S DIN EN
13501-3, beidseitig geprüft DIN EN 1366-2, für
vertikalen und horizontalen Einbau, Achslage waagerecht
oder senkrecht, rauchdicht, Gehäuse aus verzinktem
Stahl, eckig, Nennbreite 1000 mm, Nennhöhe 300 mm,
Länge 500 mm, Einbau in massive Wand, Nasseinbau, mit 2
Revisionsöffnungen mit Deckel, mit Absperrklappenblatt
aus mineralischem Baustoff, mit Schmelzlot und
Auslösevorrichtung zur Funktionsprüfung,
Nennauslösetemperatur max. 72 Grad C, mit elektrischem
Antrieb mit Federrücklauf und integrierten
Endlageschaltern, Bemessungsbetriebsspannung 24 V
AC/DC, Schutzart IP 54 DIN EN 60529 (VDE 0470-1).
Menge: 4,000 St

**1.02.330 Brandschutzklappe EI90S Gehäuse Stahl verz B 1000mm H 400mm L 500mm elektr Antrieb Federrücklauf 24VAC/DC IP54**
*** EP-Aufgliederung gefordert
STLB-Bau 2025-10 075
Brandschutzklappe DIN EN 15650, Funktion prüfbar im
eingebauten Zustand, Klassifizierung EI 90 S DIN EN
13501-3, beidseitig geprüft DIN EN 1366-2, für
vertikalen und horizontalen Einbau, Achslage waagerecht
oder senkrecht, rauchdicht, Gehäuse aus verzinktem
Stahl, eckig, Nennbreite 1000 mm, Nennhöhe 400 mm,
Länge 500 mm, Einbau in massive Wand, Nasseinbau, mit 2
Revisionsöffnungen mit Deckel, mit Absperrklappenblatt
aus mineralischem Baustoff, mit Schmelzlot und
Auslösevorrichtung zur Funktionsprüfung,
Nennauslösetemperatur max. 72 Grad C, mit elektrischem
Antrieb mit Federrücklauf und integrierten
Endlageschaltern, Bemessungsbetriebsspannung 24 V
AC/DC, Schutzart IP 54 DIN EN 60529 (VDE 0470-1).
Menge: 1,000 St

**1.02.340 Brandschutzklappe EI90S Gehäuse Stahl verz B 1000mm H 500mm L 500mm elektr Antrieb Federrücklauf 24VAC/DC IP54**
*** EP-Aufgliederung gefordert
STLB-Bau 2025-10 075
Brandschutzklappe DIN EN 15650, Funktion prüfbar im
eingebauten Zustand, Klassifizierung EI 90 S DIN EN
13501-3, beidseitig geprüft DIN EN 1366-2, für
vertikalen und horizontalen Einbau, Achslage waagerecht
oder senkrecht, rauchdicht, Gehäuse aus verzinktem
Stahl, eckig, Nennbreite 1000 mm, Nennhöhe 500 mm,
Länge 500 mm, Einbau in massive Wand, Nasseinbau, mit 2
Revisionsöffnungen mit Deckel, mit Absperrklappenblatt
aus mineralischem Baustoff, mit Schmelzlot und
Auslösevorrichtung zur Funktionsprüfung,
Nennauslösetemperatur max. 72 Grad C, mit elektrischem
Antrieb mit Federrücklauf und integrierten
Endlageschaltern, Bemessungsbetriebsspannung 24 V
AC/DC, Schutzart IP 54 DIN EN 60529 (VDE 0470-1).
Menge: 1,000 St

**1.02.350 Brandschutzklappe EI90S Gehäuse Stahl verz B 1000mm H 600mm L 500mm elektr Antrieb Federrücklauf 24VAC/DC IP54**
*** EP-Aufgliederung gefordert
STLB-Bau 2025-10 075
Brandschutzklappe DIN EN 15650, Funktion prüfbar im
eingebauten Zustand, Klassifizierung EI 90 S DIN EN
13501-3, beidseitig geprüft DIN EN 1366-2, für
vertikalen und horizontalen Einbau, Achslage waagerecht
oder senkrecht, rauchdicht, Gehäuse aus verzinktem
Stahl, eckig, Nennbreite 1000 mm, Nennhöhe 600 mm,
Länge 500 mm, Einbau in massive Wand, Nasseinbau, mit 2
Revisionsöffnungen mit Deckel, mit Absperrklappenblatt
aus mineralischem Baustoff, mit Schmelzlot und
Auslösevorrichtung zur Funktionsprüfung,
Nennauslösetemperatur max. 72 Grad C, mit elektrischem
Antrieb mit Federrücklauf und integrierten
Endlageschaltern, Bemessungsbetriebsspannung 24 V
AC/DC, Schutzart IP 54 DIN EN 60529 (VDE 0470-1).
Menge: 4,000 St

**1.02.360 Brandschutzklappe EI90S Gehäuse Stahl verz B 1000mm H 750mm L 500mm elektr Antrieb Federrücklauf 24VAC/DC IP54**
*** EP-Aufgliederung gefordert
STLB-Bau 2025-10 075
Brandschutzklappe DIN EN 15650, Funktion prüfbar im
eingebauten Zustand, Klassifizierung EI 90 S DIN EN
13501-3, beidseitig geprüft DIN EN 1366-2, für
vertikalen und horizontalen Einbau, Achslage waagerecht
oder senkrecht, rauchdicht, Gehäuse aus verzinktem
Stahl, eckig, Nennbreite 1000 mm, Nennhöhe 750 mm,
Länge 500 mm, Einbau in massive Wand, Nasseinbau, mit 2
Revisionsöffnungen mit Deckel, mit Absperrklappenblatt
aus mineralischem Baustoff, mit Schmelzlot und
Auslösevorrichtung zur Funktionsprüfung,
Nennauslösetemperatur max. 72 Grad C, mit elektrischem
Antrieb mit Federrücklauf und integrierten
Endlageschaltern, Bemessungsbetriebsspannung 24 V
AC/DC, Schutzart IP 54 DIN EN 60529 (VDE 0470-1).
Menge: 1,000 St

**1.02.370 Brandschutzklappe EI90S Gehäuse Stahl verz B 1000mm H 800mm L 500mm elektr Antrieb Federrücklauf 24VAC/DC IP54**
*** EP-Aufgliederung gefordert
STLB-Bau 2025-10 075
Brandschutzklappe DIN EN 15650, Funktion prüfbar im
eingebauten Zustand, Klassifizierung EI 90 S DIN EN
13501-3, beidseitig geprüft DIN EN 1366-2, für
vertikalen und horizontalen Einbau, Achslage waagerecht
oder senkrecht, rauchdicht, Gehäuse aus verzinktem
Stahl, eckig, Nennbreite 1000 mm, Nennhöhe 800 mm,
Länge 500 mm, Einbau in massive Wand, Nasseinbau, mit 2
Revisionsöffnungen mit Deckel, mit Absperrklappenblatt
aus mineralischem Baustoff, mit Schmelzlot und
Auslösevorrichtung zur Funktionsprüfung,
Nennauslösetemperatur max. 72 Grad C, mit elektrischem
Antrieb mit Federrücklauf und integrierten
Endlageschaltern, Bemessungsbetriebsspannung 24 V
AC/DC, Schutzart IP 54 DIN EN 60529 (VDE 0470-1).
Menge: 1,000 St

**1.02.380 Brandschutzklappe EI90S Gehäuse Stahl verz B 1100mm H 250mm L 500mm elektr Antrieb Federrücklauf 24VAC/DC IP54**
*** EP-Aufgliederung gefordert
STLB-Bau 2025-10 075
Brandschutzklappe DIN EN 15650, Funktion prüfbar im
eingebauten Zustand, Klassifizierung EI 90 S DIN EN
13501-3, beidseitig geprüft DIN EN 1366-2, für
vertikalen und horizontalen Einbau, Achslage waagerecht
oder senkrecht, rauchdicht, Gehäuse aus verzinktem
Stahl, eckig, Nennbreite 1100 mm, Nennhöhe 250 mm,
Länge 500 mm, Einbau in massive Wand, Nasseinbau, mit 2
Revisionsöffnungen mit Deckel, mit Absperrklappenblatt
aus mineralischem Baustoff, mit Schmelzlot und
Auslösevorrichtung zur Funktionsprüfung,
Nennauslösetemperatur max. 72 Grad C, mit elektrischem
Antrieb mit Federrücklauf und integrierten
Endlageschaltern, Bemessungsbetriebsspannung 24 V
AC/DC, Schutzart IP 54 DIN EN 60529 (VDE 0470-1).
Menge: 3,000 St

**1.02.390 Brandschutzklappe EI90S Gehäuse Stahl verz B 1100mm H 300mm L 500mm elektr Antrieb Federrücklauf 24VAC/DC IP54**
*** EP-Aufgliederung gefordert
STLB-Bau 2025-10 075
Brandschutzklappe DIN EN 15650, Funktion prüfbar im
eingebauten Zustand, Klassifizierung EI 90 S DIN EN
13501-3, beidseitig geprüft DIN EN 1366-2, für
vertikalen und horizontalen Einbau, Achslage waagerecht
oder senkrecht, rauchdicht, Gehäuse aus verzinktem
Stahl, eckig, Nennbreite 1100 mm, Nennhöhe 300 mm,
Länge 500 mm, Einbau in massive Wand, Nasseinbau, mit 2
Revisionsöffnungen mit Deckel, mit Absperrklappenblatt
aus mineralischem Baustoff, mit Schmelzlot und
Auslösevorrichtung zur Funktionsprüfung,
Nennauslösetemperatur max. 72 Grad C, mit elektrischem
Antrieb mit Federrücklauf und integrierten
Endlageschaltern, Bemessungsbetriebsspannung 24 V
AC/DC, Schutzart IP 54 DIN EN 60529 (VDE 0470-1).
Menge: 2,000 St

**1.02.400 Brandschutzklappe EI90S Gehäuse Stahl verz B 1100mm H 350mm L 500mm elektr Antrieb Federrücklauf 24VAC/DC IP54**
*** EP-Aufgliederung gefordert
STLB-Bau 2025-10 075
Brandschutzklappe DIN EN 15650, Funktion prüfbar im
eingebauten Zustand, Klassifizierung EI 90 S DIN EN
13501-3, beidseitig geprüft DIN EN 1366-2, für
vertikalen und horizontalen Einbau, Achslage waagerecht
oder senkrecht, rauchdicht, Gehäuse aus verzinktem
Stahl, eckig, Nennbreite 1100 mm, Nennhöhe 350 mm,
Länge 500 mm, Einbau in massive Wand, Nasseinbau, mit 2
Revisionsöffnungen mit Deckel, mit Absperrklappenblatt
aus mineralischem Baustoff, mit Schmelzlot und
Auslösevorrichtung zur Funktionsprüfung,
Nennauslösetemperatur max. 72 Grad C, mit elektrischem
Antrieb mit Federrücklauf und integrierten
Endlageschaltern, Bemessungsbetriebsspannung 24 V
AC/DC, Schutzart IP 54 DIN EN 60529 (VDE 0470-1).
Menge: 1,000 St

**1.02.410 Brandschutzklappe EI90S Gehäuse Stahl verz B 1100mm H 500mm L 500mm elektr Antrieb Federrücklauf 24VAC/DC IP54**
*** EP-Aufgliederung gefordert
STLB-Bau 2025-10 075
Brandschutzklappe DIN EN 15650, Funktion prüfbar im
eingebauten Zustand, Klassifizierung EI 90 S DIN EN
13501-3, beidseitig geprüft DIN EN 1366-2, für
vertikalen und horizontalen Einbau, Achslage waagerecht
oder senkrecht, rauchdicht, Gehäuse aus verzinktem
Stahl, eckig, Nennbreite 1100 mm, Nennhöhe 500 mm,
Länge 500 mm, Einbau in massive Wand, Nasseinbau, mit 2
Revisionsöffnungen mit Deckel, mit Absperrklappenblatt
aus mineralischem Baustoff, mit Schmelzlot und
Auslösevorrichtung zur Funktionsprüfung,
Nennauslösetemperatur max. 72 Grad C, mit elektrischem
Antrieb mit Federrücklauf und integrierten
Endlageschaltern, Bemessungsbetriebsspannung 24 V
AC/DC, Schutzart IP 54 DIN EN 60529 (VDE 0470-1).
Menge: 2,000 St

**1.02.420 Brandschutzklappe EI90S Gehäuse Stahl verz B 1100mm H 600mm L 500mm elektr Antrieb Federrücklauf 24VAC/DC IP54**
*** EP-Aufgliederung gefordert
STLB-Bau 2025-10 075
Brandschutzklappe DIN EN 15650, Funktion prüfbar im
eingebauten Zustand, Klassifizierung EI 90 S DIN EN
13501-3, beidseitig geprüft DIN EN 1366-2, für
vertikalen und horizontalen Einbau, Achslage waagerecht
oder senkrecht, rauchdicht, Gehäuse aus verzinktem
Stahl, eckig, Nennbreite 1100 mm, Nennhöhe 600 mm,
Länge 500 mm, Einbau in massive Wand, Nasseinbau, mit 2
Revisionsöffnungen mit Deckel, mit Absperrklappenblatt
aus mineralischem Baustoff, mit Schmelzlot und
Auslösevorrichtung zur Funktionsprüfung,
Nennauslösetemperatur max. 72 Grad C, mit elektrischem
Antrieb mit Federrücklauf und integrierten
Endlageschaltern, Bemessungsbetriebsspannung 24 V
AC/DC, Schutzart IP 54 DIN EN 60529 (VDE 0470-1).
Menge: 5,000 St

**1.02.430 Brandschutzklappe EI90S Gehäuse Stahl verz B 1100mm H 650mm L 500mm elektr Antrieb Federrücklauf 24VAC/DC IP54**
*** EP-Aufgliederung gefordert
STLB-Bau 2025-10 075
Brandschutzklappe DIN EN 15650, Funktion prüfbar im
eingebauten Zustand, Klassifizierung EI 90 S DIN EN
13501-3, beidseitig geprüft DIN EN 1366-2, für
vertikalen und horizontalen Einbau, Achslage waagerecht
oder senkrecht, rauchdicht, Gehäuse aus verzinktem
Stahl, eckig, Nennbreite 1100 mm, Nennhöhe 650 mm,
Länge 500 mm, Einbau in massive Wand, Nasseinbau, mit 2
Revisionsöffnungen mit Deckel, mit Absperrklappenblatt
aus mineralischem Baustoff, mit Schmelzlot und
Auslösevorrichtung zur Funktionsprüfung,
Nennauslösetemperatur max. 72 Grad C, mit elektrischem
Antrieb mit Federrücklauf und integrierten
Endlageschaltern, Bemessungsbetriebsspannung 24 V
AC/DC, Schutzart IP 54 DIN EN 60529 (VDE 0470-1).
Menge: 1,000 St

**1.02.440 Brandschutzklappe EI90S Gehäuse Stahl verz B 1100mm H 700mm L 500mm elektr Antrieb Federrücklauf 24VAC/DC IP54**
*** EP-Aufgliederung gefordert
STLB-Bau 2025-10 075
Brandschutzklappe DIN EN 15650, Funktion prüfbar im
eingebauten Zustand, Klassifizierung EI 90 S DIN EN
13501-3, beidseitig geprüft DIN EN 1366-2, für
vertikalen und horizontalen Einbau, Achslage waagerecht
oder senkrecht, rauchdicht, Gehäuse aus verzinktem
Stahl, eckig, Nennbreite 1100 mm, Nennhöhe 700 mm,
Länge 500 mm, Einbau in massive Wand, Nasseinbau, mit 2
Revisionsöffnungen mit Deckel, mit Absperrklappenblatt
aus mineralischem Baustoff, mit Schmelzlot und
Auslösevorrichtung zur Funktionsprüfung,
Nennauslösetemperatur max. 72 Grad C, mit elektrischem
Antrieb mit Federrücklauf und integrierten
Endlageschaltern, Bemessungsbetriebsspannung 24 V
AC/DC, Schutzart IP 54 DIN EN 60529 (VDE 0470-1).
Menge: 4,000 St

**1.02.450 Brandschutzklappe EI90S Gehäuse Stahl verz B 1200mm H 600mm L 500mm elektr Antrieb Federrücklauf 24VAC/DC IP54**
*** EP-Aufgliederung gefordert
STLB-Bau 2025-10 075
Brandschutzklappe DIN EN 15650, Funktion prüfbar im
eingebauten Zustand, Klassifizierung EI 90 S DIN EN
13501-3, beidseitig geprüft DIN EN 1366-2, für
vertikalen und horizontalen Einbau, Achslage waagerecht
oder senkrecht, rauchdicht, Gehäuse aus verzinktem
Stahl, eckig, Nennbreite 1200 mm, Nennhöhe 600 mm,
Länge 500 mm, Einbau in massive Wand, Nasseinbau, mit 2
Revisionsöffnungen mit Deckel, mit Absperrklappenblatt
aus mineralischem Baustoff, mit Schmelzlot und
Auslösevorrichtung zur Funktionsprüfung,
Nennauslösetemperatur max. 72 Grad C, mit elektrischem
Antrieb mit Federrücklauf und integrierten
Endlageschaltern, Bemessungsbetriebsspannung 24 V
AC/DC, Schutzart IP 54 DIN EN 60529 (VDE 0470-1).
Menge: 1,000 St

**1.02.460 Brandschutzklappe EI90S Gehäuse Stahl verz B 1200mm H 700mm L 500mm elektr Antrieb Federrücklauf 24VAC/DC IP54**
*** EP-Aufgliederung gefordert
STLB-Bau 2025-10 075
Brandschutzklappe DIN EN 15650, Funktion prüfbar im
eingebauten Zustand, Klassifizierung EI 90 S DIN EN
13501-3, beidseitig geprüft DIN EN 1366-2, für
vertikalen und horizontalen Einbau, Achslage waagerecht
oder senkrecht, rauchdicht, Gehäuse aus verzinktem
Stahl, eckig, Nennbreite 1200 mm, Nennhöhe 700 mm,
Länge 500 mm, Einbau in massive Wand, Nasseinbau, mit 2
Revisionsöffnungen mit Deckel, mit Absperrklappenblatt
aus mineralischem Baustoff, mit Schmelzlot und
Auslösevorrichtung zur Funktionsprüfung,
Nennauslösetemperatur max. 72 Grad C, mit elektrischem
Antrieb mit Federrücklauf und integrierten
Endlageschaltern, Bemessungsbetriebsspannung 24 V
AC/DC, Schutzart IP 54 DIN EN 60529 (VDE 0470-1).
Menge: 1,000 St

**1.02.470 Brandschutzklappe EI90S Gehäuse Stahl verz B 1200mm H 800mm L 500mm elektr Antrieb Federrücklauf 24VAC/DC IP54**
*** EP-Aufgliederung gefordert
STLB-Bau 2025-10 075
Brandschutzklappe DIN EN 15650, Funktion prüfbar im
eingebauten Zustand, Klassifizierung EI 90 S DIN EN
13501-3, beidseitig geprüft DIN EN 1366-2, für
vertikalen und horizontalen Einbau, Achslage waagerecht
oder senkrecht, rauchdicht, Gehäuse aus verzinktem
Stahl, eckig, Nennbreite 1200 mm, Nennhöhe 800 mm,
Länge 500 mm, Einbau in massive Wand, Nasseinbau, mit 2
Revisionsöffnungen mit Deckel, mit Absperrklappenblatt
aus mineralischem Baustoff, mit Schmelzlot und
Auslösevorrichtung zur Funktionsprüfung,
Nennauslösetemperatur max. 72 Grad C, mit elektrischem
Antrieb mit Federrücklauf und integrierten
Endlageschaltern, Bemessungsbetriebsspannung 24 V
AC/DC, Schutzart IP 54 DIN EN 60529 (VDE 0470-1).
Menge: 2,000 St

**1.02.480 Brandschutzklappe EI90S Gehäuse Stahl verz B 1250mm H 700mm L 500mm elektr Antrieb Federrücklauf 24VAC/DC IP54**
*** EP-Aufgliederung gefordert
STLB-Bau 2025-10 075
Brandschutzklappe DIN EN 15650, Funktion prüfbar im
eingebauten Zustand, Klassifizierung EI 90 S DIN EN
13501-3, beidseitig geprüft DIN EN 1366-2, für
vertikalen und horizontalen Einbau, Achslage waagerecht
oder senkrecht, rauchdicht, Gehäuse aus verzinktem
Stahl, eckig, Nennbreite 1250 mm, Nennhöhe 700 mm,
Länge 500 mm, Einbau in massive Wand, Nasseinbau, mit 2
Revisionsöffnungen mit Deckel, mit Absperrklappenblatt
aus mineralischem Baustoff, mit Schmelzlot und
Auslösevorrichtung zur Funktionsprüfung,
Nennauslösetemperatur max. 72 Grad C, mit elektrischem
Antrieb mit Federrücklauf und integrierten
Endlageschaltern, Bemessungsbetriebsspannung 24 V
AC/DC, Schutzart IP 54 DIN EN 60529 (VDE 0470-1).
Menge: 3,000 St

**1.02.490 Brandschutzklappe EI90S Gehäuse Stahl verz B 1300mm H 500mm L 500mm elektr Antrieb Federrücklauf 24VAC/DC IP54**
*** EP-Aufgliederung gefordert
STLB-Bau 2025-10 075
Brandschutzklappe DIN EN 15650, Funktion prüfbar im
eingebauten Zustand, Klassifizierung EI 90 S DIN EN
13501-3, beidseitig geprüft DIN EN 1366-2, für
vertikalen und horizontalen Einbau, Achslage waagerecht
oder senkrecht, rauchdicht, Gehäuse aus verzinktem
Stahl, eckig, Nennbreite 1300 mm, Nennhöhe 500 mm,
Länge 500 mm, Einbau in massive Wand, Nasseinbau, mit 2
Revisionsöffnungen mit Deckel, mit Absperrklappenblatt
aus mineralischem Baustoff, mit Schmelzlot und
Auslösevorrichtung zur Funktionsprüfung,
Nennauslösetemperatur max. 72 Grad C, mit elektrischem
Antrieb mit Federrücklauf und integrierten
Endlageschaltern, Bemessungsbetriebsspannung 24 V
AC/DC, Schutzart IP 54 DIN EN 60529 (VDE 0470-1).
Menge: 1,000 St

**1.02.500 Brandschutzklappe EI90S Gehäuse Stahl verz B 1300mm H 600mm L 500mm elektr Antrieb Federrücklauf 24VAC/DC IP54**
*** EP-Aufgliederung gefordert
STLB-Bau 2025-10 075
Brandschutzklappe DIN EN 15650, Funktion prüfbar im
eingebauten Zustand, Klassifizierung EI 90 S DIN EN
13501-3, beidseitig geprüft DIN EN 1366-2, für
vertikalen und horizontalen Einbau, Achslage waagerecht
oder senkrecht, rauchdicht, Gehäuse aus verzinktem
Stahl, eckig, Nennbreite 1300 mm, Nennhöhe 600 mm,
Länge 500 mm, Einbau in massive Wand, Nasseinbau, mit 2
Revisionsöffnungen mit Deckel, mit Absperrklappenblatt
aus mineralischem Baustoff, mit Schmelzlot und
Auslösevorrichtung zur Funktionsprüfung,
Nennauslösetemperatur max. 72 Grad C, mit elektrischem
Antrieb mit Federrücklauf und integrierten
Endlageschaltern, Bemessungsbetriebsspannung 24 V
AC/DC, Schutzart IP 54 DIN EN 60529 (VDE 0470-1).
Menge: 1,000 St

**1.02.510 Brandschutzklappe EI90S Gehäuse Stahl verz B 1300mm H 700mm L 500mm elektr Antrieb Federrücklauf 24VAC/DC IP54**
*** EP-Aufgliederung gefordert
STLB-Bau 2025-10 075
Brandschutzklappe DIN EN 15650, Funktion prüfbar im
eingebauten Zustand, Klassifizierung EI 90 S DIN EN
13501-3, beidseitig geprüft DIN EN 1366-2, für
vertikalen und horizontalen Einbau, Achslage waagerecht
oder senkrecht, rauchdicht, Gehäuse aus verzinktem
Stahl, eckig, Nennbreite 1300 mm, Nennhöhe 700 mm,
Länge 500 mm, Einbau in massive Wand, Nasseinbau, mit 2
Revisionsöffnungen mit Deckel, mit Absperrklappenblatt
aus mineralischem Baustoff, mit Schmelzlot und
Auslösevorrichtung zur Funktionsprüfung,
Nennauslösetemperatur max. 72 Grad C, mit elektrischem
Antrieb mit Federrücklauf und integrierten
Endlageschaltern, Bemessungsbetriebsspannung 24 V
AC/DC, Schutzart IP 54 DIN EN 60529 (VDE 0470-1).
Menge: 1,000 St

**1.02.520 Brandschutzklappe EI90S Gehäuse Stahl verz B 1400mm H 500mm L 500mm elektr Antrieb Federrücklauf 24VAC/DC IP54**
*** EP-Aufgliederung gefordert
STLB-Bau 2025-10 075
Brandschutzklappe DIN EN 15650, Funktion prüfbar im
eingebauten Zustand, Klassifizierung EI 90 S DIN EN
13501-3, beidseitig geprüft DIN EN 1366-2, für
vertikalen und horizontalen Einbau, Achslage waagerecht
oder senkrecht, rauchdicht, Gehäuse aus verzinktem
Stahl, eckig, Nennbreite 1400 mm, Nennhöhe 500 mm,
Länge 500 mm, Einbau in massive Wand, Nasseinbau, mit 2
Revisionsöffnungen mit Deckel, mit Absperrklappenblatt
aus mineralischem Baustoff, mit Schmelzlot und
Auslösevorrichtung zur Funktionsprüfung,
Nennauslösetemperatur max. 72 Grad C, mit elektrischem
Antrieb mit Federrücklauf und integrierten
Endlageschaltern, Bemessungsbetriebsspannung 24 V
AC/DC, Schutzart IP 54 DIN EN 60529 (VDE 0470-1).
Menge: 3,000 St

**1.02.530 Brandschutzklappe EI90S Gehäuse Stahl verz B 1400mm H 600mm L 500mm elektr Antrieb Federrücklauf 24VAC/DC IP54**
*** EP-Aufgliederung gefordert
STLB-Bau 2025-10 075
Brandschutzklappe DIN EN 15650, Funktion prüfbar im
eingebauten Zustand, Klassifizierung EI 90 S DIN EN
13501-3, beidseitig geprüft DIN EN 1366-2, für
vertikalen und horizontalen Einbau, Achslage waagerecht
oder senkrecht, rauchdicht, Gehäuse aus verzinktem
Stahl, eckig, Nennbreite 1400 mm, Nennhöhe 600 mm,
Länge 500 mm, Einbau in massive Wand, Nasseinbau, mit 2
Revisionsöffnungen mit Deckel, mit Absperrklappenblatt
aus mineralischem Baustoff, mit Schmelzlot und
Auslösevorrichtung zur Funktionsprüfung,
Nennauslösetemperatur max. 72 Grad C, mit elektrischem
Antrieb mit Federrücklauf und integrierten
Endlageschaltern, Bemessungsbetriebsspannung 24 V
AC/DC, Schutzart IP 54 DIN EN 60529 (VDE 0470-1).
Menge: 2,000 St

**1.02.540 Brandschutzklappe EI90S Gehäuse Stahl verz B 1400mm H 650mm L 500mm elektr Antrieb Federrücklauf 24VAC/DC IP54**
*** EP-Aufgliederung gefordert
STLB-Bau 2025-10 075
Brandschutzklappe DIN EN 15650, Funktion prüfbar im
eingebauten Zustand, Klassifizierung EI 90 S DIN EN
13501-3, beidseitig geprüft DIN EN 1366-2, für
vertikalen und horizontalen Einbau, Achslage waagerecht
oder senkrecht, rauchdicht, Gehäuse aus verzinktem
Stahl, eckig, Nennbreite 1400 mm, Nennhöhe 650 mm,
Länge 500 mm, Einbau in massive Wand, Nasseinbau, mit 2
Revisionsöffnungen mit Deckel, mit Absperrklappenblatt
aus mineralischem Baustoff, mit Schmelzlot und
Auslösevorrichtung zur Funktionsprüfung,
Nennauslösetemperatur max. 72 Grad C, mit elektrischem
Antrieb mit Federrücklauf und integrierten
Endlageschaltern, Bemessungsbetriebsspannung 24 V
AC/DC, Schutzart IP 54 DIN EN 60529 (VDE 0470-1).
Menge: 1,000 St

**1.02.550 Brandschutzklappe EI90S Gehäuse Stahl verz B 1400mm H 700mm L 500mm elektr Antrieb Federrücklauf 24VAC/DC IP54**
*** EP-Aufgliederung gefordert
STLB-Bau 2025-10 075
Brandschutzklappe DIN EN 15650, Funktion prüfbar im
eingebauten Zustand, Klassifizierung EI 90 S DIN EN
13501-3, beidseitig geprüft DIN EN 1366-2, für
vertikalen und horizontalen Einbau, Achslage waagerecht
oder senkrecht, rauchdicht, Gehäuse aus verzinktem
Stahl, eckig, Nennbreite 1400 mm, Nennhöhe 700 mm,
Länge 500 mm, Einbau in massive Wand, Nasseinbau, mit 2
Revisionsöffnungen mit Deckel, mit Absperrklappenblatt
aus mineralischem Baustoff, mit Schmelzlot und
Auslösevorrichtung zur Funktionsprüfung,
Nennauslösetemperatur max. 72 Grad C, mit elektrischem
Antrieb mit Federrücklauf und integrierten
Endlageschaltern, Bemessungsbetriebsspannung 24 V
AC/DC, Schutzart IP 54 DIN EN 60529 (VDE 0470-1).
Menge: 5,000 St

**1.02.560 Brandschutzklappe EI90S Gehäuse Stahl verz B 1450mm H 600mm L 500mm elektr Antrieb Federrücklauf 24VAC/DC IP54**
*** EP-Aufgliederung gefordert
STLB-Bau 2025-10 075
Brandschutzklappe DIN EN 15650, Funktion prüfbar im
eingebauten Zustand, Klassifizierung EI 90 S DIN EN
13501-3, beidseitig geprüft DIN EN 1366-2, für
vertikalen und horizontalen Einbau, Achslage waagerecht
oder senkrecht, rauchdicht, Gehäuse aus verzinktem
Stahl, eckig, Nennbreite 1450 mm, Nennhöhe 600 mm,
Länge 500 mm, Einbau in massive Wand, Nasseinbau, mit 2
Revisionsöffnungen mit Deckel, mit Absperrklappenblatt
aus mineralischem Baustoff, mit Schmelzlot und
Auslösevorrichtung zur Funktionsprüfung,
Nennauslösetemperatur max. 72 Grad C, mit elektrischem
Antrieb mit Federrücklauf und integrierten
Endlageschaltern, Bemessungsbetriebsspannung 24 V
AC/DC, Schutzart IP 54 DIN EN 60529 (VDE 0470-1).
Menge: 1,000 St

**1.02.570 Brandschutzklappe EI90S Gehäuse Stahl verz B 1500mm H 450mm L 500mm elektr Antrieb Federrücklauf 24VAC/DC IP54**
*** EP-Aufgliederung gefordert
STLB-Bau 2025-10 075
Brandschutzklappe DIN EN 15650, Funktion prüfbar im
eingebauten Zustand, Klassifizierung EI 90 S DIN EN
13501-3, beidseitig geprüft DIN EN 1366-2, für
vertikalen und horizontalen Einbau, Achslage waagerecht
oder senkrecht, rauchdicht, Gehäuse aus verzinktem
Stahl, eckig, Nennbreite 1500 mm, Nennhöhe 450 mm,
Länge 500 mm, Einbau in massive Wand, Nasseinbau, mit 2
Revisionsöffnungen mit Deckel, mit Absperrklappenblatt
aus mineralischem Baustoff, mit Schmelzlot und
Auslösevorrichtung zur Funktionsprüfung,
Nennauslösetemperatur max. 72 Grad C, mit elektrischem
Antrieb mit Federrücklauf und integrierten
Endlageschaltern, Bemessungsbetriebsspannung 24 V
AC/DC, Schutzart IP 54 DIN EN 60529 (VDE 0470-1).
Menge: 1,000 St

**1.02.580 Brandschutzklappe EI90S Gehäuse Stahl verz B 1500mm H 500mm L 500mm elektr Antrieb Federrücklauf 24VAC/DC IP54**
*** EP-Aufgliederung gefordert
STLB-Bau 2025-10 075
Brandschutzklappe DIN EN 15650, Funktion prüfbar im
eingebauten Zustand, Klassifizierung EI 90 S DIN EN
13501-3, beidseitig geprüft DIN EN 1366-2, für
vertikalen und horizontalen Einbau, Achslage waagerecht
oder senkrecht, rauchdicht, Gehäuse aus verzinktem
Stahl, eckig, Nennbreite 1500 mm, Nennhöhe 500 mm,
Länge 500 mm, Einbau in massive Wand, Nasseinbau, mit 2
Revisionsöffnungen mit Deckel, mit Absperrklappenblatt
aus mineralischem Baustoff, mit Schmelzlot und
Auslösevorrichtung zur Funktionsprüfung,
Nennauslösetemperatur max. 72 Grad C, mit elektrischem
Antrieb mit Federrücklauf und integrierten
Endlageschaltern, Bemessungsbetriebsspannung 24 V
AC/DC, Schutzart IP 54 DIN EN 60529 (VDE 0470-1).
Menge: 1,000 St

**1.02.590 Brandschutzklappe EI90S Gehäuse Stahl verz B 1500mm H 600mm L 500mm elektr Antrieb Federrücklauf 24VAC/DC IP54**
*** EP-Aufgliederung gefordert
STLB-Bau 2025-10 075
Brandschutzklappe DIN EN 15650, Funktion prüfbar im
eingebauten Zustand, Klassifizierung EI 90 S DIN EN
13501-3, beidseitig geprüft DIN EN 1366-2, für
vertikalen und horizontalen Einbau, Achslage waagerecht
oder senkrecht, rauchdicht, Gehäuse aus verzinktem
Stahl, eckig, Nennbreite 1500 mm, Nennhöhe 600 mm,
Länge 500 mm, Einbau in massive Wand, Nasseinbau, mit 2
Revisionsöffnungen mit Deckel, mit Absperrklappenblatt
aus mineralischem Baustoff, mit Schmelzlot und
Auslösevorrichtung zur Funktionsprüfung,
Nennauslösetemperatur max. 72 Grad C, mit elektrischem
Antrieb mit Federrücklauf und integrierten
Endlageschaltern, Bemessungsbetriebsspannung 24 V
AC/DC, Schutzart IP 54 DIN EN 60529 (VDE 0470-1).
Menge: 1,000 St

**1.02.600 Brandschutzklappe EI90S Gehäuse Stahl verz B 1500mm H 700mm L 500mm elektr Antrieb Federrücklauf 24VAC/DC IP54**
*** EP-Aufgliederung gefordert
STLB-Bau 2025-10 075
Brandschutzklappe DIN EN 15650, Funktion prüfbar im
eingebauten Zustand, Klassifizierung EI 90 S DIN EN
13501-3, beidseitig geprüft DIN EN 1366-2, für
vertikalen und horizontalen Einbau, Achslage waagerecht
oder senkrecht, rauchdicht, Gehäuse aus verzinktem
Stahl, eckig, Nennbreite 1500 mm, Nennhöhe 700 mm,
Länge 500 mm, Einbau in massive Wand, Nasseinbau, mit 2
Revisionsöffnungen mit Deckel, mit Absperrklappenblatt
aus mineralischem Baustoff, mit Schmelzlot und
Auslösevorrichtung zur Funktionsprüfung,
Nennauslösetemperatur max. 72 Grad C, mit elektrischem
Antrieb mit Federrücklauf und integrierten
Endlageschaltern, Bemessungsbetriebsspannung 24 V
AC/DC, Schutzart IP 54 DIN EN 60529 (VDE 0470-1).
Menge: 2,000 St

**1.02.610 Brandschutzklappe EI90S Gehäuse Stahl verz DN100 L 320mm elektr Antrieb Federrücklauf 24VAC/DC IP54**
*** EP-Aufgliederung gefordert
STLB-Bau 2025-10 075
Brandschutzklappe DIN EN 15650, Funktion prüfbar im
eingebauten Zustand, Klassifizierung EI 90 S DIN EN
13501-3, beidseitig geprüft DIN EN 1366-2, für
vertikalen und horizontalen Einbau, Achslage waagerecht
oder senkrecht, rauchdicht, Gehäuse aus verzinktem
Stahl, rund, DN 100, Länge 320 mm, Luftdichtheitsklasse
C DIN EN 1751, Einbau in massive Wand, Nasseinbau, mit
Absperrklappenblatt aus mineralischem Baustoff, mit
Schmelzlot und Auslösevorrichtung zur Funktionsprüfung,
Nennauslösetemperatur max. 72 Grad C, mit elektrischem
Antrieb mit Federrücklauf und integrierten
Endlageschaltern, Bemessungsbetriebsspannung 24 V
AC/DC, Schutzart IP 54 DIN EN 60529 (VDE 0470-1).
Menge: 45,000 St

**1.02.620 Brandschutzklappe EI90S Gehäuse Stahl verz DN125 L 320mm elektr Antrieb Federrücklauf 24VAC/DC IP54**
*** EP-Aufgliederung gefordert
STLB-Bau 2025-10 075
Brandschutzklappe DIN EN 15650, Funktion prüfbar im
eingebauten Zustand, Klassifizierung EI 90 S DIN EN
13501-3, beidseitig geprüft DIN EN 1366-2, für
vertikalen und horizontalen Einbau, Achslage waagerecht
oder senkrecht, rauchdicht, Gehäuse aus verzinktem
Stahl, rund, DN 125, Länge 320 mm, Luftdichtheitsklasse
C DIN EN 1751, Einbau in massive Wand, Nasseinbau, mit
Absperrklappenblatt aus mineralischem Baustoff, mit
Schmelzlot und Auslösevorrichtung zur Funktionsprüfung,
Nennauslösetemperatur max. 72 Grad C, mit elektrischem
Antrieb mit Federrücklauf und integrierten
Endlageschaltern, Bemessungsbetriebsspannung 24 V
AC/DC, Schutzart IP 54 DIN EN 60529 (VDE 0470-1).
Menge: 46,000 St

**1.02.630 Brandschutzklappe EI90S Gehäuse Stahl verz DN160 L 320mm elektr Antrieb Federrücklauf 24VAC/DC IP54**
*** EP-Aufgliederung gefordert
STLB-Bau 2025-10 075
Brandschutzklappe DIN EN 15650, Funktion prüfbar im
eingebauten Zustand, Klassifizierung EI 90 S DIN EN
13501-3, beidseitig geprüft DIN EN 1366-2, für
vertikalen und horizontalen Einbau, Achslage waagerecht
oder senkrecht, rauchdicht, Gehäuse aus verzinktem
Stahl, rund, DN 160, Länge 320 mm, Luftdichtheitsklasse
C DIN EN 1751, Einbau in massive Wand, Nasseinbau, mit
Absperrklappenblatt aus mineralischem Baustoff, mit
Schmelzlot und Auslösevorrichtung zur Funktionsprüfung,
Nennauslösetemperatur max. 72 Grad C, mit elektrischem
Antrieb mit Federrücklauf und integrierten
Endlageschaltern, Bemessungsbetriebsspannung 24 V
AC/DC, Schutzart IP 54 DIN EN 60529 (VDE 0470-1).
Menge: 42,000 St

**1.02.640 Brandschutzklappe EI90S Gehäuse Stahl verz DN180 L 320mm elektr Antrieb Federrücklauf 24VAC/DC IP54**
*** EP-Aufgliederung gefordert
STLB-Bau 2025-10 075
Brandschutzklappe DIN EN 15650, Funktion prüfbar im
eingebauten Zustand, Klassifizierung EI 90 S DIN EN
13501-3, beidseitig geprüft DIN EN 1366-2, für
vertikalen und horizontalen Einbau, Achslage waagerecht
oder senkrecht, rauchdicht, Gehäuse aus verzinktem
Stahl, rund, DN 180, Länge 320 mm, Luftdichtheitsklasse
C DIN EN 1751, Einbau in massive Wand, Nasseinbau, mit
Absperrklappenblatt aus mineralischem Baustoff, mit
Schmelzlot und Auslösevorrichtung zur Funktionsprüfung,
Nennauslösetemperatur max. 72 Grad C, mit elektrischem
Antrieb mit Federrücklauf und integrierten
Endlageschaltern, Bemessungsbetriebsspannung 24 V
AC/DC, Schutzart IP 54 DIN EN 60529 (VDE 0470-1).
Menge: 4,000 St

**1.02.650 Brandschutzklappe EI90S Gehäuse Stahl verz DN200 L 320mm elektr Antrieb Federrücklauf 24VAC/DC IP54**
*** EP-Aufgliederung gefordert
STLB-Bau 2025-10 075
Brandschutzklappe DIN EN 15650, Funktion prüfbar im
eingebauten Zustand, Klassifizierung EI 90 S DIN EN
13501-3, beidseitig geprüft DIN EN 1366-2, für
vertikalen und horizontalen Einbau, Achslage waagerecht
oder senkrecht, rauchdicht, Gehäuse aus verzinktem
Stahl, rund, DN 200, Länge 320 mm, Luftdichtheitsklasse
C DIN EN 1751, Einbau in massive Wand, Nasseinbau, mit
Absperrklappenblatt aus mineralischem Baustoff, mit
Schmelzlot und Auslösevorrichtung zur Funktionsprüfung,
Nennauslösetemperatur max. 72 Grad C, mit elektrischem
Antrieb mit Federrücklauf und integrierten
Endlageschaltern, Bemessungsbetriebsspannung 24 V
AC/DC, Schutzart IP 54 DIN EN 60529 (VDE 0470-1).
Menge: 28,000 St

**1.02.660 Brandschutzklappe EI90S Gehäuse Stahl verz DN224 L 320mm elektr Antrieb Federrücklauf 24VAC/DC IP54**
*** EP-Aufgliederung gefordert
STLB-Bau 2025-10 075
Brandschutzklappe DIN EN 15650, Funktion prüfbar im
eingebauten Zustand, Klassifizierung EI 90 S DIN EN
13501-3, beidseitig geprüft DIN EN 1366-2, für
vertikalen und horizontalen Einbau, Achslage waagerecht
oder senkrecht, rauchdicht, Gehäuse aus verzinktem
Stahl, rund, DN 224, Länge 320 mm, Luftdichtheitsklasse
C DIN EN 1751, Einbau in massive Wand, Nasseinbau, mit
Absperrklappenblatt aus mineralischem Baustoff, mit
Schmelzlot und Auslösevorrichtung zur Funktionsprüfung,
Nennauslösetemperatur max. 72 Grad C, mit elektrischem
Antrieb mit Federrücklauf und integrierten
Endlageschaltern, Bemessungsbetriebsspannung 24 V
AC/DC, Schutzart IP 54 DIN EN 60529 (VDE 0470-1).
Menge: 6,000 St

**1.02.670 Brandschutzklappe EI90S Gehäuse Stahl verz DN250 L 320mm elektr Antrieb Federrücklauf 24VAC/DC IP54**
*** EP-Aufgliederung gefordert
STLB-Bau 2025-10 075
Brandschutzklappe DIN EN 15650, Funktion prüfbar im
eingebauten Zustand, Klassifizierung EI 90 S DIN EN
13501-3, beidseitig geprüft DIN EN 1366-2, für
vertikalen und horizontalen Einbau, Achslage waagerecht
oder senkrecht, rauchdicht, Gehäuse aus verzinktem
Stahl, rund, DN 250, Länge 320 mm, Luftdichtheitsklasse
C DIN EN 1751, Einbau in massive Wand, Nasseinbau, mit
Absperrklappenblatt aus mineralischem Baustoff, mit
Schmelzlot und Auslösevorrichtung zur Funktionsprüfung,
Nennauslösetemperatur max. 72 Grad C, mit elektrischem
Antrieb mit Federrücklauf und integrierten
Endlageschaltern, Bemessungsbetriebsspannung 24 V
AC/DC, Schutzart IP 54 DIN EN 60529 (VDE 0470-1).
Menge: 1,000 St

**1.02.680 Brandschutzklappe EI90S Gehäuse Stahl verz DN315 L 320mm elektr Antrieb Federrücklauf 24VAC/DC IP54**
*** EP-Aufgliederung gefordert
STLB-Bau 2025-10 075
Brandschutzklappe DIN EN 15650, Funktion prüfbar im
eingebauten Zustand, Klassifizierung EI 90 S DIN EN
13501-3, beidseitig geprüft DIN EN 1366-2, für
vertikalen und horizontalen Einbau, Achslage waagerecht
oder senkrecht, rauchdicht, Gehäuse aus verzinktem
Stahl, rund, DN 315, Länge 320 mm, Luftdichtheitsklasse
C DIN EN 1751, Einbau in massive Wand, Nasseinbau, mit
Absperrklappenblatt aus mineralischem Baustoff, mit
Schmelzlot und Auslösevorrichtung zur Funktionsprüfung,
Nennauslösetemperatur max. 72 Grad C, mit elektrischem
Antrieb mit Federrücklauf und integrierten
Endlageschaltern, Bemessungsbetriebsspannung 24 V
AC/DC, Schutzart IP 54 DIN EN 60529 (VDE 0470-1).
Menge: 12,000 St

**1.02.690 Brandschutzklappe EI90S Gehäuse Stahl verz DN100 elektr Antrieb Federrücklauf 24VAC/DC IP54**
*** EP-Aufgliederung gefordert
STLB-Bau 2025-10 075
Brandschutzklappe DIN EN 15650, Funktion prüfbar im
eingebauten Zustand, Klassifizierung EI 90 S DIN EN
13501-3, beidseitig geprüft DIN EN 1366-2, für
vertikalen und horizontalen Einbau, Achslage waagerecht
oder senkrecht, rauchdicht, Gehäuse aus verzinktem
Stahl, rund, DN 100, Luftdichtheitsklasse C DIN EN
1751, Einbau in massive Wand, Nasseinbau, mit
Absperrklappenblatt aus mineralischem Baustoff, mit
thermoelektrischer Auslösung, Nennauslösetemperatur
max. 72 Grad C, mit elektrischem Antrieb mit
Federrücklauf und integrierten Endlageschaltern,
Bemessungsbetriebsspannung 24 V AC/DC, Schutzart IP 54
DIN EN 60529 (VDE 0470-1), einschl.
Rauchauslöseeinrichtung mit Steuereinheit und
Signalanzeige mit bauaufsichtlichen
Verwendbarkeitsnachweis.
Menge: 2,000 St

**1.02.700 Entrauchungsklappe EI90S B 1400mm H 450mm Motor 24VAC/DC**
*** EP-Aufgliederung gefordert
STLB-Bau 2025-10 075
Entrauchungsklappe DIN EN 12101-8 für maschinelle
Entrauchungsanlagen, Klassifizierung EI 90 S DIN EN
13501-4, für vertikalen und horizontalen Einbau,
Achslage waagerecht und senkrecht, MA (manuelle und
automatische Auslösung), rauchdicht, multi, Gehäuse aus
Kalziumsilikat, Anbau an Entrauchungsleitung,
rauchdicht bei Unterdruck bis 1000 Pa, Arbeitszyklen
10000 (C10000), Nennbreite 1400 mm, Nennhöhe 450 mm,
Länge 600 mm, mit Schutzgitter, mit Motor,
reversierbar, Bemessungsbetriebsspannung 24 V AC/DC.
Menge: 1,000 St

**Ausführungsbeschreibung 0010 Spezifikation Verfüllung von Fugen um eckige BSK einsei**
*Spezifikation Verfüllung von Fugen um eckige BSK einseitig*
Spezifikation Verfüllung von Fugen um eckige BSK
einseitig

mit Brandschutzmörtel nach DIN 1053, Gruppe III,
umlaufende Fugen um Absperrvorrichtungen, decken-
bzw. wandtief mit Brandschutzmörtel der Mörtelgruppe
III nach DIN 1053 durch Mörtelpumpen mit
Hochdruckschläuchen und Verpresslanzen in Bauteildicke
hohlraumfrei schließen.

Die Mörteloberfläche ist schalungsrau herzustellen,
auch sehr enge Arbeits- und Zwischenräume sind wandtief
zu schließen, evtl. Hilfsschalung wieder entfernen, die
Schottoberfläche darf nicht mit Anstrichen,
Brandschutzspachtel o. ä. versehen werden, die
Mörtelgruppe muss nachgewiesen sein, die Verfüllung ist
mittels Schild kenntlich zumachen, über die
Vermörtelung ist eine Übereinstimmungserklärung zu
erstellen und dem Fachbauleiter zu übergeben,

Die Lieferung und Montage sowie die Remontage von
notwendigen Schalungen und Arbeitsgerüste bis 4m
Arbeitshöhe sind mit einzukalkulieren,

Kennzeichnung der Schottung
- Monat und Jahr der Errichtung,
- der Name der Rohrabschottung (Bezeichnung aus dem
  Anwendbarkeitsnachweis),
- die Nummer des Nachweises,
- das Ausstellungsdatum des angewendeten Nachweises,
  sowie die Angabe,
- welche Feuerwiderstandsklasse (Zeitdauer) erreicht
  werden soll
- Name des Errichters

Die Verfüllung erfolgt einseitig z.B an Schächten sowie
zweiseitig z.B. an Wänden

Fugenbreite:  bis 100 mm
Bauteildicke: min 100 mm

gemäß Gebrauschsanleitung inkl. Betriebs und
Montageanleítung des Herstellers

und zwar:

**1.02.710 Verfüllung von Fugen um Brandschutzklappen einseitig**
Verfüllung von Fugen um rechteckige BSK einseitig
gemäß vorstehender Spezifikation
Menge: 750,000 m

**Ausführungsbeschreibung 0011 Spezifikation Verfüllung von Fugen um eckige BSK zweise**
*Spezifikation Verfüllung von Fugen um eckige BSK zweiseitig*
Spezifikation Verfüllung von Fugen um eckige BSK
zweiseitig

mit Brandschutzmörtel nach DIN 1053, Gruppe III,
umlaufende Fugen um Absperrvorrichtungen, decken-
bzw. wandtief mit Brandschutzmörtel der Mörtelgruppe
III nach DIN 1053 durch Mörtelpumpen mit
Hochdruckschläuchen und Verpresslanzen in Bauteildicke
hohlraumfrei schließen.

Die Mörteloberfläche ist schalungsrau herzustellen,
auch sehr enge Arbeits- und Zwischenräume sind wandtief
zu schließen, evtl. Hilfsschalung wieder entfernen, die
Schottoberfläche darf nicht mit Anstrichen,
Brandschutzspachtel o. ä. versehen werden, die
Mörtelgruppe muss nachgewiesen sein, die Verfüllung ist
mittels Schild kenntlich zumachen, über die
Vermörtelung ist eine Übereinstimmungserklärung zu
erstellen und dem Fachbauleiter zu übergeben,

Die Lieferung und Montage sowie die Remontage von
notwendigen Schalungen und Arbeitsgerüste bis 4m
Arbeitshöhe sind mit einzukalkulieren,

Kennzeichnung der Schottung
- Monat und Jahr der Errichtung,
- der Name der Rohrabschottung (Bezeichnung aus dem
  Anwendbarkeitsnachweis),
- die Nummer des Nachweises,
- das Ausstellungsdatum des angewendeten Nachweises,
  sowie die Angabe,
- welche Feuerwiderstandsklasse (Zeitdauer) erreicht
  werden soll
- Name des Errichters

Die Verfüllung erfolgt zweiseitg z.B an Schächten und
Wänden

Fugenbreite:  bis 100 mm
Bauteildicke: bis 330 mm

und zwar:

**1.02.720 Verfüllung von Fugen um Brandschutzklappen zeiseitig**
Verfüllung von Fugen um rechteckige BSK zweiseitig
gemäß vorstehender Spezifikation
Menge: 310,000 m

**Ausführungsbeschreibung 0012 Spezifikation Verfüllung von Fugen um runde BSK**
*Spezifikation Verfüllung von Fugen um runde BSK*
Spezifikation Verfüllung von Fugen um runde BSK

mit Brandschutzmörtel nach DIN 1053, Gruppe III,
umlaufende Fugen um Absperrvorrichtungen, decken-
bzw. wandtief mit Brandschutzmörtel der Mörtelgruppe
III nach DIN 1053 durch Mörtelpumpen mit
Hochdruckschläuchen und Verpresslanzen in Bauteildicke
hohlraumfrei schließen.

Die Mörteloberfläche ist schalungsrau herzustellen,
auch sehr enge Arbeits- und Zwischenräume sind wandtief
zu schließen, evtl. Hilfsschalung wieder entfernen, die
Schottoberfläche darf nicht mit Anstrichen,
Brandschutzspachtel o. ä. versehen werden, die
Mörtelgruppe muss nachgewiesen sein, die Verfüllung ist
mittels Schild kenntlich zumachen, über die
Vermörtelung ist eine Übereinstimmungserklärung zu
erstellen und dem Fachbauleiter zu übergeben,

Die Lieferung und Montage sowie die Remontage von
notwendigen Schalungen und Arbeitsgerüste bis 4m
Arbeitshöhe sind mit einzukalkulieren,

Kennzeichnung der Schottung
- Monat und Jahr der Errichtung,
- der Name der Rohrabschottung (Bezeichnung aus dem
  Anwendbarkeitsnachweis),
- die Nummer des Nachweises,
- das Ausstellungsdatum des angewendeten Nachweises,
  sowie die Angabe,
- welche Feuerwiderstandsklasse (Zeitdauer) erreicht
  werden soll
- Name des Errichters

Fugenbreite:  bis 100 mm
Bauteildicke: bis 30 cm

und zwar:

**1.02.730 Verfüllung von Fugen um runde BSK**
Verfüllung von Fugen um runde BSK
gemäß vorstehender Spezifikation,
Menge: 190,000 m

**Ausführungsbeschreibung 0013 Spezifikation Elastischer Anschlussstutzen eckig**
*Spezifikation Elastischer Anschlussstutzen eckig*
Spezifikation Elastischer Anschlussstutzen eckig

bestehend aus luftdicht beschichtetem Spezialgewebebalg
beidseitig mit 2 biegestabilen, kantengerundeten
Profilrahmen durch Druckformschluss dauerhaft dicht
verbunden. Gelocht.  Rahmen korrosionsgeschützt
verzinkt, mit umlaufender in Sicke formschlüssig
eingelassener, mit dem Balg dicht verschweißter
Dichtlippe. Dauertemperaturbeständigkeit bis 80 °C.

Montagehöhe bis 3,5 m über der Standfläche des hierfür
erforderlichen Gerüstes.

**1.02.740 Elastischer Anschlussstutzen eckig 200 x 200 mm**
Elastischer Anschlussstutzen eckig 200 x 200 mm
gemäß vorstehender Spezifikation
Menge: 3,000 St

**1.02.750 Elastischer Anschlussstutzen eckig 250 x 200 mm**
Elastischer Anschlussstutzen eckig 250 x 200 mm
gemäß vorstehender Spezifikation
Menge: 2,000 St

**1.02.760 Elastischer Anschlussstutzen eckig 300 x 200 mm**
Elastischer Anschlussstutzen eckig 300 x 200 mm
gemäß vorstehender Spezifikation
Menge: 6,000 St

**1.02.770 Elastischer Anschlussstutzen eckig 300 x 250 mm**
Elastischer Anschlussstutzen eckig 300 x 250 mm
gemäß vorstehender Spezifikation
Menge: 1,000 St

**1.02.780 Elastischer Anschlussstutzen eckig 350 x 200 mm**
Elastischer Anschlussstutzen eckig 350 x 200 mm
gemäß vorstehender Spezifikation
Menge: 1,000 St

**1.02.790 Elastischer Anschlussstutzen eckig 300 x 300 mm**
Elastischer Anschlussstutzen eckig 300 x 300 mm
gemäß vorstehender Spezifikation
Menge: 2,000 St

**1.02.800 Elastischer Anschlussstutzen eckig 400 x 300 mm**
Elastischer Anschlussstutzen eckig 400 x 300 mm
gemäß vorstehender Spezifikation
Menge: 2,000 St

**1.02.810 Elastischer Anschlussstutzen eckig 700 x 300 mm**
Elastischer Anschlussstutzen eckig 700 x 300 mm
gemäß vorstehender Spezifikation
Menge: 1,000 St

**1.02.820 Elastischer Anschlussstutzen eckig 700 x 350 mm**
Elastischer Anschlussstutzen eckig 700 x 350 mm
gemäß vorstehender Spezifikation
Menge: 1,000 St

**1.02.830 Elastischer Anschlussstutzen eckig 1100 x 700 mm**
Elastischer Anschlussstutzen eckig 1100 x 700 mm
gemäß vorstehender Spezifikation
Menge: 1,000 St

**1.02.840 Elastischer Anschlussstutzen rund DN 100**
Elastischer Anschlussstutzen rund DN 100
gemäß vorstehender Spezifikation
Menge: 2,000 St

**1.02.850 Elastischer Anschlussstutzen rund DN 125**
Elastischer Anschlussstutzen rund DN 125
gemäß vorstehender Spezifikation
Menge: 3,000 St

**1.02.860 Elastischer Anschlussstutzen rund DN 160**
Elastischer Anschlussstutzen rund DN 160
gemäß vorstehender Spezifikation
Menge: 6,000 St

**1.02.870 Elastischer Anschlussstutzen rund DN 180**
Elastischer Anschlussstutzen rund DN 180
gemäß vorstehender Spezifikation
Menge: 2,000 St

**1.02.880 Elastischer Anschlussstutzen rund DN 200**
Elastischer Anschlussstutzen rund DN 200
gemäß vorstehender Spezifikation
Menge: 1,000 St

**1.02.890 Kulissenschalldämpfer rechteckig Druckdifferenz bis 50Pa Gehäuse Stahl verz Rahmen Stahl verz**
*** EP-Aufgliederung gefordert
STLB-Bau 2025-10 075
Kulissenschalldämpfer, rechteckig,
Einbaumaße L/B/H in mm '
1500/1000/800'

für Luftleitungseinbau einschl. Gehäuse, Druckdifferenz
bis 50 Pa,
Mind.-Dämpfung bei den Oktavmittenfrequenzen
63/125/250/500/1000/2000/4000/8000 Hz in dB '
min 40 dB bei 250 Hz'

wirksame Schalldämpferlänge in mm '
2000'

Absorptionsschicht biolöslich im Sinne der TRGS 905,
Gehäuse aus verzinktem Stahl, Kulissenrahmen aus
verzinktem Stahl, Luftdichtheitsklasse ATC4 DIN EN
16798-3, Brandverhaltensklasse DIN EN 13501-1 A1 -s1,
d0 (nichtbrennbar), mit Flanschverbinder.
Menge: 4,000 St

**1.02.900 Kulissenschalldämpfer rechteckig Druckdifferenz bis 50Pa Gehäuse Stahl verz Rahmen Stahl verz**
*** EP-Aufgliederung gefordert
STLB-Bau 2025-10 075
Kulissenschalldämpfer, rechteckig,
Einbaumaße L/B/H in mm '
2000/1400/500'

für Luftleitungseinbau einschl. Gehäuse, Druckdifferenz
bis 50 Pa,
Mind.-Dämpfung bei den Oktavmittenfrequenzen
63/125/250/500/1000/2000/4000/8000 Hz in dB '
min 40 dB bei 250 Hz'

wirksame Schalldämpferlänge in mm '
2000'

Absorptionsschicht biolöslich im Sinne der TRGS 905,
Gehäuse aus verzinktem Stahl, Kulissenrahmen aus
verzinktem Stahl, Luftdichtheitsklasse ATC4 DIN EN
16798-3, Brandverhaltensklasse DIN EN 13501-1 A1 -s1,
d0 (nichtbrennbar), mit Flanschverbinder.
Menge: 2,000 St

**1.02.910 Kulissenschalldämpfer rechteckig Druckdifferenz bis 80Pa Gehäuse Stahl verz Rahmen Stahl verz**
*** EP-Aufgliederung gefordert
STLB-Bau 2025-10 075
Kulissenschalldämpfer, rechteckig,
Einbaumaße L/B/H in mm '
1000/1200/1000'

für Luftleitungseinbau einschl. Gehäuse, Druckdifferenz
bis 80 Pa,
Mind.-Dämpfung bei den Oktavmittenfrequenzen
63/125/250/500/1000/2000/4000/8000 Hz in dB '
min 25 dB bei 250 Hz'

wirksame Schalldämpferlänge in mm '
1000'

Absorptionsschicht biolöslich im Sinne der TRGS 905,
Gehäuse aus verzinktem Stahl, Kulissenrahmen aus
verzinktem Stahl, Luftdichtheitsklasse ATC4 DIN EN
16798-3, Brandverhaltensklasse DIN EN 13501-1 A1 -s1,
d0 (nichtbrennbar), mit Flanschverbinder.
Menge: 2,000 St

**1.02.920 Stellklappe B 1400 mm H 510 mm T 180mm Gehäuse Stahl verz Stahl verz elektr.Stellantrieb 24VAC/DC**
STLB-Bau 2025-10 075
Stellklappe, mit Absperrfunktion, Dichtheitsklasse 2
DIN EN 1751, eckige Ausführung,
Breite '1400' mm,
Höhe '510' mm, Tiefe 180 mm, Gehäuse aus verzinktem
Stahl, mit Flanschverbindung, Werkstoff wie Gehäuse,
Klappenwellen wartungsfrei gelagert, Klappenrahmen aus
verzinktem Stahl, Klappen/-blatt aus verzinktem Stahl,
als gegenläufige Hohlkörperklappen, mit elektrischem
Stellantrieb, Bemessungsbetriebsspannung 24 V AC/DC,
mit mechanischem Stellungsanzeiger, mit stufenloser
Steuerung.
Menge: 2,000 St

**1.02.930 Stellklappe B 1800 mm H 675 mm T 180mm Gehäuse Stahl verz Stahl verz elektr.Stellantrieb 24VAC/DC**
STLB-Bau 2025-10 075
Stellklappe, mit Absperrfunktion, Dichtheitsklasse 2
DIN EN 1751, eckige Ausführung,
Breite '1800' mm,
Höhe '675' mm, Tiefe 180 mm, Gehäuse aus verzinktem
Stahl, mit Flanschverbindung, Werkstoff wie Gehäuse,
Klappenwellen wartungsfrei gelagert, Klappenrahmen aus
verzinktem Stahl, Klappen/-blatt aus verzinktem Stahl,
als gegenläufige Hohlkörperklappen, mit elektrischem
Stellantrieb, Bemessungsbetriebsspannung 24 V AC/DC,
mit mechanischem Stellungsanzeiger, mit stufenloser
Steuerung.
Menge: 1,000 St

**1.02.940 Stellklappe B 1200 mm H 675 mm T 180mm Gehäuse Stahl verz Stahl verz elektr.Stellantrieb 24VAC/DC**
STLB-Bau 2025-10 075
Stellklappe, mit Absperrfunktion, Dichtheitsklasse 2
DIN EN 1751, eckige Ausführung,
Breite '1200' mm,
Höhe '675' mm, Tiefe 180 mm, Gehäuse aus verzinktem
Stahl, mit Flanschverbindung, Werkstoff wie Gehäuse,
Klappenwellen wartungsfrei gelagert, Klappenrahmen aus
verzinktem Stahl, Klappen/-blatt aus verzinktem Stahl,
als gegenläufige Hohlkörperklappen, mit elektrischem
Stellantrieb, Bemessungsbetriebsspannung 24 V AC/DC,
mit mechanischem Stellungsanzeiger, mit stufenloser
Steuerung.
Menge: 2,000 St

**1.02.950 Stellklappe B 1000 mm H 675 mm T 180mm Gehäuse Stahl verz Stahl verz elektr.Stellantrieb 24VAC/DC**
STLB-Bau 2025-10 075
Stellklappe, mit Absperrfunktion, Dichtheitsklasse 2
DIN EN 1751, eckige Ausführung,
Breite '1000' mm,
Höhe '675' mm, Tiefe 180 mm, Gehäuse aus verzinktem
Stahl, mit Flanschverbindung, Werkstoff wie Gehäuse,
Klappenwellen wartungsfrei gelagert, Klappenrahmen aus
verzinktem Stahl, Klappen/-blatt aus verzinktem Stahl,
als gegenläufige Hohlkörperklappen, mit elektrischem
Stellantrieb, Bemessungsbetriebsspannung 24 V AC/DC,
mit mechanischem Stellungsanzeiger, mit stufenloser
Steuerung.
Menge: 1,000 St

**1.02.960 Stellklappe B 800 mm H 675 mm T 180mm Gehäuse Stahl verz Stahl verz elektr.Stellantrieb 24VAC/DC**
STLB-Bau 2025-10 075
Stellklappe, mit Absperrfunktion, Dichtheitsklasse 2
DIN EN 1751, eckige Ausführung,
Breite '800' mm,
Höhe '675' mm, Tiefe 180 mm, Gehäuse aus verzinktem
Stahl, mit Flanschverbindung, Werkstoff wie Gehäuse,
Klappenwellen wartungsfrei gelagert, Klappenrahmen aus
verzinktem Stahl, Klappen/-blatt aus verzinktem Stahl,
als gegenläufige Hohlkörperklappen, mit elektrischem
Stellantrieb, Bemessungsbetriebsspannung 24 V AC/DC,
mit mechanischem Stellungsanzeiger, mit stufenloser
Steuerung.
Menge: 1,000 St

**1.02.970 Stellklappe B 600 mm H 345 mm T 180mm Gehäuse Stahl verz Stahl verz elektr.Stellantrieb 24VAC/DC**
STLB-Bau 2025-10 075
Stellklappe, mit Absperrfunktion, Dichtheitsklasse 2
DIN EN 1751, eckige Ausführung,
Breite '600' mm,
Höhe '345' mm, Tiefe 180 mm, Gehäuse aus verzinktem
Stahl, mit Flanschverbindung, Werkstoff wie Gehäuse,
Klappenwellen wartungsfrei gelagert, Klappenrahmen aus
verzinktem Stahl, Klappen/-blatt aus verzinktem Stahl,
als gegenläufige Hohlkörperklappen, mit elektrischem
Stellantrieb, Bemessungsbetriebsspannung 24 V AC/DC,
mit mechanischem Stellungsanzeiger, mit stufenloser
Steuerung.
Menge: 2,000 St

**1.02.980 Volumenstromregler Gehäuse Stahl verz 200/200**
STLB-Bau 2025-10 075
Volumenstromregler, Druckdifferenz 30 bis 300 Pa bei
Sollvolumenstrom, mit Hilfsenergie für variable
Volumenströme,
min. Volumenstrom '300' m3/h,
max. Volumenstrom '2100' m3/h,
Volumenstrom bei Hilfsenergie '2100' m3/h, rechteckig,
Maße B/H in mm '
200/200'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 45,000 St

**1.02.990 Volumenstromregler Gehäuse Stahl verz 300/100**
STLB-Bau 2025-10 075
Volumenstromregler, Druckdifferenz 30 bis 300 Pa bei
Sollvolumenstrom, mit Hilfsenergie für variable
Volumenströme,
min. Volumenstrom '230' m3/h,
max. Volumenstrom '1500' m3/h,
Volumenstrom bei Hilfsenergie '1500' m3/h, rechteckig,
Maße B/H in mm '
300/100'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 5,000 St

**1.02.1000 Volumenstromregler Gehäuse Stahl verz 300/200**
STLB-Bau 2025-10 075
Volumenstromregler, Druckdifferenz 30 bis 300 Pa bei
Sollvolumenstrom, mit Hilfsenergie für variable
Volumenströme,
min. Volumenstrom '450' m3/h,
max. Volumenstrom '3100' m3/h,
Volumenstrom bei Hilfsenergie '3100' m3/h, rechteckig,
Maße B/H in mm '
300/200'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 2,000 St

**1.02.1010 Volumenstromregler Gehäuse Stahl verz 300/300**
STLB-Bau 2025-10 075
Volumenstromregler, Druckdifferenz 30 bis 300 Pa bei
Sollvolumenstrom, mit Hilfsenergie für variable
Volumenströme,
min. Volumenstrom '750' m3/h,
max. Volumenstrom '5200' m3/h,
Volumenstrom bei Hilfsenergie '5200' m3/h, rechteckig,
Maße B/H in mm '
300/300'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 18,000 St

**1.02.1020 Volumenstromregler Gehäuse Stahl verz 400/200**
STLB-Bau 2025-10 075
Volumenstromregler, Druckdifferenz 30 bis 300 Pa bei
Sollvolumenstrom, mit Hilfsenergie für variable
Volumenströme,
min. Volumenstrom '600' m3/h,
max. Volumenstrom '4200' m3/h,
Volumenstrom bei Hilfsenergie '4200' m3/h, rechteckig,
Maße B/H in mm '
400/200'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 41,000 St

**1.02.1030 Volumenstromregler Gehäuse Stahl verz 400/300**
STLB-Bau 2025-10 075
Volumenstromregler, Druckdifferenz 30 bis 300 Pa bei
Sollvolumenstrom, mit Hilfsenergie für variable
Volumenströme,
min. Volumenstrom '1000' m3/h,
max. Volumenstrom '6900' m3/h,
Volumenstrom bei Hilfsenergie '6900' m3/h, rechteckig,
Maße B/H in mm '
400/300'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 5,000 St

**1.02.1040 Volumenstromregler Gehäuse Stahl verz 400/400**
STLB-Bau 2025-10 075
Volumenstromregler, Druckdifferenz 30 bis 300 Pa bei
Sollvolumenstrom, mit Hilfsenergie für variable
Volumenströme,
min. Volumenstrom '1400' m3/h,
max. Volumenstrom '9600' m3/h,
Volumenstrom bei Hilfsenergie '9600' m3/h, rechteckig,
Maße B/H in mm '
400/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 2,000 St

**1.02.1050 Volumenstromregler Gehäuse Stahl verz 500/200**
STLB-Bau 2025-10 075
Volumenstromregler, Druckdifferenz 30 bis 300 Pa bei
Sollvolumenstrom, mit Hilfsenergie für variable
Volumenströme,
min. Volumenstrom '750' m3/h,
max. Volumenstrom '5300' m3/h,
Volumenstrom bei Hilfsenergie '5300' m3/h, rechteckig,
Maße B/H in mm '
500/200'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 22,000 St

**1.02.1060 Volumenstromregler Gehäuse Stahl verz 500/300**
STLB-Bau 2025-10 075
Volumenstromregler, Druckdifferenz 30 bis 300 Pa bei
Sollvolumenstrom, mit Hilfsenergie für variable
Volumenströme,
min. Volumenstrom '1250' m3/h,
max. Volumenstrom '8700' m3/h,
Volumenstrom bei Hilfsenergie '8700' m3/h, rechteckig,
Maße B/H in mm '
500/300'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 16,000 St

**1.02.1070 Volumenstromregler Gehäuse Stahl verz 500/400**
STLB-Bau 2025-10 075
Volumenstromregler, Druckdifferenz 30 bis 300 Pa bei
Sollvolumenstrom, mit Hilfsenergie für variable
Volumenströme,
min. Volumenstrom '1250' m3/h,
max. Volumenstrom '8700' m3/h,
Volumenstrom bei Hilfsenergie '8700' m3/h, rechteckig,
Maße B/H in mm '
500/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 5,000 St

**1.02.1080 Volumenstromregler Gehäuse Stahl verz 500/500**
STLB-Bau 2025-10 075
Volumenstromregler, Druckdifferenz 30 bis 300 Pa bei
Sollvolumenstrom, mit Hilfsenergie für variable
Volumenströme,
min. Volumenstrom '1250' m3/h,
max. Volumenstrom '8700' m3/h,
Volumenstrom bei Hilfsenergie '8700' m3/h, rechteckig,
Maße B/H in mm '
500/500'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 1,000 St

**1.02.1090 Volumenstromregler Gehäuse Stahl verz 600/200**
STLB-Bau 2025-10 075
Volumenstromregler, Druckdifferenz 30 bis 300 Pa bei
Sollvolumenstrom, mit Hilfsenergie für variable
Volumenströme,
min. Volumenstrom '900' m3/h,
max. Volumenstrom '6300' m3/h,
Volumenstrom bei Hilfsenergie '6300' m3/h, rechteckig,
Maße B/H in mm '
600/200'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 4,000 St

**1.02.1100 Volumenstromregler Gehäuse Stahl verz 600/300**
STLB-Bau 2025-10 075
Volumenstromregler, Druckdifferenz 30 bis 300 Pa bei
Sollvolumenstrom, mit Hilfsenergie für variable
Volumenströme,
min. Volumenstrom '1400' m3/h,
max. Volumenstrom '10400' m3/h,
Volumenstrom bei Hilfsenergie '10400' m3/h, rechteckig,
Maße B/H in mm '
600/300'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 5,000 St

**1.02.1110 Volumenstromregler Gehäuse Stahl verz 600/400**
STLB-Bau 2025-10 075
Volumenstromregler, Druckdifferenz 30 bis 300 Pa bei
Sollvolumenstrom, mit Hilfsenergie für variable
Volumenströme,
min. Volumenstrom '2000' m3/h,
max. Volumenstrom '14500' m3/h,
Volumenstrom bei Hilfsenergie '14500' m3/h, rechteckig,
Maße B/H in mm '
600/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 11,000 St

**1.02.1120 Volumenstromregler Gehäuse Stahl verz 600/500**
STLB-Bau 2025-10 075
Volumenstromregler, Druckdifferenz 30 bis 300 Pa bei
Sollvolumenstrom, mit Hilfsenergie für variable
Volumenströme,
min. Volumenstrom '2400' m3/h,
max. Volumenstrom '16800' m3/h,
Volumenstrom bei Hilfsenergie '16800' m3/h, rechteckig,
Maße B/H in mm '
600/500'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 2,000 St

**1.02.1130 Volumenstromregler Gehäuse Stahl verz 700/300**
STLB-Bau 2025-10 075
Volumenstromregler, Druckdifferenz 30 bis 300 Pa bei
Sollvolumenstrom, mit Hilfsenergie für variable
Volumenströme,
min. Volumenstrom '1700' m3/h,
max. Volumenstrom '12200' m3/h,
Volumenstrom bei Hilfsenergie '12200' m3/h, rechteckig,
Maße B/H in mm '
700/300'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 1,000 St

**1.02.1140 Volumenstromregler Gehäuse Stahl verz 700/400**
STLB-Bau 2025-10 075
Volumenstromregler, Druckdifferenz 30 bis 300 Pa bei
Sollvolumenstrom, mit Hilfsenergie für variable
Volumenströme,
min. Volumenstrom '2400' m3/h,
max. Volumenstrom '16900' m3/h,
Volumenstrom bei Hilfsenergie '16900' m3/h, rechteckig,
Maße B/H in mm '
700/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 6,000 St

**1.02.1150 Volumenstromregler Gehäuse Stahl verz 700/500**
STLB-Bau 2025-10 075
Volumenstromregler, Druckdifferenz 30 bis 300 Pa bei
Sollvolumenstrom, mit Hilfsenergie für variable
Volumenströme,
min. Volumenstrom '2800' m3/h,
max. Volumenstrom '19600' m3/h,
Volumenstrom bei Hilfsenergie '19600' m3/h, rechteckig,
Maße B/H in mm '
700/500'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 4,000 St

**1.02.1160 Volumenstromregler Gehäuse Stahl verz 800/400**
STLB-Bau 2025-10 075
Volumenstromregler, Druckdifferenz 30 bis 300 Pa bei
Sollvolumenstrom, mit Hilfsenergie für variable
Volumenströme,
min. Volumenstrom '2700' m3/h,
max. Volumenstrom '19300' m3/h,
Volumenstrom bei Hilfsenergie '19300' m3/h, rechteckig,
Maße B/H in mm '
800/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 1,000 St

**1.02.1170 Volumenstromregler Gehäuse Stahl verz 800/500**
STLB-Bau 2025-10 075
Volumenstromregler, Druckdifferenz 30 bis 300 Pa bei
Sollvolumenstrom, mit Hilfsenergie für variable
Volumenströme,
min. Volumenstrom '3150' m3/h,
max. Volumenstrom '22400' m3/h,
Volumenstrom bei Hilfsenergie '22400' m3/h, rechteckig,
Maße B/H in mm '
800/500'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 3,000 St

**1.02.1180 Volumenstromregler Gehäuse Stahl verz 900/400**
STLB-Bau 2025-10 075
Volumenstromregler, Druckdifferenz 30 bis 300 Pa bei
Sollvolumenstrom, mit Hilfsenergie für variable
Volumenströme,
min. Volumenstrom '3050' m3/h,
max. Volumenstrom '21700' m3/h,
Volumenstrom bei Hilfsenergie '21700' m3/h, rechteckig,
Maße B/H in mm '
900/400'

Gehäuse aus verzinktem Stahl, mit Flanschen, Werkstoff
wie Gehäuse, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 12,000 St

**Ausführungsbeschreibung 0014 Kulissenschalldämpfer, verzinkt als Zustzschalldämpfer**
*Kulissenschalldämpfer, verzinkt als Zustzschalldämpfer nach Volumenstromregler L=1500mm, Wirksam 1000 mm*
Kulissenschalldämpfer, verzinkt als Zustzschalldämpfer
nach Volumenstromregler:
Gesamtlänge: 1500 mm
Wirklänge:  1000 mm

**1.02.1190 Kulissenschalldämpfer eckig 1500/200/200**
*** EP-Aufgliederung gefordert
*** Bezugsbeschreibung
STLB-Bau 2025-10 075
Kulissenschalldämpfer, rechteckig,
Einbaumaße L/B/H in mm '
1500/200/200'

für Luftleitungseinbau einschl. Gehäuse, Druckdifferenz
bis 50 Pa,
Mind.-Dämpfung bei den Oktavmittenfrequenzen
63/125/250/500/1000/2000/4000/8000 Hz in dB '
min 9 dB bei 250 Hz, Zusatzschalldämpfer nach
Volumenstromregler'

wirksame Schalldämpferlänge in mm '
1000'

Absorptionsschicht biolöslich im Sinne der TRGS 905,
Gehäuse aus verzinktem Stahl, Kulissenrahmen aus
verzinktem Stahl, Luftdichtheitsklasse ATC4 DIN EN
16798-3, Brandverhaltensklasse DIN EN 13501-1 A1 -s1,
d0 (nichtbrennbar), mit Flanschverbinder.
Menge: 45,000 St

**1.02.1200 Wie vor, jedoch**
*** EP-Aufgliederung gefordert
*** wie Position 1.02.1190
STLB-Bau 2025-10 075
Wie Position 1.02.1190, jedoch:
Mind.-Dämpfung bei den Oktavmittenfrequenzen
63/125/250/500/1000/2000/4000/8000 Hz in dB '
min 9 dB bei 250 Hz, Zusatzschalldämpfer nach
Volumenstromregler'
Einbaumaße L/B/H in mm '
1500/300/100'
wirksame Schalldämpferlänge in mm '
1000'
Menge: 5,000 St

**1.02.1210 Wie vor, jedoch**
*** EP-Aufgliederung gefordert
*** wie Position 1.02.1190
STLB-Bau 2025-10 075
Wie Position 1.02.1190, jedoch:
Mind.-Dämpfung bei den Oktavmittenfrequenzen
63/125/250/500/1000/2000/4000/8000 Hz in dB '
min 9 dB bei 250 Hz, Zusatzschalldämpfer nach
Volumenstromregler'
Einbaumaße L/B/H in mm '
1500/300/200'
wirksame Schalldämpferlänge in mm '
1000'
Menge: 2,000 St

**1.02.1220 Wie vor, jedoch**
*** EP-Aufgliederung gefordert
*** wie Position 1.02.1190
STLB-Bau 2025-10 075
Wie Position 1.02.1190, jedoch:
Mind.-Dämpfung bei den Oktavmittenfrequenzen
63/125/250/500/1000/2000/4000/8000 Hz in dB '
min 9 dB bei 250 Hz, Zusatzschalldämpfer nach
Volumenstromregler'
Einbaumaße L/B/H in mm '
1500/300/300'
wirksame Schalldämpferlänge in mm '
1000'
Menge: 18,000 St

**1.02.1230 Wie vor, jedoch**
*** EP-Aufgliederung gefordert
*** wie Position 1.02.1190
STLB-Bau 2025-10 075
Wie Position 1.02.1190, jedoch:
Mind.-Dämpfung bei den Oktavmittenfrequenzen
63/125/250/500/1000/2000/4000/8000 Hz in dB '
min 9 dB bei 250 Hz, Zusatzschalldämpfer nach
Volumenstromregler'
Einbaumaße L/B/H in mm '
1500/400/200'
wirksame Schalldämpferlänge in mm '
1000'
Menge: 41,000 St

**1.02.1240 Wie vor, jedoch**
*** EP-Aufgliederung gefordert
*** wie Position 1.02.1190
STLB-Bau 2025-10 075
Wie Position 1.02.1190, jedoch:
Mind.-Dämpfung bei den Oktavmittenfrequenzen
63/125/250/500/1000/2000/4000/8000 Hz in dB '
min 9 dB bei 250 Hz, Zusatzschalldämpfer nach
Volumenstromregler'
Einbaumaße L/B/H in mm '
1500/400/300'
wirksame Schalldämpferlänge in mm '
1000'
Menge: 5,000 St

**1.02.1250 Wie vor, jedoch**
*** EP-Aufgliederung gefordert
*** wie Position 1.02.1190
STLB-Bau 2025-10 075
Wie Position 1.02.1190, jedoch:
Mind.-Dämpfung bei den Oktavmittenfrequenzen
63/125/250/500/1000/2000/4000/8000 Hz in dB '
min 9 dB bei 250 Hz, Zusatzschalldämpfer nach
Volumenstromregler'
Einbaumaße L/B/H in mm '
1500/400/400'
wirksame Schalldämpferlänge in mm '
1000'
Menge: 2,000 St

**1.02.1260 Wie vor, jedoch**
*** EP-Aufgliederung gefordert
*** wie Position 1.02.1190
STLB-Bau 2025-10 075
Wie Position 1.02.1190, jedoch:
Mind.-Dämpfung bei den Oktavmittenfrequenzen
63/125/250/500/1000/2000/4000/8000 Hz in dB '
min 9 dB bei 250 Hz, Zusatzschalldämpfer nach
Volumenstromregler'
Einbaumaße L/B/H in mm '
1500/500/250'
wirksame Schalldämpferlänge in mm '
1000mm'
Menge: 22,000 St

**1.02.1270 Wie vor, jedoch**
*** EP-Aufgliederung gefordert
*** wie Position 1.02.1190
STLB-Bau 2025-10 075
Wie Position 1.02.1190, jedoch:
Mind.-Dämpfung bei den Oktavmittenfrequenzen
63/125/250/500/1000/2000/4000/8000 Hz in dB '
min 9 dB bei 250 Hz, Zusatzschalldämpfer nach
Volumenstromregler'
Einbaumaße L/B/H in mm '
1500/500/250'
wirksame Schalldämpferlänge in mm '
1000mm'
Menge: 3,000 St

**1.02.1280 Wie vor, jedoch**
*** EP-Aufgliederung gefordert
*** wie Position 1.02.1190
STLB-Bau 2025-10 075
Wie Position 1.02.1190, jedoch:
Mind.-Dämpfung bei den Oktavmittenfrequenzen
63/125/250/500/1000/2000/4000/8000 Hz in dB '
min 9 dB bei 250 Hz, Zusatzschalldämpfer nach
Volumenstromregler'
Einbaumaße L/B/H in mm '
1500/500/300'
wirksame Schalldämpferlänge in mm '
1000mm'
Menge: 16,000 St

**1.02.1290 Wie vor, jedoch**
*** EP-Aufgliederung gefordert
*** wie Position 1.02.1190
STLB-Bau 2025-10 075
Wie Position 1.02.1190, jedoch:
Mind.-Dämpfung bei den Oktavmittenfrequenzen
63/125/250/500/1000/2000/4000/8000 Hz in dB '
min 9 bei 250 Hz, Zusatzschalldämpfer nach
Volumenstromregler'
Einbaumaße L/B/H in mm '
1500/500/400'
wirksame Schalldämpferlänge in mm '
1000'
Menge: 5,000 St

**1.02.1300 Wie vor, jedoch**
*** EP-Aufgliederung gefordert
*** wie Position 1.02.1190
STLB-Bau 2025-10 075
Wie Position 1.02.1190, jedoch:
Mind.-Dämpfung bei den Oktavmittenfrequenzen
63/125/250/500/1000/2000/4000/8000 Hz in dB '
min 9 bei 250 Hz, Zusatzschalldämpfer nach
Volumenstromregler'
Einbaumaße L/B/H in mm '
1500/500/500'
wirksame Schalldämpferlänge in mm '
1000'
Menge: 1,000 St

**1.02.1310 Wie vor, jedoch**
*** EP-Aufgliederung gefordert
*** wie Position 1.02.1190
STLB-Bau 2025-10 075
Wie Position 1.02.1190, jedoch:
Mind.-Dämpfung bei den Oktavmittenfrequenzen
63/125/250/500/1000/2000/4000/8000 Hz in dB '
min 9 dB bei 250 Hz, Zusatzschalldämpfer nach
Volumenstromregler'
Einbaumaße L/B/H in mm '
1500/600/200'
wirksame Schalldämpferlänge in mm '
1000'
Menge: 4,000 St

**1.02.1320 Wie vor, jedoch**
*** EP-Aufgliederung gefordert
*** wie Position 1.02.1190
STLB-Bau 2025-10 075
Wie Position 1.02.1190, jedoch:
Mind.-Dämpfung bei den Oktavmittenfrequenzen
63/125/250/500/1000/2000/4000/8000 Hz in dB '
min 9 dB bei 250 Hz, Zusatzschalldämpfer nach
Volumenstromregler'
Einbaumaße L/B/H in mm '
1500/600/300'
wirksame Schalldämpferlänge in mm '
1000'
Menge: 5,000 St

**1.02.1330 Wie vor, jedoch**
*** EP-Aufgliederung gefordert
*** wie Position 1.02.1190
STLB-Bau 2025-10 075
Wie Position 1.02.1190, jedoch:
Mind.-Dämpfung bei den Oktavmittenfrequenzen
63/125/250/500/1000/2000/4000/8000 Hz in dB '
min 9 dB bei 250 Hz, Zusatzschalldämpfer nach
Volumenstromregler'
Einbaumaße L/B/H in mm '
1500/600/400'
wirksame Schalldämpferlänge in mm '
1000'
Menge: 11,000 St

**1.02.1340 Wie vor, jedoch**
*** EP-Aufgliederung gefordert
*** wie Position 1.02.1190
STLB-Bau 2025-10 075
Wie Position 1.02.1190, jedoch:
Mind.-Dämpfung bei den Oktavmittenfrequenzen
63/125/250/500/1000/2000/4000/8000 Hz in dB '
min 9 dB bei 250 Hz, Zusatzschalldämpfer nach
Volumenstromregler'
Einbaumaße L/B/H in mm '
1500/600/500'
wirksame Schalldämpferlänge in mm '
1000'
Menge: 1,000 St

**1.02.1350 Wie vor, jedoch**
*** EP-Aufgliederung gefordert
*** wie Position 1.02.1190
STLB-Bau 2025-10 075
Wie Position 1.02.1190, jedoch:
Mind.-Dämpfung bei den Oktavmittenfrequenzen
63/125/250/500/1000/2000/4000/8000 Hz in dB '
min 9 dB bei 250 Hz, Zusatzschalldämpfer nach
Volumenstromregler'
Einbaumaße L/B/H in mm '
1500/700/300'
wirksame Schalldämpferlänge in mm '
1000'
Menge: 1,000 St

**1.02.1360 Wie vor, jedoch**
*** EP-Aufgliederung gefordert
*** wie Position 1.02.1190
STLB-Bau 2025-10 075
Wie Position 1.02.1190, jedoch:
Mind.-Dämpfung bei den Oktavmittenfrequenzen
63/125/250/500/1000/2000/4000/8000 Hz in dB '
min 9 dB bei 250 Hz, Zusatzschalldämpfer nach
Volumenstromregler'
Einbaumaße L/B/H in mm '
1500/700/400'
wirksame Schalldämpferlänge in mm '
1000'
Menge: 6,000 St

**1.02.1370 Wie vor, jedoch**
*** EP-Aufgliederung gefordert
*** wie Position 1.02.1190
STLB-Bau 2025-10 075
Wie Position 1.02.1190, jedoch:
Mind.-Dämpfung bei den Oktavmittenfrequenzen
63/125/250/500/1000/2000/4000/8000 Hz in dB '
min 9 dB bei 250 Hz, Zusatzschalldämpfer nach
Volumenstromregler'
Einbaumaße L/B/H in mm '
1500/700/500'
wirksame Schalldämpferlänge in mm '
1000'
Menge: 4,000 St

**1.02.1380 Wie vor, jedoch**
*** EP-Aufgliederung gefordert
*** wie Position 1.02.1190
STLB-Bau 2025-10 075
Wie Position 1.02.1190, jedoch:
Mind.-Dämpfung bei den Oktavmittenfrequenzen
63/125/250/500/1000/2000/4000/8000 Hz in dB '
min 9 dB bei 250 Hz, Zusatzschalldämpfer nach
Volumenstromregler'
Einbaumaße L/B/H in mm '
1500/800/400'
wirksame Schalldämpferlänge in mm '
1000'
Menge: 1,000 St

**1.02.1390 Wie vor, jedoch**
*** EP-Aufgliederung gefordert
*** wie Position 1.02.1190
STLB-Bau 2025-10 075
Wie Position 1.02.1190, jedoch:
Mind.-Dämpfung bei den Oktavmittenfrequenzen
63/125/250/500/1000/2000/4000/8000 Hz in dB '
min 9 dB bei 250 Hz, Zusatzschalldämpfer nach
Volumenstromregler'
Einbaumaße L/B/H in mm '
1500/800/500'
wirksame Schalldämpferlänge in mm '
1000'
Menge: 3,000 St

**1.02.1400 Wie vor, jedoch**
*** EP-Aufgliederung gefordert
*** wie Position 1.02.1190
STLB-Bau 2025-10 075
Wie Position 1.02.1190, jedoch:
Mind.-Dämpfung bei den Oktavmittenfrequenzen
63/125/250/500/1000/2000/4000/8000 Hz in dB '
min 9 dB bei 250 Hz, Zusatzschalldämpfer nach
Volumenstromregler'
Einbaumaße L/B/H in mm '
1500/900/400'
wirksame Schalldämpferlänge in mm '
1000'
Menge: 12,000 St

**1.02.1410 Volumenstromregler DN100 Gehäuse Stahl verz**
STLB-Bau 2025-10 075
Volumenstromregler, Druckdifferenz 30 bis 300 Pa bei
Sollvolumenstrom, mit Hilfsenergie für variable
Volumenströme,
min. Volumenstrom '35' m3/h,
max. Volumenstrom '340' m3/h,
Volumenstrom bei Hilfsenergie '340' m3/h, rund, DN 100,
Gehäuse aus verzinktem Stahl, mit Steckverbinder, mit
Dichtungsband, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 115,000 St

**1.02.1420 Volumenstromregler DN125 Gehäuse Stahl verz**
STLB-Bau 2025-10 075
Volumenstromregler, Druckdifferenz 30 bis 300 Pa bei
Sollvolumenstrom, mit Hilfsenergie für variable
Volumenströme,
min. Volumenstrom '55' m3/h,
max. Volumenstrom '550' m3/h,
Volumenstrom bei Hilfsenergie '550' m3/h, rund, DN 125,
Gehäuse aus verzinktem Stahl, mit Steckverbinder, mit
Dichtungsband, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 182,000 St

**1.02.1430 Volumenstromregler DN160 Gehäuse Stahl verz**
STLB-Bau 2025-10 075
Volumenstromregler, Druckdifferenz 30 bis 300 Pa bei
Sollvolumenstrom, mit Hilfsenergie für variable
Volumenströme,
min. Volumenstrom '85' m3/h,
max. Volumenstrom '890' m3/h,
Volumenstrom bei Hilfsenergie '890' m3/h, rund, DN 160,
Gehäuse aus verzinktem Stahl, mit Steckverbinder, mit
Dichtungsband, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 104,000 St

**1.02.1440 Volumenstromregler DN200 Gehäuse Stahl verz**
STLB-Bau 2025-10 075
Volumenstromregler, Druckdifferenz 30 bis 300 Pa bei
Sollvolumenstrom, mit Hilfsenergie für variable
Volumenströme,
min. Volumenstrom '140' m3/h,
max. Volumenstrom '1450' m3/h,
Volumenstrom bei Hilfsenergie '1450' m3/h, rund, DN
200, Gehäuse aus verzinktem Stahl, mit Steckverbinder,
mit Dichtungsband, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 99,000 St

**1.02.1450 Volumenstromregler DN250 Gehäuse Stahl verz**
STLB-Bau 2025-10 075
Volumenstromregler, Druckdifferenz 30 bis 300 Pa bei
Sollvolumenstrom, mit Hilfsenergie für variable
Volumenströme,
min. Volumenstrom '210' m3/h,
max. Volumenstrom '2200' m3/h,
Volumenstrom bei Hilfsenergie '2200' m3/h, rund, DN
250, Gehäuse aus verzinktem Stahl, mit Steckverbinder,
mit Dichtungsband, Klappenwellen wartungsfrei gelagert,
Klappen/-blatt aus verzinktem Stahl, mit elektrischem
Stellantrieb, Bemessungsbetriebsspannung 24 V DC, mit
mechanischem Stellungsanzeiger, mit
Differenzdruck-Messwertgeber, dynamisch, Sollwert
geregelt, Sollwerteinstellung werkseitig,
nachjustierbar vor Ort, mit Regler, Regelfunktionen
durch eine Automationsstation mit Mikroprozessor,
Stellsignal 0 (2) bis 10 V, mit Rückmeldung über
Potentiometer, zur Druckregelung der Luftleitung, mit
Messwertgeber für Luftleitungseinbau, einschl.
Verdrahtung/Verrohrung zwischen Messwertgeber und
Regler, Verdrahtung und Kraftstromleitung auf Klemmen
auflegen.
Menge: 18,000 St

**1.02.1460 Schalldämpfer rund Druckdifferenz bis 30Pa DN100**
*** EP-Aufgliederung gefordert
STLB-Bau 2025-10 075
Schalldämpfer, rund, Druckdifferenz bis 30 Pa,
Mind.-Dämpfung bei den Oktavmittenfrequenzen
63/125/250/500/1000/2000/4000/8000 Hz in dB '
min 15 dB bei 250 Hz'

wirksame Schalldämpferlänge in mm '
1000'
vom Bieter einzutragen,
DN 100, Absorptionsschicht biolöslich im Sinne der TRGS
905, Dicke 50 mm, aerosolatdicht, Luftdichtheitsklasse
ATC4 DIN EN 16798-3, Außenrohr aus verzinktem Stahl,
Innenrohr perforiert, aus verzinktem Stahl,
Baustoffklasse DIN 4102-1 A (nichtbrennbar); DIN EN
13501-1 A1, A2 s1 d0 (nichtbrennbar), Verbindung mit
Einsteckenden, mit Lippendichtung.
Menge: 115,000 St

**1.02.1470 Schalldämpfer rund Druckdifferenz bis 30Pa DN125**
*** EP-Aufgliederung gefordert
STLB-Bau 2025-10 075
Schalldämpfer, rund, Druckdifferenz bis 30 Pa,
Mind.-Dämpfung bei den Oktavmittenfrequenzen
63/125/250/500/1000/2000/4000/8000 Hz in dB '
min 15 dB bei 250 Hz'

wirksame Schalldämpferlänge in mm '
1000'
vom Bieter einzutragen,
DN 125, Absorptionsschicht biolöslich im Sinne der TRGS
905, Dicke 50 mm, aerosolatdicht, Luftdichtheitsklasse
ATC4 DIN EN 16798-3, Außenrohr aus verzinktem Stahl,
Innenrohr perforiert, aus verzinktem Stahl,
Baustoffklasse DIN 4102-1 A (nichtbrennbar); DIN EN
13501-1 A1, A2 s1 d0 (nichtbrennbar), Verbindung mit
Einsteckenden, mit Lippendichtung.
Menge: 182,000 St

**1.02.1480 Schalldämpfer rund Druckdifferenz bis 30Pa DN160**
*** EP-Aufgliederung gefordert
STLB-Bau 2025-10 075
Schalldämpfer, rund, Druckdifferenz bis 30 Pa,
Mind.-Dämpfung bei den Oktavmittenfrequenzen
63/125/250/500/1000/2000/4000/8000 Hz in dB '
min 15 dB bei 250 Hz'

wirksame Schalldämpferlänge in mm '
1000'

DN 160, Absorptionsschicht biolöslich im Sinne der TRGS
905, Dicke 50 mm, aerosolatdicht, Luftdichtheitsklasse
ATC4 DIN EN 16798-3, Außenrohr aus verzinktem Stahl,
Innenrohr perforiert, aus verzinktem Stahl,
Baustoffklasse DIN 4102-1 A (nichtbrennbar); DIN EN
13501-1 A1, A2 s1 d0 (nichtbrennbar), Verbindung mit
Einsteckenden, mit Lippendichtung.
Menge: 104,000 St

**1.02.1490 Schalldämpfer rund Druckdifferenz bis 30Pa DN200**
*** EP-Aufgliederung gefordert
STLB-Bau 2025-10 075
Schalldämpfer, rund, Druckdifferenz bis 30 Pa,
Mind.-Dämpfung bei den Oktavmittenfrequenzen
63/125/250/500/1000/2000/4000/8000 Hz in dB '
min 15 dB bei 250 Hz'

wirksame Schalldämpferlänge in mm '
1000'

DN 200, Absorptionsschicht biolöslich im Sinne der TRGS
905, Dicke 50 mm, aerosolatdicht, Luftdichtheitsklasse
ATC4 DIN EN 16798-3, Außenrohr aus verzinktem Stahl,
Innenrohr perforiert, aus verzinktem Stahl,
Baustoffklasse DIN 4102-1 A (nichtbrennbar); DIN EN
13501-1 A1, A2 s1 d0 (nichtbrennbar), Verbindung mit
Einsteckenden, mit Lippendichtung.
Menge: 99,000 St

**1.02.1500 Schalldämpfer rund Druckdifferenz bis 30Pa DN250**
*** EP-Aufgliederung gefordert
STLB-Bau 2025-10 075
Schalldämpfer, rund, Druckdifferenz bis 30 Pa,
Mind.-Dämpfung bei den Oktavmittenfrequenzen
63/125/250/500/1000/2000/4000/8000 Hz in dB '
min 15 dB bei 250 Hz'

wirksame Schalldämpferlänge in mm '
1000'

DN 250, Absorptionsschicht biolöslich im Sinne der TRGS
905, Dicke 50 mm, aerosolatdicht, Luftdichtheitsklasse
ATC4 DIN EN 16798-3, Außenrohr aus verzinktem Stahl,
Innenrohr perforiert, aus verzinktem Stahl,
Baustoffklasse DIN 4102-1 A (nichtbrennbar); DIN EN
13501-1 A1, A2 s1 d0 (nichtbrennbar), Verbindung mit
Einsteckenden, mit Lippendichtung.
Menge: 18,000 St

**1.02.1510 Potentialausgleich an Luftleitungen und Einbauteilen**
Potentialausgleich an Luftleitungen und Einbauteilen
zur Verbindung einzelner Bauteile, mit
Überbrückungsseil 16 mm2 Cu, isoliert 200 mm lang,
mit 2 Kabelschuhen befestigt
Menge: 60,000 St

**Ausführungsbeschreibung 0015 Technische Vorbemerkungen Laborlüftungssystem**
*Technische Vorbemerkungen Laborlüftungssystem*
Technische Vorbemerkungen Laborlüftungssystem

für variable Volumenstromregelsysteme, mit GA-
Anbindung über das Netzwerkprotokoll BACnet IP

Komplett integrierbares oder autark arbeitendes
(Labor-) Lüftungsregelsystem für Abluft-, Zuluft- und
Raumdruckregelung mit variablen und konstanten
Volumenströmen. Die Kommunikation mit einer
Managementbedienebene oder einer Gebäudeleittechnik (
GA) kann über Ethernet mit Protokoll BACnet IP
erfolgen, wodurch eine zentrale Visualisierung und
Überwachung der Betriebszustände sowie eine Bedienung
und Fernwartung der dezentralen Regeleinheiten möglich
wäre.
Die interne Kommunikation der Systemkomponenten erfolgt
über eine BACnet IP Systemschnittstelle mit
integriertem Dualport-Switch. Dieser ist in allen
Geräten vorzusehen, wodurch eine Daisy Chain
Verdrahtung von Räumen, Etagen und Gebäuden
gewährleistet ist. Die Verdrahtung der
Controllereinheiten ist untereinander mit einer
Stecker-fertigen Kommunikationsleitung auszuführen (es
sind vorkonfektionierte, geschirmte Standard
Netzwerkkabel CAT-6 zu verwenden; Verkabelung ist nicht
Bestandteil dieser Ausschreibung).  Freie Topologien
wie z.B. Stern- oder Stern-/Stichverdrahtungen sind
ebenfalls möglich. Eine Aufzeichnung von Systemwerten
(Trendlog) sowie die selbstständige Alarmierung im
Fehlerfall (Intrinsic Reporting) muss in der
Systemkomponente abgebildet werden können.
Um die Anzahl zusätzlicher Schnittstellen zu
minimieren, ist die Verwendung von proprietären
Feldbussystemen und nachgeschalteten gesonderten
Gateways (Wandlern) nicht zulässig.
Alle Laborregelkomponenten sind mit einem internen
230VAC/24VAC Netzteil (min. 10VA für Peripherie)
auszustatten. Zur direkten Bedienbarkeit für den
Labornutzer ist an einem zentralen Punkt im Laborraum
eine visuelle Rückmeldung mit Eingriffsfunktion über
einen Raumbediengerät mit Touch-Funktion vorzusehen.
Dieses Touchbediengerät ist mittels BACnet IP / MS-TP
angebunden. Es muss möglich sein zwei
Volumenstromregelkreise mit einer Regelelektronik
bedienen zu können.

Laborraumlüftungsregelung
Die Integration der Raumfunktionen wie z.B.
Tag-/Nachtbetrieb sowie die Raum-bilanzierung aller
konstanten und variablen Abluftvolumenströme zur
Berechnung des Raumzuluft- (Addition) und
Raumabluftvolumenstroms (Differenz) erfolgt über die
interne Kommunikationsschnittstelle.Optional können
Analogeingänge als Normsignal (0 bis 10V DC) und
Digitaleingänge auf den verschiedenen
Controller-einheiten erfasst und visualisiert werden.
Generell sind die Systemwerte der Geräte je nach
Anforderung passwortgeschützt oder frei zugänglich über
das interne Netzwerk abruf- bzw. einstellbar. Weiterhin
werden normierte Sensoren zur Temperatur- und
Druckregelung an die Controllereinheiten angeschlossen
und eigenständig ausgewertet und visualisiert. Über das
Laborsystem werden je Raum 2 externe Stellventile von
Heiz- und Kühlregistern angesteuert. Die Bedienung und
Parametrierung der Komponenten erfolgt über einen PC
oder MAC mit Standard Web Browser. Alle (für die
Basisfunktionen) wichtigen Kommunikations- und
Peripherieanschlüsse sind von der Gehäuseaußenseite
zugänglich und über Stecker-fertige Leitungen
anzuschließen.

Die Bedienung des Laborlüftungssystems wie z.B. die
Absenkung und Umschaltung des Raumluftwechsels [z.B.
Normalbetrieb/reduzierter Betrieb (Tag-/Nachtbetrieb)
bzw. Arbeitszeit/arbeitsfreie Zeit] muss manuell im
Laborraum über ein Raumbediengerät mit optischer
Statusanzeige (Rückmeldung), ein grafisches Touchscreen
Display, die Gebäudeautomation (GA), eine Zeitschaltuhr
und/oder einen lokalen Anwesenheitsmelder
(Präsenzmelder) möglich sein. Eine Umschaltung des
Labors vom reduzierten Betrieb in den Normalbetrieb
muss über das Raumbediengerät möglich sein oder über
das manuelle Öffnen oder Schließen des Frontschiebers
automatisch ausgelöst werden.

Um den Raumluftwechsel und die Überströmungen bzw. den
Raumdruck entsprechend der gültigen Normen (z. B. DIN
1946, Teil 7) zu gewährleisten, sind für jeden
Laborraum separat alle konstanten und variablen
Volumenströme als Abluftistwerte zu erfassen und in die
Raumbilanzierung, zusammen mit den Volumenströmen der
Dauerabsaugungen, einzubeziehen. Die jeweiligen
Regeleinheiten, die den Abluftistwert ausgeben, sind
als geschlossene Regelkreise auszuführen.
Dauerabsaugungen und schaltbare Verbraucher mit
selbsttätigen mechanischen Volumenstromreglern sind als
Festwert bzw. schaltbarer Festwert in die
Raumbilanzierung einzubeziehen.

Folgende absaugende Einheiten sind separat für jedes
Labor in der Raumbilanzierung zu verarbeiten:
vollvariable Verbraucher (z.B. variabel geregelte
Laborabzüge)
 schaltbare konstante Verbraucher, 1-stufig, 2-stufig,
3-stufig (z.B. konstant geregelte Laborabzüge,
Punktabsaugungen)
Dauerabgesaugte Verbraucher (z.B. Schrankabsaugungen,
Bodenabsaugungen)

Beim Raumregelkreis müssen folgende Regelstrategien
parametrierbar sein:
variable Raumzuluft- und variable Raumabluftregelung:
wird die Abluft der Laborabzüge erhöht, reduziert sich
automatisch die Raumabluft um denselben Betrag bis zu
einem Mindestvolumenstrom (abhängig von der Baugröße
des Raumabluftvolumenstromreglers). Bei weiterer
Erhöhung der Laborabzugsabluft (z.B. bei Überschreitung
des geforderten Raumluftwechsels) wird die Raumzuluft
im gleichen Verhältnis mitgeführt.
variable Raumzuluft- und konstante Raumabluftregelung:
wird die Abluft der Laborabzüge erhöht, wird die
Raumzuluft im gleichen Verhältnis mitgeführt.
konstante Raumzuluft- und variable Raumabluft: wird die
Abluft der Laborabzüge erhöht, reduziert sich
automatisch die Raumabluft um denselben Betrag bis zu
einem Mindestvolumenstrom (abhängig von der Baugröße
des Raumabluftvolumenstromreglers). Die Gesamtabluft
bleibt bei dieser Regel-strategie immer konstant.

Eine Einbindung der Temperaturregelung und Schiebung
des Raumluftwechsels muss möglich sein.
Gleichzeitigkeitsfaktoren der Laborabzüge müssen
automatisch erkannt und bei Überschreitung durch eine
Raummeldung optisch und akustisch alarmiert werden.
Eine Alarmierung und Klartextanzeige am grafischen
Bedienpanel des Laborabzugs (falls vorhanden) muss
ebenfalls möglich sein. Zur einfachen Erweiterung der
Systemfunktionalität müssen vier freie Steckplätze für
Erweiterungsmodule vorgehalten werden.

Laborabzugsregelung
Folgende Regelungsvarianten müssen beim Laborabzug
möglich sein:
- vollvariable Laborabzugsregelung über die gesamte
Frontschieberöffnung: die Abzüge sind mit vertikalem
Frontschiebersensor sowie einem Lufteinströmungs-sensor
auszustatten. Der Volumenstrom muss zwischen den
parametrierten Volumenströmen Vmin und Vmax, in
Abhängigkeit der Frontschieberöffnung und über den
gesamten Öffnungsbereich (z.B. 0 bis 50 cm, 0 bis 100
cm oder stetig linear geregelt werden. Zusätzlich muss
über einen dritten Volumenstromwert Vmed die
Abluftkurve an die Laborabzugskonstruktion anpassbar
sein. Bei Laborabzügen mit vollvariabler
Volumenstromregelung ist die vertikale
Frontschieberposition über einen Frontschiebersensor
(Wegsensor) zu erfassen, da nur so eine genaue
Errechnung der Frontschieberöffnung und somit eine
vollvariable Volumenstromregelung über den gesamten Frontschieberbereich möglich
ist.

Der statische Differenzdrucksensor, der
Lufteinströmungssensor und der
Frontschiebersensor muss auf gegenseitige Plausibilität
überwacht und bei Abweichung
oder Ausfall alarmiert werden.

Konstante bzw. 1-stufige, 2-stufige oder 3-stufige
Laborabzugsregelung: die Abzüge sind mit vertikalem
Frontschiebersensor oder bauseitigen Kontakten
auszustatten. Je nach angefahrener Stufe wird der
parametrierte Volumenstrom-wert ausgeregelt.
konstante Einströmungsgeschwindigkeit mit Begrenzung
auf Vmin und Vmax:
die Abzüge sind nur mit Lufteinströmungssensor
ausgestattet. Die Einströmgeschwindigkeit bleibt innerhalb eines bestimmten
Frontschieberöffnungsbereichs
konstant (z.B. 0,3 m/s), wodurch sich der Volumenstrom,
entsprechend zur Frontschieberöffnung, im Verhältnis
ändert. Der Volumenstrom Vmin wird nicht
unterschritten und Vmax nicht überschritten.
stetig lineare Regelung über die gesamte vertikale
Frontschieberöffnung: die Abzüge sind mit vertikalem
Frontschiebersensor auszustatten. Der Volumenstrom muss zwischen den parametrierten Volumenströmen
Vmin und Vmax, in Abhängigkeit der Frontschieberöffnung
und über den gesamten Öffnungsbereich
(z.B. 0 bis 50 cm oder 0 bis 100 cm, stetig linear
geregelt werden. Zusätzlich muss
über einen dritten Volumenstromwert Vmed die
Abluftkurve an die Laborabzugskonstruktion anpassbar sein. Quer- und Seitenschieber
werden dabei über bauseitige Kontakte erfasst.

Der Laborabzugsregler muss bei thermisch belasteten
Laborabzügen nach EN14175-7 bei einer
Grenzwertüberschreitung alarmieren und es muss eine
automatische Anhebung des Abluftvolumenstroms erfolgen.
Die Erfassung der thermischen Last im Laborabzug
erfolgt über einen separaten, an geeigneter Stelle zu
montierenden passiven Temperatursensor Ni1000

Es muss weiterhin unabhängig von der
Frontschieberöffnung möglich sein, manuell über einen
entsprechenden Bedienpaneltaster, einen zusätzlichen
Kontakt oder über die GLT den Volumenstrom zu erhöhen
(Vmax) oder die Luftmenge abzusenken.

Alle Laborabzugs-, Raumzuluft- und
Raumabluftregeleinheiten müssen mit schnelllaufenden und Hysterese-minimierten Stellantrieben
ausgerüstet sein und der Sollvolumenstrom muss < 3 s
nach Sollwertänderung sicher und stabil ausgeregelt
sein. Die Stellmotoren werden Hysterese-minimiert
angesteuert, wodurch die Positioniergenauigkeit und die
Regelungsstabilität wesentlich verbessert wird und ein
verschleißarmer Betrieb gewährleistet ist.

Alle mit der Laborabluft in Berührung kommenden
Bauteile (Regelkörper) müssen aus Kunststoff, schwer
entflammbar (PPs/PPs-el) sein. Eine Kunststoff- oder
Pulverbeschichtung sowie eine DD-Lackierung ist nicht
ausreichend.

Die Laborabzugsregelung beinhaltet eine nach DIN EN
14175 vorgeschriebene Überwachung und alarmiert optisch
und akustisch am Bedienpanel des betreffenden
Laborabzugs, wenn der geforderte sichere
Abluftsollvolumenstrom nach einer parametrierten Zeit
nicht erreicht wird. Alle optischen Anzeigen, welche
die lufttechnische Sicherheit des Laborabzugs
betreffen, müssen mindestens über 1cm2 Leuchtfläche
verfügen, um eine sichere Signalwirkung zu
gewährleisten.

Die Parametrierung und Inbetriebnahme aller
Regeleinheiten muss zentral über einen PC mit der
Parametriersoftware durchgeführt werden.

Hinweis:
Für die Laborregelung und die variablen
Volumenstromregler ist ein einheitliches System zum
wählen

angeb. Fabrikat:

 '..........................................'
  ( vom Bieter einzutragen)

angeb. Typ:

 '..........................................'
  ( vom Bieter einzutragen)

und zwar

**1.02.1520 Vollvariable, bedarfsabhängige Laborabzugsregelung mit integriertem Webserver und Native BACnet IP DN250**
Vollvariable, bedarfsabhängige Laborabzugsregelung mit
integriertem Webserver und Native BACnet IP DN250

Ausführung gemäß Technischer Vorbemerkungen
Laborlüftungssystem.
Mikroprozessor gesteuertes Regelsystem mit integriertem
Webserver zur vollvariablen,
stufenlosen Regelung des Abluftvolumenstromes in
Abhängigkeit von der Frontschieberöffnung und der Lufteintrittsgeschwindigkeit. Die
Frontschieberstellung wird aus der
Öffnungshöhe (vertikaler Frontschiebersensor) und der
seitlichen Verstellung
(Luftströmungssensor) ermittelt und der erforderliche
sichere Abluftvolumenstrom
als Sollwertvorgabe errechnet.

Ein schneller Regelalgorithmus vergleicht den Sollwert
mit dem gemessenen Istwert eines Differenzdrucksensors
und regelt, unabhängig gegenüber Druckschwankungen
im Kanalnetz, schnell, präzise und stabil aus. Die
voreilende Abluftbedarfsanforderung
wird sofort errechnet und verbessert entscheidend die
Reaktionszeit der gesamten
Regelstrecke, einschließlich der Raumabluft.

Die integrierte Überwachungseinrichtung für die
lufttechnisch sichere Funktion des
Laborabzugs ist Bestandteil der Regelung und wird, zum
bedarfsabhängig ermittelten
Abluftsollwert, dynamisch mitgeführt, wodurch eine
maximale Sicherheit für das
Bedienpersonal gewährleistet ist. Der dynamische
Überwachungswert ist frei
parametrierbar und wird als Differenzwert (Offset)
eingegeben. Bei Unterschreitung
des Differenzwertes zum auszuregelnden Abluftsollwert
erfolgt eine akustische und
optische Alarmierung.

Die Regeleinheiten verfügen standardmäßig über einen
integrierten Webserver und die Kommunikation erfolgt
über BACnet IP. Die Kommunikation mit einer
Managementbedienebene erfolgt über BACnet IP, wobei
jedes Regelgerät mit einer BACnet IP Adresse
ausgestattet und über diese angesteuert wird.

Technische Merkmale der Regeleinheit:
Mikroprozessor gesteuertes Regelsystem für variable
Volumenströme
integrierter Webserver und Kommunikation über BACnet/IP
integriertes Netzteil 230V AC +- 15%, 30VA davon 10VA
frei verfügbar für externe peripherie
Direkter digitaler Ausgang (Direct Drive Modus) zur
Ansteuerung des Hysterese-minierten
Stellklappenantriebs, dadurch hochgenaue und stabile
Regelung sowie verschleißarmer Betrieb
modular erweiterbar über vier interne freie
Steckkartenplätze, dadurch sind kundenspezifische
Lösungen einfach umsetzbar
schneller prädiktiver Regelalgorithmus mit voreilender
Abluftbedarfsanforderung für schnellere Reaktionszeit
der gesamten Regelstrecke
Regelparameter werden adaptiv optimiert
Ausregelung des Abluftvolumenstroms 2 sec (VMIN ->
VMAX) spannungsausfallsichere Speicherung aller
Systemdaten freie Gesamtkonfiguration, Inbetriebnahme,
Diagnose und Visualisierung aller Systemdaten, wie z.B.
Regelzeit, Klappenstellung und Sollwertvorgaben über
PC- Software Abruf und Visualisierung aller Soll- und
Istwerte über Standard Web Browser möglich
lufttechnische Überwachung des Laborabzugs nach EN
14175 durch integrierte dynamische Überwachung des
auszuregelnden Abluftsollwertes
geschlossener Regelkreis (closed loop)
alle wichtigen Kommunikations- und Peripherieanschlüsse
außen liegend und mit Schraubsteckklemme.
Integrierter Dual-Port-Switch, dadurch einfache Daisy
Chain Verdrahtung oder beliebige Topologie möglich
(Stern/Stich)
optische Anzeigen zur Diagnose der Kommunikations- und
Reglerfunktion
integrierte Sensorüberwachung auf Plausibilität,
Drahtbruch und/oder Kurzschluss
linearer Frontschiebersensor für stabile und
störungsfreie Messung der vertikalen
Frontschieberöffnung, max. Wegmessung 1100 mm, optional
Sonderlänge 2100 mm für begehbare Laborabzüge
normierter Luftströmungssensor mit integrierter
Einströmungsberuhigungsstrecke zur Messung der
Lufteinströmgeschwindigkeit zur Erfassung der
horizontalen und vertikalen Fensterverstellung
(Querschieber)
bis zu drei lageunabhängige Differenzdrucksensoren nach
dem Wirkdruckverfahren zur stetigen zyklischen Messung
(< 20ms) der Istwerte im Bereich von 4 bis 300 Pa
möglich, frei konfigurierbar für Abluft, Zuluft,
Raumdruck, Stützstrahl.
optische und akustische Signalisierung von
Betriebszuständen und Alarmierung von unsicherem
Betrieb und Störungen
Notfallbetrieb (Override) mit maximalem
Abluftvolumenstrom
Nachtabsenkung (reduzierter Betrieb)
integrierte Notstromakku-Ladeschaltung mit
Tiefentladeschutzschaltung (Akku ist nichtenthalten)
Anschluss für zweites Funktionsanzeige- und Bedienpanel
(geeignet für Durchreicheabzüge)
optionale Aufschaltung eines Präsenzmelders (Melder ist
nicht enthalten) optionale Aufschaltung eines
Temperatursensors PT1000 zur Messung der
Temperatur im Laborabzug nach DIN EN 14175-7 (Sensor
ist nicht enthalten)
geeignet zum Einbau in alle Bauarten von
Laborabsaugvorrichtungen nach EN 14175

Digitaleingänge
alle Eingänge sind frei konfigurierbar, galvanisch
getrennt und für DDC-Remote-Funktionen geeignet.
Elektrische Daten: 24V DC, 10mA.

Relaisausgänge
alle Relais sind frei konfigurierbar mit
potenzialfreien Relaiskontakten
2x 24V AC/3A
2x 230V AC/12A

Beispiele:
Alarmausgang (Störmeldung), 1 x Umschaltkontakt (24V
AC/3A)
Licht EIN/AUS, 1 x Schließkontakt (230V AC/12A)
Stützstrahl EIN/AUS, 1 x Schließkontakt (230V AC/12A
TAG/NACHT (Rückmeldung an DDC), 1 x Umschaltkontakt
(24V AC/3A)

Schnittstellen
BACnet/IP, integrierter Dual-Port-Switch (100 Mbit/s)
RS485 (bis 115kbit/s)

Erweiterungsmodule
EM10 Modul: 2 x Ain, 2 x Aout, 2 x Din, 2 x Dout,
galvanische Trennung je Gruppe
EM50 Modul: 12 x Din
CB20 Modul: zur Versorgung externer Peripherie mit 24V
DC

Technische Merkmale grafisches Anzeige- und
Bedienpanel

am Laborabzug integrierbar mit grafischem Display, mit
großen LED-Status-Anzeigen und akustischer Alarmierung.
Passende Ausführung als Einbauanzeige ohne
Aufputzgehäuse für alle Abzugsfabrikate in Abhängigkeit
des angebotenen Fabrikat des AN Laborausstattung mit
integrierten AUF-/AB-Tasten auf der Frontfolie.

Bedientasten:
Alarmquittierung
Abgesenkter Betrieb (VMIN bzw. Nachtabsenkung)
Notfall-Betrieb für maximalen Abluftvolumenstrom (VMAX
bzw. Override-Betrieb)
Licht EIN/AUS
Frontschieber AUF/AB (mit
Frontschieber-Schließautomatikmodul)
Serviceintervall-Anzeige

LED-Anzeigen
Grüne LED-Anzeige (OK) für sicheren Betrieb
(Abluftvolumenstrom im sicheren Bereich) mit einer
Leuchtfläche von 1 cm2
Rote LED-Anzeige (LOW) für kritische Unterschreitung
des minimalen Abluftvolumenstroms (Störung) mit einer
Leuchtfläche von 1 cm2
Gelbe LED-Anzeige für VMAX-Funktion (Notfall- bzw.
Override-Betrieb)
Gelbe LED-Anzeige für abgesenkten Betrieb VMIN
Gelbe LED-Anzeige für Schiebefenster schließen mit
einer Leuchtfläche von 1 cm2

Wartungsfreie Venturi-Messeinrichtung mit Stellklappe
und Stellmotor
Wartungsfreie Venturi-Messeinrichtung mit zwei
Ringmesskammern für mittelwertbildende genaue Messung
mit Selbstreinigungseffekt und folgenden Merkmalen:
- lageunabhängiger Einbau möglich, direkt an die
Absaugöffnung des Laborabzugs ohne zusätzliche
Anströmstrecke einsetzbar
Material: Polypropylen, schwer entflammbar (PPs), runde
Bauform DN250
Messgenauigkeit +- 5% vom Nennvolumenstrom
Systemdruckbereich 50 bis 1000 Pa
Anschlussart Muffe/Muffe
kurze Baulänge, Einbaulänge 250 mm bei
Anschlussdurchmesser D=250 mm
Hochgeschwindigkeitsstellantrieb zum
Hysterese-minimierten Betrieb, dadurch hochgenaue und
stabile Regelung sowie verschleißarmer Betrieb
(Auflösung < 0,5 Grad pro Schritt)
Stellzeit < 3 sec für 90 Grad Stellwinkel

Technische Daten
Netzspannung  230V AC/115V AC, +/- 15%,
50/60 Hz
Nennleistung  max. 30 VA
Primärsicherung  250mA, T
Anzahl stat. Drucksensoren 1 x 4 bis 300 Pa
Netzwerk / MBE-Anbindung BACnet IP je Regler mit 100
Mbit/s
Nennweite:  DN250 mit Flanschanschluss

Zubehör:
2 Stück Erweiterungskarte für IO
beidseitiger Muffenflansch

Hinweis:
Die Laborabzugsregelung ist dem Gewerk
Laboreinrichung frühzeitig zur Montage in das
Degistorium zu übergaben, damit das Degistorium
komplett zur Baustelle angeliefert werden kann.

angeb. Typ:

 '..........................................'
  ( vom Bieter einzutragen)

und zwar
Menge: 588,000 St

**Ausführungsbeschreibung 0016 Spezifikation variable Volumenstromregler Laborlüftung**
*Spezifikation variable Volumenstromregler Laborlüftung PPS*
Spezifikation variable Volumenstromregler Laborlüftung
PPS

Variabler Volumenstromregler für Raumzuluft oder
Raumabluft, runde Bauform, Webserver, Native BACnet IP
und integrierter Additionseinheit, PPS- Ausführung
gemäß Technische Vorbemerkungen Laborlüftungssystem.
Mikroprozessor gesteuertes Regelsystem mit integriertem
Webserver zur variablen stufenlosen Regelung des
Luftvolumenstromes, Raumdruckes oder ähnliches.
Schnelle, stabile und präzise Regelung durch direkte
Ansteuerung des schnelllaufenden Stellmotors, dadurch
lange Lebensdauer des Stellmotors.
Rückführpotentiometer für direkte Stellklappenposition.
Die Regelkurve wird, bezogen auf die Sollwertvorgabe
selbstständig berechnet. Störungen (z.B.
Sollvolumenstrom wird nicht erreicht) werden erkannt
und mit dem Störmelderelais oder der zugehörigen
Netzwerkvariable signalisiert.

Ein schneller Regelalgorithmus vergleicht den Sollwert
mit dem gemessenen Istwert eines Differenzdrucksensors
und regelt, unabhängig gegenüber Druckschwankungen im
Kanalnetz, schnell, präzise und stabil aus. Die
voreilende Abluftbedarfsanforderung wird sofort
errechnet und verbessert entscheidend die Reaktionszeit
der gesamten Regelstrecke.

Die Regeleinheiten verfügen standardmäßig über einen
integrierten Webserver und die Kommunikation erfolgt
über BACnet/IP. Die Kommunikation mit einem
Gebäudeautomationssystem (GA) erfolgt über BACnet/IP,
wobei jedes Regelgerät mit einer BACnet IP Adresse
ausgestattet und über diese angesteuert wird.

Technische Merkmale der Regeleinheit
Mikroprozessor gesteuertes Regelsystem für variable
Volumenströme
integrierter Webserver und Kommunikation über
Ethernet/IP
integriertes Netzteil 230V AC +- 15%, 30VA davon 10VA
frei verfügbar für externe Spannungsversorgung (z. B.
Raumbediengeräte)
die Stellantriebe werden Hysterese-minimiert
angesteuert, wodurch die Positioniergenauigkeit, die
Regelstabilität sowie die Lebensdauer wesentlich
verbessert wird
modular erweiterbar über vier interne freie
Steckplätze, optional weitere Steckplätze, dadurch
kundenspezifische Lösungen einfach möglich

diverse Erweiterungsmodule als Plug&Play verfügbar
schneller prädiktiver Regelalgorithmus mit voreilender
Abluftbedarfsanforderung für schnellere Reaktionszeit
der gesamten Regelstrecke
Regelparameter werden adaptiv optimiert
Ausregelung des Volumenstroms 2 sec (VMIN -> VMAX),
einstellbar bis 120 sec.
spannungsausfallsichere Speicherung aller Systemdaten
freie Gesamtkonfiguration, Inbetriebnahme, Diagnose und
Visualisierung aller Systemdaten, wie z.B. Regelzeit,
Klappenstellung und Sollwertvorgaben über PC
software
Abruf und Visualisierung aller Istwerte über Standard
Web Browser möglich
geschlossener Regelkreis (closed loop)
alle wichtigen Kommunikations- und Peripherieanschlüsse
außen liegend und mit Steckklemme einfach anschließbar,
dadurch schnelle und kostengünstige Inbetriebnahme
integrierter Dual-Port-Switch, dadurch einfache
Daisy-Chain Verdrahtung oder beliebige Topologie
möglich (Stern/Stich)
optische Anzeigen zur Diagnose der Kommunikations- und
Reglerfunktion
intelligentes Kommunikationssystem mit
Plug&Play-Funktionalität
steckfertige Kommunikationsleitungen
integrierte Sensorüberwachung auf Plausibilität,
Drahtbruch und/oder Kurzschluss
bis zu drei lageunabhängige statische
Differenzdrucksensoren nach dem
Wirkdruckverfahren zur stetigen zyklischen Messung (<
20ms) der Istwerte im Bereich von 4 bis 300 Pa
(optional -150 bis 150 Pa oder 0 bis 1000 Pa) auf der
Sensorplatine montierbar, frei konfigurierbar für
Abluft, Zuluft sowie Raumdruck, usw.
optische und akustische Signalisierung von
Betriebszuständen und Alarmierung von unsicherem
Betrieb und Störungen
Notfallbetrieb (Override) mit maximalem
Abluftvolumenstrom
Nachtabsenkung (reduzierter Betrieb)
optionale Aufschaltung eines Präsenzmelders, Tür- bzw.
Fensterkontakts
optionale Aufschaltung eines Temperatursensors PT100,
PT100, Ni100 oder Ni1000
optional wählbare Zusatzfunktionen wir
Raumdruck-Kaskadenregelung oder Filterüberwachung etc.
möglich

Digitaleingänge
alle Eingänge sind frei konfigurierbar, galvanisch
getrennt und für DDC-Remote-Funktionen geeignet.
Elektrische Daten: 24V DC, 10mA.

Analogeingang
ein normierter Analogeingang 0(2) bis 10V DC,
galvanisch getrennt, zur analogen Sollwertvorgabe über
die DDC/GLT

Relaisausgänge
alle Relais sind frei konfigurierbar mit
potenzialfreien Relaiskontakten
2x 24V AC/3A
2x 230V AC/12A

Schnittstellen
BACnet IP, integrierter Dual-Port-Switch (100 Mbit/s)
RS485 (bis 115kbit/s)

Messeinrichtung mit Stellklappe und Stellmotor
wartungsfreie Venturi-Messdüse für mittelwertbildende
genaue Messung, das System arbeitet nach dem
Wirkdruckverfahren.
Material: Kunststoff PPS, runde Bauform DN110
lageunabhängiger Einbau
Messgenauigkeit +- 5% vom Nennvolumenstrom
Systemdruckbereich 50.bis.1000 Pa
Gehäuse-Leckluftstrom gemäß DIN EN 1751, Klasse C
Kanalanschluss: Muffe/Muffe
Hochgeschwindigkeitsstellantrieb mit direkter
Ansteuerung (Direct Drive Modus) zum
Hysterese-minimierten Betrieb, dadurch hochgenaue und
stabile Regelung sowie verschleißarmer Betrieb
Stellzeit < 3 sec für 90 Grad Stellwinkel

und zwar:

**1.02.1530 Variable Volumenstromregler Laborlüftung DN110 PPs**
Variable Volumenstromregler Laborlüftung DN110 PPs

Technische Daten:
Netzspannung  230V AC/115V AC, +/- 15%,
50/60 Hz
Nennleistung  max. 35 VA
Primärsicherung  125mA, T
Anzahl stat. Drucksensoren: 1 x 4 bis 300 Pa
Netzwerk / GLT-Anbindung BACnet IP je Regler mit 100
Mbit/s
Volumenstrombereich  30m³/h - 205m³/h

gemäß vorstehender Spezifikation
Menge: 1657,000 St

**1.02.1540 Variable Volumenstromregler Laborlüftung DN110 PPs**
Variable Volumenstromregler Laborlüftung DN110 PPs

Technische Daten:
Netzspannung  230V AC/115V AC, +/- 15%,
50/60 Hz
Nennleistung  max. 30 VA
Primärsicherung  250mA, T
Anzahl stat. Drucksensoren: 1 x 4 bis 300 Pa
Netzwerk / GLT-Anbindung BACnet IP je Regler mit 100
Mbit/s
Volumenstrombereich  30m³/h bis 205m³/h

gemäß vorstehender Spezifikation
Menge: 88,000 St

**1.02.1550 Variable Volumenstromregler Laborlüftung DN125 PPs**
Variable Volumenstromregler Laborlüftung DN125 PPs

Technische Daten:
Netzspannung  230V AC/115V AC, +/- 15%,
50/60 Hz
Nennleistung  max. 30 VA
Primärsicherung  250mA, T
Anzahl stat. Drucksensoren: 1 x 4 bis 300 Pa
Netzwerk / GLT-Anbindung BACnet IP je Regler mit 100
Mbit/s
Volumenstrombereich  44m³/h bis 265m³/h

gemäß vorstehender Spezifikation
Menge: 8,000 St

**1.02.1560 Variable Volumenstromregler Laborlüftung DN160 PPs**
Variable Volumenstromregler Laborlüftung DN160 PPs

Technische Daten:
Netzspannung  230V AC/115V AC, +/- 15%,
 50/60Hz
Nennleistung  max. 30 VA
Primärsicherung  250mA, T
Anzahl stat. Drucksensoren: 1 x 4 bis 300 Pa
Netzwerk / GLT-Anbindung BACnet IP je Regler mit 100
Mbit/s
Volumenstrombereich  72m³/h bis 434m³/h

gemäß vorstehender Spezifikation
Menge: 22,000 St

**Ausführungsbeschreibung 0017 Spezifikation variable Volumenstromregler Laborlüftung**
*Spezifikation variable Volumenstromregler Laborlüftung Stahl- verzinkt eckig*
Spezifikation variable Volumenstromregler Laborlüftung
Stahl- verzinkt eckig

Variabler Volumenstromregler für Raumzuluft oder
Raumabluft, eckige Bauform, Webserver, Native BACnet IP
und integrierter Additionseinheit, Stahl verzinkt,
Applikation Volumenstrom  Ausführung gemäß Technische
Vorbemerkungen Laborlüftung.
Mikroprozessor gesteuertes Regelsystem mit integriertem
Webserver zur variablen stufenlosen Regelung des
Luftvolumenstromes, des Raumdruckes und/oder der
raumtemperatur. Schnelle, stabile und präzise Regelung
durch direkte Ansteuerung des schnelllaufenden
Stellmotors, dadurch lange Lebensdauer des Stellmotors.
Rückführpotentiometer für direkte Stellklappenposition.
Die Regelkurve wird, bezogen auf die Sollwertvorgabe
selbstständig berechnet. Störungen (z.B.
Sollvolumenstrom wird nicht erreicht) werden erkannt
und mit dem Störmelderelais oder der zugehörigen
Netzwerkvariable signalisiert. Ein schneller
Regelalgorithmus vergleicht den Sollwert mit dem
gemessenen Istwert eines Differenzdrucksensors und
regelt, unabhängig gegenüber Druckschwankungen im
Kanalnetz, schnell, präzise und stabil aus. Die
voreilende Abluftbedarfsanforderung wird sofort
errechnet und verbessert entscheidend die Reaktionszeit
der gesamten Regelstrecke. Die Regeleinheiten verfügen
standardmäßig über einen integrierten Webserver und
die Kommunikation erfolgt über Ethernet/IP. Die
Kommunikation mit einem Gebäudeautomationssystem (GA)
erfolgt über BACnet/IP, wobei jedes Regelgerät mit
einer BACnet IP Adresse ausgestattet und über diese
angesteuert wird.

Technische Merkmale der Regeleinheit
Mikroprozessor gesteuertes Regelsystem für variable
Volumenströme
integrierter Webserver und Kommunikation über
Ethernet/IP
integriertes Netzteil 230V AC +- 15%, 30VA davon 10VA
frei verfügbar für externe Spannungsversorgung (z. B.
Raumbediengeräte)
die Stellantriebe werden Hysterese-minimiert
angesteuert, wodurch die Positioniergenauigkeit, die
Regelstabilität sowie die Lebensdauer wesentlich
verbessert wird
modular erweiterbar über vier interne freie
Steckkartenplätze, optional, dadurch kundenspezifische
Lösungen einfach möglich
diverse Erweiterungsmodule als Plug&Play verfügbar
schneller prädiktiver Regelalgorithmus mit voreilender
Abluftbedarfsanforderung für schnellere Reaktionszeit
der gesamten Regelstrecke
Regelparameter werden adaptiv optimiert
Ausregelung des Volumenstroms  2 sec (VMIN -> VMAX),
einstellbar bis 120 sec.
spannungsausfallsichere Speicherung aller Systemdaten
freie Gesamtkonfiguration, Inbetriebnahme, Diagnose und
Visualisierung aller Systemdaten, wie z.B. Regelzeit,
Klappenstellung und Sollwertvorgaben über PC
Software
Abruf und Visualisierung aller Istwerte über Standard
Web Browser möglich
geschlossener Regelkreis (closed loop)
alle wichtigen Kommunikations- und Peripherieanschlüsse
außen liegend und mit Steckklemme einfach anschließbar,
dadurch schnelle und kostengünstige Inbetriebnahme
integrierter Dual-Port-Switch, dadurch einfache
Daisy-Chain Verdrahtung oder beliebige Topologie
möglich (Stern/Stich)
optische Anzeigen zur Diagnose der Kommunikations- und
Reglerfunktion
intelligentes Kommunikationssystem mit
Plug&Play-Funktionalität
steckfertige Kommunikationsleitungen
integrierte Sensorüberwachung auf Plausibilität,
Drahtbruch und/oder Kurzschluss
bis zu drei lageunabhängige statische
Differenzdrucksensoren nach dem Wirkdruckverfahren zur
stetigen zyklischen Messung (< 20ms) der Istwerte im
  Bereich von -100 bis 300 Pa (optional +/-50 Pa oder 0
bis 1000 Pa) auf der Sensorplatine
  montierbar, frei konfigurierbar für Abluft, Zuluft
sowie Raumdruck, usw.
optische und akustische Signalisierung von
Betriebszuständen und Alarmierung  von unsicherem
Betrieb und Störungen
Notfallbetrieb (Override) mit maximalem
Abluftvolumenstrom
Nachtabsenkung (reduzierter Betrieb)
optionale Aufschaltung eines Präsenzmelders, Tür- bzw.
Fensterkontakts
optionale Aufschaltung eines Temperatursensors PT100,
PT100, Ni100 oder Ni1000
Zusatzfunktionen wir Raumdruck-Kaskadenregelung
und/oder Temperaturregelung  möglich

Digitaleingänge
alle Eingänge sind frei konfigurierbar, galvanisch
getrennt und für DDC-Remote-Funktionen geeignet.
Elektrische Daten: 24V DC, 10mA.

Analogeingang
ein normierter Analogeingang 0(2).bis 10V DC,
galvanisch getrennt, zur analogen Sollwertvorgabe über
die DDC/GLT

Relaisausgänge
alle Relais sind frei konfigurierbar mit
potenzialfreien Relaiskontakten
2x 24V AC/3A
2x 230V AC/12A

Schnittstellen
BACnet IP, integrierter Dual-Port-Switch (100 Mbit/s)
RS485 (bis 115kbit/s)

Messeinrichtung mit Stellklappe und Stellmotor
wartungsfreie Messdüsen für mittelwertbildende genaue
Messung, das System arbeitet nach dem
Wirkdruckverfahren.
Material: Stahlblech verzinkt, eckige Bauform,
mit 30 mm Dämmschale
lageunabhängiger Einbau möglich
Messgenauigkeit +- 5% vom Nennvolumenstrom
Systemdruckbereich 50 bis 1000 Pa
Stellklappe ohne Klappenblattdichtung
Gehäuse-Leckluftstrom gemäß DIN EN 1751, Klasse B
Kanalanschluss: Flansch/Flansch
Hochgeschwindigkeitsstellantrieb mit direkter
Ansteuerung (Direct Drive Modus) zum
Hysterese-minimierten Betrieb und integrierter
Stellwinkelerfassung der  Klappenposition
(Rückführungspotentiometer), dadurch hochgenaue und
stabile Regelung sowie verschleißarmer Betrieb
Stellzeit < 4 sec. für 90 Grad Stellwinkel

und zwar:

**1.02.1570 Variable Volumenstromregler Laborlüftung 400 x 300 Stahl- verzinkt**
Variable Volumenstromregler Laborlüftung 400 x 300
Stahl- verzinkt

Technische Daten:
Netzspannung  230V AC/115V AC, +/- 15%,
50/60 Hz
Nennleistung  max. 30 VA
Primärsicherung  250mA, T
Anzahl stat. Drucksensoren: 1 x 4 bis 300 Pa
Netzwerk / GLT-Anbindung BACnet IP je Regler mit 100
Mbit/s
Volumenstrombereich  864m³/h - 2.592m³/h

gemäß vorstehender Spezifikation
Menge: 10,000 St

**1.02.1580 Variable Volumenstromregler Laborlüftung 500 x 300 Stahl- verzinkt**
Variable Volumenstromregler Laborlüftung 500 x 300
Stahl- verzinkt

Technische Daten:
Netzspannung  230V AC/115V AC, +/- 15%,
50/60 Hz
Nennleistung  max. 30 VA
Primärsicherung  250mA, T
Anzahl stat. Drucksensoren: 1 x 4 bis 300 Pa
Netzwerk / GLT-Anbindung BACnet IP je Regler mit 100
Mbit/s
Volumenstrombereich  1.080m³/h - 3.240m³/h

gemäß vorstehender Spezifikation
Menge: 78,000 St

**1.02.1590 Variable Volumenstromregler Laborlüftung 600 x 300 Stahl- verzinkt**
Variable Volumenstromregler Laborlüftung 600 x 300
Stahl- verzinkt

Technische Daten:
Netzspannung  230V AC/115V AC, +/- 15%,
50/60 Hz
Nennleistung  max. 30 VA
Primärsicherung  250mA, T
Anzahl stat. Drucksensoren: 1 x 4 bis 300 Pa
Netzwerk / GLT-Anbindung BACnet IP je Regler mit 100
Mbit/s
Volumenstrombereich  1.296m³/h - 3.888m³/h

gemäß vorstehender Spezifikation
Menge: 10,000 St

**1.02.1600 Variable Volumenstromregler Laborlüftung 600 x 400 Stahl- verzinkt**
Variable Volumenstromregler Laborlüftung 600 x 400
Stahl- verzinkt

Technische Daten:
Netzspannung  230V AC/115V AC, +/- 15%,
50/60 Hz
Nennleistung  max. 30 VA
Primärsicherung  250mA, T
Anzahl stat. Drucksensoren: 1 x 4 bis 300 Pa
Netzwerk / GLT-Anbindung BACnet IP je Regler mit 100
Mbit/s
Volumenstrombereich  1.728m³/h - 5.184m³/h

gemäß vorstehender Spezifikation
Menge: 37,000 St

**Ausführungsbeschreibung 0018 Spezifikation variable Volumenstromregler Laborlüftung**
*Spezifikation variable Volumenstromregler Laborlüftung Stahl- verzinkt rund*
Spezifikation variable Volumenstromregler Laborlüftung
Stahl- verzinkt rund

Variabler Volumenstromregler für Raumzuluft oder
Raumabluft, runde Bauform, Webserver, Native BACnet IP
und integrierter Additionseinheit, Stahl verzinkt,
Applikation Volumenstrom

Ausführung gemäß Technischer Vorbemerkungen
Laborlüftung.
Mikroprozessor gesteuertes Regelsystem mit integriertem
Webserver zur variablen stufenlosen Regelung des
Luftvolumenstromes, des Raumdruckes und/oder der
Raumtemperatur. Schnelle, stabile und präzise Regelung
durch direkte Ansteuerung des schnelllaufenden
Stellmotors, dadurch lange Lebensdauer des Stellmotors.
Rückführpotentiometer für direkte Stellklappenposition.
Die Regelkurve wird, bezogen auf die Sollwertvorgabe
selbstständig berechnet. Störungen (z.B.
Sollvolumenstrom wird nicht erreicht) werden erkannt
und mit dem Störmelderelais oder der zugehörigen
Netzwerkvariable signalisiert.

Ein schneller Regelalgorithmus vergleicht den Sollwert
mit dem gemessenen Istwert eines Differenzdrucksensors
und regelt, unabhängig gegenüber Druckschwankungen im
Kanalnetz, schnell, präzise und stabil aus. Die
voreilende Abluftbedarfsanforderung wird sofort
errechnet und verbessert entscheidend die Reaktionszeit
der gesamten Regelstrecke.

Die Regeleinheiten verfügen standardmäßig über einen
integrierten Webserver und die Kommunikation erfolgt
über BACnet IP. Die Kommunikation mit einer
Managementbedienebene (MBE) erfolgt über das Protokoll
BACnet IP, wobei jedes Regelgerät mit einer BACnet IP
Adresse ausgestattet und über diese angesteuert wird.

Technische Merkmale der Regeleinheit
Mikroprozessor gesteuertes Regelsystem für variable
Volumenströme
integrierter Webserver und Kommunikation über BACnet/IP
integriertes Netzteil 230V AC +- 15%, 30VA davon 10VA
frei verfügbar für externe Spannungsversorgung (z. B.
Raumbediengeräte)
die Stellantriebe werden Hysterese-minimiert
angesteuert, wodurch die Positioniergenauigkeit, die
Regelstabilität sowie die Lebensdauer wesentlich
verbessert wird
modular erweiterbar über vier interne freie
Steckkartenplätze, optional, dadurch kundenspezifische
Lösungen einfach möglich
schneller prädiktiver Regelalgorithmus mit voreilender
Abluftbedarfsanforderung für schnellere Reaktionszeit
der gesamten Regelstrecke
Regelparameter werden adaptiv optimiert
Ausregelung des Volumenstroms  2 sec (VMIN -> VMAX),
einstellbar bis 120 sec.
spannungsausfallsichere Speicherung aller Systemdaten
freie Gesamtkonfiguration, Inbetriebnahme, Diagnose und
Visualisierung aller Systemdaten, wie z.B. Regelzeit,
Klappenstellung und Sollwertvorgaben über PC
Software
Abruf und Visualisierung aller Istwerte über Standard
Web Browser möglich
geschlossener Regelkreis (closed loop)
alle wichtigen Kommunikations- und Peripherieanschlüsse
außen liegend und mit Steckklemme einfach anschließbar,
dadurch schnelle und kostengünstige Inbetriebnahme
integrierter Dual-Port-Switch, dadurch einfache
Daisy-Chain Verdrahtung oder beliebige Topologie
möglich (Stern/Stich)
optische Anzeigen zur Diagnose der Kommunikations- und
Reglerfunktion
integrierte Sensorüberwachung auf Plausibilität,
Drahtbruch und/oder Kurzschluss
bis zu drei lageunabhängige statische
Differenzdrucksensoren nach dem
Wirkdruckverfahren zur stetigen zyklischen Messung (<
20ms) der Istwerte im Bereich von 4 bis 300 Pa
(optional -150 bis 150 Pa oder 0 bis 1000 Pa) auf der
Sensorplatine montierbar, frei konfigurierbar für
Abluft, Zuluft sowie Raumdruck, usw.
optische und akustische Signalisierung von
Betriebszuständen und Alarmierung  von unsicherem
Betrieb und Störungen
Notfallbetrieb (Override) mit maximalem
Abluftvolumenstrom
Nachtabsenkung (reduzierter Betrieb)

Digitaleingänge
alle Eingänge sind frei konfigurierbar, galvanisch
getrennt und für DDC-Remote-Funktionen geeignet.
Elektrische Daten: 24V DC, 10mA.

Relaisausgänge
alle Relais sind frei konfigurierbar mit
potenzialfreien Relaiskontakten
2x 24V AC/3A
2x 230V AC/12A

Schnittstellen
BACnet IP, integrierter Dual-Port-Switch (100 Mbit/s)
RS485 (bis 115kbit/s)

Messeinrichtung mit Stellklappe und Stellmotor
wartungsfreie Messdüse für mittelwertbildende genaue
Messung, das System arbeitet nach dem
Wirkdruckverfahren.
Material: Stahlblech verzinkt, runde Bauform DN100
mit Dämmschale 50 mm
lageunabhängiger Einbau
Messgenauigkeit +- 5% vom Nennvolumenstrom
Systemdruckbereich 50.bis.1000 Pa
Stellklappe luftdicht schließend nach DIN EN 1751,
Klasse 3/4
Gehäuse-Leckluftstrom gemäß DIN EN 1751, Klasse B
Kanalanschluss: Rohranschluss mit Lippendichtung
Hochgeschwindigkeitsstellantrieb mit direkter
Ansteuerung (Direct Drive Modus) zum
Hysterese-minimierten Betrieb, dadurch hochgenaue und
stabile Regelung sowie verschleißarmer Betrieb
(Auflösung < 0,5 Grad pro Schritt)
- Stellzeit < 3 sec für 90 Grad Stellwinkel

und zwar:

**1.02.1610 Variable Volumenstromregler Laborlüftung DN100 Stahl- verzinkt**
Variable Volumenstromregler Laborlüftung DN100 Stahlverzinkt

Technische Daten:
Netzspannung  230V AC/115V AC, +/- 15%,
50/60 Hz
Nennleistung  max. 30 VA
Primärsicherung  250mA, T
Anzahl stat. Drucksensoren: 1 x 4 bis 300 Pa
Netzwerk / GLT-Anbindung BACnet IP je Regler mit 100
Mbit/s
Volumenstrombereich  25m³/h - 150m³/h

gemäß vorstehender Spezifikation
Menge: 33,000 St

**1.02.1620 Variable Volumenstromregler Laborlüftung DN125 Stahl- verzinkt**
Variable Volumenstromregler Laborlüftung DN125
Stahl- verzinkt

Technische Daten:
Netzspannung  230V AC/115V AC, +/- 15%,
50/60 Hz
Nennleistung  max. 30 VA
Primärsicherung  250mA, T
Anzahl stat. Drucksensoren: 1 x 4 bis 300 Pa
Netzwerk / GLT-Anbindung BACnet IP je Regler mit 100
Mbit/s
Volumenstrombereich  44m³/h - 265m³/h

gemäß vorstehender Spezifikation
Menge: 8,000 St

**1.02.1630 Variable Volumenstromregler Laborlüftung DN160 Stahl- verzinkt**
Variable Volumenstromregler Laborlüftung DN160
Stahl- verzinkt

Technische Daten:
Netzspannung  230V AC/115V AC, +/- 15%,
50/60 Hz
Nennleistung  max. 30 VA
Primärsicherung  250mA, T
Anzahl stat. Drucksensoren: 1 x 4 bis 300 Pa
Netzwerk / GLT-Anbindung BACnet IP je Regler mit 100
Mbit/s
Volumenstrombereich  72m³/h - 434m³/h

gemäß vorstehender Spezifikation
Menge: 34,000 St

**1.02.1640 Variable Volumenstromregler Laborlüftung DN200 Stahl- verzinkt**
Variable Volumenstromregler Laborlüftung DN200
Stahl- verzinkt

Technische Daten:
Netzspannung  230V AC/115V AC, +/- 15%,
50/60 Hz
Nennleistung  max. 30 VA
Primärsicherung  250mA, T
Anzahl stat. Drucksensoren: 1 x 4 bis 300 Pa
Netzwerk / GLT-Anbindung BACnet IP je Regler mit 100
Mbit/s
Volumenstrombereich  113m³/h - 679m³/h

gemäß vorstehender Spezifikation
Menge: 139,000 St

**1.02.1650 Variable Volumenstromregler Laborlüftung DN250 Stahl- verzinkt**
Variable Volumenstromregler Laborlüftung DN250
Stahl- verzinkt

Technische Daten:
Netzspannung  230V AC/115V AC, +/- 15%,
50/60 Hz
Nennleistung  max. 30 VA
Primärsicherung  250mA, T
Anzahl stat. Drucksensoren: 1 x 4 bis 300 Pa
Netzwerk / GLT-Anbindung BACnet IP je Regler mit 100
Mbit/s
Volumenstrombereich  177m³/h - 1.060m³/h

gemäß vorstehender Spezifikation
Menge: 73,000 St

**1.02.1660 Variable Volumenstromregler Laborlüftung DN315 Stahl- verzinkt**
Variable Volumenstromregler Laborlüftung DN315
Stahl- verzinkt

Technische Daten:
Netzspannung  230V AC/115V AC, +/- 15%,
50/60 Hz
Nennleistung  max. 30 VA
Primärsicherung  250mA, T
Anzahl stat. Drucksensoren: 1 x 4 bis 300 Pa
Netzwerk / GLT-Anbindung BACnet IP je Regler mit 100
Mbit/s
Volumenstrombereich  281m³/h - 1.683m³/h

gemäß vorstehender Spezifikation
Menge: 55,000 St

**1.02.1670 Variable Volumenstromregler Laborlüftung DN350 Stahl- verzinkt**
Variable Volumenstromregler Laborlüftung DN350
Stahl- verzinkt

Technische Daten:
Netzspannung  230V AC/115V AC, +/- 15%,
50/60 Hz
Nennleistung  max. 30 VA
Primärsicherung  250mA, T
Anzahl stat. Drucksensoren: 1 x 4 bis 300 Pa
Netzwerk / GLT-Anbindung BACnet IP je Regler mit 100
Mbit/s
Volumenstrombereich  356m³/h - 2.138m³/h

gemäß vorstehender Spezifikation
Menge: 5,000 St

**1.02.1680 Multifunktionaler Raummanagement-Controler**
Multifunktionaler Raummanagement-Controler

Multifunktionaler Raummanagement Controller in
Einbauversion, vollgrafisches TFT-Farb-Touchdisplay mit
bis zu 15 frei parametrierbaren Kacheln zur Darstellung
von Betriebs-, Stör- und Statusmeldungen sowie zur
Eingabemöglichkeit durch den Nutzer, flexible
Feldbusanpassung und Anbindung an die
Gebäudeleittechnik, BACnet IP, BACnet MS/TP.
Externe Einspeisung  24V DC +/-10%
Stromaufnahme  max. 100 mA
Leistungsaufnahme  max. 4 VA
Wiederbereitschaftszeit  600ms
Luftfeuchtigkeit max.  80 % relativ, nicht
kondensierend

Abmessungen ca.  (BxHxT) (.85 x .160x  35)mm
Geräteklemmen  Schraubklemme 1,5 mm2

Einschließlich passendem Aufputzgehäuse

DIe Raummanagement Controller sind dem Gewerk
Gebäudeautomation zur Montage und Anschluss zu
übergeben.
Menge: 208,000 St

#### Titel 1.03 Luftleitungen

**Ausführungsbeschreibung 0019 Allgemeiner Hinweis zur Ausführung**
*Allgemeiner Hinweis zur Ausführung*
Allgemeiner Hinweis zur Ausführung

Die Lüftungskanäle werden in Lüftungssschächten
verlegt.
Die Ausführung der Zuluft sowie die Abluft der
allgemeiner Räume ohne Laborabluft, in einem F90
Schacht gemäß Schachtlösung nach M-LüAR.
Nach Schachtaustritt in den Geschossen erfolgt eine
Brandschutzklappe. Bei Schachtaustritt in das
Technikgeschoss, wird der Lüftungskanal mit einem
dichten Mörtelverguss versehen.

Die Ausführung der Laborabluft erfolgt je Geschoss und
Bereich in einem eigenen F90 Lüftungsschacht. Die
Lüftungskanäle der Laborabluft weden als PPs- Kanäle
ausgeführt. Innerhalb der Technikzentrale erfolgt die
Ausführung in Edelstahl. Der Übergang von PPs
erfolgt im F90 Schacht. Bei Schachtaustritt in das
Technikgeschoss, wird der Lüftungskanal mit einem
dichtem Mörtelverguss versehen.

Die Schächte werden nach Kanalmontage bauseitig
verschlossen. Bei begehbaren Schächten werden eine
Gitterostebene bauseitig berücksichtigt. Zugangstüren
zu den Schächten werden ebenfalls bauseitig
sichergestellt.

Installation von Lüftungskanälen unterhalb von
Lüftungsgeräte sowie hinter den Lüftungsgeräten und
geplanten Gitterostebenen im Technikgeschoss
Gemäß der Planung erfolgen die Lüftungskanäle auch
unterhalb der Stahlkonstruktion der Lüftungsgeräte und
hionter den Lüftungsgeräten sowie der geplanten
Gitterostebenen im Technikgeschoss.
In diesem Zusammenhang müssen die Kanalinstallationen
vor Lieferung der Zentrrallüftuingsgeräte und Monatge
der Gitterrostebenen montiert werden.

Erstinstallation Lüftungskanäle in Schächten
Aufgrund der Laborabluft gibt es Schächte, die eine
gemauerte Unterteilung zur brandschutztechnischen
Trennung erhalten. In diesen Schächten ist von einer
erschwerten Montage mit ggf. erforderlicher Vormontage
von Kanälen und Dämmung auszugehen.

**1.03.10 Luftltg rechteckig Stahl verz gefalzt Kanten-L bis 500mm H bis 3,5m Aufhänge-Auflagekonstruktion schallg.**
*** EP-Aufgliederung gefordert
*** Bezugsbeschreibung
STLB-Bau 2025-10 075
Luftleitung, rechteckig, Luftdichtheitsklasse ATC3 DIN
EN 16798-3, Druckklasse 2 DIN EN 1507, aus verzinktem
Stahl, gefalzt, Maße DIN EN 1505, Kantenlänge bis 500
mm, Verbindung mit Winkelflansch, aus verzinktem Stahl,
mit Schrauben und Dichtung, Form- und Verbindungsstücke
werden gesondert vergütet, min./max. Temperatur der
geförderten Luft -15 bis 40 Grad C, Montagehöhe über
Gelände/Fußboden bis 3,5 m, mit
Aufhänge-/Auflagekonstruktion, schallgedämmt,
befestigen mit Befestigungsmitteln mit
bauaufsichtlichem Nachweis einschl. Bohrungen,
Befestigungsuntergrund Stahlbeton.
Menge: 2500,000 m2

**1.03.20 Wie vor, jedoch Kantenlänge über 500 bis 1000 mm;**
*** EP-Aufgliederung gefordert
*** wie Position 1.03.10
STLB-Bau 2025-10 075
Wie Position 1.03.10, jedoch:
Kantenlänge über 500 bis 1000 mm
Menge: 2600,000 m2

**1.03.30 Wie vor, jedoch Kantenlänge über 1000 bis 1500 mm;**
*** EP-Aufgliederung gefordert
*** wie Position 1.03.10
STLB-Bau 2025-10 075
Wie Position 1.03.10, jedoch:
Kantenlänge über 1000 bis 1500 mm
Menge: 1550,000 m2

**1.03.40 Wie vor, jedoch Kantenlänge über 1500 bis 2000 mm;**
*** EP-Aufgliederung gefordert
*** wie Position 1.03.10
STLB-Bau 2025-10 075
Wie Position 1.03.10, jedoch:
Kantenlänge über 1500 bis 2000 mm
Menge: 350,000 m2

**1.03.50 Wie vor, jedoch Kantenlänge über 2000 mm;**
*** EP-Aufgliederung gefordert
*** wie Position 1.03.10
STLB-Bau 2025-10 075
Wie Position 1.03.10, jedoch:
Kantenlänge über 2000 mm
Menge: 450,000 m2

**1.03.60 Formstück Luftltg rechteckig Stahl verz gefalzt Kanten-L bis 500mm H bis 3,5m**
*** EP-Aufgliederung gefordert
*** Bezugsbeschreibung
STLB-Bau 2025-10 075
Formstück für Luftleitung, rechteckig,
Luftdichtheitsklasse ATC3 DIN EN 16798-3, Druckklasse 2
DIN EN 1507, aus verzinktem Stahl, gefalzt, Maße DIN EN
1505, Kantenlänge bis 500 mm, Verbindung mit
Winkelflansch, aus verzinktem Stahl, mit Schrauben und
Dichtung, min./max. Temperatur der geförderten Luft -15
bis 40 Grad C, Montagehöhe über Gelände/Fußboden bis
3,5 m, mit Aufhänge-/Auflagekonstruktion,
schallgedämmt, befestigen mit Befestigungsmitteln mit
bauaufsichtlichem Nachweis einschl. Bohrungen,
Befestigungsuntergrund Stahlbeton.
Menge: 2950,000 m2

**1.03.70 Wie vor, jedoch Kantenlänge über 500 bis 1000 mm;**
*** EP-Aufgliederung gefordert
*** wie Position 1.03.60
STLB-Bau 2025-10 075
Wie Position 1.03.60, jedoch:
Kantenlänge über 500 bis 1000 mm
Menge: 2200,000 m2

**1.03.80 Wie vor, jedoch Kantenlänge über 1000 bis 1500 mm;**
*** EP-Aufgliederung gefordert
*** wie Position 1.03.60
STLB-Bau 2025-10 075
Wie Position 1.03.60, jedoch:
Kantenlänge über 1000 bis 1500 mm
Menge: 1500,000 m2

**1.03.90 Wie vor, jedoch Kantenlänge über 1500 bis 2000 mm;**
*** EP-Aufgliederung gefordert
*** wie Position 1.03.60
STLB-Bau 2025-10 075
Wie Position 1.03.60, jedoch:
Kantenlänge über 1500 bis 2000 mm
Menge: 380,000 m2

**1.03.100 Wie vor, jedoch Kantenlänge über 2000 mm;**
*** EP-Aufgliederung gefordert
*** wie Position 1.03.60
STLB-Bau 2025-10 075
Wie Position 1.03.60, jedoch:
Kantenlänge über 2000 mm
Menge: 650,000 m2

**1.03.110 Inspektionsöffnung oval Stahl verz 180/80mm**
*** EP-Aufgliederung gefordert
*** Bezugsbeschreibung
STLB-Bau 2025-10 075
Inspektions- und Wartungsöffnung als Deckel mit
Einbaurahmen und Dichtung, oval, aus verzinktem Stahl,
Maße 180/80 mm, für Einbau in rechteckige Luftleitung,
mit Kantenschutz, mit Schraubverschluss,
Luftdichtheitsklasse ATC3 DIN EN 16798-3.
Menge: 100,000 St

**1.03.120 Wie vor, jedoch Maße 200/100 mm;**
*** EP-Aufgliederung gefordert
*** wie Position 1.03.110
STLB-Bau 2025-10 075
Wie Position 1.03.110, jedoch:
Maße 200/100 mm
Menge: 140,000 St

**1.03.130 Wie vor, jedoch Maße 300/100 mm;**
*** EP-Aufgliederung gefordert
*** wie Position 1.03.110
STLB-Bau 2025-10 075
Wie Position 1.03.110, jedoch:
Maße 300/100 mm
Menge: 90,000 St

**1.03.140 Wie vor, jedoch Maße 300/200 mm;**
*** EP-Aufgliederung gefordert
*** wie Position 1.03.110
STLB-Bau 2025-10 075
Wie Position 1.03.110, jedoch:
Maße 300/200 mm
Menge: 100,000 St

**1.03.150 Wie vor, jedoch Maße 400/200 mm;**
*** EP-Aufgliederung gefordert
*** wie Position 1.03.110
STLB-Bau 2025-10 075
Wie Position 1.03.110, jedoch:
Maße 400/200 mm
Menge: 80,000 St

**1.03.160 Wie vor, jedoch Maße 400/300 mm;**
*** EP-Aufgliederung gefordert
*** wie Position 1.03.110
STLB-Bau 2025-10 075
Wie Position 1.03.110, jedoch:
Maße 400/300 mm
Menge: 80,000 St

**1.03.170 Wie vor, jedoch Maße 500/400 mm;**
*** EP-Aufgliederung gefordert
*** wie Position 1.03.110
STLB-Bau 2025-10 075
Wie Position 1.03.110, jedoch:
Maße 500/400 mm
Menge: 70,000 St

**1.03.180 Wie vor, jedoch Maße 600/500 mm;**
*** EP-Aufgliederung gefordert
*** wie Position 1.03.110
STLB-Bau 2025-10 075
Wie Position 1.03.110, jedoch:
Maße 600/500 mm
Menge: 70,000 St

**Ausführungsbeschreibung 0020 Spezifikation Kanaldeckendurchführung eckig aus F90 Sch**
*Spezifikation Kanaldeckendurchführung eckig aus F90 Schächten:*
Spezifikation Kanaldeckendurchführung eckig aus F90
Schächten

Kanaldeckendurchführung eckig aus F90 Schächten vom 3.
OG. in das 4. OG (Dach und Aufstellungwebereich der
Zentzrallüftungsgeräte) aus verzinktem Stahl,bestehend
aus:

beidseitigem Winkelrahmenschluss
und umlaufend aufgeschweißtem Stahlblech verzinkt,
Breite bis 300 mm zur Verfüllung der Zwischenräume
Kanal und Decke mit einem dichten Mörtelverschluss.

Gesamthöhe: 800 mm

Anordnung des aufgeschweißtem Stahl
im Bereich von 300 mm vom Winkelrahmen
gemäß vorstehender Spezifikation.

Hinweis:
Zur Erstellung der Kanaldeckendurchführung sind die
Bauteile Vorort aufzumessern und ein Montagedetai zur
Montageplanun zu erstellen

und zwar:

**1.03.190 Kanaldeckendurchführung 300 x 250 mm**
Kanaldeckendurchführung 300 x 250 mm
gemäß vorstehender Spezifikation.
Menge: 1,000 St

**1.03.200 Kanaldeckendurchführung 450 x 300 mm**
Kanaldeckendurchführung 450 x 300 mm
gemäß vorstehender Spezifikation.
Menge: 1,000 St

**1.03.210 Kanaldeckendurchführung 500 x 300 mm**
Kanaldeckendurchführung 500 x 300 mm
gemäß vorstehender Spezifikation.
Menge: 1,000 St

**1.03.220 Kanaldeckendurchführung 700 x 400 mm**
Kanaldeckendurchführung 700 x 400 mm
gemäß vorstehender Spezifikation.
Menge: 1,000 St

**1.03.230 Kanaldeckendurchführung 700 x 500 mm**
Kanaldeckendurchführung 700 x 500 mm
gemäß vorstehender Spezifikation.
Menge: 1,000 St

**1.03.240 Kanaldeckendurchführung 900 x 700 mm**
Kanaldeckendurchführung 900 x 700 mm
gemäß vorstehender Spezifikation.
Menge: 1,000 St

**1.03.250 Kanaldeckendurchführung 1000 x 500 mm**
Kanaldeckendurchführung 1000 x 500 mm
gemäß vorstehender Spezifikation.
Menge: 1,000 St

**1.03.260 Kanaldeckendurchführung 1000 x 600 mm**
Kanaldeckendurchführung 1000 x 600 mm
gemäß vorstehender Spezifikation.
Menge: 1,000 St

**1.03.270 Kanaldeckendurchführung 1000 x 800 mm**
Kanaldeckendurchführung 1000 x 800 mm
gemäß vorstehender Spezifikation.
Menge: 2,000 St

**1.03.280 Kanaldeckendurchführung 1100 x 600 mm**
Kanaldeckendurchführung 1100 x 600 mm
gemäß vorstehender Spezifikation.
Menge: 1,000 St

**1.03.290 Kanaldeckendurchführung 1100 x 700 mm**
Kanaldeckendurchführung 1100 x 700 mm
gemäß vorstehender Spezifikation.
Menge: 1,000 St

**1.03.300 Kanaldeckendurchführung 1100 x 900 mm**
Kanaldeckendurchführung 1100 x 900 mm
gemäß vorstehender Spezifikation.
Menge: 1,000 St

**1.03.310 Kanaldeckendurchführung 1200 x 800 mm**
Kanaldeckendurchführung 1200 x 800 mm
gemäß vorstehender Spezifikation.
Menge: 2,000 St

**1.03.320 Kanaldeckendurchführung 1200 x 900 mm**
Kanaldeckendurchführung 1200 x 900 mm
gemäß vorstehender Spezifikation.
Menge: 1,000 St

**1.03.330 Kanaldeckendurchführung 1200 x 1000 mm**
Kanaldeckendurchführung 1200 x 1000 mm
gemäß vorstehender Spezifikation.
Menge: 1,000 St

**1.03.340 Kanaldeckendurchführung 1250 x 700 mm**
Kanaldeckendurchführung 1250 x 700 mm
gemäß vorstehender Spezifikation.
Menge: 1,000 St

**1.03.350 Kanaldeckendurchführung 1400 x 600 mm**
Kanaldeckendurchführung 1400 x 600 mm
gemäß vorstehender Spezifikation.
Menge: 2,000 St

**1.03.360 Kanaldeckendurchführung 1400 x 800 mm**
Kanaldeckendurchführung 1400 x 800 mm
gemäß vorstehender Spezifikation.
Menge: 2,000 St

**1.03.370 Kanaldeckendurchführung 1400 x 1000 mm**
Kanaldeckendurchführung 1400 x 1000 mm
gemäß vorstehender Spezifikation.
Menge: 2,000 St

**1.03.380 Kanaldeckendurchführung 1400 x 1300 mm**
Kanaldeckendurchführung 1400 x 1300 mm
gemäß vorstehender Spezifikation.
Menge: 1,000 St

**1.03.390 Kanaldeckendurchführung 1500 x 300 mm**
Kanaldeckendurchführung 1500 x 300 mm
gemäß vorstehender Spezifikation.
Menge: 1,000 St

**1.03.400 Kanaldeckendurchführung 1500 x 600 mm**
Kanaldeckendurchführung 1500 x 600 mm
gemäß vorstehender Spezifikation.
Menge: 1,000 St

**1.03.410 Kanaldeckendurchführung 1500 x 800 mm**
Kanaldeckendurchführung 1500 x 800 mm
gemäß vorstehender Spezifikation.
Menge: 1,000 St

**1.03.420 Kanaldeckendurchführung 1600 x 1200 mm**
Kanaldeckendurchführung 1600 x 1200 mm
gemäß vorstehender Spezifikation.
Menge: 1,000 St

**1.03.430 Kanaldeckendurchführung 1900 x 900 mm**
Kanaldeckendurchführung 1900 x 900 mm
gemäß vorstehender Spezifikation.
Menge: 1,000 St

**1.03.440 Kanaldeckendurchführung 2700 x 1100 mm**
Kanaldeckendurchführung 2700 x 1100 mm
gemäß vorstehender Spezifikation.
Menge: 1,000 St

**1.03.450 Luftltg rechteckig Stahl niro gefalzt Kanten-L bis 500mm H bis 3,5m Aufhänge-/Auflagekonstruktion schallg.**
*** EP-Aufgliederung gefordert
STLB-Bau 2025-10 075
Luftleitung, rechteckig, Luftdichtheitsklasse ATC3 DIN
EN 16798-3, Druckklasse 2 DIN EN 1507, aus
nichtrostendem Stahl, Werkstoff-Nr 1.4301, gefalzt,
Maße DIN EN 1505, Kantenlänge bis 500 mm, Verbindung
mit Winkelflansch, aus nichtrostendem Stahl, mit
Schrauben aus nichtrostendem Stahl und Dichtung, Form-
und Verbindungsstücke werden gesondert vergütet,
min./max. Temperatur der geförderten Luft -15 bis 40
Grad C, Montagehöhe über Gelände/Fußboden bis 3,5 m,
mit Aufhänge-/Auflagekonstruktion, schallgedämmt,
befestigen mit Befestigungsmitteln mit
bauaufsichtlichem Nachweis einschl. Bohrungen,
Befestigungsuntergrund Stahlbeton.
Menge: 180,000 m2

**1.03.460 Luftltg rechteckig Stahl niro gefalzt Kanten-L 500-1000mm H bis 3,5m Aufhänge-Auflagekonstruktion schallg.**
*** EP-Aufgliederung gefordert
STLB-Bau 2025-10 075
Luftleitung, rechteckig, Luftdichtheitsklasse ATC3 DIN
EN 16798-3, Druckklasse 2 DIN EN 1507, aus
nichtrostendem Stahl, Werkstoff-Nr 1.4301, gefalzt,
Maße DIN EN 1505, Kantenlänge über 500 bis 1000 mm,
Verbindung mit Winkelflansch, aus nichtrostendem Stahl,
mit Schrauben aus nichtrostendem Stahl und Dichtung,
Form- und Verbindungsstücke werden gesondert vergütet,
min./max. Temperatur der geförderten Luft -15 bis 40
Grad C, Montagehöhe über Gelände/Fußboden bis 3,5 m,
mit Aufhänge-/Auflagekonstruktion, schallgedämmt,
befestigen mit Befestigungsmitteln mit
bauaufsichtlichem Nachweis einschl. Bohrungen,
Befestigungsuntergrund Stahlbeton.
Menge: 550,000 m2

**1.03.470 Luftltg rechteckig Stahl niro gefalzt Kanten-L 1000-1500mm H bis 3,5m Aufhänge-Auflagekonstruktion schallg.**
*** EP-Aufgliederung gefordert
STLB-Bau 2025-10 075
Luftleitung, rechteckig, Luftdichtheitsklasse ATC3 DIN
EN 16798-3, Druckklasse 2 DIN EN 1507, aus
nichtrostendem Stahl, Werkstoff-Nr 1.4301, gefalzt,
Maße DIN EN 1505, Kantenlänge über 1000 bis 1500 mm,
Verbindung mit Winkelflansch, aus nichtrostendem Stahl,
mit Schrauben aus nichtrostendem Stahl und Dichtung,
Form- und Verbindungsstücke werden gesondert vergütet,
min./max. Temperatur der geförderten Luft -15 bis 40
Grad C, Montagehöhe über Gelände/Fußboden bis 3,5 m,
mit Aufhänge-/Auflagekonstruktion, schallgedämmt,
befestigen mit Befestigungsmitteln mit
bauaufsichtlichem Nachweis einschl. Bohrungen,
Befestigungsuntergrund Stahlbeton.
Menge: 650,000 m2

**1.03.480 Luftltg rechteckig Stahl niro gefalzt Kanten-L 1500-2000mm H bis 3,5m Aufhänge-Auflagekonstruktion schallg.**
*** EP-Aufgliederung gefordert
STLB-Bau 2025-10 075
Luftleitung, rechteckig, Luftdichtheitsklasse ATC3 DIN
EN 16798-3, Druckklasse 2 DIN EN 1507, aus
nichtrostendem Stahl, Werkstoff-Nr 1.4301, gefalzt,
Maße DIN EN 1505, Kantenlänge über 1500 bis 2000 mm,
Verbindung mit Winkelflansch, aus nichtrostendem Stahl,
mit Schrauben aus nichtrostendem Stahl und Dichtung,
Form- und Verbindungsstücke werden gesondert vergütet,
min./max. Temperatur der geförderten Luft -15 bis 40
Grad C, Montagehöhe über Gelände/Fußboden bis 3,5 m,
mit Aufhänge-/Auflagekonstruktion, schallgedämmt,
befestigen mit Befestigungsmitteln mit
bauaufsichtlichem Nachweis einschl. Bohrungen,
Befestigungsuntergrund Stahlbeton.
Menge: 550,000 m2

**1.03.490 Luftltg rechteckig Stahl niro gefalzt Kanten-L ü. 2000mm H bis 3,5m Aufhänge-Auflagekonstruktion schallg.**
*** EP-Aufgliederung gefordert
STLB-Bau 2025-10 075
Luftleitung, rechteckig, Luftdichtheitsklasse ATC3 DIN
EN 16798-3, Druckklasse 2 DIN EN 1507, aus
nichtrostendem Stahl, Werkstoff-Nr 1.4301, gefalzt,
Maße DIN EN 1505, Kantenlänge über 2000 mm, Verbindung
mit Winkelflansch, aus nichtrostendem Stahl, mit
Schrauben aus nichtrostendem Stahl und Dichtung, Form-
und Verbindungsstücke werden gesondert vergütet,
min./max. Temperatur der geförderten Luft -15 bis 40
Grad C, Montagehöhe über Gelände/Fußboden bis 3,5 m,
mit Aufhänge-/Auflagekonstruktion, schallgedämmt,
befestigen mit Befestigungsmitteln mit
bauaufsichtlichem Nachweis einschl. Bohrungen,
Befestigungsuntergrund Stahlbeton.
Menge: 750,000 m2

**1.03.500 Formstück Luftltg rechteckig Stahl niro gefalzt Kanten-L bis 500mm H bis 3,5m**
*** EP-Aufgliederung gefordert
STLB-Bau 2025-10 075
Formstück für Luftleitung, rechteckig,
Luftdichtheitsklasse ATC3 DIN EN 16798-3, Druckklasse 2
DIN EN 1507, aus nichtrostendem Stahl, Werkstoff-Nr
1.4301, gefalzt, Maße DIN EN 1505, Kantenlänge bis 500
mm, Verbindung mit Winkelflansch, aus verzinktem Stahl,
mit Schrauben aus nichtrostendem Stahl und Dichtung,
min./max. Temperatur der geförderten Luft -15 bis 40
Grad C, Montagehöhe über Gelände/Fußboden bis 3,5 m,
mit Aufhänge-/Auflagekonstruktion, schallgedämmt,
befestigen mit Befestigungsmitteln mit
bauaufsichtlichem Nachweis einschl. Bohrungen,
Befestigungsuntergrund Stahlbeton.
Menge: 600,000 m2

**1.03.510 Formstück Luftltg rechteckig Stahl niro gefalzt Kanten-L 500-1000mm H bis 3,5m**
*** EP-Aufgliederung gefordert
STLB-Bau 2025-10 075
Formstück für Luftleitung, rechteckig,
Luftdichtheitsklasse ATC3 DIN EN 16798-3, Druckklasse 2
DIN EN 1507, aus nichtrostendem Stahl, Werkstoff-Nr
1.4301, gefalzt, Maße DIN EN 1505, Kantenlänge über 500
bis 1000 mm, Verbindung mit Winkelflansch, aus
verzinktem Stahl, mit Schrauben aus nichtrostendem
Stahl und Dichtung, min./max. Temperatur der
geförderten Luft -15 bis 40 Grad C, Montagehöhe über
Gelände/Fußboden bis 3,5 m, mit
Aufhänge-/Auflagekonstruktion, schallgedämmt,
befestigen mit Befestigungsmitteln mit
bauaufsichtlichem Nachweis einschl. Bohrungen,
Befestigungsuntergrund Stahlbeton.
Menge: 650,000 m2

**1.03.520 Formstück Luftltg rechteckig Stahl niro gefalzt Kanten-L 1000-1500mm H bis 3,5m**
*** EP-Aufgliederung gefordert
STLB-Bau 2025-10 075
Formstück für Luftleitung, rechteckig,
Luftdichtheitsklasse ATC3 DIN EN 16798-3, Druckklasse 2
DIN EN 1507, aus nichtrostendem Stahl, Werkstoff-Nr
1.4301, gefalzt, Maße DIN EN 1505, Kantenlänge über
1000 bis 1500 mm, Verbindung mit Winkelflansch, aus
verzinktem Stahl, mit Schrauben aus nichtrostendem
Stahl und Dichtung, min./max. Temperatur der
geförderten Luft -15 bis 40 Grad C, Montagehöhe über
Gelände/Fußboden bis 3,5 m, mit
Aufhänge-/Auflagekonstruktion, schallgedämmt,
befestigen mit Befestigungsmitteln mit
bauaufsichtlichem Nachweis einschl. Bohrungen,
Befestigungsuntergrund Stahlbeton.
Menge: 550,000 m2

**1.03.530 Formstück Luftltg rechteckig Stahl niro gefalzt Kanten-L 1500-2000mm H bis 3,5m**
*** EP-Aufgliederung gefordert
STLB-Bau 2025-10 075
Formstück für Luftleitung, rechteckig,
Luftdichtheitsklasse ATC3 DIN EN 16798-3, Druckklasse 2
DIN EN 1507, aus nichtrostendem Stahl, Werkstoff-Nr
1.4301, gefalzt, Maße DIN EN 1505, Kantenlänge über
1500 bis 2000 mm, Verbindung mit Winkelflansch, aus
verzinktem Stahl, mit Schrauben aus nichtrostendem
Stahl und Dichtung, min./max. Temperatur der
geförderten Luft -15 bis 40 Grad C, Montagehöhe über
Gelände/Fußboden bis 3,5 m, mit
Aufhänge-/Auflagekonstruktion, schallgedämmt,
befestigen mit Befestigungsmitteln mit
bauaufsichtlichem Nachweis einschl. Bohrungen,
Befestigungsuntergrund Stahlbeton.
Menge: 450,000 m2

**1.03.540 Formstück Luftltg rechteckig Stahl niro gefalzt Kanten-L ü. 2000mm H bis 3,5m**
*** EP-Aufgliederung gefordert
STLB-Bau 2025-10 075
Formstück für Luftleitung, rechteckig,
Luftdichtheitsklasse ATC3 DIN EN 16798-3, Druckklasse 2
DIN EN 1507, aus nichtrostendem Stahl, Werkstoff-Nr
1.4301, gefalzt, Maße DIN EN 1505, Kantenlänge über
2000 mm, Verbindung mit Winkelflansch, aus verzinktem
Stahl, mit Schrauben aus nichtrostendem Stahl und
Dichtung, min./max. Temperatur der geförderten Luft -15
bis 40 Grad C, Montagehöhe über Gelände/Fußboden bis
3,5 m, mit Aufhänge-/Auflagekonstruktion,
schallgedämmt, befestigen mit Befestigungsmitteln mit
bauaufsichtlichem Nachweis einschl. Bohrungen,
Befestigungsuntergrund Stahlbeton.
Menge: 900,000 m2

**Ausführungsbeschreibung 0021 Spezifikation Kanaldeckendurchführung eckig aus F90 Sch**
*Spezifikation Kanaldeckendurchführung eckig aus F90 Schächten: Für Übergang PPs auf Edelstahl*
Spezifikation Kanaldeckendurchführung eckig aus F90
Schächten: Für Übergang PPs auf Edelstahl

Kanaldeckendurchführung eckig aus F90 Schächten vom 3.
OG. in das 4. OG (Dach und Aufstellungbereich der
Zentzrallüftungsgeräte) bestehend aus:

Edelstahlkanal mit beidseitigem Winkelrahmenschluss
und umlaufend aufgeschweißtem Edelstahlblech sowie
PPs- Gegenflansch (Rahmen) für Anschluss an PPs Kanal.
Breite bis 300 mm zur Verfüllung der Zwischenräume
Kanal und Decke mit einem dichten Mörtelverschluss.
Die Kanaldurechführungen sind örtlich aufzumessen.

Gesamthöhe: 800 mm

Anordnung des aufgeschweißtem Edelstahlblech
im Bereich von 300 mm vom Winkelrahmen
gemäß vorstehender Spezifikation

und zwar:

**1.03.550 Kanaldeckendurchführung Edelstahl 300 x 200 mm**
Kanaldeckendurchführung Edelstahl 300 x 200 mm
gemäß vorstehender Spezifikation.
Menge: 5,000 St

**1.03.560 Kanaldeckendurchführung Edelstahl 300 x 250 mm**
Kanaldeckendurchführung Edelstahl 300 x 250 mm
gemäß vorstehender Spezifikation.
Menge: 1,000 St

**1.03.570 Kanaldeckendurchführung Edelstahl 300 x 300 mm**
Kanaldeckendurchführung Edelstahl 300 x 300 mm
gemäß vorstehender Spezifikation.
Menge: 1,000 St

**1.03.580 Kanaldeckendurchführung Edelstahl 350 x 200 mm**
Kanaldeckendurchführung Edelstahl 350 x 200 mm
gemäß vorstehender Spezifikation.
Menge: 2,000 St

**1.03.590 Kanaldeckendurchführung Edelstahl 400 x 200 mm**
Kanaldeckendurchführung Edelstahl 400 x 200 mm
#gemäß vorstehender Spezifikation.
Menge: 1,000 St

**1.03.600 Kanaldeckendurchführung Edelstahl 400 x 300 mm**
Kanaldeckendurchführung Edelstahl 400 x 300 mm
#gemäß vorstehender Spezifikation.
Menge: 2,000 St

**1.03.610 Kanaldeckendurchführung Edelstahl 400 x 400 mm**
Kanaldeckendurchführung Edelstahl 400 x 400 mm
#gemäß vorstehender Spezifikation.
Menge: 2,000 St

**1.03.620 Kanaldeckendurchführung Edelstahl 450 x 250 mm**
Kanaldeckendurchführung Edelstahl 450 x 250 mm
#gemäß vorstehender Spezifikation.
Menge: 1,000 St

**1.03.630 Kanaldeckendurchführung Edelstahl 450 x 300 mm**
Kanaldeckendurchführung Edelstahl 450 x 300 mm
#gemäß vorstehender Spezifikation.
Menge: 1,000 St

**1.03.640 Kanaldeckendurchführung Edelstahl 500 x 300 mm**
Kanaldeckendurchführung Edelstahl 500 x 300 mm
#gemäß vorstehender Spezifikation.
Menge: 4,000 St

**1.03.650 Kanaldeckendurchführung Edelstahl 500 x 350 mm**
Kanaldeckendurchführung Edelstahl 500 x 350 mm
#gemäß vorstehender Spezifikation.
Menge: 1,000 St

**1.03.660 Kanaldeckendurchführung Edelstahl 600 x 350 mm**
Kanaldeckendurchführung Edelstahl 600 x 350 mm
#gemäß vorstehender Spezifikation.
Menge: 1,000 St

**1.03.670 Kanaldeckendurchführung Edelstahl 600 x 400 mm**
Kanaldeckendurchführung Edelstahl 00 x 400 mm
#gemäß vorstehender Spezifikation.
Menge: 2,000 St

**1.03.680 Kanaldeckendurchführung Edelstahl 600 x 500 mm**
Kanaldeckendurchführung Edelstahl 600 x 500 mm
#gemäß vorstehender Spezifikation.
Menge: 1,000 St

**1.03.690 Kanaldeckendurchführung Edelstahl 600 x 600 mm**
Kanaldeckendurchführung Edelstahl 600 x 600 mm
gemäß vorstehender Spezifikation.
Menge: 1,000 St

**1.03.700 Kanaldeckendurchführung Edelstahl 650 x 400 mm**
Kanaldeckendurchführung Edelstahl 650 x 400 mm
#gemäß vorstehender Spezifikation.
Menge: 1,000 St

**1.03.710 Kanaldeckendurchführung Edelstahl 650 x 600 mm**
Kanaldeckendurchführung Edelstahl 650 x 600 mm
#gemäß vorstehender Spezifikation.
Menge: 1,000 St

**1.03.720 Kanaldeckendurchführung Edelstahl 700 x 400 mm**
Kanaldeckendurchführung Edelstahl 700 x 400 mm
#gemäß vorstehender Spezifikation.
Menge: 1,000 St

**1.03.730 Kanaldeckendurchführung Edelstahl 700 x 450 mm**
Kanaldeckendurchführung Edelstahl 700 x 450 mm
#gemäß vorstehender Spezifikation.
Menge: 1,000 St

**1.03.740 Kanaldeckendurchführung Edelstahl 700 x 600 mm**
Kanaldeckendurchführung Edelstahl 700 x 600 mm
#gemäß vorstehender Spezifikation.
Menge: 1,000 St

**1.03.750 Kanaldeckendurchführung Edelstahl 800 x 550 mm**
Kanaldeckendurchführung Edelstahl 800 x 550 mm
#gemäß vorstehender Spezifikation.
Menge: 1,000 St

**1.03.760 Kanaldeckendurchführung Edelstahl 800 x 700 mm**
Kanaldeckendurchführung Edelstahl 800 x 700 mm
#gemäß vorstehender Spezifikation.
Menge: 3,000 St

**1.03.770 Kanaldeckendurchführung Edelstahl 850 x 500 mm**
Kanaldeckendurchführung Edelstahl 850 x 500 mm
#gemäß vorstehender Spezifikation.
Menge: 1,000 St

**1.03.780 Kanaldeckendurchführung Edelstahl 850 x 550 mm**
Kanaldeckendurchführung Edelstahl 850 x 550 mm
#gemäß vorstehender Spezifikation.
Menge: 1,000 St

**1.03.790 Kanaldeckendurchführung Edelstahl 900 x 450 mm**
Kanaldeckendurchführung Edelstahl 900 x 450 mm
#gemäß vorstehender Spezifikation.
Menge: 1,000 St

**1.03.800 Kanaldeckendurchführung Edelstahl 900 x 500 mm**
Kanaldeckendurchführung Edelstahl 900 x 500 mm
#gemäß vorstehender Spezifikation.
Menge: 1,000 St

**1.03.810 Kanaldeckendurchführung Edelstahl 900 x 600 mm**
Kanaldeckendurchführung Edelstahl 900 x 600 mm
#gemäß vorstehender Spezifikation.
Menge: 1,000 St

**1.03.820 Kanaldeckendurchführung Edelstahl 900 x 700 mm**
Kanaldeckendurchführung Edelstahl 900 x 700 mm
#gemäß vorstehender Spezifikation.
Menge: 1,000 St

**1.03.830 Kanaldeckendurchführung Edelstahl 900 x 750 mm**
Kanaldeckendurchführung Edelstahl 900 x 750 mm
#gemäß vorstehender Spezifikation.
Menge: 2,000 St

**1.03.840 Kanaldeckendurchführung Edelstahl 900 x 900 mm**
Kanaldeckendurchführung Edelstahl 900 x 900 mm
#gemäß vorstehender Spezifikation.
Menge: 1,000 St

**1.03.850 Kanaldeckendurchführung Edelstahl 950 x 650 mm**
Kanaldeckendurchführung Edelstahl 950 x 650 mm
#gemäß vorstehender Spezifikation.
Menge: 1,000 St

**1.03.860 Kanaldeckendurchführung Edelstahl 1000 x 500 mm**
Kanaldeckendurchführung Edelstahl 1000 x 500 mm
#gemäß vorstehender Spezifikation.
Menge: 1,000 St

**1.03.870 Kanaldeckendurchführung Edelstahl 1000 x 700 mm**
Kanaldeckendurchführung Edelstahl 1000 x 700 mm
#gemäß vorstehender Spezifikation.
Menge: 1,000 St

**1.03.880 Kanaldeckendurchführung Edelstahl 1000 x 800 mm**
Kanaldeckendurchführung Edelstahl 1000 x 800 mm
#gemäß vorstehender Spezifikation.
Menge: 1,000 St

**1.03.890 Kanaldeckendurchführung Edelstahl 1000 x 900 mm**
Kanaldeckendurchführung Edelstahl 1000 x 900 mm
#gemäß vorstehender Spezifikation.
Menge: 4,000 St

**1.03.900 Kanaldeckendurchführung Edelstahl 1000 x 1000 mm**
Kanaldeckendurchführung Edelstahl 1000 x 1000 mm
#gemäß vorstehender Spezifikation.
Menge: 4,000 St

**1.03.910 Kanaldeckendurchführung Edelstahl1100 x 600 mm**
Kanaldeckendurchführung Edelstahl 1100 x 600 mm
#gemäß vorstehender Spezifikation.
Menge: 1,000 St

**1.03.920 Kanaldeckendurchführung Edelstahl 1100 x 700 mm**
Kanaldeckendurchführung Edelstahl 1100 x 700 mm
#gemäß vorstehender Spezifikation.
Menge: 1,000 St

**1.03.930 Kanaldeckendurchführung Edelstahl 1100 x 800 mm**
Kanaldeckendurchführung Edelstahl 1100 x 800 mm
#gemäß vorstehender Spezifikation.
Menge: 2,000 St

**1.03.940 Kanaldeckendurchführung Edelstahl 1100 x 900 mm**
Kanaldeckendurchführung Edelstahl 1100 x 900 mm
#gemäß vorstehender Spezifikation.
Menge: 3,000 St

**1.03.950 Kanaldeckendurchführung Edelstahl 1200 x 600 mm**
Kanaldeckendurchführung Edelstahl 1200 x 600 mm
#gemäß vorstehender Spezifikation.
Menge: 1,000 St

**1.03.960 Kanaldeckendurchführung Edelstahl 1200 x 700 mm**
Kanaldeckendurchführung Edelstahl 1200 x 700 mm
#gemäß vorstehender Spezifikation.
Menge: 1,000 St

**1.03.970 Kanaldeckendurchführung Edelstahl 1200 x 900 mm**
Kanaldeckendurchführung Edelstahl 1200 x 900 mm
#gemäß vorstehender Spezifikation.
Menge: 1,000 St

**1.03.980 Kanaldeckendurchführung Edelstahl 1200 x 1000 mm**
Kanaldeckendurchführung Edelstahl 1200 x 1000 mm
#gemäß vorstehender Spezifikation.
Menge: 1,000 St

**1.03.990 Kanaldeckendurchführung Edelstahl 1300 x 700 mm**
Kanaldeckendurchführung Edelstahl 1300 x 700 mm
#gemäß vorstehender Spezifikation.
Menge: 1,000 St

**1.03.1000 Kanaldeckendurchführung Edelstahl 1400 x 600 mm**
Kanaldeckendurchführung Edelstahl 1400 x 600 mm
#gemäß vorstehender Spezifikation.
Menge: 2,000 St

**1.03.1010 Kanaldeckendurchführung Edelstahl 1400 x 700 mm**
Kanaldeckendurchführung Edelstahl 1400 x 700 mm
#gemäß vorstehender Spezifikation.
Menge: 2,000 St

**1.03.1020 Kanaldeckendurchführung Edelstahl 1400 x 800 mm**
Kanaldeckendurchführung Edelstahl 1400 x 800 mm
#gemäß vorstehender Spezifikation.
Menge: 1,000 St

**Ausführungsbeschreibung 0022 Spezifikation Kanaldeckendurchführung rund aus F90 Schä**
*Spezifikation Kanaldeckendurchführung rund aus F90 Schächten: Übergang PPs auf Edelstahl*
Spezifikation Kanaldeckendurchführung rund aus F90
Schächten: Übergang PPs auf Edelstahl

Kanaldeckendurchführung rund aus F90 Schächten vom 3.
OG. in das 4. OG (Dach und Aufstellungwebereich der
Zentzrallüftungsgeräte) bestehend aus:

Edelstahlkanal mit beidseitigem Winkelrahmenschluss
und umlaufend aufgeschweißtem Edelstahlblech,
Breite bis 300 mm zur Verfüllung der Zwischenräume
Kanal und Decke mit einem dichten Mörtelverschluss.
Die Kanaldurechführungen sind örtlich aufzumessen.

Gesamthöhe: 800 mm

Anordnung des aufgeschweißtem Edelstahlblech
im Bereich von 300 mm vom Winkelrahmen
gemäß vorstehender Spezifikation

und zwar:

**1.03.1030 Kanaldeckendurchführung DN300**
Kanaldeckendurchführung DN300
gemäß vorstehender Spezifikation.
Menge: 1,000 St

**1.03.1040 Kanaldeckendurchführung DN280**
Kanaldeckendurchführung DN280
gemäß vorstehender Spezifikation.
Menge: 1,000 St

**1.03.1050 Kanaldeckendurchführung DN100**
Kanaldeckendurchführung DN100
gemäß vorstehender Spezifikation.
Menge: 1,000 St

**1.03.1060 Inspektionsöffnung oval Stahl niro 180/80mm**
*** EP-Aufgliederung gefordert
STLB-Bau 2025-10 075
Inspektions- und Wartungsöffnung als Deckel mit
Einbaurahmen und Dichtung, oval, aus nichtrostendem
Stahl, Werkstoff-Nr 1.4301, Maße 180/80 mm, für Einbau
in rechteckige Luftleitung, mit Kantenschutz, mit
Schraubverschluss, Luftdichtheitsklasse ATC3 DIN EN
16798-3.
Menge: 8,000 St

**1.03.1070 Inspektionsöffnung oval Stahl niro 200/100mm**
*** EP-Aufgliederung gefordert
STLB-Bau 2025-10 075
Inspektions- und Wartungsöffnung als Deckel mit
Einbaurahmen und Dichtung, oval, aus nichtrostendem
Stahl, Werkstoff-Nr 1.4301, Maße 200/100 mm, für Einbau
in rechteckige Luftleitung, mit Kantenschutz, mit
Schraubverschluss, Luftdichtheitsklasse ATC3 DIN EN
16798-3.
Menge: 14,000 St

**1.03.1080 Inspektionsöffnung oval Stahl niro 300/100mm**
*** EP-Aufgliederung gefordert
STLB-Bau 2025-10 075
Inspektions- und Wartungsöffnung als Deckel mit
Einbaurahmen und Dichtung, oval, aus nichtrostendem
Stahl, Werkstoff-Nr 1.4301, Maße 300/100 mm, für Einbau
in rechteckige Luftleitung, mit Kantenschutz, mit
Schraubverschluss, Luftdichtheitsklasse ATC3 DIN EN
16798-3.
Menge: 10,000 St

**1.03.1090 Inspektionsöffnung oval Stahl niro 300/200mm**
*** EP-Aufgliederung gefordert
STLB-Bau 2025-10 075
Inspektions- und Wartungsöffnung als Deckel mit
Einbaurahmen und Dichtung, oval, aus nichtrostendem
Stahl, Werkstoff-Nr 1.4301, Maße 300/200 mm, für Einbau
in rechteckige Luftleitung, mit Kantenschutz, mit
Schraubverschluss, Luftdichtheitsklasse ATC3 DIN EN
16798-3.
Menge: 12,000 St

**1.03.1100 Inspektionsöffnung oval Stahl niro 400/200mm**
*** EP-Aufgliederung gefordert
STLB-Bau 2025-10 075
Inspektions- und Wartungsöffnung als Deckel mit
Einbaurahmen und Dichtung, oval, aus nichtrostendem
Stahl, Werkstoff-Nr 1.4301, Maße 400/200 mm, für Einbau
in rechteckige Luftleitung, mit Kantenschutz, mit
Schraubverschluss, Luftdichtheitsklasse ATC3 DIN EN
16798-3.
Menge: 14,000 St

**1.03.1110 Inspektionsöffnung oval Stahl niro 400/300mm**
*** EP-Aufgliederung gefordert
STLB-Bau 2025-10 075
Inspektions- und Wartungsöffnung als Deckel mit
Einbaurahmen und Dichtung, oval, aus nichtrostendem
Stahl, Werkstoff-Nr 1.4301, Maße 400/300 mm, für Einbau
in rechteckige Luftleitung, mit Kantenschutz, mit
Schraubverschluss, Luftdichtheitsklasse ATC3 DIN EN
16798-3.
Menge: 8,000 St

**1.03.1120 Inspektionsöffnung oval Stahl niro 500/400mm**
*** EP-Aufgliederung gefordert
STLB-Bau 2025-10 075
Inspektions- und Wartungsöffnung als Deckel mit
Einbaurahmen und Dichtung, oval, aus nichtrostendem
Stahl, Werkstoff-Nr 1.4301, Maße 500/400 mm, für Einbau
in rechteckige Luftleitung, mit Kantenschutz, mit
Schraubverschluss, Luftdichtheitsklasse ATC3 DIN EN
16798-3.
Menge: 8,000 St

**1.03.1130 Inspektionsöffnung oval Stahl niro 600/500mm**
*** EP-Aufgliederung gefordert
STLB-Bau 2025-10 075
Inspektions- und Wartungsöffnung als Deckel mit
Einbaurahmen und Dichtung, oval, aus nichtrostendem
Stahl, Werkstoff-Nr 1.4301, Maße 600/500 mm, für Einbau
in rechteckige Luftleitung, mit Kantenschutz, mit
Schraubverschluss, Luftdichtheitsklasse ATC3 DIN EN
16798-3.
Menge: 6,000 St

**1.03.1140 Wickelfalzrohr Stahl verz DN80 -750-2000Pa Aufhänge-/Auflagekonstruktion schallg.**
*** EP-Aufgliederung gefordert
STLB-Bau 2025-10 075
Wickelfalzrohr aus verzinktem Stahl, Nähte gefalzt,
Luftdichtheitsklasse ATC3 DIN EN 16798-3, Maße DIN EN
1506, DN 80, mit Einsteckende, mit Lippendichtung,
geschraubt/genietet, Form- und Verbindungsstücke werden
gesondert vergütet, min./max. Temperatur der
geförderten Luft -15 bis 40 Grad C, Druckbereich von
-750 bis 2000 Pa, mit Aufhänge-/Auflagekonstruktion,
schallgedämmt, befestigen mit Befestigungsmitteln mit
bauaufsichtlichem Nachweis einschl. Bohrungen,
Befestigungsuntergrund Stahlbeton.
Menge: 110,000 m

**1.03.1150 Wickelfalzrohr Stahl verz DN100 -750-2000Pa Aufhänge-/Auflagekonstruktion schallg.**
*** EP-Aufgliederung gefordert
STLB-Bau 2025-10 075
Wickelfalzrohr aus verzinktem Stahl, Nähte gefalzt,
Luftdichtheitsklasse ATC3 DIN EN 16798-3, Maße DIN EN
1506, DN 100, mit Einsteckende, mit Lippendichtung,
geschraubt/genietet, Form- und Verbindungsstücke werden
gesondert vergütet, min./max. Temperatur der
geförderten Luft -15 bis 40 Grad C, Druckbereich von
-750 bis 2000 Pa, mit Aufhänge-/Auflagekonstruktion,
schallgedämmt, befestigen mit Befestigungsmitteln mit
bauaufsichtlichem Nachweis einschl. Bohrungen,
Befestigungsuntergrund Stahlbeton.
Menge: 750,000 m

**1.03.1160 Wickelfalzrohr Stahl verz DN125 -750-2000Pa Aufhänge-/Auflagekonstruktion schallg.**
*** EP-Aufgliederung gefordert
STLB-Bau 2025-10 075
Wickelfalzrohr aus verzinktem Stahl, Nähte gefalzt,
Luftdichtheitsklasse ATC3 DIN EN 16798-3, Maße DIN EN
1506, DN 125, mit Einsteckende, mit Lippendichtung,
geschraubt/genietet, Form- und Verbindungsstücke werden
gesondert vergütet, min./max. Temperatur der
geförderten Luft -15 bis 40 Grad C, Druckbereich von
-750 bis 2000 Pa, mit Aufhänge-/Auflagekonstruktion,
schallgedämmt, befestigen mit Befestigungsmitteln mit
bauaufsichtlichem Nachweis einschl. Bohrungen,
Befestigungsuntergrund Stahlbeton.
Menge: 550,000 m

**1.03.1170 Wickelfalzrohr Stahl verz DN140 -750-2000Pa Aufhänge-/Auflagekonstruktion schallg.**
*** EP-Aufgliederung gefordert
STLB-Bau 2025-10 075
Wickelfalzrohr aus verzinktem Stahl, Nähte gefalzt,
Luftdichtheitsklasse ATC3 DIN EN 16798-3, Maße DIN EN
1506, DN 140, mit Einsteckende, mit Lippendichtung,
geschraubt/genietet, Form- und Verbindungsstücke werden
gesondert vergütet, min./max. Temperatur der
geförderten Luft -15 bis 40 Grad C, Druckbereich von
-750 bis 2000 Pa, mit Aufhänge-/Auflagekonstruktion,
schallgedämmt, befestigen mit Befestigungsmitteln mit
bauaufsichtlichem Nachweis einschl. Bohrungen,
Befestigungsuntergrund Stahlbeton.
Menge: 40,000 m

**1.03.1180 Wickelfalzrohr Stahl verz DN150 -750-2000Pa Aufhänge-/Auflagekonstruktion schallg.**
*** EP-Aufgliederung gefordert
STLB-Bau 2025-10 075
Wickelfalzrohr aus verzinktem Stahl, Nähte gefalzt,
Luftdichtheitsklasse ATC3 DIN EN 16798-3, Maße DIN EN
1506, DN 150, mit Einsteckende, mit Lippendichtung,
geschraubt/genietet, Form- und Verbindungsstücke werden
gesondert vergütet, min./max. Temperatur der
geförderten Luft -15 bis 40 Grad C, Druckbereich von
-750 bis 2000 Pa, mit Aufhänge-/Auflagekonstruktion,
schallgedämmt, befestigen mit Befestigungsmitteln mit
bauaufsichtlichem Nachweis einschl. Bohrungen,
Befestigungsuntergrund Stahlbeton.
Menge: 20,000 m

**1.03.1190 Wickelfalzrohr Stahl verz DN160 -750-2000Pa Aufhänge-/Auflagekonstruktion schallg.**
*** EP-Aufgliederung gefordert
STLB-Bau 2025-10 075
Wickelfalzrohr aus verzinktem Stahl, Nähte gefalzt,
Luftdichtheitsklasse ATC3 DIN EN 16798-3, Maße DIN EN
1506, DN 160, mit Einsteckende, mit Lippendichtung,
geschraubt/genietet, Form- und Verbindungsstücke werden
gesondert vergütet, min./max. Temperatur der
geförderten Luft -15 bis 40 Grad C, Druckbereich von
-750 bis 2000 Pa, mit Aufhänge-/Auflagekonstruktion,
schallgedämmt, befestigen mit Befestigungsmitteln mit
bauaufsichtlichem Nachweis einschl. Bohrungen,
Befestigungsuntergrund Stahlbeton.
Menge: 800,000 m

**1.03.1200 Wickelfalzrohr Stahl verz DN180 -750-2000Pa Aufhänge-/Auflagekonstruktion schallg.**
*** EP-Aufgliederung gefordert
STLB-Bau 2025-10 075
Wickelfalzrohr aus verzinktem Stahl, Nähte gefalzt,
Luftdichtheitsklasse ATC3 DIN EN 16798-3, Maße DIN EN
1506, DN 180, mit Einsteckende, mit Lippendichtung,
geschraubt/genietet, Form- und Verbindungsstücke werden
gesondert vergütet, min./max. Temperatur der
geförderten Luft -15 bis 40 Grad C, Druckbereich von
-750 bis 2000 Pa, mit Aufhänge-/Auflagekonstruktion,
schallgedämmt, befestigen mit Befestigungsmitteln mit
bauaufsichtlichem Nachweis einschl. Bohrungen,
Befestigungsuntergrund Stahlbeton.
Menge: 110,000 m

**1.03.1210 Wickelfalzrohr Stahl verz DN200 -750-2000Pa Aufhänge-/Auflagekonstruktion schallg.**
*** EP-Aufgliederung gefordert
STLB-Bau 2025-10 075
Wickelfalzrohr aus verzinktem Stahl, Nähte gefalzt,
Luftdichtheitsklasse ATC3 DIN EN 16798-3, Maße DIN EN
1506, DN 200, mit Einsteckende, mit Lippendichtung,
geschraubt/genietet, Form- und Verbindungsstücke werden
gesondert vergütet, min./max. Temperatur der
geförderten Luft -15 bis 40 Grad C, Druckbereich von
-750 bis 2000 Pa, mit Aufhänge-/Auflagekonstruktion,
schallgedämmt, befestigen mit Befestigungsmitteln mit
bauaufsichtlichem Nachweis einschl. Bohrungen,
Befestigungsuntergrund Stahlbeton.
Menge: 450,000 m

**1.03.1220 Wickelfalzrohr Stahl verz DN224 -750-2000Pa Aufhänge-/Auflagekonstruktion schallg.**
*** EP-Aufgliederung gefordert
STLB-Bau 2025-10 075
Wickelfalzrohr aus verzinktem Stahl, Nähte gefalzt,
Luftdichtheitsklasse ATC3 DIN EN 16798-3, Maße DIN EN
1506, DN 224, mit Einsteckende, mit Lippendichtung,
geschraubt/genietet, Form- und Verbindungsstücke werden
gesondert vergütet, min./max. Temperatur der
geförderten Luft -15 bis 40 Grad C, Druckbereich von
-750 bis 2000 Pa, mit Aufhänge-/Auflagekonstruktion,
schallgedämmt, befestigen mit Befestigungsmitteln mit
bauaufsichtlichem Nachweis einschl. Bohrungen,
Befestigungsuntergrund Stahlbeton.
Menge: 70,000 m

**1.03.1230 Wickelfalzrohr Stahl verz DN250 -750-2000Pa Aufhänge-/Auflagekonstruktion schallg.**
*** EP-Aufgliederung gefordert
STLB-Bau 2025-10 075
Wickelfalzrohr aus verzinktem Stahl, Nähte gefalzt,
Luftdichtheitsklasse ATC3 DIN EN 16798-3, Maße DIN EN
1506, DN 250, mit Einsteckende, mit Lippendichtung,
geschraubt/genietet, Form- und Verbindungsstücke werden
gesondert vergütet, min./max. Temperatur der
geförderten Luft -15 bis 40 Grad C, Druckbereich von
-750 bis 2000 Pa, mit Aufhänge-/Auflagekonstruktion,
schallgedämmt, befestigen mit Befestigungsmitteln mit
bauaufsichtlichem Nachweis einschl. Bohrungen,
Befestigungsuntergrund Stahlbeton.
Menge: 150,000 m

**1.03.1240 Wickelfalzrohr Stahl verz DN280 -750-2000Pa Aufhänge-/Auflagekonstruktion schallg.**
*** EP-Aufgliederung gefordert
STLB-Bau 2025-10 075
Wickelfalzrohr aus verzinktem Stahl, Nähte gefalzt,
Luftdichtheitsklasse ATC3 DIN EN 16798-3, Maße DIN EN
1506, DN 280, mit Einsteckende, mit Lippendichtung,
geschraubt/genietet, Form- und Verbindungsstücke werden
gesondert vergütet, min./max. Temperatur der
geförderten Luft -15 bis 40 Grad C, Druckbereich von
-750 bis 2000 Pa, mit Aufhänge-/Auflagekonstruktion,
schallgedämmt, befestigen mit Befestigungsmitteln mit
bauaufsichtlichem Nachweis einschl. Bohrungen,
Befestigungsuntergrund Stahlbeton.
Menge: 30,000 m

**1.03.1250 Wickelfalzrohr Stahl verz DN300 -750-2000Pa Aufhänge-/Auflagekonstruktion schallg.**
*** EP-Aufgliederung gefordert
STLB-Bau 2025-10 075
Wickelfalzrohr aus verzinktem Stahl, Nähte gefalzt,
Luftdichtheitsklasse ATC3 DIN EN 16798-3, Maße DIN EN
1506, DN 300, mit Einsteckende, mit Lippendichtung,
geschraubt/genietet, Form- und Verbindungsstücke werden
gesondert vergütet, min./max. Temperatur der
geförderten Luft -15 bis 40 Grad C, Druckbereich von
-750 bis 2000 Pa, mit Aufhänge-/Auflagekonstruktion,
schallgedämmt, befestigen mit Befestigungsmitteln mit
bauaufsichtlichem Nachweis einschl. Bohrungen,
Befestigungsuntergrund Stahlbeton.
Menge: 20,000 m

**1.03.1260 Wickelfalzrohr Stahl verz DN315 -750-2000Pa Aufhänge-/Auflagekonstruktion schallg.**
*** EP-Aufgliederung gefordert
STLB-Bau 2025-10 075
Wickelfalzrohr aus verzinktem Stahl, Nähte gefalzt,
Luftdichtheitsklasse ATC3 DIN EN 16798-3, Maße DIN EN
1506, DN 315, mit Einsteckende, mit Lippendichtung,
geschraubt/genietet, Form- und Verbindungsstücke werden
gesondert vergütet, min./max. Temperatur der
geförderten Luft -15 bis 40 Grad C, Druckbereich von
-750 bis 2000 Pa, mit Aufhänge-/Auflagekonstruktion,
schallgedämmt, befestigen mit Befestigungsmitteln mit
bauaufsichtlichem Nachweis einschl. Bohrungen,
Befestigungsuntergrund Stahlbeton.
Menge: 30,000 m

**1.03.1270 Wickelfalzrohr Stahl verz DN355 -750-2000Pa Aufhänge-/Auflagekonstruktion schallg.**
*** EP-Aufgliederung gefordert
STLB-Bau 2025-10 075
Wickelfalzrohr aus verzinktem Stahl, Nähte gefalzt,
Luftdichtheitsklasse ATC3 DIN EN 16798-3, Maße DIN EN
1506, DN 355, mit Einsteckende, mit Lippendichtung,
geschraubt/genietet, Form- und Verbindungsstücke werden
gesondert vergütet, min./max. Temperatur der
geförderten Luft -15 bis 40 Grad C, Druckbereich von
-750 bis 2000 Pa, mit Aufhänge-/Auflagekonstruktion,
schallgedämmt, befestigen mit Befestigungsmitteln mit
bauaufsichtlichem Nachweis einschl. Bohrungen,
Befestigungsuntergrund Stahlbeton.
Menge: 20,000 m

**1.03.1280 Wickelfalzrohr Stahl verz DN400 -750-2000Pa Aufhänge-/Auflagekonstruktion schallg.**
*** EP-Aufgliederung gefordert
STLB-Bau 2025-10 075
Wickelfalzrohr aus verzinktem Stahl, Nähte gefalzt,
Luftdichtheitsklasse ATC3 DIN EN 16798-3, Maße DIN EN
1506, DN 400, mit Einsteckende, mit Lippendichtung,
geschraubt/genietet, Form- und Verbindungsstücke werden
gesondert vergütet, min./max. Temperatur der
geförderten Luft -15 bis 40 Grad C, Druckbereich von
-750 bis 2000 Pa, mit Aufhänge-/Auflagekonstruktion,
schallgedämmt, befestigen mit Befestigungsmitteln mit
bauaufsichtlichem Nachweis einschl. Bohrungen,
Befestigungsuntergrund Stahlbeton.
Menge: 30,000 m

**1.03.1290 Wickelfalzrohr Stahl verz DN450 -750-2000Pa Aufhänge-Auflagekonstruktion schallg.**
*** EP-Aufgliederung gefordert
STLB-Bau 2025-10 075
Wickelfalzrohr aus verzinktem Stahl, Nähte gefalzt,
Luftdichtheitsklasse ATC3 DIN EN 16798-3, Maße DIN EN
1506, DN 450, mit Einsteckende, mit Lippendichtung,
geschraubt/genietet, Form- und Verbindungsstücke werden
gesondert vergütet, min./max. Temperatur der
geförderten Luft -15 bis 40 Grad C, Druckbereich von
-750 bis 2000 Pa, mit Aufhänge-/Auflagekonstruktion,
schallgedämmt, befestigen mit Befestigungsmitteln mit
bauaufsichtlichem Nachweis einschl. Bohrungen,
Befestigungsuntergrund Stahlbeton.
Menge: 20,000 m

**1.03.1300 Wickelfalzrohr Stahl verz DN500 -750-2000Pa Aufhänge-Auflagekonstruktion schallg.**
*** EP-Aufgliederung gefordert
STLB-Bau 2025-10 075
Wickelfalzrohr aus verzinktem Stahl, Nähte gefalzt,
Luftdichtheitsklasse ATC3 DIN EN 16798-3, Maße DIN EN
1506, DN 500, mit Einsteckende, mit Lippendichtung,
geschraubt/genietet, Form- und Verbindungsstücke werden
gesondert vergütet, min./max. Temperatur der
geförderten Luft -15 bis 40 Grad C, Druckbereich von
-750 bis 2000 Pa, mit Aufhänge-/Auflagekonstruktion,
schallgedämmt, befestigen mit Befestigungsmitteln mit
bauaufsichtlichem Nachweis einschl. Bohrungen,
Befestigungsuntergrund Stahlbeton.
Menge: 40,000 m

**1.03.1310 Bogen Luftleitg rund 45Grad Stahl verz DN80**
*** EP-Aufgliederung gefordert
STLB-Bau 2025-10 075
Bogen, für Luftleitung, rund, Luftdichtheitsklasse ATC3
DIN EN 16798-3, Biegeradius größer gleich 1 DN, 45
Grad, Maße DIN EN 1506, aus verzinktem Stahl, DN 80,
mit Einsteckenden, mit Lippendichtung,
geschraubt/genietet, min./max. Temperatur der
geförderten Luft -15 bis 40 Grad C, Druckbereich von
-750 bis 2000 Pa.
Menge: 150,000 St

**1.03.1320 Bogen Luftleitg rund 45Grad Stahl verz DN100**
*** EP-Aufgliederung gefordert
STLB-Bau 2025-10 075
Bogen, für Luftleitung, rund, Luftdichtheitsklasse ATC3
DIN EN 16798-3, Biegeradius größer gleich 1 DN, 45
Grad, Maße DIN EN 1506, aus verzinktem Stahl, DN 100,
mit Einsteckenden, mit Lippendichtung,
geschraubt/genietet, min./max. Temperatur der
geförderten Luft -15 bis 40 Grad C, Druckbereich von
-750 bis 2000 Pa.
Menge: 40,000 St

**1.03.1330 Bogen Luftleitg rund 45Grad Stahl verz DN125**
*** EP-Aufgliederung gefordert
STLB-Bau 2025-10 075
Bogen, für Luftleitung, rund, Luftdichtheitsklasse ATC3
DIN EN 16798-3, Biegeradius größer gleich 1 DN, 45
Grad, Maße DIN EN 1506, aus verzinktem Stahl, DN 125,
mit Einsteckenden, mit Lippendichtung,
geschraubt/genietet, min./max. Temperatur der
geförderten Luft -15 bis 40 Grad C, Druckbereich von
-750 bis 2000 Pa.
Menge: 80,000 St

**1.03.1340 Bogen Luftleitg rund 45Grad Stahl verz DN140**
*** EP-Aufgliederung gefordert
STLB-Bau 2025-10 075
Bogen, für Luftleitung, rund, Luftdichtheitsklasse ATC3
DIN EN 16798-3, Biegeradius größer gleich 1 DN, 45
Grad, Maße DIN EN 1506, aus verzinktem Stahl, DN 140,
mit Einsteckenden, mit Lippendichtung,
geschraubt/genietet, min./max. Temperatur der
geförderten Luft -15 bis 40 Grad C, Druckbereich von
-750 bis 2000 Pa.
Menge: 10,000 St

**1.03.1350 Bogen Luftleitg rund 45Grad Stahl verz DN150**
*** EP-Aufgliederung gefordert
STLB-Bau 2025-10 075
Bogen, für Luftleitung, rund, Luftdichtheitsklasse ATC3
DIN EN 16798-3, Biegeradius größer gleich 1 DN, 45
Grad, Maße DIN EN 1506, aus verzinktem Stahl, DN 150,
mit Einsteckenden, mit Lippendichtung,
geschraubt/genietet, min./max. Temperatur der
geförderten Luft -15 bis 40 Grad C, Druckbereich von
-750 bis 2000 Pa.
Menge: 5,000 St

**1.03.1360 Bogen Luftleitg rund 45Grad Stahl verz DN160**
*** EP-Aufgliederung gefordert
STLB-Bau 2025-10 075
Bogen, für Luftleitung, rund, Luftdichtheitsklasse ATC3
DIN EN 16798-3, Biegeradius größer gleich 1 DN, 45
Grad, Maße DIN EN 1506, aus verzinktem Stahl, DN 160,
mit Einsteckenden, mit Lippendichtung,
geschraubt/genietet, min./max. Temperatur der
geförderten Luft -15 bis 40 Grad C, Druckbereich von
-750 bis 2000 Pa.
Menge: 100,000 St

**1.03.1370 Bogen Luftleitg rund 45Grad Stahl verz DN180**
*** EP-Aufgliederung gefordert
STLB-Bau 2025-10 075
Bogen, für Luftleitung, rund, Luftdichtheitsklasse ATC3
DIN EN 16798-3, Biegeradius größer gleich 1 DN, 45
Grad, Maße DIN EN 1506, aus verzinktem Stahl, DN 180,
mit Einsteckenden, mit Lippendichtung,
geschraubt/genietet, min./max. Temperatur der
geförderten Luft -15 bis 40 Grad C, Druckbereich von
-750 bis 2000 Pa.
Menge: 10,000 St

**1.03.1380 Bogen Luftleitg rund 45Grad Stahl verz DN200**
*** EP-Aufgliederung gefordert
STLB-Bau 2025-10 075
Bogen, für Luftleitung, rund, Luftdichtheitsklasse ATC3
DIN EN 16798-3, Biegeradius größer gleich 1 DN, 45
Grad, Maße DIN EN 1506, aus verzinktem Stahl, DN 200,
mit Einsteckenden, mit Lippendichtung,
geschraubt/genietet, min./max. Temperatur der
geförderten Luft -15 bis 40 Grad C, Druckbereich von
-750 bis 2000 Pa.
Menge: 60,000 St

**1.03.1390 Bogen Luftleitg rund 45Grad Stahl verz DN224**
*** EP-Aufgliederung gefordert
STLB-Bau 2025-10 075
Bogen, für Luftleitung, rund, Luftdichtheitsklasse ATC3
DIN EN 16798-3, Biegeradius größer gleich 1 DN, 45
Grad, Maße DIN EN 1506, aus verzinktem Stahl, DN 224,
mit Einsteckenden, mit Lippendichtung,
geschraubt/genietet, min./max. Temperatur der
geförderten Luft -15 bis 40 Grad C, Druckbereich von
-750 bis 2000 Pa.
Menge: 10,000 St

**1.03.1400 Bogen Luftleitg rund 45Grad Stahl verz DN250**
*** EP-Aufgliederung gefordert
STLB-Bau 2025-10 075
Bogen, für Luftleitung, rund, Luftdichtheitsklasse ATC3
DIN EN 16798-3, Biegeradius größer gleich 1 DN, 45
Grad, Maße DIN EN 1506, aus verzinktem Stahl, DN 250,
mit Einsteckenden, mit Lippendichtung,
geschraubt/genietet, min./max. Temperatur der
geförderten Luft -15 bis 40 Grad C, Druckbereich von
-750 bis 2000 Pa.
Menge: 10,000 St

**1.03.1410 Bogen Luftleitg rund 45Grad Stahl verz DN280**
*** EP-Aufgliederung gefordert
STLB-Bau 2025-10 075
Bogen, für Luftleitung, rund, Luftdichtheitsklasse ATC3
DIN EN 16798-3, Biegeradius größer gleich 1 DN, 45
Grad, Maße DIN EN 1506, aus verzinktem Stahl, DN 280,
mit Einsteckenden, mit Lippendichtung,
geschraubt/genietet, min./max. Temperatur der
geförderten Luft -15 bis 40 Grad C, Druckbereich von
-750 bis 2000 Pa.
Menge: 5,000 St

**1.03.1420 Bogen Luftleitg rund 45Grad Stahl verz DN300**
*** EP-Aufgliederung gefordert
STLB-Bau 2025-10 075
Bogen, für Luftleitung, rund, Luftdichtheitsklasse ATC3
DIN EN 16798-3, Biegeradius größer gleich 1 DN, 45
Grad, Maße DIN EN 1506, aus verzinktem Stahl, DN 300,
mit Einsteckenden, mit Lippendichtung,
geschraubt/genietet, min./max. Temperatur der
geförderten Luft -15 bis 40 Grad C, Druckbereich von
-750 bis 2000 Pa.
Menge: 4,000 St

**1.03.1430 Bogen Luftleitg rund 45Grad Stahl verz DN315**
*** EP-Aufgliederung gefordert
STLB-Bau 2025-10 075
Bogen, für Luftleitung, rund, Luftdichtheitsklasse ATC3
DIN EN 16798-3, Biegeradius größer gleich 1 DN, 45
Grad, Maße DIN EN 1506, aus verzinktem Stahl, DN 315,
mit Einsteckenden, mit Lippendichtung,
geschraubt/genietet, min./max. Temperatur der
geförderten Luft -15 bis 40 Grad C, Druckbereich von
-750 bis 2000 Pa.
Menge: 6,000 St

**1.03.1440 Bogen Luftleitg rund 45Grad Stahl verz DN355**
*** EP-Aufgliederung gefordert
STLB-Bau 2025-10 075
Bogen, für Luftleitung, rund, Luftdichtheitsklasse ATC3
DIN EN 16798-3, Biegeradius größer gleich 1 DN, 45
Grad, Maße DIN EN 1506, aus verzinktem Stahl, DN 355,
mit Einsteckenden, mit Lippendichtung,
geschraubt/genietet, min./max. Temperatur der
geförderten Luft -15 bis 40 Grad C, Druckbereich von
-750 bis 2000 Pa.
Menge: 4,000 St

**1.03.1450 Bogen Luftleitg rund 45Grad Stahl verz DN400**
*** EP-Aufgliederung gefordert
STLB-Bau 2025-10 075
Bogen, für Luftleitung, rund, Luftdichtheitsklasse ATC3
DIN EN 16798-3, Biegeradius größer gleich 1 DN, 45
Grad, Maße DIN EN 1506, aus verzinktem Stahl, DN 400,
mit Einsteckenden, mit Lippendichtung,
geschraubt/genietet, min./max. Temperatur der
geförderten Luft -15 bis 40 Grad C, Druckbereich von
-750 bis 2000 Pa.
Menge: 4,000 St

**1.03.1460 Bogen Luftleitg rund 45Grad Stahl verz DN450**
*** EP-Aufgliederung gefordert
STLB-Bau 2025-10 075
Bogen, für Luftleitung, rund, Luftdichtheitsklasse ATC3
DIN EN 16798-3, Biegeradius größer gleich 1 DN, 45
Grad, Maße DIN EN 1506, aus verzinktem Stahl, DN 450,
mit Einsteckenden, mit Lippendichtung,
geschraubt/genietet, min./max. Temperatur der
geförderten Luft -15 bis 40 Grad C, Druckbereich von
-750 bis 2000 Pa.
Menge: 2,000 St

**1.03.1470 Bogen Luftleitg rund 45Grad Stahl verz DN500**
*** EP-Aufgliederung gefordert
STLB-Bau 2025-10 075
Bogen, für Luftleitung, rund, Luftdichtheitsklasse ATC3
DIN EN 16798-3, Biegeradius größer gleich 1 DN, 45
Grad, Maße DIN EN 1506, aus verzinktem Stahl, DN 500,
mit Einsteckenden, mit Lippendichtung,
geschraubt/genietet, min./max. Temperatur der
geförderten Luft -15 bis 40 Grad C, Druckbereich von
-750 bis 2000 Pa.
Menge: 2,000 St

**1.03.1480 Bogen Luftleitg rund 90Grad Stahl verz DN80**
*** EP-Aufgliederung gefordert
STLB-Bau 2025-10 075
Bogen, für Luftleitung, rund, Luftdichtheitsklasse ATC3
DIN EN 16798-3, Biegeradius größer gleich 1 DN, 90
Grad, Maße DIN EN 1506, aus verzinktem Stahl, DN 80,
mit Einsteckenden, mit Lippendichtung,
geschraubt/genietet, min./max. Temperatur der
geförderten Luft -15 bis 40 Grad C, Druckbereich von
-750 bis 2000 Pa.
Menge: 30,000 St

**1.03.1490 Bogen Luftleitg rund 90Grad Stahl verz DN100**
*** EP-Aufgliederung gefordert
STLB-Bau 2025-10 075
Bogen, für Luftleitung, rund, Luftdichtheitsklasse ATC3
DIN EN 16798-3, Biegeradius größer gleich 1 DN, 90
Grad, Maße DIN EN 1506, aus verzinktem Stahl, DN 100,
mit Einsteckenden, mit Lippendichtung,
geschraubt/genietet, min./max. Temperatur der
geförderten Luft -15 bis 40 Grad C, Druckbereich von
-750 bis 2000 Pa.
Menge: 350,000 St

**1.03.1500 Bogen Luftleitg rund 90Grad Stahl verz DN125**
*** EP-Aufgliederung gefordert
STLB-Bau 2025-10 075
Bogen, für Luftleitung, rund, Luftdichtheitsklasse ATC3
DIN EN 16798-3, Biegeradius größer gleich 1 DN, 90
Grad, Maße DIN EN 1506, aus verzinktem Stahl, DN 125,
mit Einsteckenden, mit Lippendichtung,
geschraubt/genietet, min./max. Temperatur der
geförderten Luft -15 bis 40 Grad C, Druckbereich von
-750 bis 2000 Pa.
Menge: 370,000 St

**1.03.1510 Bogen Luftleitg rund 90Grad Stahl verz DN140**
*** EP-Aufgliederung gefordert
STLB-Bau 2025-10 075
Bogen, für Luftleitung, rund, Luftdichtheitsklasse ATC3
DIN EN 16798-3, Biegeradius größer gleich 1 DN, 90
Grad, Maße DIN EN 1506, aus verzinktem Stahl, DN 140,
mit Einsteckenden, mit Lippendichtung,
geschraubt/genietet, min./max. Temperatur der
geförderten Luft -15 bis 40 Grad C, Druckbereich von
-750 bis 2000 Pa.
Menge: 20,000 St

**1.03.1520 Bogen Luftleitg rund 90Grad Stahl verz DN150**
*** EP-Aufgliederung gefordert
STLB-Bau 2025-10 075
Bogen, für Luftleitung, rund, Luftdichtheitsklasse ATC3
DIN EN 16798-3, Biegeradius größer gleich 1 DN, 90
Grad, Maße DIN EN 1506, aus verzinktem Stahl, DN 150,
mit Einsteckenden, mit Lippendichtung,
geschraubt/genietet, min./max. Temperatur der
geförderten Luft -15 bis 40 Grad C, Druckbereich von
-750 bis 2000 Pa.
Menge: 5,000 St

**1.03.1530 Bogen Luftleitg rund 90Grad Stahl verz DN160**
*** EP-Aufgliederung gefordert
STLB-Bau 2025-10 075
Bogen, für Luftleitung, rund, Luftdichtheitsklasse ATC3
DIN EN 16798-3, Biegeradius größer gleich 1 DN, 90
Grad, Maße DIN EN 1506, aus verzinktem Stahl, DN 160,
mit Einsteckenden, mit Lippendichtung,
geschraubt/genietet, min./max. Temperatur der
geförderten Luft -15 bis 40 Grad C, Druckbereich von
-750 bis 2000 Pa.
Menge: 200,000 St

**1.03.1540 Bogen Luftleitg rund 90Grad Stahl verz DN180**
*** EP-Aufgliederung gefordert
STLB-Bau 2025-10 075
Bogen, für Luftleitung, rund, Luftdichtheitsklasse ATC3
DIN EN 16798-3, Biegeradius größer gleich 1 DN, 90
Grad, Maße DIN EN 1506, aus verzinktem Stahl, DN 180,
mit Einsteckenden, mit Lippendichtung,
geschraubt/genietet, min./max. Temperatur der
geförderten Luft -15 bis 40 Grad C, Druckbereich von
-750 bis 2000 Pa.
Menge: 30,000 St

**1.03.1550 Bogen Luftleitg rund 90Grad Stahl verz DN200**
*** EP-Aufgliederung gefordert
STLB-Bau 2025-10 075
Bogen, für Luftleitung, rund, Luftdichtheitsklasse ATC3
DIN EN 16798-3, Biegeradius größer gleich 1 DN, 90
Grad, Maße DIN EN 1506, aus verzinktem Stahl, DN 200,
mit Einsteckenden, mit Lippendichtung,
geschraubt/genietet, min./max. Temperatur der
geförderten Luft -15 bis 40 Grad C, Druckbereich von
-750 bis 2000 Pa.
Menge: 240,000 St

**1.03.1560 Bogen Luftleitg rund 90Grad Stahl verz DN224**
*** EP-Aufgliederung gefordert
STLB-Bau 2025-10 075
Bogen, für Luftleitung, rund, Luftdichtheitsklasse ATC3
DIN EN 16798-3, Biegeradius größer gleich 1 DN, 90
Grad, Maße DIN EN 1506, aus verzinktem Stahl, DN 224,
mit Einsteckenden, mit Lippendichtung,
geschraubt/genietet, min./max. Temperatur der
geförderten Luft -15 bis 40 Grad C, Druckbereich von
-750 bis 2000 Pa.
Menge: 20,000 St

**1.03.1570 Bogen Luftleitg rund 90Grad Stahl verz DN250**
*** EP-Aufgliederung gefordert
STLB-Bau 2025-10 075
Bogen, für Luftleitung, rund, Luftdichtheitsklasse ATC3
DIN EN 16798-3, Biegeradius größer gleich 1 DN, 90
Grad, Maße DIN EN 1506, aus verzinktem Stahl, DN 250,
mit Einsteckenden, mit Lippendichtung,
geschraubt/genietet, min./max. Temperatur der
geförderten Luft -15 bis 40 Grad C, Druckbereich von
-750 bis 2000 Pa.
Menge: 40,000 St

**1.03.1580 Bogen Luftleitg rund 90Grad Stahl verz DN280**
*** EP-Aufgliederung gefordert
STLB-Bau 2025-10 075
Bogen, für Luftleitung, rund, Luftdichtheitsklasse ATC3
DIN EN 16798-3, Biegeradius größer gleich 1 DN, 90
Grad, Maße DIN EN 1506, aus verzinktem Stahl, DN 280,
mit Einsteckenden, mit Lippendichtung,
geschraubt/genietet, min./max. Temperatur der
geförderten Luft -15 bis 40 Grad C, Druckbereich von
-750 bis 2000 Pa.
Menge: 10,000 St

**1.03.1590 Bogen Luftleitg rund 90Grad Stahl verz DN300**
*** EP-Aufgliederung gefordert
STLB-Bau 2025-10 075
Bogen, für Luftleitung, rund, Luftdichtheitsklasse ATC3
DIN EN 16798-3, Biegeradius größer gleich 1 DN, 90
Grad, Maße DIN EN 1506, aus verzinktem Stahl, DN 300,
mit Einsteckenden, mit Lippendichtung,
geschraubt/genietet, min./max. Temperatur der
geförderten Luft -15 bis 40 Grad C, Druckbereich von
-750 bis 2000 Pa.
Menge: 8,000 St

**1.03.1600 Bogen Luftleitg rund 90Grad Stahl verz DN315**
*** EP-Aufgliederung gefordert
STLB-Bau 2025-10 075
Bogen, für Luftleitung, rund, Luftdichtheitsklasse ATC3
DIN EN 16798-3, Biegeradius größer gleich 1 DN, 90
Grad, Maße DIN EN 1506, aus verzinktem Stahl, DN 315,
mit Einsteckenden, mit Lippendichtung,
geschraubt/genietet, min./max. Temperatur der
geförderten Luft -15 bis 40 Grad C, Druckbereich von
-750 bis 2000 Pa.
Menge: 6,000 St

**1.03.1610 Bogen Luftleitg rund 90Grad Stahl verz DN355**
*** EP-Aufgliederung gefordert
STLB-Bau 2025-10 075
Bogen, für Luftleitung, rund, Luftdichtheitsklasse ATC3
DIN EN 16798-3, Biegeradius größer gleich 1 DN, 90
Grad, Maße DIN EN 1506, aus verzinktem Stahl, DN 355,
mit Einsteckenden, mit Lippendichtung,
geschraubt/genietet, min./max. Temperatur der
geförderten Luft -15 bis 40 Grad C, Druckbereich von
-750 bis 2000 Pa.
Menge: 4,000 St

**1.03.1620 Bogen Luftleitg rund 90Grad Stahl verz DN400**
*** EP-Aufgliederung gefordert
STLB-Bau 2025-10 075
Bogen, für Luftleitung, rund, Luftdichtheitsklasse ATC3
DIN EN 16798-3, Biegeradius größer gleich 1 DN, 90
Grad, Maße DIN EN 1506, aus verzinktem Stahl, DN 400,
mit Einsteckenden, mit Lippendichtung,
geschraubt/genietet, min./max. Temperatur der
geförderten Luft -15 bis 40 Grad C, Druckbereich von
-750 bis 2000 Pa.
Menge: 6,000 St

**1.03.1630 Bogen Luftleitg rund 90Grad Stahl verz DN450**
*** EP-Aufgliederung gefordert
STLB-Bau 2025-10 075
Bogen, für Luftleitung, rund, Luftdichtheitsklasse ATC3
DIN EN 16798-3, Biegeradius größer gleich 1 DN, 90
Grad, Maße DIN EN 1506, aus verzinktem Stahl, DN 450,
mit Einsteckenden, mit Lippendichtung,
geschraubt/genietet, min./max. Temperatur der
geförderten Luft -15 bis 40 Grad C, Druckbereich von
-750 bis 2000 Pa.
Menge: 6,000 St

**1.03.1640 Bogen Luftleitg rund 90Grad Stahl verz DN500**
*** EP-Aufgliederung gefordert
STLB-Bau 2025-10 075
Bogen, für Luftleitung, rund, Luftdichtheitsklasse ATC3
DIN EN 16798-3, Biegeradius größer gleich 1 DN, 90
Grad, Maße DIN EN 1506, aus verzinktem Stahl, DN 500,
mit Einsteckenden, mit Lippendichtung,
geschraubt/genietet, min./max. Temperatur der
geförderten Luft -15 bis 40 Grad C, Druckbereich von
-750 bis 2000 Pa.
Menge: 4,000 St

**1.03.1650 Abzweigstück Luftleitg rund 90Grad Stahl verz DN80**
*** EP-Aufgliederung gefordert
STLB-Bau 2025-10 075
Abzweigstück, für Luftleitung, rund,
Luftdichtheitsklasse ATC3 DIN EN 16798-3, 90 Grad, Maße
DIN EN 1506, aus verzinktem Stahl, größter DN 80, mit
Einsteckenden, mit Lippendichtung, geschraubt/genietet,
min./max. Temperatur der geförderten Luft -15 bis 40
Grad C, Druckbereich von -750 bis 2000 Pa.
Menge: 2,000 St

**1.03.1660 Abzweigstück Luftleitg rund 90Grad Stahl verz DN100**
*** EP-Aufgliederung gefordert
STLB-Bau 2025-10 075
Abzweigstück, für Luftleitung, rund,
Luftdichtheitsklasse ATC3 DIN EN 16798-3, 90 Grad, Maße
DIN EN 1506, aus verzinktem Stahl, größter DN 100, mit
Einsteckenden, mit Lippendichtung, geschraubt/genietet,
min./max. Temperatur der geförderten Luft -15 bis 40
Grad C, Druckbereich von -750 bis 2000 Pa.
Menge: 30,000 St

**1.03.1670 Abzweigstück Luftleitg rund 90Grad Stahl verz DN125**
*** EP-Aufgliederung gefordert
STLB-Bau 2025-10 075
Abzweigstück, für Luftleitung, rund,
Luftdichtheitsklasse ATC3 DIN EN 16798-3, 90 Grad, Maße
DIN EN 1506, aus verzinktem Stahl, größter DN 125, mit
Einsteckenden, mit Lippendichtung, geschraubt/genietet,
min./max. Temperatur der geförderten Luft -15 bis 40
Grad C, Druckbereich von -750 bis 2000 Pa.
Menge: 10,000 St

**1.03.1680 Abzweigstück Luftleitg rund 90Grad Stahl verz DN140**
*** EP-Aufgliederung gefordert
STLB-Bau 2025-10 075
Abzweigstück, für Luftleitung, rund,
Luftdichtheitsklasse ATC3 DIN EN 16798-3, 90 Grad, Maße
DIN EN 1506, aus verzinktem Stahl, größter DN 140, mit
Einsteckenden, mit Lippendichtung, geschraubt/genietet,
min./max. Temperatur der geförderten Luft -15 bis 40
Grad C, Druckbereich von -750 bis 2000 Pa.
Menge: 2,000 St

**1.03.1690 Abzweigstück Luftleitg rund 90Grad Stahl verz DN150**
*** EP-Aufgliederung gefordert
STLB-Bau 2025-10 075
Abzweigstück, für Luftleitung, rund,
Luftdichtheitsklasse ATC3 DIN EN 16798-3, 90 Grad, Maße
DIN EN 1506, aus verzinktem Stahl, größter DN 150, mit
Einsteckenden, mit Lippendichtung, geschraubt/genietet,
min./max. Temperatur der geförderten Luft -15 bis 40
Grad C, Druckbereich von -750 bis 2000 Pa.
Menge: 2,000 St

**1.03.1700 Abzweigstück Luftleitg rund 90Grad Stahl verz DN160**
*** EP-Aufgliederung gefordert
STLB-Bau 2025-10 075
Abzweigstück, für Luftleitung, rund,
Luftdichtheitsklasse ATC3 DIN EN 16798-3, 90 Grad, Maße
DIN EN 1506, aus verzinktem Stahl, größter DN 160, mit
Einsteckenden, mit Lippendichtung, geschraubt/genietet,
min./max. Temperatur der geförderten Luft -15 bis 40
Grad C, Druckbereich von -750 bis 2000 Pa.
Menge: 2,000 St

**1.03.1710 Abzweigstück Luftleitg rund 90Grad Stahl verz DN180**
*** EP-Aufgliederung gefordert
STLB-Bau 2025-10 075
Abzweigstück, für Luftleitung, rund,
Luftdichtheitsklasse ATC3 DIN EN 16798-3, 90 Grad, Maße
DIN EN 1506, aus verzinktem Stahl, größter DN 180, mit
Einsteckenden, mit Lippendichtung, geschraubt/genietet,
min./max. Temperatur der geförderten Luft -15 bis 40
Grad C, Druckbereich von -750 bis 2000 Pa.
Menge: 4,000 St

**1.03.1720 Abzweigstück Luftleitg rund 90Grad Stahl verz DN200**
*** EP-Aufgliederung gefordert
STLB-Bau 2025-10 075
Abzweigstück, für Luftleitung, rund,
Luftdichtheitsklasse ATC3 DIN EN 16798-3, 90 Grad, Maße
DIN EN 1506, aus verzinktem Stahl, größter DN 200, mit
Einsteckenden, mit Lippendichtung, geschraubt/genietet,
min./max. Temperatur der geförderten Luft -15 bis 40
Grad C, Druckbereich von -750 bis 2000 Pa.
Menge: 4,000 St

**1.03.1730 Abzweigstück Luftleitg rund 90Grad Stahl verz DN224**
*** EP-Aufgliederung gefordert
STLB-Bau 2025-10 075
Abzweigstück, für Luftleitung, rund,
Luftdichtheitsklasse ATC3 DIN EN 16798-3, 90 Grad, Maße
DIN EN 1506, aus verzinktem Stahl, größter DN 224, mit
Einsteckenden, mit Lippendichtung, geschraubt/genietet,
min./max. Temperatur der geförderten Luft -15 bis 40
Grad C, Druckbereich von -750 bis 2000 Pa.
Menge: 2,000 St

**1.03.1740 Abzweigstück Luftleitg rund 90Grad Stahl verz DN250**
*** EP-Aufgliederung gefordert
STLB-Bau 2025-10 075
Abzweigstück, für Luftleitung, rund,
Luftdichtheitsklasse ATC3 DIN EN 16798-3, 90 Grad, Maße
DIN EN 1506, aus verzinktem Stahl, größter DN 250, mit
Einsteckenden, mit Lippendichtung, geschraubt/genietet,
min./max. Temperatur der geförderten Luft -15 bis 40
Grad C, Druckbereich von -750 bis 2000 Pa.
Menge: 4,000 St

**1.03.1750 Abzweigstück Luftleitg rund 90Grad Stahl verz DN280**
*** EP-Aufgliederung gefordert
STLB-Bau 2025-10 075
Abzweigstück, für Luftleitung, rund,
Luftdichtheitsklasse ATC3 DIN EN 16798-3, 90 Grad, Maße
DIN EN 1506, aus verzinktem Stahl, größter DN 280, mit
Einsteckenden, mit Lippendichtung, geschraubt/genietet,
min./max. Temperatur der geförderten Luft -15 bis 40
Grad C, Druckbereich von -750 bis 2000 Pa.
Menge: 2,000 St

**1.03.1760 Abzweigstück Luftleitg rund 90Grad Stahl verz DN300**
*** EP-Aufgliederung gefordert
STLB-Bau 2025-10 075
Abzweigstück, für Luftleitung, rund,
Luftdichtheitsklasse ATC3 DIN EN 16798-3, 90 Grad, Maße
DIN EN 1506, aus verzinktem Stahl, größter DN 300, mit
Einsteckenden, mit Lippendichtung, geschraubt/genietet,
min./max. Temperatur der geförderten Luft -15 bis 40
Grad C, Druckbereich von -750 bis 2000 Pa.
Menge: 2,000 St

**1.03.1770 Abzweigstück Luftleitg rund 90Grad Stahl verz DN315**
*** EP-Aufgliederung gefordert
STLB-Bau 2025-10 075
Abzweigstück, für Luftleitung, rund,
Luftdichtheitsklasse ATC3 DIN EN 16798-3, 90 Grad, Maße
DIN EN 1506, aus verzinktem Stahl, größter DN 315, mit
Einsteckenden, mit Lippendichtung, geschraubt/genietet,
min./max. Temperatur der geförderten Luft -15 bis 40
Grad C, Druckbereich von -750 bis 2000 Pa.
Menge: 2,000 St

**1.03.1780 Abzweigstück Luftleitg rund 90Grad Stahl verz DN355**
*** EP-Aufgliederung gefordert
STLB-Bau 2025-10 075
Abzweigstück, für Luftleitung, rund,
Luftdichtheitsklasse ATC3 DIN EN 16798-3, 90 Grad, Maße
DIN EN 1506, aus verzinktem Stahl, größter DN 355, mit
Einsteckenden, mit Lippendichtung, geschraubt/genietet,
min./max. Temperatur der geförderten Luft -15 bis 40
Grad C, Druckbereich von -750 bis 2000 Pa.
Menge: 4,000 St

**1.03.1790 Abzweigstück Luftleitg rund 90Grad Stahl verz DN400**
*** EP-Aufgliederung gefordert
STLB-Bau 2025-10 075
Abzweigstück, für Luftleitung, rund,
Luftdichtheitsklasse ATC3 DIN EN 16798-3, 90 Grad, Maße
DIN EN 1506, aus verzinktem Stahl, größter DN 400, mit
Einsteckenden, mit Lippendichtung, geschraubt/genietet,
min./max. Temperatur der geförderten Luft -15 bis 40
Grad C, Druckbereich von -750 bis 2000 Pa.
Menge: 2,000 St

**1.03.1800 Abzweigreduzierstück Luftleitg rund 90Grad konisch Stahl verz DN100**
*** EP-Aufgliederung gefordert
STLB-Bau 2025-10 075
Abzweigreduzierstück, für Luftleitung, rund,
Luftdichtheitsklasse ATC3 DIN EN 16798-3, 90 Grad,
konisch, aus verzinktem Stahl, größter DN 100, mit
Einsteckenden, mit Lippendichtung, geschraubt/genietet,
min./max. Temperatur der geförderten Luft -15 bis 40
Grad C, Druckbereich von -750 bis 2000 Pa.
Menge: 20,000 St

**1.03.1810 Abzweigreduzierstück Luftleitg rund 90Grad konisch Stahl verz DN125**
*** EP-Aufgliederung gefordert
STLB-Bau 2025-10 075
Abzweigreduzierstück, für Luftleitung, rund,
Luftdichtheitsklasse ATC3 DIN EN 16798-3, 90 Grad,
konisch, aus verzinktem Stahl, größter DN 125, mit
Einsteckenden, mit Lippendichtung, geschraubt/genietet,
min./max. Temperatur der geförderten Luft -15 bis 40
Grad C, Druckbereich von -750 bis 2000 Pa.
Menge: 40,000 St

**1.03.1820 Abzweigreduzierstück Luftleitg rund 90Grad konisch Stahl verz DN140**
*** EP-Aufgliederung gefordert
STLB-Bau 2025-10 075
Abzweigreduzierstück, für Luftleitung, rund,
Luftdichtheitsklasse ATC3 DIN EN 16798-3, 90 Grad,
konisch, aus verzinktem Stahl, größter DN 140, mit
Einsteckenden, mit Lippendichtung, geschraubt/genietet,
min./max. Temperatur der geförderten Luft -15 bis 40
Grad C, Druckbereich von -750 bis 2000 Pa.
Menge: 2,000 St

**1.03.1830 Abzweigreduzierstück Luftleitg rund 90Grad konisch Stahl verz DN150**
*** EP-Aufgliederung gefordert
STLB-Bau 2025-10 075
Abzweigreduzierstück, für Luftleitung, rund,
Luftdichtheitsklasse ATC3 DIN EN 16798-3, 90 Grad,
konisch, aus verzinktem Stahl, größter DN 150, mit
Einsteckenden, mit Lippendichtung, geschraubt/genietet,
min./max. Temperatur der geförderten Luft -15 bis 40
Grad C, Druckbereich von -750 bis 2000 Pa.
Menge: 2,000 St

**1.03.1840 Abzweigreduzierstück Luftleitg rund 90Grad konisch Stahl verz DN160**
*** EP-Aufgliederung gefordert
STLB-Bau 2025-10 075
Abzweigreduzierstück, für Luftleitung, rund,
Luftdichtheitsklasse ATC3 DIN EN 16798-3, 90 Grad,
konisch, aus verzinktem Stahl, größter DN 160, mit
Einsteckenden, mit Lippendichtung, geschraubt/genietet,
min./max. Temperatur der geförderten Luft -15 bis 40
Grad C, Druckbereich von -750 bis 2000 Pa.
Menge: 80,000 St

**1.03.1850 Abzweigreduzierstück Luftleitg rund 90Grad konisch Stahl verz DN180**
*** EP-Aufgliederung gefordert
STLB-Bau 2025-10 075
Abzweigreduzierstück, für Luftleitung, rund,
Luftdichtheitsklasse ATC3 DIN EN 16798-3, 90 Grad,
konisch, aus verzinktem Stahl, größter DN 180, mit
Einsteckenden, mit Lippendichtung, geschraubt/genietet,
min./max. Temperatur der geförderten Luft -15 bis 40
Grad C, Druckbereich von -750 bis 2000 Pa.
Menge: 25,000 St

**1.03.1860 Abzweigreduzierstück Luftleitg rund 90Grad konisch Stahl verz DN200**
*** EP-Aufgliederung gefordert
STLB-Bau 2025-10 075
Abzweigreduzierstück, für Luftleitung, rund,
Luftdichtheitsklasse ATC3 DIN EN 16798-3, 90 Grad,
konisch, aus verzinktem Stahl, größter DN 200, mit
Einsteckenden, mit Lippendichtung, geschraubt/genietet,
min./max. Temperatur der geförderten Luft -15 bis 40
Grad C, Druckbereich von -750 bis 2000 Pa.
Menge: 60,000 St

**1.03.1870 Abzweigreduzierstück Luftleitg rund 90Grad konisch Stahl verz DN224**
*** EP-Aufgliederung gefordert
STLB-Bau 2025-10 075
Abzweigreduzierstück, für Luftleitung, rund,
Luftdichtheitsklasse ATC3 DIN EN 16798-3, 90 Grad,
konisch, aus verzinktem Stahl, größter DN 224, mit
Einsteckenden, mit Lippendichtung, geschraubt/genietet,
min./max. Temperatur der geförderten Luft -15 bis 40
Grad C, Druckbereich von -750 bis 2000 Pa.
Menge: 10,000 St

**1.03.1880 Abzweigreduzierstück Luftleitg rund 90Grad konisch Stahl verz DN250**
*** EP-Aufgliederung gefordert
STLB-Bau 2025-10 075
Abzweigreduzierstück, für Luftleitung, rund,
Luftdichtheitsklasse ATC3 DIN EN 16798-3, 90 Grad,
konisch, aus verzinktem Stahl, größter DN 250, mit
Einsteckenden, mit Lippendichtung, geschraubt/genietet,
min./max. Temperatur der geförderten Luft -15 bis 40
Grad C, Druckbereich von -750 bis 2000 Pa.
Menge: 16,000 St

**1.03.1890 Abzweigreduzierstück Luftleitg rund 90Grad konisch Stahl verz DN280**
*** EP-Aufgliederung gefordert
STLB-Bau 2025-10 075
Abzweigreduzierstück, für Luftleitung, rund,
Luftdichtheitsklasse ATC3 DIN EN 16798-3, 90 Grad,
konisch, aus verzinktem Stahl, größter DN 280, mit
Einsteckenden, mit Lippendichtung, geschraubt/genietet,
min./max. Temperatur der geförderten Luft -15 bis 40
Grad C, Druckbereich von -750 bis 2000 Pa.
Menge: 2,000 St

**1.03.1900 Abzweigreduzierstück Luftleitg rund 90Grad konisch Stahl verz DN300**
*** EP-Aufgliederung gefordert
STLB-Bau 2025-10 075
Abzweigreduzierstück, für Luftleitung, rund,
Luftdichtheitsklasse ATC3 DIN EN 16798-3, 90 Grad,
konisch, aus verzinktem Stahl, größter DN 300, mit
Einsteckenden, mit Lippendichtung, geschraubt/genietet,
min./max. Temperatur der geförderten Luft -15 bis 40
Grad C, Druckbereich von -750 bis 2000 Pa.
Menge: 2,000 St

**1.03.1910 Abzweigreduzierstück Luftleitg rund 90Grad konisch Stahl verz DN315**
*** EP-Aufgliederung gefordert
STLB-Bau 2025-10 075
Abzweigreduzierstück, für Luftleitung, rund,
Luftdichtheitsklasse ATC3 DIN EN 16798-3, 90 Grad,
konisch, aus verzinktem Stahl, größter DN 315, mit
Einsteckenden, mit Lippendichtung, geschraubt/genietet,
min./max. Temperatur der geförderten Luft -15 bis 40
Grad C, Druckbereich von -750 bis 2000 Pa.
Menge: 2,000 St

**1.03.1920 Abzweigreduzierstück Luftleitg rund 90Grad konisch Stahl verz DN355**
*** EP-Aufgliederung gefordert
STLB-Bau 2025-10 075
Abzweigreduzierstück, für Luftleitung, rund,
Luftdichtheitsklasse ATC3 DIN EN 16798-3, 90 Grad,
konisch, aus verzinktem Stahl, größter DN 355, mit
Einsteckenden, mit Lippendichtung, geschraubt/genietet,
min./max. Temperatur der geförderten Luft -15 bis 40
Grad C, Druckbereich von -750 bis 2000 Pa.
Menge: 2,000 St

**1.03.1930 Abzweigreduzierstück Luftleitg rund 90Grad konisch Stahl verz DN400**
*** EP-Aufgliederung gefordert
STLB-Bau 2025-10 075
Abzweigreduzierstück, für Luftleitung, rund,
Luftdichtheitsklasse ATC3 DIN EN 16798-3, 90 Grad,
konisch, aus verzinktem Stahl, größter DN 400, mit
Einsteckenden, mit Lippendichtung, geschraubt/genietet,
min./max. Temperatur der geförderten Luft -15 bis 40
Grad C, Druckbereich von -750 bis 2000 Pa.
Menge: 2,000 St

**1.03.1940 Steckverbinder Luftleitg rund Stahl verz DN80**
*** EP-Aufgliederung gefordert
STLB-Bau 2025-10 075
Steckverbinder, für Luftleitung, rund,
Luftdichtheitsklasse ATC3 DIN EN 16798-3, Maße DIN EN
1506, aus verzinktem Stahl, DN 80, mit Flansch,
geschraubt/genietet, min./max. Temperatur der
geförderten Luft -15 bis 40 Grad C, Druckbereich von
-750 bis 2000 Pa.
Menge: 20,000 St

**1.03.1950 Steckverbinder Luftleitg rund Stahl verz DN100**
*** EP-Aufgliederung gefordert
STLB-Bau 2025-10 075
Steckverbinder, für Luftleitung, rund,
Luftdichtheitsklasse ATC3 DIN EN 16798-3, Maße DIN EN
1506, aus verzinktem Stahl, DN 100, mit Flansch,
geschraubt/genietet, min./max. Temperatur der
geförderten Luft -15 bis 40 Grad C, Druckbereich von
-750 bis 2000 Pa.
Menge: 100,000 St

**1.03.1960 Steckverbinder Luftleitg rund Stahl verz DN125**
*** EP-Aufgliederung gefordert
STLB-Bau 2025-10 075
Steckverbinder, für Luftleitung, rund,
Luftdichtheitsklasse ATC3 DIN EN 16798-3, Maße DIN EN
1506, aus verzinktem Stahl, DN 125, mit Flansch,
geschraubt/genietet, min./max. Temperatur der
geförderten Luft -15 bis 40 Grad C, Druckbereich von
-750 bis 2000 Pa.
Menge: 160,000 St

**1.03.1970 Steckverbinder Luftleitg rund Stahl verz DN140**
*** EP-Aufgliederung gefordert
STLB-Bau 2025-10 075
Steckverbinder, für Luftleitung, rund,
Luftdichtheitsklasse ATC3 DIN EN 16798-3, Maße DIN EN
1506, aus verzinktem Stahl, DN 140, mit Flansch,
geschraubt/genietet, min./max. Temperatur der
geförderten Luft -15 bis 40 Grad C, Druckbereich von
-750 bis 2000 Pa.
Menge: 10,000 St

**1.03.1980 Steckverbinder Luftleitg rund Stahl verz DN150**
*** EP-Aufgliederung gefordert
STLB-Bau 2025-10 075
Steckverbinder, für Luftleitung, rund,
Luftdichtheitsklasse ATC3 DIN EN 16798-3, Maße DIN EN
1506, aus verzinktem Stahl, DN 150, mit Flansch,
geschraubt/genietet, min./max. Temperatur der
geförderten Luft -15 bis 40 Grad C, Druckbereich von
-750 bis 2000 Pa.
Menge: 10,000 St

**1.03.1990 Steckverbinder Luftleitg rund Stahl verz DN160**
*** EP-Aufgliederung gefordert
STLB-Bau 2025-10 075
Steckverbinder, für Luftleitung, rund,
Luftdichtheitsklasse ATC3 DIN EN 16798-3, Maße DIN EN
1506, aus verzinktem Stahl, DN 160, mit Flansch,
geschraubt/genietet, min./max. Temperatur der
geförderten Luft -15 bis 40 Grad C, Druckbereich von
-750 bis 2000 Pa.
Menge: 200,000 St

**1.03.2000 Steckverbinder Luftleitg rund Stahl verz DN180**
*** EP-Aufgliederung gefordert
STLB-Bau 2025-10 075
Steckverbinder, für Luftleitung, rund,
Luftdichtheitsklasse ATC3 DIN EN 16798-3, Maße DIN EN
1506, aus verzinktem Stahl, DN 180, mit Flansch,
geschraubt/genietet, min./max. Temperatur der
geförderten Luft -15 bis 40 Grad C, Druckbereich von
-750 bis 2000 Pa.
Menge: 90,000 St

**1.03.2010 Steckverbinder Luftleitg rund Stahl verz DN200**
*** EP-Aufgliederung gefordert
STLB-Bau 2025-10 075
Steckverbinder, für Luftleitung, rund,
Luftdichtheitsklasse ATC3 DIN EN 16798-3, Maße DIN EN
1506, aus verzinktem Stahl, DN 200, mit Flansch,
geschraubt/genietet, min./max. Temperatur der
geförderten Luft -15 bis 40 Grad C, Druckbereich von
-750 bis 2000 Pa.
Menge: 30,000 St

**1.03.2020 Steckverbinder Luftleitg rund Stahl verz DN224**
*** EP-Aufgliederung gefordert
STLB-Bau 2025-10 075
Steckverbinder, für Luftleitung, rund,
Luftdichtheitsklasse ATC3 DIN EN 16798-3, Maße DIN EN
1506, aus verzinktem Stahl, DN 224, mit Flansch,
geschraubt/genietet, min./max. Temperatur der
geförderten Luft -15 bis 40 Grad C, Druckbereich von
-750 bis 2000 Pa.
Menge: 20,000 St

**1.03.2030 Steckverbinder Luftleitg rund Stahl verz DN250**
*** EP-Aufgliederung gefordert
STLB-Bau 2025-10 075
Steckverbinder, für Luftleitung, rund,
Luftdichtheitsklasse ATC3 DIN EN 16798-3, Maße DIN EN
1506, aus verzinktem Stahl, DN 250, mit Flansch,
geschraubt/genietet, min./max. Temperatur der
geförderten Luft -15 bis 40 Grad C, Druckbereich von
-750 bis 2000 Pa.
Menge: 20,000 St

**1.03.2040 Steckverbinder Luftleitg rund Stahl verz DN280**
*** EP-Aufgliederung gefordert
STLB-Bau 2025-10 075
Steckverbinder, für Luftleitung, rund,
Luftdichtheitsklasse ATC3 DIN EN 16798-3, Maße DIN EN
1506, aus verzinktem Stahl, DN 280, mit Flansch,
geschraubt/genietet, min./max. Temperatur der
geförderten Luft -15 bis 40 Grad C, Druckbereich von
-750 bis 2000 Pa.
Menge: 10,000 St

**1.03.2050 Steckverbinder Luftleitg rund Stahl verz DN300**
*** EP-Aufgliederung gefordert
STLB-Bau 2025-10 075
Steckverbinder, für Luftleitung, rund,
Luftdichtheitsklasse ATC3 DIN EN 16798-3, Maße DIN EN
1506, aus verzinktem Stahl, DN 300, mit Flansch,
geschraubt/genietet, min./max. Temperatur der
geförderten Luft -15 bis 40 Grad C, Druckbereich von
-750 bis 2000 Pa.
Menge: 10,000 St

**1.03.2060 Steckverbinder Luftleitg rund Stahl verz DN315**
*** EP-Aufgliederung gefordert
STLB-Bau 2025-10 075
Steckverbinder, für Luftleitung, rund,
Luftdichtheitsklasse ATC3 DIN EN 16798-3, Maße DIN EN
1506, aus verzinktem Stahl, DN 315, mit Flansch,
geschraubt/genietet, min./max. Temperatur der
geförderten Luft -15 bis 40 Grad C, Druckbereich von
-750 bis 2000 Pa.
Menge: 10,000 St

**1.03.2070 Steckverbinder Luftleitg rund Stahl verz DN355**
*** EP-Aufgliederung gefordert
STLB-Bau 2025-10 075
Steckverbinder, für Luftleitung, rund,
Luftdichtheitsklasse ATC3 DIN EN 16798-3, Maße DIN EN
1506, aus verzinktem Stahl, DN 355, mit Flansch,
geschraubt/genietet, min./max. Temperatur der
geförderten Luft -15 bis 40 Grad C, Druckbereich von
-750 bis 2000 Pa.
Menge: 10,000 St

**1.03.2080 Steckverbinder Luftleitg rund Stahl verz DN400**
*** EP-Aufgliederung gefordert
STLB-Bau 2025-10 075
Steckverbinder, für Luftleitung, rund,
Luftdichtheitsklasse ATC3 DIN EN 16798-3, Maße DIN EN
1506, aus verzinktem Stahl, DN 400, mit Flansch,
geschraubt/genietet, min./max. Temperatur der
geförderten Luft -15 bis 40 Grad C, Druckbereich von
-750 bis 2000 Pa.
Menge: 10,000 St

**1.03.2090 Übergangsstück Luftleitg rund konisch Stahl verz DN100**
*** EP-Aufgliederung gefordert
STLB-Bau 2025-10 075
Übergangsstück, für Luftleitung, rund,
Luftdichtheitsklasse ATC3 DIN EN 16798-3, konisch, Maße
DIN EN 1506, aus verzinktem Stahl, größter DN 100, mit
Einsteckenden, mit Lippendichtung, geschraubt/genietet,
min./max. Temperatur der geförderten Luft -15 bis 40
Grad C, Druckbereich von -750 bis 2000 Pa.
Menge: 30,000 St

**1.03.2100 Übergangsstück Luftleitg rund konisch Stahl verz DN125**
*** EP-Aufgliederung gefordert
STLB-Bau 2025-10 075
Übergangsstück, für Luftleitung, rund,
Luftdichtheitsklasse ATC3 DIN EN 16798-3, konisch, Maße
DIN EN 1506, aus verzinktem Stahl, größter DN 125, mit
Einsteckenden, mit Lippendichtung, geschraubt/genietet,
min./max. Temperatur der geförderten Luft -15 bis 40
Grad C, Druckbereich von -750 bis 2000 Pa.
Menge: 100,000 St

**1.03.2110 Übergangsstück Luftleitg rund konisch Stahl verz DN140**
*** EP-Aufgliederung gefordert
STLB-Bau 2025-10 075
Übergangsstück, für Luftleitung, rund,
Luftdichtheitsklasse ATC3 DIN EN 16798-3, konisch, Maße
DIN EN 1506, aus verzinktem Stahl, größter DN 140, mit
Einsteckenden, mit Lippendichtung, geschraubt/genietet,
min./max. Temperatur der geförderten Luft -15 bis 40
Grad C, Druckbereich von -750 bis 2000 Pa.
Menge: 6,000 St

**1.03.2120 Übergangsstück Luftleitg rund konisch Stahl verz DN150**
*** EP-Aufgliederung gefordert
STLB-Bau 2025-10 075
Übergangsstück, für Luftleitung, rund,
Luftdichtheitsklasse ATC3 DIN EN 16798-3, konisch, Maße
DIN EN 1506, aus verzinktem Stahl, größter DN 150, mit
Einsteckenden, mit Lippendichtung, geschraubt/genietet,
min./max. Temperatur der geförderten Luft -15 bis 40
Grad C, Druckbereich von -750 bis 2000 Pa.
Menge: 4,000 St

**1.03.2130 Übergangsstück Luftleitg rund konisch Stahl verz DN160**
*** EP-Aufgliederung gefordert
STLB-Bau 2025-10 075
Übergangsstück, für Luftleitung, rund,
Luftdichtheitsklasse ATC3 DIN EN 16798-3, konisch, Maße
DIN EN 1506, aus verzinktem Stahl, größter DN 160, mit
Einsteckenden, mit Lippendichtung, geschraubt/genietet,
min./max. Temperatur der geförderten Luft -15 bis 40
Grad C, Druckbereich von -750 bis 2000 Pa.
Menge: 250,000 St

**1.03.2140 Übergangsstück Luftleitg rund konisch Stahl verz DN180**
*** EP-Aufgliederung gefordert
STLB-Bau 2025-10 075
Übergangsstück, für Luftleitung, rund,
Luftdichtheitsklasse ATC3 DIN EN 16798-3, konisch, Maße
DIN EN 1506, aus verzinktem Stahl, größter DN 180, mit
Einsteckenden, mit Lippendichtung, geschraubt/genietet,
min./max. Temperatur der geförderten Luft -15 bis 40
Grad C, Druckbereich von -750 bis 2000 Pa.
Menge: 40,000 St

**1.03.2150 Übergangsstück Luftleitg rund konisch Stahl verz DN200**
*** EP-Aufgliederung gefordert
STLB-Bau 2025-10 075
Übergangsstück, für Luftleitung, rund,
Luftdichtheitsklasse ATC3 DIN EN 16798-3, konisch, Maße
DIN EN 1506, aus verzinktem Stahl, größter DN 200, mit
Einsteckenden, mit Lippendichtung, geschraubt/genietet,
min./max. Temperatur der geförderten Luft -15 bis 40
Grad C, Druckbereich von -750 bis 2000 Pa.
Menge: 130,000 St

**1.03.2160 Übergangsstück Luftleitg rund konisch Stahl verz DN224**
*** EP-Aufgliederung gefordert
STLB-Bau 2025-10 075
Übergangsstück, für Luftleitung, rund,
Luftdichtheitsklasse ATC3 DIN EN 16798-3, konisch, Maße
DIN EN 1506, aus verzinktem Stahl, größter DN 224, mit
Einsteckenden, mit Lippendichtung, geschraubt/genietet,
min./max. Temperatur der geförderten Luft -15 bis 40
Grad C, Druckbereich von -750 bis 2000 Pa.
Menge: 20,000 St

**1.03.2170 Übergangsstück Luftleitg rund konisch Stahl verz DN250**
*** EP-Aufgliederung gefordert
STLB-Bau 2025-10 075
Übergangsstück, für Luftleitung, rund,
Luftdichtheitsklasse ATC3 DIN EN 16798-3, konisch, Maße
DIN EN 1506, aus verzinktem Stahl, größter DN 250, mit
Einsteckenden, mit Lippendichtung, geschraubt/genietet,
min./max. Temperatur der geförderten Luft -15 bis 40
Grad C, Druckbereich von -750 bis 2000 Pa.
Menge: 110,000 St

**1.03.2180 Übergangsstück Luftleitg rund konisch Stahl verz DN280**
*** EP-Aufgliederung gefordert
STLB-Bau 2025-10 075
Übergangsstück, für Luftleitung, rund,
Luftdichtheitsklasse ATC3 DIN EN 16798-3, konisch, Maße
DIN EN 1506, aus verzinktem Stahl, größter DN 280, mit
Einsteckenden, mit Lippendichtung, geschraubt/genietet,
min./max. Temperatur der geförderten Luft -15 bis 40
Grad C, Druckbereich von -750 bis 2000 Pa.
Menge: 4,000 St

**1.03.2190 Übergangsstück Luftleitg rund konisch Stahl verz DN300**
*** EP-Aufgliederung gefordert
STLB-Bau 2025-10 075
Übergangsstück, für Luftleitung, rund,
Luftdichtheitsklasse ATC3 DIN EN 16798-3, konisch, Maße
DIN EN 1506, aus verzinktem Stahl, größter DN 300, mit
Einsteckenden, mit Lippendichtung, geschraubt/genietet,
min./max. Temperatur der geförderten Luft -15 bis 40
Grad C, Druckbereich von -750 bis 2000 Pa.
Menge: 4,000 St

**1.03.2200 Übergangsstück Luftleitg rund konisch Stahl verz DN315**
*** EP-Aufgliederung gefordert
STLB-Bau 2025-10 075
Übergangsstück, für Luftleitung, rund,
Luftdichtheitsklasse ATC3 DIN EN 16798-3, konisch, Maße
DIN EN 1506, aus verzinktem Stahl, größter DN 315, mit
Einsteckenden, mit Lippendichtung, geschraubt/genietet,
min./max. Temperatur der geförderten Luft -15 bis 40
Grad C, Druckbereich von -750 bis 2000 Pa.
Menge: 10,000 St

**1.03.2210 Übergangsstück Luftleitg rund konisch Stahl verz DN355**
*** EP-Aufgliederung gefordert
STLB-Bau 2025-10 075
Übergangsstück, für Luftleitung, rund,
Luftdichtheitsklasse ATC3 DIN EN 16798-3, konisch, Maße
DIN EN 1506, aus verzinktem Stahl, größter DN 355, mit
Einsteckenden, mit Lippendichtung, geschraubt/genietet,
min./max. Temperatur der geförderten Luft -15 bis 40
Grad C, Druckbereich von -750 bis 2000 Pa.
Menge: 4,000 St

**1.03.2220 Übergangsstück Luftleitg rund konisch Stahl verz DN400**
*** EP-Aufgliederung gefordert
STLB-Bau 2025-10 075
Übergangsstück, für Luftleitung, rund,
Luftdichtheitsklasse ATC3 DIN EN 16798-3, konisch, Maße
DIN EN 1506, aus verzinktem Stahl, größter DN 400, mit
Einsteckenden, mit Lippendichtung, geschraubt/genietet,
min./max. Temperatur der geförderten Luft -15 bis 40
Grad C, Druckbereich von -750 bis 2000 Pa.
Menge: 2,000 St

**1.03.2230 Übergangsstück Luftleitg rund konisch Stahl verz DN450**
*** EP-Aufgliederung gefordert
STLB-Bau 2025-10 075
Übergangsstück, für Luftleitung, rund,
Luftdichtheitsklasse ATC3 DIN EN 16798-3, konisch, Maße
DIN EN 1506, aus verzinktem Stahl, größter DN 450, mit
Einsteckenden, mit Lippendichtung, geschraubt/genietet,
min./max. Temperatur der geförderten Luft -15 bis 40
Grad C, Druckbereich von -750 bis 2000 Pa.
Menge: 8,000 St

**1.03.2240 Übergangsstück Luftleitg rund konisch Stahl verz DN500**
*** EP-Aufgliederung gefordert
STLB-Bau 2025-10 075
Übergangsstück, für Luftleitung, rund,
Luftdichtheitsklasse ATC3 DIN EN 16798-3, konisch, Maße
DIN EN 1506, aus verzinktem Stahl, größter DN 500, mit
Einsteckenden, mit Lippendichtung, geschraubt/genietet,
min./max. Temperatur der geförderten Luft -15 bis 40
Grad C, Druckbereich von -750 bis 2000 Pa.
Menge: 4,000 St

**1.03.2250 Bundkragen Luftleitg rund Stahl verz DN100**
*** EP-Aufgliederung gefordert
*** Bezugsbeschreibung
STLB-Bau 2025-10 075
Bundkragen, für Luftleitung, rund, Luftdichtheitsklasse
ATC3 DIN EN 16798-3, aus verzinktem Stahl, DN 100, zum
Einstecken, mit Lippendichtung, min./max. Temperatur
der geförderten Luft -15 bis 40 Grad C, Druckbereich
von -750 bis 2000 Pa.
Menge: 100,000 St

**1.03.2260 Wie vor, jedoch DN 125;**
*** EP-Aufgliederung gefordert
*** wie Position 1.03.2250
STLB-Bau 2025-10 075
Wie Position 1.03.2250, jedoch:
DN 125
Menge: 90,000 St

**1.03.2270 Wie vor, jedoch DN 140;**
*** EP-Aufgliederung gefordert
*** wie Position 1.03.2250
STLB-Bau 2025-10 075
Wie Position 1.03.2250, jedoch:
DN 140
Menge: 10,000 St

**1.03.2280 Wie vor, jedoch DN 150;**
*** EP-Aufgliederung gefordert
*** wie Position 1.03.2250
STLB-Bau 2025-10 075
Wie Position 1.03.2250, jedoch:
DN 150
Menge: 4,000 St

**1.03.2290 Wie vor, jedoch DN 160;**
*** EP-Aufgliederung gefordert
*** wie Position 1.03.2250
STLB-Bau 2025-10 075
Wie Position 1.03.2250, jedoch:
DN 160
Menge: 210,000 St

**1.03.2300 Wie vor, jedoch DN 180;**
*** EP-Aufgliederung gefordert
*** wie Position 1.03.2250
STLB-Bau 2025-10 075
Wie Position 1.03.2250, jedoch:
DN 180
Menge: 30,000 St

**1.03.2310 Wie vor, jedoch DN 200;**
*** EP-Aufgliederung gefordert
*** wie Position 1.03.2250
STLB-Bau 2025-10 075
Wie Position 1.03.2250, jedoch:
DN 200
Menge: 110,000 St

**1.03.2320 Wie vor, jedoch DN 224;**
*** EP-Aufgliederung gefordert
*** wie Position 1.03.2250
STLB-Bau 2025-10 075
Wie Position 1.03.2250, jedoch:
DN 224
Menge: 10,000 St

**1.03.2330 Wie vor, jedoch DN 250;**
*** EP-Aufgliederung gefordert
*** wie Position 1.03.2250
STLB-Bau 2025-10 075
Wie Position 1.03.2250, jedoch:
DN 250
Menge: 40,000 St

**1.03.2340 Wie vor, jedoch DN 280;**
*** EP-Aufgliederung gefordert
*** wie Position 1.03.2250
STLB-Bau 2025-10 075
Wie Position 1.03.2250, jedoch:
DN 280
Menge: 4,000 St

**1.03.2350 Wie vor, jedoch DN 300;**
*** EP-Aufgliederung gefordert
*** wie Position 1.03.2250
STLB-Bau 2025-10 075
Wie Position 1.03.2250, jedoch:
DN 300
Menge: 2,000 St

**1.03.2360 Wie vor, jedoch DN 315;**
*** EP-Aufgliederung gefordert
*** wie Position 1.03.2250
STLB-Bau 2025-10 075
Wie Position 1.03.2250, jedoch:
DN 315
Menge: 20,000 St

**1.03.2370 Wie vor, jedoch DN 355;**
*** EP-Aufgliederung gefordert
*** wie Position 1.03.2250
STLB-Bau 2025-10 075
Wie Position 1.03.2250, jedoch:
DN 355
Menge: 2,000 St

**1.03.2380 Wie vor, jedoch DN 400;**
*** EP-Aufgliederung gefordert
*** wie Position 1.03.2250
STLB-Bau 2025-10 075
Wie Position 1.03.2250, jedoch:
DN 400
Menge: 4,000 St

**1.03.2390 Inspektionsöffnung oval Stahl verz 180/80mm**
*** EP-Aufgliederung gefordert
*** Bezugsbeschreibung
STLB-Bau 2025-10 075
Inspektions- und Wartungsöffnung als Deckel mit
Einbaurahmen und Dichtung, oval, aus verzinktem Stahl,
Maße 180/80 mm, für Einbau in runde Luftleitung, mit
Kantenschutz, mit Schraubverschluss,
Luftdichtheitsklasse ATC3 DIN EN 16798-3.
Menge: 150,000 St

**1.03.2400 Wie vor, jedoch Maße 200/100 mm;**
*** EP-Aufgliederung gefordert
*** wie Position 1.03.2390
STLB-Bau 2025-10 075
Wie Position 1.03.2390, jedoch:
Maße 200/100 mm
Menge: 60,000 St

**1.03.2410 Wie vor, jedoch Maße 300/100 mm;**
*** EP-Aufgliederung gefordert
*** wie Position 1.03.2390
STLB-Bau 2025-10 075
Wie Position 1.03.2390, jedoch:
Maße 300/100 mm
Menge: 50,000 St

**1.03.2420 Wie vor, jedoch Maße 300/200 mm;**
*** EP-Aufgliederung gefordert
*** wie Position 1.03.2390
STLB-Bau 2025-10 075
Wie Position 1.03.2390, jedoch:
Maße 300/200 mm
Menge: 40,000 St

**1.03.2430 Luftltg rund flexibel Alu DN100 ATC3 H bis 3,5m**
*** EP-Aufgliederung gefordert
*** Bezugsbeschreibung
STLB-Bau 2025-10 075
Luftleitung, rund, flexibel, aus Aluminium, 2-lagig,
mind. 4-fach axial streckbar, Biegeradius mind. 1,5 DN,
DN 100, Verbindung mit Einsteckende, mit
Lippendichtung, geschraubt/genietet, mit
Kaltschrumpfband, Form- und Verbindungsstücke werden
gesondert vergütet, min./max. Temperatur der
geförderten Luft -15 bis 40 Grad C,
Luftdichtheitsklasse ATC3 DIN EN 16798-3, Montagehöhe
über Gelände/Fußboden bis 3,5 m.
Menge: 230,000 m

**1.03.2440 Wie vor, jedoch DN 125;**
*** EP-Aufgliederung gefordert
*** wie Position 1.03.2430
STLB-Bau 2025-10 075
Wie Position 1.03.2430, jedoch:
DN 125
Menge: 20,000 m

**1.03.2450 Wie vor, jedoch DN 140;**
*** EP-Aufgliederung gefordert
*** wie Position 1.03.2430
STLB-Bau 2025-10 075
Wie Position 1.03.2430, jedoch:
DN 140
Menge: 10,000 m

**1.03.2460 Wie vor, jedoch DN 150;**
*** EP-Aufgliederung gefordert
*** wie Position 1.03.2430
STLB-Bau 2025-10 075
Wie Position 1.03.2430, jedoch:
DN 150
Menge: 10,000 m

**1.03.2470 Wie vor, jedoch DN 160;**
*** EP-Aufgliederung gefordert
*** wie Position 1.03.2430
STLB-Bau 2025-10 075
Wie Position 1.03.2430, jedoch:
DN 160
Menge: 10,000 m

**1.03.2480 Wie vor, jedoch DN 180;**
*** EP-Aufgliederung gefordert
*** wie Position 1.03.2430
STLB-Bau 2025-10 075
Wie Position 1.03.2430, jedoch:
DN 180
Menge: 20,000 m

**1.03.2490 Wie vor, jedoch DN 200;**
*** EP-Aufgliederung gefordert
*** wie Position 1.03.2430
STLB-Bau 2025-10 075
Wie Position 1.03.2430, jedoch:
DN 200
Menge: 10,000 m

**1.03.2500 Wie vor, jedoch DN 224;**
*** EP-Aufgliederung gefordert
*** wie Position 1.03.2430
STLB-Bau 2025-10 075
Wie Position 1.03.2430, jedoch:
DN 224
Menge: 20,000 m

**1.03.2510 Wie vor, jedoch DN 250;**
*** EP-Aufgliederung gefordert
*** wie Position 1.03.2430
STLB-Bau 2025-10 075
Wie Position 1.03.2430, jedoch:
DN 250
Menge: 60,000 m

**Ausführungsbeschreibung 0023 Spezifikation Bekleidung von Lüftungsleitungen rund L90**
*Spezifikation Bekleidung von Lüftungsleitungen rund L90*
Spezifikation Bekleidung von Lüftungsleitungen rund L90

Brandschutzbekleidung von Lüftungsleitungen aus
verzinktem Stahlblech für waagerechte, runde Leitungen
umlaufend zu bekleiden.

Leitungen:

runde Lüftungsleitungen aus Wickelfalzrohr gem.
DIN EN 1506
Durchmesser bis 350 mm, Blechdicke t = 0,7 mm,
Segmentlänge max. 1500 mm.
Dichtheitsklasse D nach DIN EN 12237.
Abhängekonstruktion muss für den Anwendungsfall
statisch ausreichend bemessen sein und den
Anforderungen des Prüfzeugnisses des Hersteller
entsprechen.

Baustoffklasse: A1nach DIN 4102-4
Schmelzpunkt:  >1000 °C nach DIN 4102
Rohdichte:  > 150 kg/m³
Oberfläche:  gitternetzverstärkte, farblich markierte
  Aluminiumfolie
Dämmstärke: 80 mm

und zwar:

**1.03.2520 Bekleidung von Lüftungsleitungen rund L90**
Bekleidung von Lüftungsleitungen rund L90
gemäß vorstehender Spezifikation.
Menge: 40,000 m

**1.03.2530 Luftltg rechteckig PP Kanten-L bis 500mm H bis 3,5m Aufhänge-Auflagekonstruktion schallg.**
*** EP-Aufgliederung gefordert
STLB-Bau 2025-10 075
Luftleitung, rechteckig, Luftdichtheitsklasse ATC2 DIN
EN 16798-3, aus Polypropylen (PP) DIN 4741,
Baustoffklasse DIN 4102-1 B1 (schwerentflammbar),
Kantenlänge bis 500 mm, Mindest-Wanddicke gemäß max.
Betriebsdruck und Temperatur, Verbindung geschweißt,
Form- und Verbindungsstücke werden gesondert vergütet,
max. Betriebsüber-/-unterdruck bis 1000 Pa, min./max.
Temperatur der geförderten Luft -15 bis 40 Grad C,
Montagehöhe über Gelände/Fußboden bis 3,5 m, mit
Aufhänge-/Auflagekonstruktion, schallgedämmt,
befestigen mit Befestigungsmitteln mit
bauaufsichtlichem Nachweis einschl. Bohrungen,
Befestigungsuntergrund Stahlbeton.
Menge: 900,000 m2

**1.03.2540 Luftltg rechteckig PP Kanten-L 500-1000mm H bis 3,5m Aufhänge-Auflagekonstruktion schallg.**
*** EP-Aufgliederung gefordert
STLB-Bau 2025-10 075
Luftleitung, rechteckig, Luftdichtheitsklasse ATC2 DIN
EN 16798-3, aus Polypropylen (PP) DIN 4741,
Baustoffklasse DIN 4102-1 B1 (schwerentflammbar),
Kantenlänge über 500 bis 1000 mm, Mindest-Wanddicke
gemäß max. Betriebsdruck und Temperatur, Verbindung
geschweißt, Form- und Verbindungsstücke werden
gesondert vergütet, max. Betriebsüber-/-unterdruck bis
1000 Pa, min./max. Temperatur der geförderten Luft -15
bis 40 Grad C, Montagehöhe über Gelände/Fußboden bis
3,5 m, mit Aufhänge-/Auflagekonstruktion,
schallgedämmt, befestigen mit Befestigungsmitteln mit
bauaufsichtlichem Nachweis einschl. Bohrungen,
Befestigungsuntergrund Stahlbeton.
Menge: 2100,000 m2

**1.03.2550 Luftltg rechteckig PP Kanten-L 1000-1500mm H bis 3,5m Aufhänge-Auflagekonstruktion schallg.**
*** EP-Aufgliederung gefordert
STLB-Bau 2025-10 075
Luftleitung, rechteckig, Luftdichtheitsklasse ATC2 DIN
EN 16798-3, aus Polypropylen (PP) DIN 4741,
Baustoffklasse DIN 4102-1 B1 (schwerentflammbar),
Kantenlänge über 1000 bis 1500 mm, Mindest-Wanddicke
gemäß max. Betriebsdruck und Temperatur, Verbindung
geschweißt, Form- und Verbindungsstücke werden
gesondert vergütet, max. Betriebsüber-/-unterdruck bis
1000 Pa, min./max. Temperatur der geförderten Luft -15
bis 40 Grad C, Montagehöhe über Gelände/Fußboden bis
3,5 m, mit Aufhänge-/Auflagekonstruktion,
schallgedämmt, befestigen mit Befestigungsmitteln mit
bauaufsichtlichem Nachweis einschl. Bohrungen,
Befestigungsuntergrund Stahlbeton.
Menge: 650,000 m2

**1.03.2560 Luftltg rechteckig PP Kanten-L 1500-2000mm H bis 3,5m Aufhänge-Auflagekonstruktion schallg.**
*** EP-Aufgliederung gefordert
STLB-Bau 2025-10 075
Luftleitung, rechteckig, Luftdichtheitsklasse ATC2 DIN
EN 16798-3, aus Polypropylen (PP) DIN 4741,
Baustoffklasse DIN 4102-1 B1 (schwerentflammbar),
Kantenlänge über 1500 bis 2000 mm, Mindest-Wanddicke
gemäß max. Betriebsdruck und Temperatur, Verbindung
geschweißt, Form- und Verbindungsstücke werden
gesondert vergütet, max. Betriebsüber-/-unterdruck bis
1000 Pa, min./max. Temperatur der geförderten Luft -15
bis 40 Grad C, Montagehöhe über Gelände/Fußboden bis
3,5 m, mit Aufhänge-/Auflagekonstruktion,
schallgedämmt, befestigen mit Befestigungsmitteln mit
bauaufsichtlichem Nachweis einschl. Bohrungen,
Befestigungsuntergrund Stahlbeton.
Menge: 100,000 m2

**1.03.2570 Luftltg rechteckig PP Kanten-L ü. 2000mm H bis 3,5m Aufhänge-Auflagekonstruktion schallg.**
*** EP-Aufgliederung gefordert
STLB-Bau 2025-10 075
Luftleitung, rechteckig, Luftdichtheitsklasse ATC2 DIN
EN 16798-3, aus Polypropylen (PP) DIN 4741,
Baustoffklasse DIN 4102-1 B1 (schwerentflammbar),
Kantenlänge über 2000 mm, Mindest-Wanddicke gemäß max.
Betriebsdruck und Temperatur, Verbindung geschweißt,
Form- und Verbindungsstücke werden gesondert vergütet,
max. Betriebsüber-/-unterdruck bis 1000 Pa, min./max.
Temperatur der geförderten Luft -15 bis 40 Grad C,
Montagehöhe über Gelände/Fußboden bis 3,5 m, mit
Aufhänge-/Auflagekonstruktion, schallgedämmt,
befestigen mit Befestigungsmitteln mit
bauaufsichtlichem Nachweis einschl. Bohrungen,
Befestigungsuntergrund Stahlbeton.
Menge: 50,000 m2

**1.03.2580 Formstück Luftltg rechteckig PP Kanten-L bis 500mm H bis 3,5m**
*** EP-Aufgliederung gefordert
STLB-Bau 2025-10 075
Formstück für Luftleitung, rechteckig, aus Polypropylen
(PP) DIN 4741, Baustoffklasse DIN 4102-1 B1
(schwerentflammbar), Kantenlänge bis 500 mm,
Mindest-Wanddicke gemäß max. Betriebsdruck und
Temperatur, Verbindung geschweißt, max.
Betriebsüber-/-unterdruck bis 1000 Pa, min./max.
Temperatur der geförderten Luft -15 bis 40 Grad C,
Montagehöhe über Gelände/Fußboden bis 3,5 m, mit
Aufhänge-/Auflagekonstruktion, schallgedämmt,
befestigen mit Befestigungsmitteln mit
bauaufsichtlichem Nachweis einschl. Bohrungen,
Befestigungsuntergrund Stahlbeton.
Menge: 600,000 m2

**1.03.2590 Formstück Luftltg rechteckig PP Kanten-L 500-1000mm H bis 3,5m**
*** EP-Aufgliederung gefordert
STLB-Bau 2025-10 075
Formstück für Luftleitung, rechteckig, aus Polypropylen
(PP) DIN 4741, Baustoffklasse DIN 4102-1 B1
(schwerentflammbar), Kantenlänge über 500 bis 1000 mm,
Mindest-Wanddicke gemäß max. Betriebsdruck und
Temperatur, Verbindung geschweißt, max.
Betriebsüber-/-unterdruck bis 1000 Pa, min./max.
Temperatur der geförderten Luft -15 bis 40 Grad C,
Montagehöhe über Gelände/Fußboden bis 3,5 m, mit
Aufhänge-/Auflagekonstruktion, schallgedämmt,
befestigen mit Befestigungsmitteln mit
bauaufsichtlichem Nachweis einschl. Bohrungen,
Befestigungsuntergrund Stahlbeton.
Menge: 1200,000 m2

**1.03.2600 Formstück Luftltg rechteckig PP Kanten-L 1000-1500mm H bis 3,5m**
*** EP-Aufgliederung gefordert
STLB-Bau 2025-10 075
Formstück für Luftleitung, rechteckig, aus Polypropylen
(PP) DIN 4741, Baustoffklasse DIN 4102-1 B1
(schwerentflammbar), Kantenlänge über 1000 bis 1500 mm,
Mindest-Wanddicke gemäß max. Betriebsdruck und
Temperatur, Verbindung geschweißt, max.
Betriebsüber-/-unterdruck bis 1000 Pa, min./max.
Temperatur der geförderten Luft -15 bis 40 Grad C,
Montagehöhe über Gelände/Fußboden bis 3,5 m, mit
Aufhänge-/Auflagekonstruktion, schallgedämmt,
befestigen mit Befestigungsmitteln mit
bauaufsichtlichem Nachweis einschl. Bohrungen,
Befestigungsuntergrund Stahlbeton.
Menge: 550,000 m2

**1.03.2610 Formstück Luftltg rechteckig PP Kanten-L 1500-2000mm H bis 3,5m**
*** EP-Aufgliederung gefordert
STLB-Bau 2025-10 075
Formstück für Luftleitung, rechteckig, aus Polypropylen
(PP) DIN 4741, Baustoffklasse DIN 4102-1 B1
(schwerentflammbar), Kantenlänge über 1500 bis 2000 mm,
Mindest-Wanddicke gemäß max. Betriebsdruck und
Temperatur, Verbindung geschweißt, max.
Betriebsüber-/-unterdruck bis 1000 Pa, min./max.
Temperatur der geförderten Luft -15 bis 40 Grad C,
Montagehöhe über Gelände/Fußboden bis 3,5 m, mit
Aufhänge-/Auflagekonstruktion, schallgedämmt,
befestigen mit Befestigungsmitteln mit
bauaufsichtlichem Nachweis einschl. Bohrungen,
Befestigungsuntergrund Stahlbeton.
Menge: 100,000 m2

**1.03.2620 Formstück Luftltg rechteckig PP Kanten-L ü. 2000mm H bis 3,5m**
*** EP-Aufgliederung gefordert
STLB-Bau 2025-10 075
Formstück für Luftleitung, rechteckig, aus Polypropylen
(PP) DIN 4741, Baustoffklasse DIN 4102-1 B1
(schwerentflammbar), Kantenlänge über 2000 mm,
Mindest-Wanddicke gemäß max. Betriebsdruck und
Temperatur, Verbindung geschweißt, max.
Betriebsüber-/-unterdruck bis 1000 Pa, min./max.
Temperatur der geförderten Luft -15 bis 40 Grad C,
Montagehöhe über Gelände/Fußboden bis 3,5 m, mit
Aufhänge-/Auflagekonstruktion, schallgedämmt,
befestigen mit Befestigungsmitteln mit
bauaufsichtlichem Nachweis einschl. Bohrungen,
Befestigungsuntergrund Stahlbeton.
Menge: 60,000 m2

**1.03.2630 Inspektionsöffnung oval PP 180/80mm**
*** EP-Aufgliederung gefordert
STLB-Bau 2025-10 075
Inspektions- und Wartungsöffnung als Deckel mit
Einbaurahmen und Dichtung, oval, aus Polypropylen (PP),
Baustoffklasse DIN 4102-1 B1 (schwerentflammbar), Maße
180/80 mm, für Einbau in rechteckige Luftleitung, mit
Schraubverschluss, Luftdichtheitsklasse ATC3 DIN EN
16798-3.
Menge: 100,000 St

**1.03.2640 Inspektionsöffnung oval PP 200/100mm**
*** EP-Aufgliederung gefordert
STLB-Bau 2025-10 075
Inspektions- und Wartungsöffnung als Deckel mit
Einbaurahmen und Dichtung, oval, aus Polypropylen (PP),
Baustoffklasse DIN 4102-1 B1 (schwerentflammbar), Maße
200/100 mm, für Einbau in rechteckige Luftleitung, mit
Schraubverschluss, Luftdichtheitsklasse ATC3 DIN EN
16798-3.
Menge: 120,000 St

**1.03.2650 Inspektionsöffnung oval PP 300/100mm**
*** EP-Aufgliederung gefordert
STLB-Bau 2025-10 075
Inspektions- und Wartungsöffnung als Deckel mit
Einbaurahmen und Dichtung, oval, aus Polypropylen (PP),
Baustoffklasse DIN 4102-1 B1 (schwerentflammbar), Maße
300/100 mm, für Einbau in rechteckige Luftleitung, mit
Schraubverschluss, Luftdichtheitsklasse ATC3 DIN EN
16798-3.
Menge: 80,000 St

**1.03.2660 Inspektionsöffnung oval PP 300/200mm**
*** EP-Aufgliederung gefordert
STLB-Bau 2025-10 075
Inspektions- und Wartungsöffnung als Deckel mit
Einbaurahmen und Dichtung, oval, aus Polypropylen (PP),
Baustoffklasse DIN 4102-1 B1 (schwerentflammbar), Maße
300/200 mm, für Einbau in rechteckige Luftleitung, mit
Schraubverschluss, Luftdichtheitsklasse ATC3 DIN EN
16798-3.
Menge: 80,000 St

**1.03.2670 Inspektionsöffnung oval PP 400/200mm**
*** EP-Aufgliederung gefordert
STLB-Bau 2025-10 075
Inspektions- und Wartungsöffnung als Deckel mit
Einbaurahmen und Dichtung, oval, aus Polypropylen (PP),
Baustoffklasse DIN 4102-1 B1 (schwerentflammbar), Maße
400/200 mm, für Einbau in rechteckige Luftleitung, mit
Schraubverschluss, Luftdichtheitsklasse ATC3 DIN EN
16798-3.
Menge: 60,000 St

**1.03.2680 Inspektionsöffnung oval PP 400/300mm**
*** EP-Aufgliederung gefordert
STLB-Bau 2025-10 075
Inspektions- und Wartungsöffnung als Deckel mit
Einbaurahmen und Dichtung, oval, aus Polypropylen (PP),
Baustoffklasse DIN 4102-1 B1 (schwerentflammbar), Maße
400/300 mm, für Einbau in rechteckige Luftleitung, mit
Schraubverschluss, Luftdichtheitsklasse ATC3 DIN EN
16798-3.
Menge: 50,000 St

**1.03.2690 Inspektionsöffnung oval PP 500/400mm**
*** EP-Aufgliederung gefordert
STLB-Bau 2025-10 075
Inspektions- und Wartungsöffnung als Deckel mit
Einbaurahmen und Dichtung, oval, aus Polypropylen (PP),
Baustoffklasse DIN 4102-1 B1 (schwerentflammbar), Maße
500/400 mm, für Einbau in rechteckige Luftleitung, mit
Schraubverschluss, Luftdichtheitsklasse ATC3 DIN EN
16798-3.
Menge: 50,000 St

**1.03.2700 Inspektionsöffnung oval PP 600/500mm**
*** EP-Aufgliederung gefordert
STLB-Bau 2025-10 075
Inspektions- und Wartungsöffnung als Deckel mit
Einbaurahmen und Dichtung, oval, aus Polypropylen (PP),
Baustoffklasse DIN 4102-1 B1 (schwerentflammbar), Maße
600/500 mm, für Einbau in rechteckige Luftleitung, mit
Schraubverschluss, Luftdichtheitsklasse ATC3 DIN EN
16798-3.
Menge: 50,000 St

**1.03.2710 Luftltg rund PP AD 75mm H bis 3,5m Aufhänge-Auflagekonstruktion schallg.**
*** EP-Aufgliederung gefordert
STLB-Bau 2025-10 075
Luftleitung, rund, Luftdichtheitsklasse ATC2 DIN EN
16798-3, aus Polypropylen (PP) DIN 4741, Baustoffklasse
DIN 4102-1 B1 (schwerentflammbar), Mindest-Wanddicke
gemäß max. Betriebsdruck und Temperatur,
Außendurchmesser 75 mm, Verbindung geschweißt, Form-
und Verbindungsstücke werden gesondert vergütet, max.
Betriebsüber-/-unterdruck bis 1000 Pa, min./max.
Temperatur der geförderten Luft -15 bis 40 Grad C,
Montagehöhe über Gelände/Fußboden bis 3,5 m, mit
Aufhänge-/Auflagekonstruktion, schallgedämmt,
befestigen mit Befestigungsmitteln mit
bauaufsichtlichem Nachweis einschl. Bohrungen,
Befestigungsuntergrund Stahlbeton.
Menge: 600,000 m

**1.03.2720 Luftltg rund PP AD 90mm H bis 3,5m Aufhänge-Auflagekonstruktion schallg.**
*** EP-Aufgliederung gefordert
STLB-Bau 2025-10 075
Luftleitung, rund, Luftdichtheitsklasse ATC2 DIN EN
16798-3, aus Polypropylen (PP) DIN 4741, Baustoffklasse
DIN 4102-1 B1 (schwerentflammbar), Mindest-Wanddicke
gemäß max. Betriebsdruck und Temperatur,
Außendurchmesser 90 mm, Verbindung geschweißt, Form-
und Verbindungsstücke werden gesondert vergütet, max.
Betriebsüber-/-unterdruck bis 1000 Pa, min./max.
Temperatur der geförderten Luft -15 bis 40 Grad C,
Montagehöhe über Gelände/Fußboden bis 3,5 m, mit
Aufhänge-/Auflagekonstruktion, schallgedämmt,
befestigen mit Befestigungsmitteln mit
bauaufsichtlichem Nachweis einschl. Bohrungen,
Befestigungsuntergrund Stahlbeton.
Menge: 1400,000 m

**1.03.2730 Luftltg rund PP AD 110mm H bis 3,5m Aufhänge-Auflagekonstruktion schallg.**
*** EP-Aufgliederung gefordert
STLB-Bau 2025-10 075
Luftleitung, rund, Luftdichtheitsklasse ATC2 DIN EN
16798-3, aus Polypropylen (PP) DIN 4741, Baustoffklasse
DIN 4102-1 B1 (schwerentflammbar), Mindest-Wanddicke
gemäß max. Betriebsdruck und Temperatur,
Außendurchmesser 110 mm, Verbindung geschweißt, Form-
und Verbindungsstücke werden gesondert vergütet, max.
Betriebsüber-/-unterdruck bis 1000 Pa, min./max.
Temperatur der geförderten Luft -15 bis 40 Grad C,
Montagehöhe über Gelände/Fußboden bis 3,5 m, mit
Aufhänge-/Auflagekonstruktion, schallgedämmt,
befestigen mit Befestigungsmitteln mit
bauaufsichtlichem Nachweis einschl. Bohrungen,
Befestigungsuntergrund Stahlbeton.
Menge: 350,000 m

**1.03.2740 Luftltg rund PP AD 125mm H bis 3,5m Aufhänge-Auflagekonstruktion schallg.**
*** EP-Aufgliederung gefordert
STLB-Bau 2025-10 075
Luftleitung, rund, Luftdichtheitsklasse ATC2 DIN EN
16798-3, aus Polypropylen (PP) DIN 4741, Baustoffklasse
DIN 4102-1 B1 (schwerentflammbar), Mindest-Wanddicke
gemäß max. Betriebsdruck und Temperatur,
Außendurchmesser 125 mm, Verbindung geschweißt, Form-
und Verbindungsstücke werden gesondert vergütet, max.
Betriebsüber-/-unterdruck bis 1000 Pa, min./max.
Temperatur der geförderten Luft -15 bis 40 Grad C,
Montagehöhe über Gelände/Fußboden bis 3,5 m, mit
Aufhänge-/Auflagekonstruktion, schallgedämmt,
befestigen mit Befestigungsmitteln mit
bauaufsichtlichem Nachweis einschl. Bohrungen,
Befestigungsuntergrund Stahlbeton.
Menge: 120,000 m

**1.03.2750 Luftltg rund PP AD 140mm H bis 3,5m Aufhänge-Auflagekonstruktion schallg.**
*** EP-Aufgliederung gefordert
STLB-Bau 2025-10 075
Luftleitung, rund, Luftdichtheitsklasse ATC2 DIN EN
16798-3, aus Polypropylen (PP) DIN 4741, Baustoffklasse
DIN 4102-1 B1 (schwerentflammbar), Mindest-Wanddicke
gemäß max. Betriebsdruck und Temperatur,
Außendurchmesser 140 mm, Verbindung geschweißt, Form-
und Verbindungsstücke werden gesondert vergütet, max.
Betriebsüber-/-unterdruck bis 1000 Pa, min./max.
Temperatur der geförderten Luft -15 bis 40 Grad C,
Montagehöhe über Gelände/Fußboden bis 3,5 m, mit
Aufhänge-/Auflagekonstruktion, schallgedämmt,
befestigen mit Befestigungsmitteln mit
bauaufsichtlichem Nachweis einschl. Bohrungen,
Befestigungsuntergrund Stahlbeton.
Menge: 40,000 m

**1.03.2760 Luftltg rund PP AD 160mm H bis 3,5m Aufhänge-Auflagekonstruktion schallg.**
*** EP-Aufgliederung gefordert
STLB-Bau 2025-10 075
Luftleitung, rund, Luftdichtheitsklasse ATC2 DIN EN
16798-3, aus Polypropylen (PP) DIN 4741, Baustoffklasse
DIN 4102-1 B1 (schwerentflammbar), Mindest-Wanddicke
gemäß max. Betriebsdruck und Temperatur,
Außendurchmesser 160 mm, Verbindung geschweißt, Form-
und Verbindungsstücke werden gesondert vergütet, max.
Betriebsüber-/-unterdruck bis 1000 Pa, min./max.
Temperatur der geförderten Luft -15 bis 40 Grad C,
Montagehöhe über Gelände/Fußboden bis 3,5 m, mit
Aufhänge-/Auflagekonstruktion, schallgedämmt,
befestigen mit Befestigungsmitteln mit
bauaufsichtlichem Nachweis einschl. Bohrungen,
Befestigungsuntergrund Stahlbeton.
Menge: 80,000 m

**1.03.2770 Luftltg rund PP AD 180mm H bis 3,5m Aufhänge-Auflagekonstruktion schallg.**
*** EP-Aufgliederung gefordert
STLB-Bau 2025-10 075
Luftleitung, rund, Luftdichtheitsklasse ATC2 DIN EN
16798-3, aus Polypropylen (PP) DIN 4741, Baustoffklasse
DIN 4102-1 B1 (schwerentflammbar), Mindest-Wanddicke
gemäß max. Betriebsdruck und Temperatur,
Außendurchmesser 180 mm, Verbindung geschweißt, Form-
und Verbindungsstücke werden gesondert vergütet, max.
Betriebsüber-/-unterdruck bis 1000 Pa, min./max.
Temperatur der geförderten Luft -15 bis 40 Grad C,
Montagehöhe über Gelände/Fußboden bis 3,5 m, mit
Aufhänge-/Auflagekonstruktion, schallgedämmt,
befestigen mit Befestigungsmitteln mit
bauaufsichtlichem Nachweis einschl. Bohrungen,
Befestigungsuntergrund Stahlbeton.
Menge: 50,000 m

**1.03.2780 Luftltg rund PP AD 200mm H bis 3,5m Aufhänge-Auflagekonstruktion schallg.**
*** EP-Aufgliederung gefordert
STLB-Bau 2025-10 075
Luftleitung, rund, Luftdichtheitsklasse ATC2 DIN EN
16798-3, aus Polypropylen (PP) DIN 4741, Baustoffklasse
DIN 4102-1 B1 (schwerentflammbar), Mindest-Wanddicke
gemäß max. Betriebsdruck und Temperatur,
Außendurchmesser 200 mm, Verbindung geschweißt, Form-
und Verbindungsstücke werden gesondert vergütet, max.
Betriebsüber-/-unterdruck bis 1000 Pa, min./max.
Temperatur der geförderten Luft -15 bis 40 Grad C,
Montagehöhe über Gelände/Fußboden bis 3,5 m, mit
Aufhänge-/Auflagekonstruktion, schallgedämmt,
befestigen mit Befestigungsmitteln mit
bauaufsichtlichem Nachweis einschl. Bohrungen,
Befestigungsuntergrund Stahlbeton.
Menge: 200,000 m

**1.03.2790 Luftltg rund PP AD 225mm H bis 3,5m Aufhänge-Auflagekonstruktion schallg.**
*** EP-Aufgliederung gefordert
STLB-Bau 2025-10 075
Luftleitung, rund, Luftdichtheitsklasse ATC2 DIN EN
16798-3, aus Polypropylen (PP) DIN 4741, Baustoffklasse
DIN 4102-1 B1 (schwerentflammbar), Mindest-Wanddicke
gemäß max. Betriebsdruck und Temperatur,
Außendurchmesser 225 mm, Verbindung geschweißt, Form-
und Verbindungsstücke werden gesondert vergütet, max.
Betriebsüber-/-unterdruck bis 1000 Pa, min./max.
Temperatur der geförderten Luft -15 bis 40 Grad C,
Montagehöhe über Gelände/Fußboden bis 3,5 m, mit
Aufhänge-/Auflagekonstruktion, schallgedämmt,
befestigen mit Befestigungsmitteln mit
bauaufsichtlichem Nachweis einschl. Bohrungen,
Befestigungsuntergrund Stahlbeton.
Menge: 80,000 m

**1.03.2800 Luftltg rund PP AD 250mm H bis 3,5m Aufhänge-Auflagekonstruktion schallg.**
*** EP-Aufgliederung gefordert
STLB-Bau 2025-10 075
Luftleitung, rund, Luftdichtheitsklasse ATC2 DIN EN
16798-3, aus Polypropylen (PP) DIN 4741, Baustoffklasse
DIN 4102-1 B1 (schwerentflammbar), Mindest-Wanddicke
gemäß max. Betriebsdruck und Temperatur,
Außendurchmesser 250 mm, Verbindung geschweißt, Form-
und Verbindungsstücke werden gesondert vergütet, max.
Betriebsüber-/-unterdruck bis 1000 Pa, min./max.
Temperatur der geförderten Luft -15 bis 40 Grad C,
Montagehöhe über Gelände/Fußboden bis 3,5 m, mit
Aufhänge-/Auflagekonstruktion, schallgedämmt,
befestigen mit Befestigungsmitteln mit
bauaufsichtlichem Nachweis einschl. Bohrungen,
Befestigungsuntergrund Stahlbeton.
Menge: 1350,000 m

**1.03.2810 Luftltg rund PP AD 280mm H bis 3,5m Aufhänge-Auflagekonstruktion schallg.**
*** EP-Aufgliederung gefordert
STLB-Bau 2025-10 075
Luftleitung, rund, Luftdichtheitsklasse ATC2 DIN EN
16798-3, aus Polypropylen (PP) DIN 4741, Baustoffklasse
DIN 4102-1 B1 (schwerentflammbar), Mindest-Wanddicke
gemäß max. Betriebsdruck und Temperatur,
Außendurchmesser 280 mm, Verbindung geschweißt, Form-
und Verbindungsstücke werden gesondert vergütet, max.
Betriebsüber-/-unterdruck bis 1000 Pa, min./max.
Temperatur der geförderten Luft -15 bis 40 Grad C,
Montagehöhe über Gelände/Fußboden bis 3,5 m, mit
Aufhänge-/Auflagekonstruktion, schallgedämmt,
befestigen mit Befestigungsmitteln mit
bauaufsichtlichem Nachweis einschl. Bohrungen,
Befestigungsuntergrund Stahlbeton.
Menge: 50,000 m

**1.03.2820 Luftltg rund PP AD 315mm H bis 3,5m Aufhänge-Auflagekonstruktion schallg.**
*** EP-Aufgliederung gefordert
STLB-Bau 2025-10 075
Luftleitung, rund, Luftdichtheitsklasse ATC2 DIN EN
16798-3, aus Polypropylen (PP) DIN 4741, Baustoffklasse
DIN 4102-1 B1 (schwerentflammbar), Mindest-Wanddicke
gemäß max. Betriebsdruck und Temperatur,
Außendurchmesser 315 mm, Verbindung geschweißt, Form-
und Verbindungsstücke werden gesondert vergütet, max.
Betriebsüber-/-unterdruck bis 1000 Pa, min./max.
Temperatur der geförderten Luft -15 bis 40 Grad C,
Montagehöhe über Gelände/Fußboden bis 3,5 m, mit
Aufhänge-/Auflagekonstruktion, schallgedämmt,
befestigen mit Befestigungsmitteln mit
bauaufsichtlichem Nachweis einschl. Bohrungen,
Befestigungsuntergrund Stahlbeton.
Menge: 50,000 m

**1.03.2830 Luftltg rund PP AD 355mm H bis 3,5m Aufhänge-Auflagekonstruktion schallg.**
*** EP-Aufgliederung gefordert
STLB-Bau 2025-10 075
Luftleitung, rund, Luftdichtheitsklasse ATC2 DIN EN
16798-3, aus Polypropylen (PP) DIN 4741, Baustoffklasse
DIN 4102-1 B1 (schwerentflammbar), Mindest-Wanddicke
gemäß max. Betriebsdruck und Temperatur,
Außendurchmesser 355 mm, Verbindung geschweißt, Form-
und Verbindungsstücke werden gesondert vergütet, max.
Betriebsüber-/-unterdruck bis 1000 Pa, min./max.
Temperatur der geförderten Luft -15 bis 40 Grad C,
Montagehöhe über Gelände/Fußboden bis 3,5 m, mit
Aufhänge-/Auflagekonstruktion, schallgedämmt,
befestigen mit Befestigungsmitteln mit
bauaufsichtlichem Nachweis einschl. Bohrungen,
Befestigungsuntergrund Stahlbeton.
Menge: 10,000 m

**1.03.2840 Bogen Luftleitg rund 45Grad PP DN75**
*** EP-Aufgliederung gefordert
STLB-Bau 2025-10 075
Bogen, für Luftleitung, rund, Biegeradius größer gleich
1 DN, 45 Grad, aus Polypropylen (PP) DIN 4741,
Baustoffklasse DIN 4102-1 B1 (schwerentflammbar),
Mindest-Wanddicke gemäß max. Betriebsdruck und
Temperatur, Außendurchmesser 75 mm, Verbindung
geschweißt, max. Betriebsüber-/-unterdruck bis 1000 Pa,
min./max. Temperatur der geförderten Luft -15 bis 40
Grad C.
Menge: 40,000 St

**1.03.2850 Bogen Luftleitg rund 45Grad PP DN90**
*** EP-Aufgliederung gefordert
STLB-Bau 2025-10 075
Bogen, für Luftleitung, rund, Biegeradius größer gleich
1 DN, 45 Grad, aus Polypropylen (PP) DIN 4741,
Baustoffklasse DIN 4102-1 B1 (schwerentflammbar),
Mindest-Wanddicke gemäß max. Betriebsdruck und
Temperatur, Außendurchmesser 90 mm, Verbindung
geschweißt, max. Betriebsüber-/-unterdruck bis 1000 Pa,
min./max. Temperatur der geförderten Luft -15 bis 40
Grad C.
Menge: 120,000 St

**1.03.2860 Bogen Luftleitg rund 45Grad PP DN110**
*** EP-Aufgliederung gefordert
STLB-Bau 2025-10 075
Bogen, für Luftleitung, rund, Biegeradius größer gleich
1 DN, 45 Grad, aus Polypropylen (PP) DIN 4741,
Baustoffklasse DIN 4102-1 B1 (schwerentflammbar),
Mindest-Wanddicke gemäß max. Betriebsdruck und
Temperatur, Außendurchmesser 110 mm, Verbindung
geschweißt, max. Betriebsüber-/-unterdruck bis 1000 Pa,
min./max. Temperatur der geförderten Luft -15 bis 40
Grad C.
Menge: 50,000 St

**1.03.2870 Bogen Luftleitg rund 45Grad PP DN125**
*** EP-Aufgliederung gefordert
STLB-Bau 2025-10 075
Bogen, für Luftleitung, rund, Biegeradius größer gleich
1 DN, 45 Grad, aus Polypropylen (PP) DIN 4741,
Baustoffklasse DIN 4102-1 B1 (schwerentflammbar),
Mindest-Wanddicke gemäß max. Betriebsdruck und
Temperatur, Außendurchmesser 125 mm, Verbindung
geschweißt, max. Betriebsüber-/-unterdruck bis 1000 Pa,
min./max. Temperatur der geförderten Luft -15 bis 40
Grad C.
Menge: 30,000 St

**1.03.2880 Bogen Luftleitg rund 45Grad PP DN140**
*** EP-Aufgliederung gefordert
STLB-Bau 2025-10 075
Bogen, für Luftleitung, rund, Biegeradius größer gleich
1 DN, 45 Grad, aus Polypropylen (PP) DIN 4741,
Baustoffklasse DIN 4102-1 B1 (schwerentflammbar),
Mindest-Wanddicke gemäß max. Betriebsdruck und
Temperatur, Außendurchmesser 140 mm, Verbindung
geschweißt, max. Betriebsüber-/-unterdruck bis 1000 Pa,
min./max. Temperatur der geförderten Luft -15 bis 40
Grad C.
Menge: 4,000 St

**1.03.2890 Bogen Luftleitg rund 45Grad PP DN160**
*** EP-Aufgliederung gefordert
STLB-Bau 2025-10 075
Bogen, für Luftleitung, rund, Biegeradius größer gleich
1 DN, 45 Grad, aus Polypropylen (PP) DIN 4741,
Baustoffklasse DIN 4102-1 B1 (schwerentflammbar),
Mindest-Wanddicke gemäß max. Betriebsdruck und
Temperatur, Außendurchmesser 160 mm, Verbindung
geschweißt, max. Betriebsüber-/-unterdruck bis 1000 Pa,
min./max. Temperatur der geförderten Luft -15 bis 40
Grad C.
Menge: 6,000 St

**1.03.2900 Bogen Luftleitg rund 45Grad PP DN180**
*** EP-Aufgliederung gefordert
STLB-Bau 2025-10 075
Bogen, für Luftleitung, rund, Biegeradius größer gleich
1 DN, 45 Grad, aus Polypropylen (PP) DIN 4741,
Baustoffklasse DIN 4102-1 B1 (schwerentflammbar),
Mindest-Wanddicke gemäß max. Betriebsdruck und
Temperatur, Außendurchmesser 180 mm, Verbindung
geschweißt, max. Betriebsüber-/-unterdruck bis 1000 Pa,
min./max. Temperatur der geförderten Luft -15 bis 40
Grad C.
Menge: 4,000 St

**1.03.2910 Bogen Luftleitg rund 45Grad PP DN200**
*** EP-Aufgliederung gefordert
STLB-Bau 2025-10 075
Bogen, für Luftleitung, rund, Biegeradius größer gleich
1 DN, 45 Grad, aus Polypropylen (PP) DIN 4741,
Baustoffklasse DIN 4102-1 B1 (schwerentflammbar),
Mindest-Wanddicke gemäß max. Betriebsdruck und
Temperatur, Außendurchmesser 200 mm, Verbindung
geschweißt, max. Betriebsüber-/-unterdruck bis 1000 Pa,
min./max. Temperatur der geförderten Luft -15 bis 40
Grad C.
Menge: 40,000 St

**1.03.2920 Bogen Luftleitg rund 45Grad PP DN225**
*** EP-Aufgliederung gefordert
STLB-Bau 2025-10 075
Bogen, für Luftleitung, rund, Biegeradius größer gleich
1 DN, 45 Grad, aus Polypropylen (PP) DIN 4741,
Baustoffklasse DIN 4102-1 B1 (schwerentflammbar),
Mindest-Wanddicke gemäß max. Betriebsdruck und
Temperatur, Außendurchmesser 225 mm, Verbindung
geschweißt, max. Betriebsüber-/-unterdruck bis 1000 Pa,
min./max. Temperatur der geförderten Luft -15 bis 40
Grad C.
Menge: 10,000 St

**1.03.2930 Bogen Luftleitg rund 45Grad PP DN250**
*** EP-Aufgliederung gefordert
STLB-Bau 2025-10 075
Bogen, für Luftleitung, rund, Biegeradius größer gleich
1 DN, 45 Grad, aus Polypropylen (PP) DIN 4741,
Baustoffklasse DIN 4102-1 B1 (schwerentflammbar),
Mindest-Wanddicke gemäß max. Betriebsdruck und
Temperatur, Außendurchmesser 250 mm, Verbindung
geschweißt, max. Betriebsüber-/-unterdruck bis 1000 Pa,
min./max. Temperatur der geförderten Luft -15 bis 40
Grad C.
Menge: 120,000 St

**1.03.2940 Bogen Luftleitg rund 90Grad PP DN75**
*** EP-Aufgliederung gefordert
STLB-Bau 2025-10 075
Bogen, für Luftleitung, rund, Biegeradius größer gleich
1 DN, 90 Grad, aus Polypropylen (PP) DIN 4741,
Baustoffklasse DIN 4102-1 B1 (schwerentflammbar),
Mindest-Wanddicke gemäß max. Betriebsdruck und
Temperatur, Außendurchmesser 75 mm, Verbindung
geschweißt, max. Betriebsüber-/-unterdruck bis 1000 Pa,
min./max. Temperatur der geförderten Luft -15 bis 40
Grad C.
Menge: 180,000 St

**1.03.2950 Bogen Luftleitg rund 90Grad PP DN90**
*** EP-Aufgliederung gefordert
STLB-Bau 2025-10 075
Bogen, für Luftleitung, rund, Biegeradius größer gleich
1 DN, 90 Grad, aus Polypropylen (PP) DIN 4741,
Baustoffklasse DIN 4102-1 B1 (schwerentflammbar),
Mindest-Wanddicke gemäß max. Betriebsdruck und
Temperatur, Außendurchmesser 90 mm, Verbindung
geschweißt, max. Betriebsüber-/-unterdruck bis 1000 Pa,
min./max. Temperatur der geförderten Luft -15 bis 40
Grad C.
Menge: 1600,000 St

**1.03.2960 Bogen Luftleitg rund 90Grad PP DN110**
*** EP-Aufgliederung gefordert
STLB-Bau 2025-10 075
Bogen, für Luftleitung, rund, Biegeradius größer gleich
1 DN, 90 Grad, aus Polypropylen (PP) DIN 4741,
Baustoffklasse DIN 4102-1 B1 (schwerentflammbar),
Mindest-Wanddicke gemäß max. Betriebsdruck und
Temperatur, Außendurchmesser 110 mm, Verbindung
geschweißt, max. Betriebsüber-/-unterdruck bis 1000 Pa,
min./max. Temperatur der geförderten Luft -15 bis 40
Grad C.
Menge: 250,000 St

**1.03.2970 Bogen Luftleitg rund 90Grad PP DN125**
*** EP-Aufgliederung gefordert
STLB-Bau 2025-10 075
Bogen, für Luftleitung, rund, Biegeradius größer gleich
1 DN, 90 Grad, aus Polypropylen (PP) DIN 4741,
Baustoffklasse DIN 4102-1 B1 (schwerentflammbar),
Mindest-Wanddicke gemäß max. Betriebsdruck und
Temperatur, Außendurchmesser 125 mm, Verbindung
geschweißt, max. Betriebsüber-/-unterdruck bis 1000 Pa,
min./max. Temperatur der geförderten Luft -15 bis 40
Grad C.
Menge: 130,000 St

**1.03.2980 Bogen Luftleitg rund 90Grad PP DN140**
*** EP-Aufgliederung gefordert
STLB-Bau 2025-10 075
Bogen, für Luftleitung, rund, Biegeradius größer gleich
1 DN, 90 Grad, aus Polypropylen (PP) DIN 4741,
Baustoffklasse DIN 4102-1 B1 (schwerentflammbar),
Mindest-Wanddicke gemäß max. Betriebsdruck und
Temperatur, Außendurchmesser 140 mm, Verbindung
geschweißt, max. Betriebsüber-/-unterdruck bis 1000 Pa,
min./max. Temperatur der geförderten Luft -15 bis 40
Grad C.
Menge: 10,000 St

**1.03.2990 Bogen Luftleitg rund 90Grad PP DN160**
*** EP-Aufgliederung gefordert
STLB-Bau 2025-10 075
Bogen, für Luftleitung, rund, Biegeradius größer gleich
1 DN, 90 Grad, aus Polypropylen (PP) DIN 4741,
Baustoffklasse DIN 4102-1 B1 (schwerentflammbar),
Mindest-Wanddicke gemäß max. Betriebsdruck und
Temperatur, Außendurchmesser 160 mm, Verbindung
geschweißt, max. Betriebsüber-/-unterdruck bis 1000 Pa,
min./max. Temperatur der geförderten Luft -15 bis 40
Grad C.
Menge: 30,000 St

**1.03.3000 Bogen Luftleitg rund 90Grad PP DN180**
*** EP-Aufgliederung gefordert
STLB-Bau 2025-10 075
Bogen, für Luftleitung, rund, Biegeradius größer gleich
1 DN, 90 Grad, aus Polypropylen (PP) DIN 4741,
Baustoffklasse DIN 4102-1 B1 (schwerentflammbar),
Mindest-Wanddicke gemäß max. Betriebsdruck und
Temperatur, Außendurchmesser 180 mm, Verbindung
geschweißt, max. Betriebsüber-/-unterdruck bis 1000 Pa,
min./max. Temperatur der geförderten Luft -15 bis 40
Grad C.
Menge: 20,000 St

**1.03.3010 Bogen Luftleitg rund 90Grad PP DN200**
*** EP-Aufgliederung gefordert
STLB-Bau 2025-10 075
Bogen, für Luftleitung, rund, Biegeradius größer gleich
1 DN, 90 Grad, aus Polypropylen (PP) DIN 4741,
Baustoffklasse DIN 4102-1 B1 (schwerentflammbar),
Mindest-Wanddicke gemäß max. Betriebsdruck und
Temperatur, Außendurchmesser 200 mm, Verbindung
geschweißt, max. Betriebsüber-/-unterdruck bis 1000 Pa,
min./max. Temperatur der geförderten Luft -15 bis 40
Grad C.
Menge: 180,000 St

**1.03.3020 Bogen Luftleitg rund 90Grad PP DN225**
*** EP-Aufgliederung gefordert
STLB-Bau 2025-10 075
Bogen, für Luftleitung, rund, Biegeradius größer gleich
1 DN, 90 Grad, aus Polypropylen (PP) DIN 4741,
Baustoffklasse DIN 4102-1 B1 (schwerentflammbar),
Mindest-Wanddicke gemäß max. Betriebsdruck und
Temperatur, Außendurchmesser 225 mm, Verbindung
geschweißt, max. Betriebsüber-/-unterdruck bis 1000 Pa,
min./max. Temperatur der geförderten Luft -15 bis 40
Grad C.
Menge: 60,000 St

**1.03.3030 Bogen Luftleitg rund 90Grad PP DN250**
*** EP-Aufgliederung gefordert
STLB-Bau 2025-10 075
Bogen, für Luftleitung, rund, Biegeradius größer gleich
1 DN, 90 Grad, aus Polypropylen (PP) DIN 4741,
Baustoffklasse DIN 4102-1 B1 (schwerentflammbar),
Mindest-Wanddicke gemäß max. Betriebsdruck und
Temperatur, Außendurchmesser 250 mm, Verbindung
geschweißt, max. Betriebsüber-/-unterdruck bis 1000 Pa,
min./max. Temperatur der geförderten Luft -15 bis 40
Grad C.
Menge: 1100,000 St

**1.03.3040 Bogen Luftleitg rund 90Grad PP DN315**
*** EP-Aufgliederung gefordert
STLB-Bau 2025-10 075
Bogen, für Luftleitung, rund, Biegeradius größer gleich
1 DN, 90 Grad, aus Polypropylen (PP) DIN 4741,
Baustoffklasse DIN 4102-1 B1 (schwerentflammbar),
Mindest-Wanddicke gemäß max. Betriebsdruck und
Temperatur, Außendurchmesser 315 mm, Verbindung
geschweißt, max. Betriebsüber-/-unterdruck bis 1000 Pa,
min./max. Temperatur der geförderten Luft -15 bis 40
Grad C.
Menge: 10,000 St

**1.03.3050 Abzweigstück Luftleitg rund 90Grad PP DN75**
*** EP-Aufgliederung gefordert
STLB-Bau 2025-10 075
Abzweigstück, für Luftleitung, rund, 90 Grad, aus
Polypropylen (PP) DIN 4741, Baustoffklasse DIN 4102-1
B1 (schwerentflammbar), Mindest-Wanddicke gemäß max.
Betriebsdruck und Temperatur, Außendurchmesser 75 mm,
Verbindung geschweißt, max. Betriebsüber-/-unterdruck
bis 1000 Pa, min./max. Temperatur der geförderten Luft
-15 bis 40 Grad C.
Menge: 30,000 St

**1.03.3060 Abzweigstück Luftleitg rund 90Grad PP DN90**
*** EP-Aufgliederung gefordert
STLB-Bau 2025-10 075
Abzweigstück, für Luftleitung, rund, 90 Grad, aus
Polypropylen (PP) DIN 4741, Baustoffklasse DIN 4102-1
B1 (schwerentflammbar), Mindest-Wanddicke gemäß max.
Betriebsdruck und Temperatur, Außendurchmesser 90 mm,
Verbindung geschweißt, max. Betriebsüber-/-unterdruck
bis 1000 Pa, min./max. Temperatur der geförderten Luft
-15 bis 40 Grad C.
Menge: 50,000 St

**1.03.3070 Abzweigstück Luftleitg rund 90Grad PP DN110**
*** EP-Aufgliederung gefordert
STLB-Bau 2025-10 075
Abzweigstück, für Luftleitung, rund, 90 Grad, aus
Polypropylen (PP) DIN 4741, Baustoffklasse DIN 4102-1
B1 (schwerentflammbar), Mindest-Wanddicke gemäß max.
Betriebsdruck und Temperatur, Außendurchmesser 110 mm,
Verbindung geschweißt, max. Betriebsüber-/-unterdruck
bis 1000 Pa, min./max. Temperatur der geförderten Luft
-15 bis 40 Grad C.
Menge: 60,000 St

**1.03.3080 Abzweigstück Luftleitg rund 90Grad PP DN125**
*** EP-Aufgliederung gefordert
STLB-Bau 2025-10 075
Abzweigstück, für Luftleitung, rund, 90 Grad, aus
Polypropylen (PP) DIN 4741, Baustoffklasse DIN 4102-1
B1 (schwerentflammbar), Mindest-Wanddicke gemäß max.
Betriebsdruck und Temperatur, Außendurchmesser 125 mm,
Verbindung geschweißt, max. Betriebsüber-/-unterdruck
bis 1000 Pa, min./max. Temperatur der geförderten Luft
-15 bis 40 Grad C.
Menge: 60,000 St

**1.03.3090 Abzweigstück Luftleitg rund 90Grad PP DN140**
*** EP-Aufgliederung gefordert
STLB-Bau 2025-10 075
Abzweigstück, für Luftleitung, rund, 90 Grad, aus
Polypropylen (PP) DIN 4741, Baustoffklasse DIN 4102-1
B1 (schwerentflammbar), Mindest-Wanddicke gemäß max.
Betriebsdruck und Temperatur, Außendurchmesser 140 mm,
Verbindung geschweißt, max. Betriebsüber-/-unterdruck
bis 1000 Pa, min./max. Temperatur der geförderten Luft
-15 bis 40 Grad C.
Menge: 20,000 St

**1.03.3100 Abzweigstück Luftleitg rund 90Grad PP DN160**
*** EP-Aufgliederung gefordert
STLB-Bau 2025-10 075
Abzweigstück, für Luftleitung, rund, 90 Grad, aus
Polypropylen (PP) DIN 4741, Baustoffklasse DIN 4102-1
B1 (schwerentflammbar), Mindest-Wanddicke gemäß max.
Betriebsdruck und Temperatur, Außendurchmesser 160 mm,
Verbindung geschweißt, max. Betriebsüber-/-unterdruck
bis 1000 Pa, min./max. Temperatur der geförderten Luft
-15 bis 40 Grad C.
Menge: 50,000 St

**1.03.3110 Abzweigstück Luftleitg rund 90Grad PP DN180**
*** EP-Aufgliederung gefordert
STLB-Bau 2025-10 075
Abzweigstück, für Luftleitung, rund, 90 Grad, aus
Polypropylen (PP) DIN 4741, Baustoffklasse DIN 4102-1
B1 (schwerentflammbar), Mindest-Wanddicke gemäß max.
Betriebsdruck und Temperatur, Außendurchmesser 180 mm,
Verbindung geschweißt, max. Betriebsüber-/-unterdruck
bis 1000 Pa, min./max. Temperatur der geförderten Luft
-15 bis 40 Grad C.
Menge: 10,000 St

**1.03.3120 Abzweigstück Luftleitg rund 90Grad PP DN200**
*** EP-Aufgliederung gefordert
STLB-Bau 2025-10 075
Abzweigstück, für Luftleitung, rund, 90 Grad, aus
Polypropylen (PP) DIN 4741, Baustoffklasse DIN 4102-1
B1 (schwerentflammbar), Mindest-Wanddicke gemäß max.
Betriebsdruck und Temperatur, Außendurchmesser 200 mm,
Verbindung geschweißt, max. Betriebsüber-/-unterdruck
bis 1000 Pa, min./max. Temperatur der geförderten Luft
-15 bis 40 Grad C.
Menge: 30,000 St

**1.03.3130 Abzweigstück Luftleitg rund 90Grad PP DN225**
*** EP-Aufgliederung gefordert
STLB-Bau 2025-10 075
Abzweigstück, für Luftleitung, rund, 90 Grad, aus
Polypropylen (PP) DIN 4741, Baustoffklasse DIN 4102-1
B1 (schwerentflammbar), Mindest-Wanddicke gemäß max.
Betriebsdruck und Temperatur, Außendurchmesser 225 mm,
Verbindung geschweißt, max. Betriebsüber-/-unterdruck
bis 1000 Pa, min./max. Temperatur der geförderten Luft
-15 bis 40 Grad C.
Menge: 30,000 St

**1.03.3140 Abzweigstück Luftleitg rund 90Grad PP DN250**
*** EP-Aufgliederung gefordert
STLB-Bau 2025-10 075
Abzweigstück, für Luftleitung, rund, 90 Grad, aus
Polypropylen (PP) DIN 4741, Baustoffklasse DIN 4102-1
B1 (schwerentflammbar), Mindest-Wanddicke gemäß max.
Betriebsdruck und Temperatur, Außendurchmesser 250 mm,
Verbindung geschweißt, max. Betriebsüber-/-unterdruck
bis 1000 Pa, min./max. Temperatur der geförderten Luft
-15 bis 40 Grad C.
Menge: 430,000 St

**1.03.3150 Abzweigstück Luftleitg rund 90Grad PP DN280**
*** EP-Aufgliederung gefordert
STLB-Bau 2025-10 075
Abzweigstück, für Luftleitung, rund, 90 Grad, aus
Polypropylen (PP) DIN 4741, Baustoffklasse DIN 4102-1
B1 (schwerentflammbar), Mindest-Wanddicke gemäß max.
Betriebsdruck und Temperatur, Außendurchmesser 280 mm,
Verbindung geschweißt, max. Betriebsüber-/-unterdruck
bis 1000 Pa, min./max. Temperatur der geförderten Luft
-15 bis 40 Grad C.
Menge: 10,000 St

**1.03.3160 Abzweigstück Luftleitg rund 90Grad PP DN315**
*** EP-Aufgliederung gefordert
STLB-Bau 2025-10 075
Abzweigstück, für Luftleitung, rund, 90 Grad, aus
Polypropylen (PP) DIN 4741, Baustoffklasse DIN 4102-1
B1 (schwerentflammbar), Mindest-Wanddicke gemäß max.
Betriebsdruck und Temperatur, Außendurchmesser 315 mm,
Verbindung geschweißt, max. Betriebsüber-/-unterdruck
bis 1000 Pa, min./max. Temperatur der geförderten Luft
-15 bis 40 Grad C.
Menge: 10,000 St

**1.03.3170 Muffe als Bundkragen DN75, PP**
Muffe als Bundkragen DN75, aus Polypropylen (PP) DIN
4741,
 Baustoffklasse DIN 4102-1 B1 (schwerentflammbar)
, Mindestwanddicke gemäß max. Betriebsdruck und
 Temperatur, Außendurchmesser 90 mm, für Anschluss von
runden Luftleitungen an rechteckige Luftleitungen,
Verbindung geschweißt.
Menge: 810,000 St

**1.03.3180 Wie vor, jedoch DN90**
Menge: 160,000 St

**1.03.3190 Wie vor, jedoch DN110**
Menge: 160,000 St

**1.03.3200 Wie vor, jedoch DN125**
Menge: 80,000 St

**1.03.3210 Wie vor, jedoch DN140**
Menge: 40,000 St

**1.03.3220 Wie vor, jedoch DN160**
Menge: 10,000 St

**1.03.3230 Wie vor, jedoch DN180**
Menge: 10,000 St

**1.03.3240 Wie vor, jedoch DN200**
Menge: 40,000 St

**1.03.3250 Wie vor, jedoch DN225**
Menge: 20,000 St

**1.03.3260 Wie vor, jedoch DN250**
Menge: 510,000 St

**1.03.3270 Muffe Luftleitg rund PP DN75**
*** EP-Aufgliederung gefordert
STLB-Bau 2025-10 075
Muffe, für Luftleitung, rund, aus Polypropylen (PP) DIN
4741, Baustoffklasse DIN 4102-1 B1 (schwerentflammbar),
Mindest-Wanddicke gemäß max. Betriebsdruck und
Temperatur, Außendurchmesser 75 mm, max.
Betriebsüber-/-unterdruck bis 1000 Pa, min./max.
Temperatur der geförderten Luft -15 bis 40 Grad C.
Menge: 80,000 St

**1.03.3280 Muffe Luftleitg rund PP DN90**
*** EP-Aufgliederung gefordert
STLB-Bau 2025-10 075
Muffe, für Luftleitung, rund, aus Polypropylen (PP) DIN
4741, Baustoffklasse DIN 4102-1 B1 (schwerentflammbar),
Mindest-Wanddicke gemäß max. Betriebsdruck und
Temperatur, Außendurchmesser 90 mm, max.
Betriebsüber-/-unterdruck bis 1000 Pa, min./max.
Temperatur der geförderten Luft -15 bis 40 Grad C.
Menge: 160,000 St

**1.03.3290 Muffe Luftleitg rund PP DN110**
*** EP-Aufgliederung gefordert
STLB-Bau 2025-10 075
Muffe, für Luftleitung, rund, aus Polypropylen (PP) DIN
4741, Baustoffklasse DIN 4102-1 B1 (schwerentflammbar),
Mindest-Wanddicke gemäß max. Betriebsdruck und
Temperatur, Außendurchmesser 110 mm, max.
Betriebsüber-/-unterdruck bis 1000 Pa, min./max.
Temperatur der geförderten Luft -15 bis 40 Grad C.
Menge: 80,000 St

**1.03.3300 Muffe Luftleitg rund PP DN125**
*** EP-Aufgliederung gefordert
STLB-Bau 2025-10 075
Muffe, für Luftleitung, rund, aus Polypropylen (PP) DIN
4741, Baustoffklasse DIN 4102-1 B1 (schwerentflammbar),
Mindest-Wanddicke gemäß max. Betriebsdruck und
Temperatur, Außendurchmesser 125 mm, max.
Betriebsüber-/-unterdruck bis 1000 Pa, min./max.
Temperatur der geförderten Luft -15 bis 40 Grad C.
Menge: 40,000 St

**1.03.3310 Muffe Luftleitg rund PP DN140**
*** EP-Aufgliederung gefordert
STLB-Bau 2025-10 075
Muffe, für Luftleitung, rund, aus Polypropylen (PP) DIN
4741, Baustoffklasse DIN 4102-1 B1 (schwerentflammbar),
Mindest-Wanddicke gemäß max. Betriebsdruck und
Temperatur, Außendurchmesser 140 mm, max.
Betriebsüber-/-unterdruck bis 1000 Pa, min./max.
Temperatur der geförderten Luft -15 bis 40 Grad C.
Menge: 10,000 St

**1.03.3320 Muffe Luftleitg rund PP DN160**
*** EP-Aufgliederung gefordert
STLB-Bau 2025-10 075
Muffe, für Luftleitung, rund, aus Polypropylen (PP) DIN
4741, Baustoffklasse DIN 4102-1 B1 (schwerentflammbar),
Mindest-Wanddicke gemäß max. Betriebsdruck und
Temperatur, Außendurchmesser 160 mm, max.
Betriebsüber-/-unterdruck bis 1000 Pa, min./max.
Temperatur der geförderten Luft -15 bis 40 Grad C.
Menge: 20,000 St

**1.03.3330 Muffe Luftleitg rund PP DN180**
*** EP-Aufgliederung gefordert
STLB-Bau 2025-10 075
Muffe, für Luftleitung, rund, aus Polypropylen (PP) DIN
4741, Baustoffklasse DIN 4102-1 B1 (schwerentflammbar),
Mindest-Wanddicke gemäß max. Betriebsdruck und
Temperatur, Außendurchmesser 180 mm, max.
Betriebsüber-/-unterdruck bis 1000 Pa, min./max.
Temperatur der geförderten Luft -15 bis 40 Grad C.
Menge: 10,000 St

**1.03.3340 Muffe Luftleitg rund PP DN200**
*** EP-Aufgliederung gefordert
STLB-Bau 2025-10 075
Muffe, für Luftleitung, rund, aus Polypropylen (PP) DIN
4741, Baustoffklasse DIN 4102-1 B1 (schwerentflammbar),
Mindest-Wanddicke gemäß max. Betriebsdruck und
Temperatur, Außendurchmesser 200 mm, max.
Betriebsüber-/-unterdruck bis 1000 Pa, min./max.
Temperatur der geförderten Luft -15 bis 40 Grad C.
Menge: 40,000 St

**1.03.3350 Muffe Luftleitg rund PP DN225**
*** EP-Aufgliederung gefordert
STLB-Bau 2025-10 075
Muffe, für Luftleitung, rund, aus Polypropylen (PP) DIN
4741, Baustoffklasse DIN 4102-1 B1 (schwerentflammbar),
Mindest-Wanddicke gemäß max. Betriebsdruck und
Temperatur, Außendurchmesser 225 mm, max.
Betriebsüber-/-unterdruck bis 1000 Pa, min./max.
Temperatur der geförderten Luft -15 bis 40 Grad C.
Menge: 20,000 St

**1.03.3360 Muffe Luftleitg rund PP DN250**
*** EP-Aufgliederung gefordert
STLB-Bau 2025-10 075
Muffe, für Luftleitung, rund, aus Polypropylen (PP) DIN
4741, Baustoffklasse DIN 4102-1 B1 (schwerentflammbar),
Mindest-Wanddicke gemäß max. Betriebsdruck und
Temperatur, Außendurchmesser 250 mm, max.
Betriebsüber-/-unterdruck bis 1000 Pa, min./max.
Temperatur der geförderten Luft -15 bis 40 Grad C.
Menge: 300,000 St

**1.03.3370 Muffe Luftleitg rund PP DN280**
*** EP-Aufgliederung gefordert
STLB-Bau 2025-10 075
Muffe, für Luftleitung, rund, aus Polypropylen (PP) DIN
4741, Baustoffklasse DIN 4102-1 B1 (schwerentflammbar),
Mindest-Wanddicke gemäß max. Betriebsdruck und
Temperatur, Außendurchmesser 280 mm, max.
Betriebsüber-/-unterdruck bis 1000 Pa, min./max.
Temperatur der geförderten Luft -15 bis 40 Grad C.
Menge: 10,000 St

**1.03.3380 Muffe Luftleitg rund PP DN315**
*** EP-Aufgliederung gefordert
STLB-Bau 2025-10 075
Muffe, für Luftleitung, rund, aus Polypropylen (PP) DIN
4741, Baustoffklasse DIN 4102-1 B1 (schwerentflammbar),
Mindest-Wanddicke gemäß max. Betriebsdruck und
Temperatur, Außendurchmesser 315 mm, max.
Betriebsüber-/-unterdruck bis 1000 Pa, min./max.
Temperatur der geförderten Luft -15 bis 40 Grad C.
Menge: 10,000 St

**1.03.3390 Muffe Luftleitg rund PP DN355**
*** EP-Aufgliederung gefordert
STLB-Bau 2025-10 075
Muffe, für Luftleitung, rund, aus Polypropylen (PP) DIN
4741, Baustoffklasse DIN 4102-1 B1 (schwerentflammbar),
Mindest-Wanddicke gemäß max. Betriebsdruck und
Temperatur, Außendurchmesser 355 mm, max.
Betriebsüber-/-unterdruck bis 1000 Pa, min./max.
Temperatur der geförderten Luft -15 bis 40 Grad C.
Menge: 6,000 St

**1.03.3400 Übergangsstück Luftleitg rund konisch PP DN90**
*** EP-Aufgliederung gefordert
STLB-Bau 2025-10 075
Übergangsstück, für Luftleitung, rund, konisch, aus
Polypropylen (PP) DIN 4741, Baustoffklasse DIN 4102-1
B1 (schwerentflammbar), Mindest-Wanddicke gemäß max.
Betriebsdruck und Temperatur, Außendurchmesser 90 mm,
Verbindung geschweißt, max. Betriebsüber-/-unterdruck
bis 1000 Pa, min./max. Temperatur der geförderten Luft
-15 bis 40 Grad C.
Menge: 540,000 St

**1.03.3410 Übergangsstück Luftleitg rund konisch PP DN110**
*** EP-Aufgliederung gefordert
STLB-Bau 2025-10 075
Übergangsstück, für Luftleitung, rund, konisch, aus
Polypropylen (PP) DIN 4741, Baustoffklasse DIN 4102-1
B1 (schwerentflammbar), Mindest-Wanddicke gemäß max.
Betriebsdruck und Temperatur, Außendurchmesser 110 mm,
Verbindung geschweißt, max. Betriebsüber-/-unterdruck
bis 1000 Pa, min./max. Temperatur der geförderten Luft
-15 bis 40 Grad C.
Menge: 150,000 St

**1.03.3420 Übergangsstück Luftleitg rund konisch PP DN125**
*** EP-Aufgliederung gefordert
STLB-Bau 2025-10 075
Übergangsstück, für Luftleitung, rund, konisch, aus
Polypropylen (PP) DIN 4741, Baustoffklasse DIN 4102-1
B1 (schwerentflammbar), Mindest-Wanddicke gemäß max.
Betriebsdruck und Temperatur, Außendurchmesser 125 mm,
Verbindung geschweißt, max. Betriebsüber-/-unterdruck
bis 1000 Pa, min./max. Temperatur der geförderten Luft
-15 bis 40 Grad C.
Menge: 40,000 St

**1.03.3430 Übergangsstück Luftleitg rund konisch PP DN140**
*** EP-Aufgliederung gefordert
STLB-Bau 2025-10 075
Übergangsstück, für Luftleitung, rund, konisch, aus
Polypropylen (PP) DIN 4741, Baustoffklasse DIN 4102-1
B1 (schwerentflammbar), Mindest-Wanddicke gemäß max.
Betriebsdruck und Temperatur, Außendurchmesser 140 mm,
Verbindung geschweißt, max. Betriebsüber-/-unterdruck
bis 1000 Pa, min./max. Temperatur der geförderten Luft
-15 bis 40 Grad C.
Menge: 20,000 St

**1.03.3440 Übergangsstück Luftleitg rund konisch PP DN160**
*** EP-Aufgliederung gefordert
STLB-Bau 2025-10 075
Übergangsstück, für Luftleitung, rund, konisch, aus
Polypropylen (PP) DIN 4741, Baustoffklasse DIN 4102-1
B1 (schwerentflammbar), Mindest-Wanddicke gemäß max.
Betriebsdruck und Temperatur, Außendurchmesser 160 mm,
Verbindung geschweißt, max. Betriebsüber-/-unterdruck
bis 1000 Pa, min./max. Temperatur der geförderten Luft
-15 bis 40 Grad C.
Menge: 30,000 St

**1.03.3450 Übergangsstück Luftleitg rund konisch PP DN180**
*** EP-Aufgliederung gefordert
STLB-Bau 2025-10 075
Übergangsstück, für Luftleitung, rund, konisch, aus
Polypropylen (PP) DIN 4741, Baustoffklasse DIN 4102-1
B1 (schwerentflammbar), Mindest-Wanddicke gemäß max.
Betriebsdruck und Temperatur, Außendurchmesser 180 mm,
Verbindung geschweißt, max. Betriebsüber-/-unterdruck
bis 1000 Pa, min./max. Temperatur der geförderten Luft
-15 bis 40 Grad C.
Menge: 10,000 St

**1.03.3460 Übergangsstück Luftleitg rund konisch PP DN200**
*** EP-Aufgliederung gefordert
STLB-Bau 2025-10 075
Übergangsstück, für Luftleitung, rund, konisch, aus
Polypropylen (PP) DIN 4741, Baustoffklasse DIN 4102-1
B1 (schwerentflammbar), Mindest-Wanddicke gemäß max.
Betriebsdruck und Temperatur, Außendurchmesser 200 mm,
Verbindung geschweißt, max. Betriebsüber-/-unterdruck
bis 1000 Pa, min./max. Temperatur der geförderten Luft
-15 bis 40 Grad C.
Menge: 20,000 St

**1.03.3470 Übergangsstück Luftleitg rund konisch PP DN225**
*** EP-Aufgliederung gefordert
STLB-Bau 2025-10 075
Übergangsstück, für Luftleitung, rund, konisch, aus
Polypropylen (PP) DIN 4741, Baustoffklasse DIN 4102-1
B1 (schwerentflammbar), Mindest-Wanddicke gemäß max.
Betriebsdruck und Temperatur, Außendurchmesser 225 mm,
Verbindung geschweißt, max. Betriebsüber-/-unterdruck
bis 1000 Pa, min./max. Temperatur der geförderten Luft
-15 bis 40 Grad C.
Menge: 30,000 St

**1.03.3480 Übergangsstück Luftleitg rund konisch PP DN250**
*** EP-Aufgliederung gefordert
STLB-Bau 2025-10 075
Übergangsstück, für Luftleitung, rund, konisch, aus
Polypropylen (PP) DIN 4741, Baustoffklasse DIN 4102-1
B1 (schwerentflammbar), Mindest-Wanddicke gemäß max.
Betriebsdruck und Temperatur, Außendurchmesser 250 mm,
Verbindung geschweißt, max. Betriebsüber-/-unterdruck
bis 1000 Pa, min./max. Temperatur der geförderten Luft
-15 bis 40 Grad C.
Menge: 250,000 St

**1.03.3490 Übergangsstück Luftleitg rund konisch PP DN280**
*** EP-Aufgliederung gefordert
STLB-Bau 2025-10 075
Übergangsstück, für Luftleitung, rund, konisch, aus
Polypropylen (PP) DIN 4741, Baustoffklasse DIN 4102-1
B1 (schwerentflammbar), Mindest-Wanddicke gemäß max.
Betriebsdruck und Temperatur, Außendurchmesser 280 mm,
Verbindung geschweißt, max. Betriebsüber-/-unterdruck
bis 1000 Pa, min./max. Temperatur der geförderten Luft
-15 bis 40 Grad C.
Menge: 8,000 St

**1.03.3500 Übergangsstück Luftleitg rund konisch PP DN315**
*** EP-Aufgliederung gefordert
STLB-Bau 2025-10 075
Übergangsstück, für Luftleitung, rund, konisch, aus
Polypropylen (PP) DIN 4741, Baustoffklasse DIN 4102-1
B1 (schwerentflammbar), Mindest-Wanddicke gemäß max.
Betriebsdruck und Temperatur, Außendurchmesser 315 mm,
Verbindung geschweißt, max. Betriebsüber-/-unterdruck
bis 1000 Pa, min./max. Temperatur der geförderten Luft
-15 bis 40 Grad C.
Menge: 10,000 St

**1.03.3510 Übergangsstück Luftleitg rund konisch PP DN355**
*** EP-Aufgliederung gefordert
STLB-Bau 2025-10 075
Übergangsstück, für Luftleitung, rund, konisch, aus
Polypropylen (PP) DIN 4741, Baustoffklasse DIN 4102-1
B1 (schwerentflammbar), Mindest-Wanddicke gemäß max.
Betriebsdruck und Temperatur, Außendurchmesser 355 mm,
Verbindung geschweißt, max. Betriebsüber-/-unterdruck
bis 1000 Pa, min./max. Temperatur der geförderten Luft
-15 bis 40 Grad C.
Menge: 4,000 St

**Ausführungsbeschreibung 0024 Abluftanschluss an bauseitig gelieferte Laboreinrichtun**
*Abluftanschluss an bauseitig gelieferte Laboreinrichtungen*
Abluftanschluss an bauseitig gelieferte
Laboreinrichtungen nach dem Aufstellen der
Laboreinrichtungen unter erschwerten Bedingungen
herstellen, einschließlich örtlichem Aufmaß nach dem
Aufstellen der Laboreinrichtung
(Abzüge, Sicherheitsschränke, etc.), Schützen der
Laboreinrichtung vor Verschmutzung und Beschädigung,
Stutzen an Laboreinrichtung aus PP-S mit Flansch

**1.03.3520 Abluftanschluss an Laboreinrichtung, PP, DN 75**
Abluftanschluss an Laboreinrichtung, PP, DN 75
gemäß vorstehender Spezifikation
Menge: 1458,000 St

**1.03.3530 Abluftanschluss an Laboreinrichtung, PP, DN 90**
Abluftanschluss an Laboreinrichtung, PP, DN 90
gemäß vorstehender Spezifikation
Menge: 290,000 St

**1.03.3540 Abluftanschluss an Laboreinrichtung, PP, DN 110**
Abluftanschluss an Laboreinrichtung, PP, DN 110
gemäß vorstehender Spezifikation
Menge: 33,000 St

**1.03.3550 Abluftanschluss an Laboreinrichtung, PP, DN 250**
Abluftanschluss an Laboreinrichtung, PP, DN 250
gemäß vorstehender Spezifikation
Menge: 588,000 St

**Ausführungsbeschreibung 0025 Kompensator mit Flansch für PP-S Lüftungsrohr**
*Kompensator mit Flansch für PP-S Lüftungsrohr*
Kompensator mit Flansch für PP-S Lüftungsrohre
Kompensator mit beidseitigen Flanschen, als elastische
Verbindung, aus Polypropylen (PP) DIN 4741,
Baustoffklasse DIN 4102-1 B1 (schwerentflammbar),
Mindestwanddicke gemäß max. Betriebsdruck und
Temperatur

**1.03.3560 Kompensator mit Flansch, PP, DN 75**
Kompensator mit Flansch, PP, DN 75
gemäß vorstehender Spezifikation
Menge: 528,000 St

**1.03.3570 Kompensator mit Flansch, PP, DN 90**
Kompensator mit Flansch, PP, DN 90
gemäß vorstehender Spezifikation
Menge: 152,000 St

**1.03.3580 Kompensator mit Flansch, PP, DN 110**
Kompensator mit Flansch, PP, DN 110
gemäß vorstehender Spezifikation
Menge: 33,000 St

**1.03.3590 Kompensator mit Flansch, PP, DN 250**
Kompensator mit Flansch, PP, DN 250
gemäß vorstehender Spezifikation
Menge: 259,000 St

**Ausführungsbeschreibung 0026 Flansch, lose für PP-S Lüftungsrohr**
*Flansch, lose für PP-S Lüftungsrohr*
Flansch, lose für PP-S Lüftungsrohre

Flansch, lose, aus Polypropylen (PP) DIN 4741,
Baustoffklasse DIN 4102-1 B1 (schwerentflammbar),
Mindestwanddicke gemäß max. Betriebsdruck und
Temperatur, für runde Luftleitungen mit einem
Außendurchmesser von 90 mm, mit einseitig
selbstklebendem Dichtband aus PTFE 3 mm, Verbindung
geschweißt.

**1.03.3600 Flansch, lose, PP, für runde Luftleitungen, DN 75**
Menge: 40,000 St

**1.03.3610 Flansch, lose, PP, für runde Luftleitungen, DN 90**
Menge: 30,000 St

**1.03.3620 Flansch, lose, PP, für runde Luftleitungen, DN 110**
Menge: 20,000 St

**1.03.3630 Flansch, lose, PP, für runde Luftleitungen, DN 250**
Menge: 588,000 St

**1.03.3640 Inspektionsöffnung oval PP 180/80mm**
*** EP-Aufgliederung gefordert
STLB-Bau 2025-10 075
Inspektions- und Wartungsöffnung als Deckel mit
Einbaurahmen und Dichtung, oval, aus Polypropylen (PP),
Baustoffklasse DIN 4102-1 B1 (schwerentflammbar), Maße
180/80 mm, für Einbau in runde Luftleitung, mit
Kantenschutz, mit Schraubverschluss,
Luftdichtheitsklasse ATC3 DIN EN 16798-3.
Menge: 100,000 St

**1.03.3650 Inspektionsöffnung oval PP 200/100mm**
*** EP-Aufgliederung gefordert
STLB-Bau 2025-10 075
Inspektions- und Wartungsöffnung als Deckel mit
Einbaurahmen und Dichtung, oval, aus Polypropylen (PP),
Baustoffklasse DIN 4102-1 B1 (schwerentflammbar), Maße
200/100 mm, für Einbau in runde Luftleitung, mit
Kantenschutz, mit Schraubverschluss,
Luftdichtheitsklasse ATC3 DIN EN 16798-3.
Menge: 140,000 St

**1.03.3660 Farbkennzeichnung Richtungspfeile**
STLB-Bau 2025-10 041
Farbkennzeichnung DIN 2403 der Luftleitung,
Kennzeichnung der Fließrichtung durch Richtungspfeile.
Menge: 1000,000 St

**1.03.3670 Bezeichnungsschild mehrschichtig Kunststoff H 26mm B 52mm schrauben**
*** EP-Aufgliederung gefordert
STLB-Bau 2025-10 042
Bezeichnungsschild DIN 825, Farbe und Beschriftung nach
Angaben des AG, aus mehrschichtigem Kunststoff,
Beschriftung 2-zeilig, gefräst, rechteckig, Höhe 26 mm,
Breite 52 mm, Befestigung mit Schrauben.
Menge: 560,000 St

**1.03.3680 Bezeichnungsschild mehrschichtig Kunststoff Durchm. 40mm schrauben**
*** EP-Aufgliederung gefordert
STLB-Bau 2025-10 042
Bezeichnungsschild DIN 825, Farbe und Beschriftung nach
Angaben des AG, aus mehrschichtigem Kunststoff,
Beschriftung 2-zeilig, gefräst, rund, Durchmesser 40
mm, Befestigung mit Schrauben.
Menge: 300,000 St

**1.03.3690 Ausschnitte in Luftleitungen aus PPs, bis 0,5 m²**
Ausschnitte in Luftleitungen aus
Polypropylen (PP)
herstellen bis zu einer Größe von 0,5
m², einschl.
fachgerechtem Wiederverschließen
mit allen
erforderlichen
Verbindungsmaterialien.
Menge: 6,000 St

**1.03.3700 Ausschnitte in Luftleitungen aus PPs, bis 1,0 m²**
Ausschnitte in Luftleitungen aus
Polypropylen (PP)
herstellen bis zu einer Größe von 1,0
m², einschl.
fachgerechtem Wiederverschließen
mit allen
erforderlichen
Verbindungsmaterialien.
Menge: 11,000 St

**1.03.3710 Kanalausschnitt Stahl ver. für Rauchmelder, D (mm) 100**
Kanalausschnitt Stahl verz. für Rauchmelder, D (mm) 100
einschl. 2 St. Bohrungen D (mm) 6. Zum Einbau von
bauseitigen Rauchmeldern, Größe und örtliche Lage
der Kanalausschnitte sind mit der ausführenden Firma
abzustimmen.
Menge: 17,000 St

**Ausführungsbeschreibung 0027 Spezifikation PPs- Kanalbekleidung EI90 Aufhänge-/Aufla**
*Spezifikation PPs- Kanalbekleidung EI90 Aufhänge-/Auflagekonstruktion schallg*
Spezifikation PPs- Kanalbekleidung EI90

Brandschutzbekleidung EI90 (ho, ve i<--->o)-S nach EN
13501-3, aus 35 mm Silikat-Brandschutzbauplatten,
Zementgebunden, dimensionsstabil, Rohdichte  ca. 550
kg/m³, Nichtbrennbar, DIN 4102-A1.
Mechanisch hoch belastbar, harte Oberfläche
Wasserbeständig (DIN EN 12467-12)
Anstrichfähig, tapezierbar, zum Befliesen geeignet.

Bekleidung:
einseitig, zweiseitig, dreiseitig oder vierseitig,
für Polypropylen (PP) DIN 4741, Baustoffklasse DIN
4102-1 B1 (schwerentflammbar), Lüftungsleitungen

Montagehöhe über Gelände/Fußboden bis 3,5 m, mit
Aufhänge-/Auflagekonstruktion, schallgedämmt,
befestigen mit Befestigungsmitteln mit
bauaufsichtlichem Nachweis einschl. Bohrungen,
Befestigungsuntergrund Stahlbeton.

Die Befestigung erfolgt nach Herstellerangaben und
Zulassung.

**1.03.3720 PPs- Kanalbekleidung EI90, Kanten-L bis 500mm H**
PPs- Kanalbekleidung EI90, Kanten-L bis 500mm H
gemäß vorstehender Spezifikation
Menge: 80,000 m²

**1.03.3730 PPs- Kanalbekleidung EI90, Kanten-L 1000-1500mm**
PPs- Kanalbekleidung EI90, Kanten-L 1000-1500mm
gemäß vorstehender Spezifikation
Menge: 600,000 m²

**1.03.3740 PPs- PPs- Formstück- Bekleidung EI90, Kanten-L bis 500mm**
PPs- PPs- Formstück- Bekleidung EI90, Kanten-L bis
500mm
gemäß vorstehender Spezifikation
Menge: 20,000 m²

**1.03.3750 PPs- Formstück- Bekleidung EI90, Kanten-L 1000-1500mm**
PPs- Formstück- Bekleidung EI90, Kanten-L 1000-1500mm
gemäß vorstehender Spezifikation
Menge: 250,000 m²

**1.03.3760 Wand- und Deckenanschluss für die PPs- Lüftungsleitung**
Wand- und Deckenanschluss für die PPs- Lüftungsleitung
nach Herstellerangaben und Zulassung herstellen
Menge: 80,000 m

**Ausführungsbeschreibung 0028 Spezifikation Dachsockel / Dachsockelaufsatz Edelstahl**
*Spezifikation Dachsockel / Dachsockelaufsatz Edelstahl rechteckig für Flachdach*
Spezifikation Dachsockel / Dachsockelaufsatz Edelstahl
rechteckig für Flachdach

Dachdurchführung für Flachdach in rechteckiger
Ausführung mit Anschluss an Betonüberzug bestehend aus:

Dachsockel:
2 mm Edelstahlblech, in geschweister Ausführung, innen
gedämmt mit Mineralwolle, Dämmschichtdicke 80mm, mit
umlaufenden 300mm breiten Einklebeflansch,
Die thermischer Entkopplung zum Baukörper ist
entsprechend mit einzukalkulieren.

Dachsockelaufsatz:
2 mm Edelstahlblech, Dachsockelaufsatz als Deckel,
innen gedämmt mit Mineralwolle, Dämmschichtdicke 80mm,
mit bis zu drei aufgeschweisstem einseitigem
Kanalanschlussstutzen als Anschlussflansch mit
Winkelrahmen (rund bzw. eckig) 150 mm lang, für
Kanalanschluss oberhalb des Dachsockelaufsatzes sowie
Kanalanschlussstutzen unterhalb des Dachsockelaufsatzes
(rund bzw. eckig) bis 1100 mm lang für den
Kabalanschluss von unten.
Der Dachsockaufsatz ist mit entsprechenden umlaufendem
Regenkragen, Höhe 150 mm auszuführen.
Mit einen oder mehreren Anschlussstutzen,
in Reihe oder versetzt

Der Ringspalt der Kanaldurchführung in Decke Dach ist
mit 1000 °C Matten, bis 120 mm Stärke zu verschließen.

Die Dachdurchführung ist in Abstimmung mit dem
Dachdecker einzubauen
Höhe Dachsockel: 800 mm
Die Kanaldurechführungen sind örtlich aufzumessen.

Hinweis:
Zur Erstellung der Dachduchführungen und Dachsockel
sind die Bauteile Vorort aufzumessern und ein
Montagedetail zur Montageplanun zu erstellen

und zwar:

**1.03.3770 Dachdurchführung rechteckig 1200x1000 mm Kanalanschlussstutzzen 1 x 900x700 mm**
Dachdurchführung rechteckig 1200x1000 mm, Höhe 800 mm
Kanalanschlussstutzzen 1 x 900x700 mm
gemäß vorstehender Spezifikation
Menge: 1,000 St

**1.03.3780 Dachdurchführung rechteckig 1300x1200 mm Kanalanschlussstutzzen 2 x 450x300 mm**
Dachdurchführung rechteckig 1300x1200 mm
Kanalanschlussstutzzen 2 x 450x300 mm
gemäß vorstehender Spezifikation
Menge: 1,000 St

**1.03.3790 Dachdurchführung rechteckig 1800x1000 mm Kanalanschlussstutzzen 2 x 500x300 mm/ 1 x 400x250**
Dachdurchführung rechteckig 1800x1000 mm, Höhe 800 mm
Kanalanschlussstutzzen 2 x 500x300 mm/ 1 x 400x250
gemäß vorstehender Spezifikation
Menge: 1,000 St

**1.03.3800 Dachdurchführung rechteckig 1800x1000 mm Kanalanschlussstutzzen 2 x 300x200 mm/ 1 x 400x400**
Dachdurchführung rechteckig 1800x1000 mm, Höhe 800 mm
Kanalanschlussstutzzen 2 x 300x200 mm/ 1 x 400x400
gemäß vorstehender Spezifikation
Menge: 1,000 St

**1.03.3810 Dachdurchführung rechteckig 2500x1400 mm Kanalanschlussstutzzen 2 x 300x200 mm/1 x 350x250/1 x 600 x 350mm**
Dachdurchführung rechteckig 2500x1400 mm
Kanalanschlussstutzzen
2 x 300x200 mm
1 x 350x250
1 x 600 x 350
gemäß vorstehender Spezifikation
Menge: 1,000 St

**Ausführungsbeschreibung 0029 Spezifikation Dachsockel / Dachsockelaufsatz Edelstahl**
*Spezifikation Dachsockel / Dachsockelaufsatz Edelstahl rechteckig für Flachdach als Sonderbauteil*
Spezifikation Dachsockel / Dachsockelaufsatz Edelstahl
rechteckig für Flachdach

Dachdurchführung für Flachdach in rechteckiger
Ausführung an Betonüberzug und Attika bestehend aus:

Dachsockel:
2 mm Edelstahlblech, in geschweister Ausführung, innen
gedämmt mit Mineralwolle, Dämmschichtdicke 80mm, mit
umlaufenden 300mm breiten Einklebeflansch inm
versetzter Ausführung mit Anschluss an Betonüberzug und
die Attika.,
Die thermischer Entkopplung zum Baukörper ist
entsprechend mit einzukalkulieren.

Dachsockelaufsatz:
2 mm Edelstahlblech, Dachsockelaufsatz als Deckel,
innen gedämmt mit Mineralwolle, Dämmschichtdicke 80mm,
mit bis zu drei aufgeschweisstem einseitigem
Kanalanschlussstutzen als Anschlussflansch mit
Winkelrahmen (rund bzw. eckig) 150 mm lang, für
Kanalanschluss oberhalb des Dachsockelaufsatzes sowie
Kanalanschlussstutzen unterhalb des Dachsockelaufsatzes
(rund bzw. eckig) bis 1100 mm lang für den
Kabalanschluss von unten.
Der Dachsockaufsatz ist mit entsprechenden umlaufendem
Regenkragen, Höhe 150 mm auszuführen.
Mit einen oder mehreren Anschlussstutzen,
in Reihe oder versetzt

Der Ringspalt der Kanaldurchführung in Decke Dach ist
mit 1000 °C Matten, bis 120 mm Stärke zu verschließen.

Die Dachdurchführung ist in Abstimmung mit dem
Dachdecker einzubauen
Höhe Dachsockel: 800 mm
Die Kanaldurechführungen sind örtlich aufzumessen.

Hinweis:
Zur Erstellung der Dachduchführungen und Dachsockel
sind die Bauteile Vorort aufzumessern und ein
Montagedetai zur Montageplanun zu erstellen

und zwar:

**1.03.3820 Dachdurchführung rechteckig 2500x1400 mm Kanalanschlussstutzzen 2 x 300x200 mm/ 1 x 400x400**
Dachdurchführung rechteckig 2500x1400 mm
Kanalanschlussstutzzen 2 x 300x200 mm/ 1 x 400x400
gemäß vorstehender Spezifikation
Menge: 1,000 St

**Ausführungsbeschreibung 0030 Spezifikation selbstständiger Entrauchungskanal EI90**
*Spezifikation selbstständiger Entrauchungskanal EI90*
Spezifikation selbstständiger Entrauchungskanal EI90

Lüftungsleitung, 4-seitg, selbständig,
Leitungsquerschnitt bis 1600x600 mm i.L.,
L90 (feuerbeständig) nach DIN 4102-6.
Verlegung horizontal mit Segmentbögen.

Brandschutzbauplatten aus Silikat, zementgebunden,
feuchtigkeitsbeständig, geeignet zum Einsatz in
RLT-Anlagen, Rohdichte ca. 520 kg/m³, nichtbrennbar -
A1. -Brandschutzplatten d=35 mm

Montagehöhe bis 3,5 m über der Standfläche des hierfür
erforderlichen Gerüstes, mit
Aufhänge-/Auflagekonstruktion, schallgedämmt,
befestigen mit Befestigungsmitteln mit
bauaufsichtlichem Nachweis einschl. Bohrungen,
Befestigungsuntergrund Stahlbeton/ gemauerte Wand.

Die Montage und Befestigung erfolgt nach
Herstellerangaben und Zulassung.

Hinweis:
Der Anschluss an bauseitig momtierte Entrauchungsklappe
in Mauwerkswand mit Weiterführung an einen
Entrauchungsschacht mit Wandanschluss.

**1.03.3830 Selbstständiger Entrauchungskanal EI90**
Selbstständiger Entrauchungskanal EI90
gemäß vorstehender Spezifikation
Menge: 30,000 m²

#### Titel 1.04 Luftdurchlässe

**1.04.10 Decken-Drallluftdurchlass Luftstrahl einstellbar Frontpl quadratisch Gr.300**
STLB-Bau 2025-10 075
Decken-Drallluftdurchlass, Luftstrahl einstellbar, für
Montage unterkantenbündig in Rasterdecke, Frontplatte
quadratisch, mit axial angeordneten Luftschlitzen, mit
einstellbaren Luftleitelementen, Frontplatte aus
beschichtetem Stahl, Luftleitelemente aus Kunststoff,
Farbton '
RAL 9010'

Nenngröße 300, mit Anschlusskasten und
Luftleitungsanschluss aus verzinktem Stahl, Lage
seitlich, mit Lippendichtung, mit frontseitig
bedienbarer Volumenstromeinstellvorrichtung des
Luftleitungsanschlusses.
Menge: 6,000 St

**1.04.20 Decken-Drallluftdurchlass Luftstrahl einstellbar Frontpl quadratisch L/B 400/400mm Gr.400**
STLB-Bau 2025-10 075
Decken-Drallluftdurchlass, Luftstrahl einstellbar, für
Montage unterkantenbündig in Rasterdecke, Frontplatte
quadratisch, mit axial angeordneten Luftschlitzen, mit
einstellbaren Luftleitelementen, Frontplatte aus
beschichtetem Stahl, Luftleitelemente aus Kunststoff,
Frontplattennennmaß L/B 400/400 mm,
Farbton '
RAL 9010'

Nenngröße 400, mit Anschlusskasten und
Luftleitungsanschluss aus verzinktem Stahl, Lage
seitlich, mit Lippendichtung, mit frontseitig
bedienbarer Volumenstromeinstellvorrichtung des
Luftleitungsanschlusses.
Menge: 22,000 St

**1.04.30 Decken-Drallluftdurchlass Luftstrahl einstellbar Frontpl quadratisch L/B 500/500mm Gr.500**
STLB-Bau 2025-10 075
Decken-Drallluftdurchlass, Luftstrahl einstellbar, für
Montage unterkantenbündig in Rasterdecke, Frontplatte
quadratisch, mit axial angeordneten Luftschlitzen, mit
einstellbaren Luftleitelementen, Frontplatte aus
beschichtetem Stahl, Luftleitelemente aus Kunststoff,
Frontplattennennmaß L/B 500/500 mm,
Farbton '
RAL 9010'

Nenngröße 500, mit Anschlusskasten und
Luftleitungsanschluss aus verzinktem Stahl, Lage
seitlich, mit Lippendichtung, mit frontseitig
bedienbarer Volumenstromeinstellvorrichtung des
Luftleitungsanschlusses.
Menge: 52,000 St

**1.04.40 Decken-Drallluftdurchlass Luftstrahl einstellbar Frontpl quadratisch L/B 600/600mm Gr.600**
STLB-Bau 2025-10 075
Decken-Drallluftdurchlass, Luftstrahl einstellbar, für
Montage unterkantenbündig in Rasterdecke, Frontplatte
quadratisch, mit axial angeordneten Luftschlitzen, mit
einstellbaren Luftleitelementen, Frontplatte aus
beschichtetem Stahl, Luftleitelemente aus Kunststoff,
Frontplattennennmaß L/B 600/600 mm,
Farbton '
RAL 9010'

Nenngröße 600, mit Anschlusskasten und
Luftleitungsanschluss aus verzinktem Stahl, Lage
seitlich, mit Lippendichtung, mit frontseitig
bedienbarer Volumenstromeinstellvorrichtung des
Luftleitungsanschlusses.
Menge: 82,000 St

**1.04.50 Decken-Drallluftdurchlass Luftstrahl einstellbar Frontpl quadratisch L/B 625/625mm Gr.625**
STLB-Bau 2025-10 075
Decken-Drallluftdurchlass, Luftstrahl einstellbar, für
Montage unterkantenbündig in Rasterdecke, Frontplatte
quadratisch, mit axial angeordneten Luftschlitzen, mit
einstellbaren Luftleitelementen, Frontplatte aus
beschichtetem Stahl, Luftleitelemente aus Kunststoff,
Frontplattennennmaß L/B 625/625 mm,
Farbton '
RAL 9010'

Nenngröße 625, mit Anschlusskasten und
Luftleitungsanschluss aus verzinktem Stahl, Lage
seitlich, mit Lippendichtung, mit frontseitig
bedienbarer Volumenstromeinstellvorrichtung des
Luftleitungsanschlusses.
Menge: 6,000 St

**1.04.60 Weitwurfdüse schwenkbar Durchm. 174mm**
*** EP-Aufgliederung gefordert
STLB-Bau 2025-10 075
Weitwurfdüse, schwenkbar, für Anbau an runde
Luftleitungen, Düsenkonstruktion aus Aluminium,
Farbton/Oberfläche '
RAL 9010'

Austrittsdurchmesser 174 mm.
Menge: 12,000 St

**1.04.70 Schlitzdurchlässe 1000 - 1100 mm, 2 reihig**
Schlitzdurchlässe 1000 - 1100 mm, 2 reihig

mit einzeln, manuell verstellbaren Luftleitelementen
Luftführung horizontal wechselseitig. die
Schlitzdurchlässe können für Zu oder Abluft
verwendet werden.

Die Schlitzauslässe verfügen über einen Frontdurchlass
mit schwarzen Luftleitelementen. Der Anschlussstutzen
am Anschlusskasten ist horizontal und ohne Auskleidung.
Die Befestigung erfolgt mindestenst mit 4
Aufhängelaschen zur Abhängung. Die Verbindung zwischen
Frontdurchlass und Anschlusskasten erfolgt als feste
oder lösbare Verbindung.
Mit lösbarer Verbindung zwischen Anschlusskasten und
Frontschiene.
Frontdurchlass aus AluminiumStrangpressprofil
Luftleitelemente aus Kunststoff ABS und flammwidrig.
Anschlusskasten aus verzinktem Stahlblech
Endplatten und Endwinkel aus Aluminium
Lippendichtung aus Gummi. Drosselelement zum
Volumenstromabgleich.

Technische Daten
Volumenstrom:  120 m³/h
Schlitzreihen:  2
Frontschiene Länge: 1000 - 1100 mm
mit Anschlusskasten
Anzahl der Stutzen: 1
Oberfläche:  Eloxiert
LwA:  < 26 dB(A)

angeb. Fabrikat:

 '..........................................'
  ( vom Bieter einzutragen)

angeb. Typ:

 '..........................................'
  ( vom Bieter einzutragen)
Menge: 120,000 St

**1.04.80 Schlitzdurchlässe 1150 - 1250 mm, 2 reihig**
Schlitzdurchlässe 1150 - 1250 mm, 2 reihig

mit einzeln, manuell verstellbaren Luftleitelementen
Luftführung horizontal wechselseitig. die
Schlitzdurchlässe können für Zu oder Abluft
verwendet werden.

Die Schlitzauslässe verfügen über einen Frontdurchlass
mit schwarzen Luftleitelementen. Der Anschlussstutzen
am Anschlusskasten ist horizontal und ohne Auskleidung.
Die Befestigung erfolgt mindestenst mit 4
Aufhängelaschen zur Abhängung. Die Verbindung zwischen
Frontdurchlass und Anschlusskasten erfolgt als feste
oder lösbare Verbindung.
Mit lösbarer Verbindung zwischen Anschlusskasten und
Frontschiene.
Frontdurchlass aus AluminiumStrangpressprofil
Luftleitelemente aus Kunststoff ABS und flammwidrig.
Anschlusskasten aus verzinktem Stahlblech
Endplatten und Endwinkel aus Aluminium
Lippendichtung aus Gummi. Drosselelement zum
Volumenstromabgleich.

Technische Daten
Volumenstrom:  125 m³/h
Schlitzreihen:  2
Frontschiene Länge: 1150 - 1250 mm
mit Anschlusskasten
Anzahl der Stutzen: 1
Oberfläche:  Eloxiert
LwA:  < 26 dB(A)

angeb. Fabrikat:

 '..........................................'
  ( vom Bieter einzutragen)

angeb. Typ:

 '..........................................'
  ( vom Bieter einzutragen)
Menge: 120,000 St

**1.04.90 Luftventil Zuluft 100mm beschStahl**
*** EP-Aufgliederung gefordert
STLB-Bau 2025-10 075
Luftventil, für Zuluft, Nenngröße 100 mm, mit
Ventilsitz und manuell einstellbarem Ventilteller, aus
beschichtetem Stahl, mit Einbaurahmen aus beschichtetem
'Stahl,
Farbton'
RAL 9010
.
Menge: 46,000 St

**1.04.100 Luftventil Zuluft 125mm beschStahl**
*** EP-Aufgliederung gefordert
STLB-Bau 2025-10 075
Luftventil, für Zuluft, Nenngröße 125 mm, mit
Ventilsitz und manuell einstellbarem Ventilteller, aus
beschichtetem Stahl, mit Einbaurahmen aus beschichtetem
'Stahl,
Farbton'
RAL 9010
.
Menge: 42,000 St

**1.04.110 Luftventil Zuluft 160mm beschStahl**
*** EP-Aufgliederung gefordert
STLB-Bau 2025-10 075
Luftventil, für Zuluft, Nenngröße 160 mm, mit
Ventilsitz und manuell einstellbarem Ventilteller, aus
beschichtetem Stahl, mit Einbaurahmen aus beschichtetem
'Stahl,
Farbton'
RAL 9010
.
Menge: 32,000 St

**1.04.120 Luftventil Zuluft 200mm beschStahl**
*** EP-Aufgliederung gefordert
STLB-Bau 2025-10 075
Luftventil, für Zuluft, Nenngröße 200 mm, mit
Ventilsitz und manuell einstellbarem Ventilteller, aus
beschichtetem Stahl, mit Einbaurahmen aus beschichtetem
'Stahl,
Farbton'
RAL 9010
.
Menge: 34,000 St

**1.04.130 Luftventil Abluft 100mm beschStahl**
*** EP-Aufgliederung gefordert
STLB-Bau 2025-10 075
Luftventil, für Abluft, Nenngröße 100 mm, mit
Ventilsitz und manuell einstellbarem Ventilteller, aus
beschichtetem Stahl, mit Einbaurahmen aus beschichtetem
'Stahl,
Farbton'
RAL 9010
.
Menge: 91,000 St

**1.04.140 Luftventil Abluft 125mm beschStahl**
*** EP-Aufgliederung gefordert
STLB-Bau 2025-10 075
Luftventil, für Abluft, Nenngröße 125 mm, mit
Ventilsitz und manuell einstellbarem Ventilteller, aus
beschichtetem Stahl, mit Einbaurahmen aus beschichtetem
Stahl.
Menge: 64,000 St

**1.04.150 Luftventil Abluft 160mm beschStahl**
*** EP-Aufgliederung gefordert
STLB-Bau 2025-10 075
Luftventil, für Abluft, Nenngröße 160 mm, mit
Ventilsitz und manuell einstellbarem Ventilteller, aus
beschichtetem Stahl, mit Einbaurahmen aus beschichtetem
Stahl.
Menge: 16,000 St

**1.04.160 Luftventil Abluft 200mm beschStahl**
*** EP-Aufgliederung gefordert
STLB-Bau 2025-10 075
Luftventil, für Abluft, Nenngröße 200 mm, mit
Ventilsitz und manuell einstellbarem Ventilteller, aus
beschichtetem Stahl, mit Einbaurahmen aus beschichtetem
Stahl.
Menge: 14,000 St

**1.04.170 Luftgitter Stahl verz B 225mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 225 mm, Höhe 125 mm.
Menge: 1,000 St

**1.04.180 Luftgitter Stahl verz B 325mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 325 mm, Höhe 75 mm.
Menge: 16,000 St

**1.04.190 Luftgitter Stahl verz B 325mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 325 mm, Höhe 125 mm.
Menge: 2,000 St

**1.04.200 Luftgitter Stahl verz B 425mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 425 mm, Höhe 75 mm.
Menge: 9,000 St

**1.04.210 Luftgitter Stahl verz B 425mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 425 mm, Höhe 125 mm.
Menge: 18,000 St

**1.04.220 Luftgitter Stahl verz B 425mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 425 mm, Höhe 225 mm.
Menge: 1,000 St

**1.04.230 Luftgitter Stahl verz B 525mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 525 mm, Höhe 75 mm.
Menge: 11,000 St

**1.04.240 Luftgitter Stahl verz B 525mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 525 mm, Höhe 125 mm.
Menge: 89,000 St

**1.04.250 Luftgitter Stahl verz B 525mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 525 mm, Höhe 225 mm.
Menge: 14,000 St

**1.04.260 Luftgitter Stahl verz B 525mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 525 mm, Höhe 325 mm.
Menge: 1,000 St

**1.04.270 Luftgitter Stahl verz B 625mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 625 mm, Höhe 75 mm.
Menge: 18,000 St

**1.04.280 Luftgitter Stahl verz B 625mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 625 mm, Höhe 125 mm.
Menge: 94,000 St

**1.04.290 Luftgitter Stahl verz B 625mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 625 mm, Höhe 225 mm.
Menge: 11,000 St

**1.04.300 Luftgitter Stahl verz B 625mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 625 mm, Höhe 325 mm.
Menge: 2,000 St

**1.04.310 Luftgitter Stahl verz B 825mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 825 mm, Höhe 75 mm.
Menge: 61,000 St

**1.04.320 Luftgitter Stahl verz B 825mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 825 mm, Höhe 125 mm.
Menge: 105,000 St

**1.04.330 Luftgitter Stahl verz B 825mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 825 mm, Höhe 225 mm.
Menge: 104,000 St

**1.04.340 Luftgitter Stahl verz B 825mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 825 mm, Höhe 325 mm.
Menge: 103,000 St

**1.04.350 Luftgitter Stahl verz B 825mm H 425mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 825 mm, Höhe 425 mm.
Menge: 1,000 St

**1.04.360 Luftgitter Stahl verz B 1025mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1025 mm, Höhe 75 mm.
Menge: 35,000 St

**1.04.370 Luftgitter Stahl verz B 1025mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1025 mm, Höhe 125 mm.
Menge: 51,000 St

**1.04.380 Luftgitter Stahl verz B 1025mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1025 mm, Höhe 225 mm.
Menge: 11,000 St

**1.04.390 Luftgitter Stahl verz B 1025mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1025 mm, Höhe 325 mm.
Menge: 20,000 St

**1.04.400 Luftgitter Stahl verz B 1025mm H 425mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1025 mm, Höhe 425 mm.
Menge: 1,000 St

**1.04.410 Luftgitter Stahl verz B 1225mm H 75mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1225 mm, Höhe 75 mm.
Menge: 12,000 St

**1.04.420 Luftgitter Stahl verz B 1225mm H 125mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1225 mm, Höhe 125 mm.
Menge: 48,000 St

**1.04.430 Luftgitter Stahl verz B 1225mm H 225mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1225 mm, Höhe 225 mm.
Menge: 17,000 St

**1.04.440 Luftgitter Stahl verz B 1225mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1225 mm, Höhe 325 mm.
Menge: 2,000 St

**1.04.450 Luftgitter Stahl verz B 1225mm H 325mm**
*** EP-Aufgliederung gefordert
STLB-Bau 2025-10 075
Luftgitter für Einbau in rechteckige Luftleitungen, aus
profilierten Blechen aus verzinktem Stahl, Frontrahmen
profiliert, mit verdeckter Schraubbefestigung, mit
Dichtung, mit waagerechten, einzeln verstellbaren
Frontlamellen und senkrechten, einzeln verstellbaren
Lamellen, Volumenstromeinstellsatz aus profilierten
Blechen aus beschichtetem Stahl, mit gegenläufig
gekoppelten Lamellen und einzeln verstellbaren
Lamellen, Breite 1225 mm, Höhe 325 mm.
Menge: 2,000 St

**Ausführungsbeschreibung 0031 Spezifikation Wetterschutzgitter, Stahl verzinkt**
*Spezifikation Wetterschutzgitter, Stahl verzinkt*
Spezifikation Wetterschutzgitter, Stahl verzinkt

für Kanaleinbau, in rechteckiger Bauform,
zum Schutz vor direkt eindringenden Regen sowie Laub
und Vögeln, Frontrahmen mit regenabweisenden Lamellen
und Trennstege aus profiliertem, verzinktem Stahlblech,
Rahmen frontseitig gelocht, mit rückseitig angeordnetem
Welldrahtgitter aus Stahl verzinkt,
Maschenweite min. 20 x 20 mm.
Maschenweite max. 30 x 30 mm.

angeb. Fabrikat:

 '..........................................'
  ( vom Bieter einzutragen)

angeb. Typ:

 '..........................................'
  ( vom Bieter einzutragen)

und zwar:

**1.04.460 Wetterschutzgitter B x H (100 x 100 mm)**
Wetterschutzgitter B x H (100 x 100 mm)
gemäß vorstehender Spezifikation
Menge: 1,000 St

**1.04.470 Wetterschutzgitter B x H (300 x 200 mm)**
Wetterschutzgitter B x H (300 x 200 mm)
gemäß vorstehender Spezifikation
Menge: 2,000 St

**1.04.480 Wetterschutzgitter B x H (900 x 900 mm)**
Wetterschutzgitter B x H (900 x 900 mm)
gemäß vorstehender Spezifikation
Menge: 1,000 St

**1.04.490 Wetterschutzgitter B x H (900 x 1500 mm)**
Wetterschutzgitter B x H (900 x 1500 mm)
gemäß vorstehender Spezifikation
Menge: 1,000 St

**1.04.500 Wetterschutzgitter B x H (1000 x 1600 mm)**
Wetterschutzgitter B x H (1000 x 1600 mm)
gemäß vorstehender Spezifikation
Menge: 1,000 St

**1.04.510 Wetterschutzgitter B x H (1200 x 2200 mm)**
Wetterschutzgitter B x H (1200 x 2200 mm)
gemäß vorstehender Spezifikation
Menge: 1,000 St

**1.04.520 Wetterschutzgitter B x H (1300 x 2400 mm)**
Wetterschutzgitter B x H (1300 x 2400 mm)
gemäß vorstehender Spezifikation
Menge: 1,000 St

**1.04.530 Wetterschutzgitter B x H (1400 x 500 mm)**
Wetterschutzgitter B x H (1400 x 500 mm)
gemäß vorstehender Spezifikation
Menge: 2,000 St

**1.04.540 Wetterschutzgitter B x H (1400 x 1400 mm)**
Wetterschutzgitter B x H (1400 x 1400 mm)
gemäß vorstehender Spezifikation
Menge: 1,000 St

**1.04.550 Wetterschutzgitter B x H (1400 x 1000 mm)**
Wetterschutzgitter B x H (1400 x 1000 mm)
gemäß vorstehender Spezifikation
Menge: 1,000 St

**1.04.560 Wetterschutzgitter B x H (1600 x 1000 mm)**
Wetterschutzgitter B x H (1600 x 1000 mm)
gemäß vorstehender Spezifikation
Menge: 1,000 St

**1.04.570 Wetterschutzgitter B x H (1700x 800 mm)**
Wetterschutzgitter B x H (1700 x 800 mm)
gemäß vorstehender Spezifikation
Menge: 1,000 St

**1.04.580 Wetterschutzgitter B x H (1800 x 2330 mm)**
Wetterschutzgitter B x H (1800 x 2330 mm)
gemäß vorstehender Spezifikation
Menge: 1,000 St

**1.04.590 Wetterschutzgitter B x H (1800 x 2448 mm)**
Wetterschutzgitter B x H (1800 x 2448 mm)
gemäß vorstehender Spezifikation
Menge: 1,000 St

**1.04.600 Wetterschutzgitter B x H (1800 x 2740 mm)**
Wetterschutzgitter B x H (1800 x 2740 mm)
gemäß vorstehender Spezifikation
Menge: 1,000 St

**1.04.610 Wetterschutzgitter B x H (2000x 825 mm)**
Wetterschutzgitter B x H (2000 x 825 mm)
gemäß vorstehender Spezifikation
Menge: 1,000 St

**1.04.620 Wetterschutzgitter B x H (2100 x 1300 mm)**
Wetterschutzgitter B x H (2100 x 1300 mm)
gemäß vorstehender Spezifikation
Menge: 1,000 St

**1.04.630 Wetterschutzgitter B x H (2200 x 2740 mm)**
Wetterschutzgitter B x H (2200 x 2740 mm)
gemäß vorstehender Spezifikation
Menge: 4,000 St

**1.04.640 Wetterschutzgitter B x H (2400 x 2740 mm)**
Wetterschutzgitter B x H (2400 x 2740 mm)
gemäß vorstehender Spezifikation
Menge: 4,000 St

**1.04.650 Wetterschutzgitter B x H (2500 x 1600 mm)**
Wetterschutzgitter B x H (2500 x 1600 mm)
gemäß vorstehender Spezifikation
Menge: 2,000 St

**1.04.660 Wetterschutzgitter B x H (2900 x 2740 mm)**
Wetterschutzgitter B x H (2900 x 2740 mm)
gemäß vorstehender Spezifikation
Menge: 2,000 St

**1.04.670 Wetterschutzgitter B x H (2900 x 2800 mm)**
Wetterschutzgitter B x H (2900 x 2800 mm)
gemäß vorstehender Spezifikation
Menge: 1,000 St

**1.04.680 Wetterschutzgitter B x H (3300 x 2330 mm)**
Wetterschutzgitter B x H (3300 x 2330 mm)
gemäß vorstehender Spezifikation
Menge: 1,000 St

**1.04.690 Wetterschutzgitter B x H (4100 x 2330 mm)**
Wetterschutzgitter B x H (4100 x 2330 mm)
gemäß vorstehender Spezifikation
Menge: 1,000 St

**Ausführungsbeschreibung 0032 Spezifikation Textile Zuluft Lüftauslässe Kühlzellen ha**
*Spezifikation Textile Zuluft Lüftauslässe Kühlzellen halbrunde Ausführung*
Spezifikation Textile Zuluft Lüftauslässe Kühlzellen
halbrunde Ausführung
zur gleichmäßigen und zugfreien Verteilung von Luft.
Belüftungssystem mit gewebtem Polyestermaterial mit
Permeabilität, damit die Luft durch das Gewebe mit
einer niedrigen Turbulenzintensität diffundieren kann.
Die vollgewebte Lösung wird eine gleichmäßige
Luftverteilung ohne Mitlauf gewährleisten.
Mikrolochung nicht zugelassen.
Die Textilkanäle müssen nach dem Europäischen
Brandschutzcode EN13501-1 klassifiziert sein. Die
Klassifizierung muss B-s1, d0 (Flammenausbreitung /
Rauchausbreitung) sein.
Das Textilmaterial muss durchlässigkeitsstabil sein und
eine maximale Schrumpfung von 0,5 % nach dem Waschen
aufweisen.
Das Textilmaterial muss eine Filtrationsfunktion
(Klasse M6) mit einer dokumentierten
Mindeststaubtragfähigkeit von 25 g/m² nach EN 779:2012
haben.
Aufhängungssystem:
Montagesystem (einreihig, bzw. zweireihig).
Montageschienen aus Aluminium. Die Schienen werden auf
die erforderliche Länge zugeschnitten. Die Textilkanäle
werden in den Schienen mittels eines integrierten
flexiblen Keders aufgehängt und gleiten im
Schienensystem. Die Schienen werden mit Gewindestangen
an die Decke montiert.
Der Textilkanal funktioniert als zusätzlicher Filter
(M6), da Staub und Schmutz von dem Belüftungssystem
zurückgehalten werden (Staubrückhaltekapazität von
25g/m² Textiloberfläche laut EN 779:2012). Unterstützt
die Anforderungen des DGNB entsprechend dem Kriterium
SOC 1.2, Innenraumluftqualität.

Die Luftgeschwindigkeit in der Aufenthaltszone ist für
die technische Dokumentation mit einer 2D oder 3D
Strömungsbilddarstellung in Bezug auf die
Raumtemperatur zu erbringen.
Die Schallleistungspegel sollen für alle Systeme
berechnet und nach Frequenzen grafisch dargestellt
werden.
Der Hersteller muss nach ISO 9001:2015, ISO 14001:2015
und ISO 45001:2018 zertifiziert sein.
Der Hersteller muss 10 Jahre Garantie auf Produkte
gewähren, die für den Stoffanteil dieses Systems
geliefert werden (einschließlich Zubehör wie
Reißverschlüsse, Clips, Düsen usw.).
Der Hersteller muss Wartungsdaten einschließlich der
Waschanleitung für die Textilkanäle übermitteln

und zwar:

**1.04.700 Textile Luftauslässe Kühlzellen halbrunde Ausführung**
Textile Luftauslässe Kühlzellen halbrunde Ausführung
Technische Daten:

Luftmenge: 2.940 m³/h
Farbe: Hellgrau
Durchmesser: DN560 mm an
 D650/325 mm, L=500 mm
Gesamtlänge: 2500 mm
Anfang: Konischer Saum, Reißverschluss
 Standard 6 mm, 1 Stück Spannband
Ende: mit-Boden
Aufhängung: 2 Reihen 15 mm

Zubehör:
Montagesatz einschließlich Montageschienen zur
Aufhängung des Textilauslasses
Ersatztextilauslass

gemäß vorstehender Spezifikation
Menge: 2,000 St

**Ausführungsbeschreibung 0033 Spezifikation Textile Zuluft Lüftauslässe Kryoräume run**
*Spezifikation Textile Zuluft Lüftauslässe Kryoräume runde Ausführung*
Spezifikation Textile Zuluft Luftauslässe Kryoräume
runde Ausführung
zur gleichmäßigen und zugfreien Verteilung von Luft.
Belüftungssystem mit gewebtem Polyestermaterial mit
Permeabilität, damit die Luft durch das Gewebe mit
einer niedrigen Turbulenzintensität diffundieren kann.
Die vollgewebte Lösung wird eine gleichmäßige
Luftverteilung ohne Mitlauf gewährleisten.
Mikrolochung nicht zugelassen..
Die Textilkanäle müssen nach dem Europäischen
Brandschutzcode EN13501-1 klassifiziert sein. Die
Klassifizierung muss B-s1, d0 (Flammenausbreitung /
Rauchausbreitung) sein.
Das Textilmaterial muss durchlässigkeitsstabil sein und
eine maximale Schrumpfung von 0,5 % nach dem Waschen
aufweisen. zugelassen sein.
Das Textilmaterial muss eine Filtrationsfunktion
(Klasse M6) mit einer dokumentierten
Mindeststaubtragfähigkeit von 25 g/m² nach EN 779:2012
haben.
Aufhängungssystem:
Montagesystem (einreihig, bzw. zweireihig).
Montageschienen aus extrudiertem Aluminium mit einer
Eloxierung. Die Schieneentsprechen den Textilkanälen
angepasst sein. Die Schienen werden auf die
erforderliche Länge zugeschnitten. Die Textilkanäle
werden in den Schienen mittels eines integrierten
flexiblen Keders aufgehängt und gleiten im
Schienensystem. Die Schienen werden mit senkrechten
Strap- Ups mit verzinkter M6/M8-Gewindestange an die
Decke montiert.
Die Strap-Ups werden an den Schienen mit einem
Alu-Aufhängeprofil angeklickt.
Der Textilkanal funktioniert als zusätzlicher Filter
(M6), da Staub und Schmutz von dem Belüftungssystem
zurückgehalten werden (Staubrückhaltekapazität von
25g/m² Textiloberfläche laut EN 779:2012). Unterstützt
die Anforderungen des DGNB entsprechend dem Kriterium
SOC 1.2, Innenraumluftqualität.

Allgemeine Anforderungen
Die Luftgeschwindigkeit in der Aufenthaltszone ist für
die technische Dokumentation mit einer 2D oder 3D
Strömungsbilddarstellung in Bezug auf die
Raumtemperatur zu erbringen.
Die Schallleistungspegel sollen für alle Systeme
berechnet und nach Frequenzen grafisch dargestellt
werden.
Der Hersteller muss nach ISO 9001:2015, ISO 14001:2015
und ISO 45001:2018 zertifiziert sein.
Der Hersteller muss 10 Jahre Garantie auf Produkte
gewähren, die für den Stoffanteil dieses Systems
geliefert werden (einschließlich Zubehör wie
Reißverschlüsse, Clips, Düsen usw.).
Der Hersteller muss Wartungsdaten einschließlich der
Waschanleitung für die Textilkanäle übermitteln

und zwar:

**1.04.710 Textile Luftauslass Kryoraum 1**
Textile Luftauslass Kryoraume 1
Technische Daten:

Luftmenge: 4.000 m³/h
Farbe: Hellgrau
Durchmesser: DN500 mm
Gesamtlänge: 4800 mm
Bögen: 2 x 45°
Anfang: Konischer Saum, Reißverschluss
 Standard 6 mm, 1 Stück Spannband
Ende: mit-Boden
Aufhängung: 1 Reihe 15 mm

Zubehör:
Montagesatz einschließlich Montageschienen zur
Aufhängung des Textilauslasses
Ersatztextilauslass

gemäß vorstehender Spezifikation
Menge: 1,000 St

**1.04.720 Textile Luftauslass Kryoraum 2**
Textile Luftauslass Kryoraume 21
Technische Daten:

Luftmenge: 4.000 m³/h
Farbe: Hellgrau
Durchmesser: DN500 mm
Gesamtlänge: 6000 mm
Bögen: 2x 90° und 2 x 45°
Anfang: Konischer Saum, Reißverschluss
 Standard 6 mm, 1 Stück Spannband
Ende: mit-Boden
Aufhängung: 1 Reihe 15 mm

Zubehör:
Montagesatz einschließlich Montageschienen zur
Aufhängung des Textilauslasses
Ersatztextilauslass

gemäß vorstehender Spezifikation
Menge: 1,000 St

**Ausführungsbeschreibung 0034 Spezifikation Textile Abluft Lufteinlässe Kryotäume run**
*Spezifikation Textile Abluft Lufteinlässe Kryotäume runde Ausführung*
Spezifikation Textile Abluft Lufteinlässe Kryotäume
runde Ausführung
Runder Textilkanal zur gleichmäßigen und zugfreien
Verteilung von Luft.
Belüftungssystem mit zugelassenen System, zur
gleichmäßigen und zugfreien Verteilung von gekühlter
und beheizter Luft. Das Luftverteilsystem wird mit
speziellen lasergeschnittenen Löchern geliefert
Die Textilkanäle müssen nach dem Europäischen
Brandschutzcode EN13501-1 klassifiziert sein. Die
Klassifizierung muss B-s1, d0 (Flammenausbreitung /
Rauchausbreitung) sein.
Das Textilmaterial muss durchlässigkeitsstabil sein und
eine maximale Schrumpfung von 0,5 % nach dem Waschen
aufweisen.
Das Textilmaterial muss eine Filtrationsfunktion
(Klasse M6) mit einer dokumentierten
Mindeststaubtragfähigkeit von 25 g/m² nach EN 779:2012
haben.

Ausführung
Mit formstabilen Ringen auf Grund des Unterdruckes

Aufhängungssystem
Montagesystem (einreihig, bzw. zweireihig).
Montageschienen aus extrudiertem Aluminium mit einer
Eloxierung. Die Schieneentsprechen den Textilkanälen
angepasst sein. Die Schienen werden auf die
erforderliche Länge zugeschnitten. Die Textilkanäle
werden in den Schienen mittels eines integrierten
flexiblen Keders aufgehängt und gleiten im
Schienensystem. Die Schienen werden mit senkrechten
Strap- Ups mit verzinkter M6/M8-Gewindestange an die
Decke montiert.
Die Strap-Ups werden an den Schienen mit einem
Alu-Aufhängeprofil angeklickt.
Der Textilkanal funktioniert als zusätzlicher Filter
(M6), da Staub und Schmutz von dem Belüftungssystem
zurückgehalten werden (Staubrückhaltekapazität von
25g/m² Textiloberfläche laut EN 779:2012). Unterstützt
die Anforderungen des DGNB entsprechend dem Kriterium
SOC 1.2, Innenraumluftqualität.

Allgemeine Anforderungen
Die Luftgeschwindigkeit in der Aufenthaltszone ist für
die technische Dokumentation mit einer 2D oder 3D
Strömungsbilddarstellung in Bezug auf die
Raumtemperatur zu erbringen.
Die Schallleistungspegel sollen für alle Systeme
berechnet und nach Frequenzen grafisch dargestellt
werden.
Der Hersteller muss nach ISO 9001:2015, ISO 14001:2015
und ISO 45001:2018 zertifiziert sein.
Der Hersteller muss 10 Jahre Garantie auf Produkte
gewähren, die für den Stoffanteil dieses Systems
geliefert werden (einschließlich Zubehör wie
Reißverschlüsse, Clips, Düsen usw.).
Der Hersteller muss Wartungsdaten einschließlich der
Waschanleitung für die Textilkanäle übermitteln

und zwar:

**1.04.730 Textile Lufteinlass Kryoraum 1**
Textile Lufteinlass Kryoraume 1
Technische Daten:

Luftmenge: 4.000 m³/h
Farbe: Hellgrau
Durchmesser: DN500 mm
Ausführung: mit formstabilen Ringen
Gesamtlänge: 6000 mm
Bögen: 2x 90° und 2 x 45°
Anfang: Konischer Saum, Reißverschluss
 Standard 6 mm, 1 Stück Spannband
Ende: mit-Boden
Aufhängung: 1 Reihe 15 mm

Zubehör:
Montagesatz einschließlich Montageschienen zur
Aufhängung des Textilauslasses
Ersatztextileinlass

gemäß vorstehender Spezifikation
Menge: 1,000 St

**1.04.740 Textile Lufteinlass Kryoraum 2**
Textile Lufteinlass Kryoraume 21
Technische Daten:

Luftmenge: 4.000 m³/h
Farbe: Hellgrau
Durchmesser: DN500 mm
Ausführung: mit formstabilen Ringen
Gesamtlänge: 4800 mm
Anfang: Konischer Saum, Reißverschluss
 Standard 6 mm, 1 Stück Spannband
Ende: mit-Boden
Aufhängung: 1 Reihe 15 mm

Zubehör:
Montagesatz einschließlich Montageschienen zur
Aufhängung des Textilauslasses
Ersatztextileinslass

gemäß vorstehender Spezifikation
Menge: 1,000 St

#### Titel 1.05 Technische Dämmung

**Ausführungsbeschreibung 0035 Hinweis: Dämmung der Lüftungskanäle vor Montage**
*Hinweis: Dämmung der Lüftungskanäle vor Montage*
Hinweis: Dämmung der Lüftungskanäle vor Montage

Um die Isolierung vor der Montage von Lüftungskanälen
in der Schächten zu erleitern, können oder müssen die
Kanlisolierungen vor Montage erstellt werden.
Ob dies auf Grund von Platzbedingunghen erforderlich
ist, obliegt der ausführenden Firma in Abstimmung mit
den eventuellen Nachunternehmer.

**1.05.10 Wärmedämmung Ummantelung Luftltg Kanten-L bis 500mm im Freien Mineralwolle AS-Qualität hydrophobiert Matte D 80mm Mantel Blech Stahl Alu-Zink-besch**
*** EP-Aufgliederung gefordert
*** Bezugsbeschreibung
STLB-Bau 2025-10 047
Wärmedämmung einschl. Ummantelung DIN 4140 an haus-
und betriebstechnischen Anlagen, an Luftleitung,
rechteckig, Maße DIN EN 1505, Kantenlänge bis 500 mm,
Mindestabstände DIN 4140 sind nicht eingehalten, im
Freien, Dämmung aus Mineralwolle DIN EN 14303,
AS-Qualität und hydrophobiert, als Lamellenmatte,
2-lagig, Gesamtdicke der Dämmlagen 80 mm,
Brandverhaltensklasse DIN EN 13501-1 A1
(nichtbrennbar), Schmelzpunkt größer 1000 Grad C, DIN
4102-17, Wärmeleitfähigkeit 0,035 W/(mK) bei 40 Grad C
Mitteltemperatur DIN EN 12667, kaschiert mit Alufolie,
Ummantelung aus nichtprofiliertem Blech, Stahl,
Aluminium-Zink-beschichtet, Blechdicke 1 mm,
Überlappungen verschrauben und mit Dichtungsband
abdichten, Arbeitshöhe des Montageortes bis 3,5 m über
der Standfläche des hierfür erforderlichen Gerüstes.
Menge: 200,000 m2

**1.05.20 Wie vor, jedoch Kantenlänge über 500 bis 1000 mm;**
*** EP-Aufgliederung gefordert
*** wie Position 1.05.10
STLB-Bau 2025-10 047
Wie Position 1.05.10, jedoch:
Kantenlänge über 500 bis 1000 mm
Menge: 240,000 m2

**1.05.30 Wie vor, jedoch Kantenlänge über 1000 bis 1500 mm;**
*** EP-Aufgliederung gefordert
*** wie Position 1.05.10
STLB-Bau 2025-10 047
Wie Position 1.05.10, jedoch:
Kantenlänge über 1000 bis 1500 mm
Menge: 60,000 m2

**1.05.40 Wie vor, jedoch Kantenlänge über 1500 bis 2000 mm;**
*** EP-Aufgliederung gefordert
*** wie Position 1.05.10
STLB-Bau 2025-10 047
Wie Position 1.05.10, jedoch:
Kantenlänge über 1500 bis 2000 mm
Menge: 70,000 m2

**1.05.50 Formstück Mineralwolle AS-Qualität hydrophobiert Wärmedämmung Ummantelung Luftltg Kanten-L bis 500mm im Freien 0,035W/(mK) 2lagig D 80mm kaschiert Alu-Folie Mantel Blech Stahl Alu-Zink-besch D 1mm verschrauben Dichtungsband abdichten**
*** EP-Aufgliederung gefordert
*** Bezugsbeschreibung
STLB-Bau 2025-10 047
Formstück aus Mineralwolle DIN EN 14303, AS-Qualität
und hydrophobiert, Wärmedämmung einschl. Ummantelung
DIN 4140 an haus- und betriebstechnischen Anlagen, an
Luftleitung, rechteckig, Kantenlänge bis 500 mm,
Mindestabstände DIN 4140 sind nicht eingehalten, Maße
DIN EN 1505, im Freien, Brandverhaltensklasse DIN EN
13501-1 A1 (nichtbrennbar), Wärmeleitfähigkeit 0,035
W/(mK) bei 40 Grad C Mitteltemperatur DIN EN 12667,
2-lagig, Gesamtdicke der Dämmlagen 80 mm, kaschiert mit
Aluminiumfolie, Ummantelung aus nichtprofiliertem
Blech, Stahl, Aluminium-Zink-beschichtet, Blechdicke 1
mm, verschrauben, mit Dichtungsband abdichten,
Arbeitshöhe des Montageortes bis 3,5 m über der
Standfläche des hierfür erforderlichen Gerüstes.
Menge: 50,000 m2

**1.05.60 Wie vor, jedoch Kantenlänge über 500 bis 1000 mm;**
*** EP-Aufgliederung gefordert
*** wie Position 1.05.50
STLB-Bau 2025-10 047
Wie Position 1.05.50, jedoch:
Kantenlänge über 500 bis 1000 mm
Menge: 60,000 m2

**1.05.70 Wie vor, jedoch Kantenlänge über 1000 bis 1500 mm;**
*** EP-Aufgliederung gefordert
*** wie Position 1.05.50
STLB-Bau 2025-10 047
Wie Position 1.05.50, jedoch:
Kantenlänge über 1000 bis 1500 mm
Menge: 20,000 m2

**1.05.80 Wärmedämmung Ummantelung Luftltg Kanten-L bis 500mm Gebäude Mineralwolle AS-Qualität hydrophobiert Matte D 30mm Mantel Blech Stahl verz**
*** EP-Aufgliederung gefordert
STLB-Bau 2025-10 047
Wärmedämmung einschl. Ummantelung DIN 4140 an haus-
und betriebstechnischen Anlagen, an Luftleitung,
rechteckig, Maße DIN EN 1505, Kantenlänge bis 500 mm,
Mindestabstände DIN 4140 sind nicht eingehalten, im
Gebäude, keine ausreichende Konvektion bzw.
unzureichender Abstand zu Objekten, Dämmung aus
Mineralwolle DIN EN 14303, AS-Qualität und
hydrophobiert, als Lamellenmatte, Dämmschichtdicke 30
mm, Brandverhaltensklasse DIN EN 13501-1 A1
(nichtbrennbar), Schmelzpunkt größer 1000 Grad C, DIN
4102-17, Wärmeleitfähigkeit 0,035 W/(mK) bei 40 Grad C
Mitteltemperatur DIN EN 12667, kaschiert mit Alufolie,
Ummantelung aus nichtprofiliertem Blech, Stahl,
feuerverzinkt, Arbeitshöhe des Montageortes bis 3,5 m
über der Standfläche des hierfür erforderlichen
Gerüstes.
Menge: 60,000 m2

**1.05.90 Wärmedämmung Ummantelung Luftltg Kanten-L 500-1000mm Gebäude Mineralwolle AS-Qualität hydrophobiert Matte D 30mm Mantel Blech Stahl verz**
*** EP-Aufgliederung gefordert
STLB-Bau 2025-10 047
Wärmedämmung einschl. Ummantelung DIN 4140 an haus-
und betriebstechnischen Anlagen, an Luftleitung,
rechteckig, Maße DIN EN 1505, Kantenlänge über 500 bis
1000 mm, Mindestabstände DIN 4140 sind nicht
eingehalten, im Gebäude, keine ausreichende Konvektion
bzw. unzureichender Abstand zu Objekten, Dämmung aus
Mineralwolle DIN EN 14303, AS-Qualität und
hydrophobiert, als Lamellenmatte, Dämmschichtdicke 30
mm, Brandverhaltensklasse DIN EN 13501-1 A1
(nichtbrennbar), Schmelzpunkt größer 1000 Grad C, DIN
4102-17, Wärmeleitfähigkeit 0,035 W/(mK) bei 40 Grad C
Mitteltemperatur DIN EN 12667, kaschiert mit Alufolie,
Ummantelung aus nichtprofiliertem Blech, Stahl,
feuerverzinkt, Arbeitshöhe des Montageortes bis 3,5 m
über der Standfläche des hierfür erforderlichen
Gerüstes.
Menge: 70,000 m2

**1.05.100 Wärmedämmung Ummantelung Luftltg Kanten-L 1000-1500mm Gebäude Mineralwolle AS-Qualität hydrophobiert Matte D 30mm Mantel Blech Stahl verz**
*** EP-Aufgliederung gefordert
STLB-Bau 2025-10 047
Wärmedämmung einschl. Ummantelung DIN 4140 an haus-
und betriebstechnischen Anlagen, an Luftleitung,
rechteckig, Maße DIN EN 1505, Kantenlänge über 1000 bis
1500 mm, Mindestabstände DIN 4140 sind nicht
eingehalten, im Gebäude, keine ausreichende Konvektion
bzw. unzureichender Abstand zu Objekten, Dämmung aus
Mineralwolle DIN EN 14303, AS-Qualität und
hydrophobiert, als Lamellenmatte, Dämmschichtdicke 30
mm, Brandverhaltensklasse DIN EN 13501-1 A1
(nichtbrennbar), Schmelzpunkt größer 1000 Grad C, DIN
4102-17, Wärmeleitfähigkeit 0,035 W/(mK) bei 40 Grad C
Mitteltemperatur DIN EN 12667, kaschiert mit Alufolie,
Ummantelung aus nichtprofiliertem Blech, Stahl,
feuerverzinkt, Arbeitshöhe des Montageortes bis 3,5 m
über der Standfläche des hierfür erforderlichen
Gerüstes.
Menge: 80,000 m2

**1.05.110 Wärmedämmung Ummantelung Luftltg Kanten-L 1500-2000mm Gebäude Mineralwolle AS-Qualität hydrophobiert Matte D 30mm Mantel Blech Stahl verz**
*** EP-Aufgliederung gefordert
STLB-Bau 2025-10 047
Wärmedämmung einschl. Ummantelung DIN 4140 an haus-
und betriebstechnischen Anlagen, an Luftleitung,
rechteckig, Maße DIN EN 1505, Kantenlänge über 1500 bis
2000 mm, Mindestabstände DIN 4140 sind nicht
eingehalten, im Gebäude, keine ausreichende Konvektion
bzw. unzureichender Abstand zu Objekten, Dämmung aus
Mineralwolle DIN EN 14303, AS-Qualität und
hydrophobiert, als Lamellenmatte, Dämmschichtdicke 30
mm, Brandverhaltensklasse DIN EN 13501-1 A1
(nichtbrennbar), Schmelzpunkt größer 1000 Grad C, DIN
4102-17, Wärmeleitfähigkeit 0,035 W/(mK) bei 40 Grad C
Mitteltemperatur DIN EN 12667, kaschiert mit Alufolie,
Ummantelung aus nichtprofiliertem Blech, Stahl,
feuerverzinkt, Arbeitshöhe des Montageortes bis 3,5 m
über der Standfläche des hierfür erforderlichen
Gerüstes.
Menge: 100,000 m2

**1.05.120 Wärmedämmung Ummantelung Luftltg Kanten-L ü. 2000mm Gebäude Mineralwolle AS-Qualität hydrophobiert Matte D 30mm Mantel Blech Stahl verz**
*** EP-Aufgliederung gefordert
STLB-Bau 2025-10 047
Wärmedämmung einschl. Ummantelung DIN 4140 an haus-
und betriebstechnischen Anlagen, an Luftleitung,
rechteckig, Maße DIN EN 1505, Kantenlänge über 2000 mm,
Mindestabstände DIN 4140 sind nicht eingehalten, im
Gebäude, keine ausreichende Konvektion bzw.
unzureichender Abstand zu Objekten, Dämmung aus
Mineralwolle DIN EN 14303, AS-Qualität und
hydrophobiert, als Lamellenmatte, Dämmschichtdicke 30
mm, Brandverhaltensklasse DIN EN 13501-1 A1
(nichtbrennbar), Schmelzpunkt größer 1000 Grad C, DIN
4102-17, Wärmeleitfähigkeit 0,035 W/(mK) bei 40 Grad C
Mitteltemperatur DIN EN 12667, kaschiert mit Alufolie,
Ummantelung aus nichtprofiliertem Blech, Stahl,
feuerverzinkt, Arbeitshöhe des Montageortes bis 3,5 m
über der Standfläche des hierfür erforderlichen
Gerüstes.
Menge: 100,000 m2

**Ausführungsbeschreibung 0036 Formstücke Luftleitung, rechteckig**
*Formstücke Luftleitung, rechteckig*

**1.05.130 Formstück Mineralwolle AS-Qualität hydrophobiert Wärmedämmung Ummantelung Luftltg Kanten-L bis 500mm Gebäude 0,035W/(mK) D 30mm kaschiert Alu-Folie Mantel Blech Stahl verz**
*** EP-Aufgliederung gefordert
STLB-Bau 2025-10 047
Formstück aus Mineralwolle DIN EN 14303, AS-Qualität
und hydrophobiert, Wärmedämmung einschl. Ummantelung
DIN 4140 an haus- und betriebstechnischen Anlagen, an
Luftleitung, rechteckig, Kantenlänge bis 500 mm,
Mindestabstände DIN 4140 sind nicht eingehalten, Maße
DIN EN 1505, im Gebäude, keine ausreichende Konvektion
bzw. unzureichender Abstand zu Objekten,
Brandverhaltensklasse DIN EN 13501-1 A1
(nichtbrennbar), Wärmeleitfähigkeit 0,035 W/(mK) bei 40
Grad C Mitteltemperatur DIN EN 12667, Dämmschichtdicke
30 mm, kaschiert mit Aluminiumfolie, Ummantelung aus
nichtprofiliertem Blech, Stahl, feuerverzinkt,
Arbeitshöhe des Montageortes bis 3,5 m über der
Standfläche des hierfür erforderlichen Gerüstes.
Menge: 20,000 m2

**1.05.140 Formstück Mineralwolle AS-Qualität hydrophobiert Wärmedämmung Ummantelung Luftltg Kanten-L 500-1000mm Gebäude 0,035W/(mK) D 30mm kaschiert Alu-Folie Mantel Blech Stahl verz**
*** EP-Aufgliederung gefordert
STLB-Bau 2025-10 047
Formstück aus Mineralwolle DIN EN 14303, AS-Qualität
und hydrophobiert, Wärmedämmung einschl. Ummantelung
DIN 4140 an haus- und betriebstechnischen Anlagen, an
Luftleitung, rechteckig, Kantenlänge über 500 bis 1000
mm, Mindestabstände DIN 4140 sind nicht eingehalten,
Maße DIN EN 1505, im Gebäude, keine ausreichende
Konvektion bzw. unzureichender Abstand zu Objekten,
Brandverhaltensklasse DIN EN 13501-1 A1
(nichtbrennbar), Wärmeleitfähigkeit 0,035 W/(mK) bei 40
Grad C Mitteltemperatur DIN EN 12667, Dämmschichtdicke
30 mm, kaschiert mit Aluminiumfolie, Ummantelung aus
nichtprofiliertem Blech, Stahl, feuerverzinkt,
Arbeitshöhe des Montageortes bis 3,5 m über der
Standfläche des hierfür erforderlichen Gerüstes.
Menge: 20,000 m2

**1.05.150 Formstück Mineralwolle AS-Qualität hydrophobiert Wärmedämmung Ummantelung Luftltg Kanten-L 1000-1500mm Gebäude 0,035W/(mK) D 30mm kaschiert Alu-Folie Mantel Blech Stahl verz**
*** EP-Aufgliederung gefordert
STLB-Bau 2025-10 047
Formstück aus Mineralwolle DIN EN 14303, AS-Qualität
und hydrophobiert, Wärmedämmung einschl. Ummantelung
DIN 4140 an haus- und betriebstechnischen Anlagen, an
Luftleitung, rechteckig, Kantenlänge über 1000 bis 1500
mm, Mindestabstände DIN 4140 sind nicht eingehalten,
Maße DIN EN 1505, im Gebäude, keine ausreichende
Konvektion bzw. unzureichender Abstand zu Objekten,
Brandverhaltensklasse DIN EN 13501-1 A1
(nichtbrennbar), Wärmeleitfähigkeit 0,035 W/(mK) bei 40
Grad C Mitteltemperatur DIN EN 12667, Dämmschichtdicke
30 mm, kaschiert mit Aluminiumfolie, Ummantelung aus
nichtprofiliertem Blech, Stahl, feuerverzinkt,
Arbeitshöhe des Montageortes bis 3,5 m über der
Standfläche des hierfür erforderlichen Gerüstes.
Menge: 10,000 m2

**1.05.160 Formstück Mineralwolle AS-Qualität hydrophobiert Wärmedämmung Ummantelung Luftltg Kanten-L 1500-2000mm Gebäude 0,035W/(mK) D 30mm kaschiert Alu-Folie Mantel Blech Stahl verz**
*** EP-Aufgliederung gefordert
STLB-Bau 2025-10 047
Formstück aus Mineralwolle DIN EN 14303, AS-Qualität
und hydrophobiert, Wärmedämmung einschl. Ummantelung
DIN 4140 an haus- und betriebstechnischen Anlagen, an
Luftleitung, rechteckig, Kantenlänge über 1500 bis 2000
mm, Mindestabstände DIN 4140 sind nicht eingehalten,
Maße DIN EN 1505, im Gebäude, keine ausreichende
Konvektion bzw. unzureichender Abstand zu Objekten,
Brandverhaltensklasse DIN EN 13501-1 A1
(nichtbrennbar), Wärmeleitfähigkeit 0,035 W/(mK) bei 40
Grad C Mitteltemperatur DIN EN 12667, Dämmschichtdicke
30 mm, kaschiert mit Aluminiumfolie, Ummantelung aus
nichtprofiliertem Blech, Stahl, feuerverzinkt,
Arbeitshöhe des Montageortes bis 3,5 m über der
Standfläche des hierfür erforderlichen Gerüstes.
Menge: 20,000 m2

**1.05.170 Formstück Mineralwolle AS-Qualität hydrophobiert Wärmedämmung Ummantelung Luftltg Kanten-L ü. 2000mm Gebäude 0,035W/(mK) D 30mm kaschiert Alu-Folie Mantel Blech Stahl verz**
*** EP-Aufgliederung gefordert
STLB-Bau 2025-10 047
Formstück aus Mineralwolle DIN EN 14303, AS-Qualität
und hydrophobiert, Wärmedämmung einschl. Ummantelung
DIN 4140 an haus- und betriebstechnischen Anlagen, an
Luftleitung, rechteckig, Kantenlänge über 2000 mm,
Mindestabstände DIN 4140 sind nicht eingehalten, Maße
DIN EN 1505, im Gebäude, keine ausreichende Konvektion
bzw. unzureichender Abstand zu Objekten,
Brandverhaltensklasse DIN EN 13501-1 A1
(nichtbrennbar), Wärmeleitfähigkeit 0,035 W/(mK) bei 40
Grad C Mitteltemperatur DIN EN 12667, Dämmschichtdicke
30 mm, kaschiert mit Aluminiumfolie, Ummantelung aus
nichtprofiliertem Blech, Stahl, feuerverzinkt,
Arbeitshöhe des Montageortes bis 3,5 m über der
Standfläche des hierfür erforderlichen Gerüstes.
Menge: 20,000 m2

**1.05.180 Ausschnitt Wärmedämmung Ummantelung Luftltg Kanten-L 1000-1500mm Gebäude Mineralwolle AS-Qualität hydrophobiert D 30mm kaschiert Alu-Folie Mantel Blech Stahl verz**
STLB-Bau 2025-10 047
Ausschnitt für Wärmedämmung einschl. Ummantelung DIN
4140 an haus- und betriebstechnischen Anlagen, an
Luftleitung, rechteckig, Maße DIN EN 1505, Kantenlänge
über 1000 bis 1500 mm, im Gebäude, keine ausreichende
Konvektion bzw. unzureichender Abstand zu Objekten,
Dämmung aus Mineralwolle DIN EN 14303, AS-Qualität und
hydrophobiert, Brandverhaltensklasse DIN EN 13501-1 A1
(nichtbrennbar), Wärmeleitfähigkeit 0,035 W/(mK) bei 40
Grad C Mitteltemperatur DIN EN 12667,
Gesamt-Dämmschichtdicke 30 mm, kaschiert mit
Aluminiumfolie, Ummantelung aus nichtprofiliertem
Blech, Stahl, feuerverzinkt, Arbeitshöhe des
Montageortes bis 3,5 m über der Standfläche des hierfür
erforderlichen Gerüstes.
Menge: 8,000 St

**1.05.190 Ausschnitt Wärmedämmung Ummantelung Luftltg Kanten-L 1500-2000mm Gebäude Mineralwolle AS-Qualität hydrophobiert D 30mm kaschiert Alu-Folie Mantel Blech Stahl verz**
STLB-Bau 2025-10 047
Ausschnitt für Wärmedämmung einschl. Ummantelung DIN
4140 an haus- und betriebstechnischen Anlagen, an
Luftleitung, rechteckig, Maße DIN EN 1505, Kantenlänge
über 1500 bis 2000 mm, im Gebäude, keine ausreichende
Konvektion bzw. unzureichender Abstand zu Objekten,
Dämmung aus Mineralwolle DIN EN 14303, AS-Qualität und
hydrophobiert, Brandverhaltensklasse DIN EN 13501-1 A1
(nichtbrennbar), Wärmeleitfähigkeit 0,035 W/(mK) bei 40
Grad C Mitteltemperatur DIN EN 12667,
Gesamt-Dämmschichtdicke 30 mm, kaschiert mit
Aluminiumfolie, Ummantelung aus nichtprofiliertem
Blech, Stahl, feuerverzinkt, Arbeitshöhe des
Montageortes bis 3,5 m über der Standfläche des hierfür
erforderlichen Gerüstes.
Menge: 10,000 St

**1.05.200 Ausschnitt Wärmedämmung Ummantelung Luftltg Kanten-L ü. 2000mm Gebäude Mineralwolle AS-Qualität hydrophobiert D 30mm kaschiert Alu-Folie Mantel Blech Stahl verz**
STLB-Bau 2025-10 047
Ausschnitt für Wärmedämmung einschl. Ummantelung DIN
4140 an haus- und betriebstechnischen Anlagen, an
Luftleitung, rechteckig, Maße DIN EN 1505, Kantenlänge
über 2000 mm, im Gebäude, keine ausreichende Konvektion
bzw. unzureichender Abstand zu Objekten, Dämmung aus
Mineralwolle DIN EN 14303, AS-Qualität und
hydrophobiert, Brandverhaltensklasse DIN EN 13501-1 A1
(nichtbrennbar), Wärmeleitfähigkeit 0,035 W/(mK) bei 40
Grad C Mitteltemperatur DIN EN 12667,
Gesamt-Dämmschichtdicke 30 mm, kaschiert mit
Aluminiumfolie, Ummantelung aus nichtprofiliertem
Blech, Stahl, feuerverzinkt, Arbeitshöhe des
Montageortes bis 3,5 m über der Standfläche des hierfür
erforderlichen Gerüstes.
Menge: 10,000 St

**Ausführungsbeschreibung 0037 Spezifikation flexibler Elastomerschaum D 19mm**
*Spezifikation flexibler Elastomerschaum D 19mm*
Spezifikation flexibler Elastomerschaum D 19mm
Die Ausführung der Außen-und Fortluftkanäle in der
Technikzentrale erfolgt für die folgenden Positionen in
der Ausführung

schwerentflammbar B-s1-d0

**1.05.210 Wärmedämmung Luftltg Kanten-L bis 500mm Gebäude flexibler Elastomerschaum D 19mm**
*** EP-Aufgliederung gefordert
STLB-Bau 2025-10 047
Wärmedämmung ohne Ummantelung DIN 4140 an haus- und
betriebstechnischen Anlagen, an Luftleitung,
rechteckig, Maße DIN EN 1505, Kantenlänge bis 500 mm,
Mindestabstände DIN 4140 sind nicht eingehalten, im
Gebäude, keine ausreichende Konvektion bzw.
unzureichender Abstand zu Objekten, Dämmung aus
flexiblem Elastomerschaum DIN EN 14304,
Dämmschichtdicke 19 mm, Brandverhaltensklasse DIN EN
13501-1 B (schwerentflammbar), Wärmeleitfähigkeit 0,040
W/(mK) bei 40 Grad C Mitteltemperatur DIN EN 12667,
Arbeitshöhe des Montageortes bis 3,5 m über der
Standfläche des hierfür erforderlichen Gerüstes.
Menge: 20,000 m2

**1.05.220 Wärmedämmung Luftltg Kanten-L 500-1000mm Gebäude flexibler Elastomerschaum D 19mm**
*** EP-Aufgliederung gefordert
STLB-Bau 2025-10 047
Wärmedämmung ohne Ummantelung DIN 4140 an haus- und
betriebstechnischen Anlagen, an Luftleitung,
rechteckig, Maße DIN EN 1505, Kantenlänge über 500 bis
1000 mm, Mindestabstände DIN 4140 sind nicht
eingehalten, im Gebäude, keine ausreichende Konvektion
bzw. unzureichender Abstand zu Objekten, Dämmung aus
flexiblem Elastomerschaum DIN EN 14304,
Dämmschichtdicke 19 mm, Brandverhaltensklasse DIN EN
13501-1 B (schwerentflammbar), Wärmeleitfähigkeit 0,040
W/(mK) bei 40 Grad C Mitteltemperatur DIN EN 12667,
Arbeitshöhe des Montageortes bis 3,5 m über der
Standfläche des hierfür erforderlichen Gerüstes.
Menge: 40,000 m2

**1.05.230 Wärmedämmung Luftltg Kanten-L 1000-1500mm Gebäude flexibler Elastomerschaum D 19mm**
*** EP-Aufgliederung gefordert
STLB-Bau 2025-10 047
Wärmedämmung ohne Ummantelung DIN 4140 an haus- und
betriebstechnischen Anlagen, an Luftleitung,
rechteckig, Maße DIN EN 1505, Kantenlänge über 1000 bis
1500 mm, Mindestabstände DIN 4140 sind nicht
eingehalten, im Gebäude, keine ausreichende Konvektion
bzw. unzureichender Abstand zu Objekten, Dämmung aus
flexiblem Elastomerschaum DIN EN 14304,
Dämmschichtdicke 19 mm, Brandverhaltensklasse DIN EN
13501-1 B (schwerentflammbar), Wärmeleitfähigkeit 0,040
W/(mK) bei 40 Grad C Mitteltemperatur DIN EN 12667,
Arbeitshöhe des Montageortes bis 3,5 m über der
Standfläche des hierfür erforderlichen Gerüstes.
Menge: 20,000 m2

**1.05.240 Wärmedämmung Luftltg Kanten-L 1500-2000mm Gebäude flexibler Elastomerschaum D 19mm**
*** EP-Aufgliederung gefordert
STLB-Bau 2025-10 047
Wärmedämmung ohne Ummantelung DIN 4140 an haus- und
betriebstechnischen Anlagen, an Luftleitung,
rechteckig, Maße DIN EN 1505, Kantenlänge über 1500 bis
2000 mm, Mindestabstände DIN 4140 sind nicht
eingehalten, im Gebäude, keine ausreichende Konvektion
bzw. unzureichender Abstand zu Objekten, Dämmung aus
flexiblem Elastomerschaum DIN EN 14304,
Dämmschichtdicke 19 mm, Brandverhaltensklasse DIN EN
13501-1 B (schwerentflammbar), Wärmeleitfähigkeit 0,040
W/(mK) bei 40 Grad C Mitteltemperatur DIN EN 12667,
Arbeitshöhe des Montageortes bis 3,5 m über der
Standfläche des hierfür erforderlichen Gerüstes.
Menge: 30,000 m2

**1.05.250 Wärmedämmung Luftltg Kanten-L ü. 2000mm Gebäude flexibler Elastomerschaum D 19mm**
*** EP-Aufgliederung gefordert
STLB-Bau 2025-10 047
Wärmedämmung ohne Ummantelung DIN 4140 an haus- und
betriebstechnischen Anlagen, an Luftleitung,
rechteckig, Maße DIN EN 1505, Kantenlänge über 2000 mm,
Mindestabstände DIN 4140 sind nicht eingehalten, im
Gebäude, keine ausreichende Konvektion bzw.
unzureichender Abstand zu Objekten, Dämmung aus
flexiblem Elastomerschaum DIN EN 14304,
Dämmschichtdicke 19 mm, Brandverhaltensklasse DIN EN
13501-1 B (schwerentflammbar), Wärmeleitfähigkeit 0,040
W/(mK) bei 40 Grad C Mitteltemperatur DIN EN 12667,
Arbeitshöhe des Montageortes bis 3,5 m über der
Standfläche des hierfür erforderlichen Gerüstes.
Menge: 50,000 m2

**1.05.260 Formstück flexibler Elastomerschaum Wärmedämmung Luftltg Kanten-L bis 500mm Gebäude 0,040W/(mK) D 19mm**
*** EP-Aufgliederung gefordert
STLB-Bau 2025-10 047
Formstück aus flexiblem Elastomerschaum DIN EN 14304,
Wärmedämmung DIN 4140 an haus- und betriebstechnischen
Anlagen, an Luftleitung, rechteckig, Kantenlänge bis
500 mm, Mindestabstände DIN 4140 sind nicht
eingehalten, Maße DIN EN 1505, im Gebäude, keine
ausreichende Konvektion bzw. unzureichender Abstand zu
Objekten, Brandverhaltensklasse DIN EN 13501-1 B
(schwerentflammbar), Wärmeleitfähigkeit 0,040 W/(mK)
bei 40 Grad C Mitteltemperatur DIN EN 12667,
Dämmschichtdicke 19 mm, Arbeitshöhe des Montageortes
bis 3,5 m über der Standfläche des hierfür
erforderlichen Gerüstes.
Menge: 50,000 m2

**1.05.270 Formstück flexibler Elastomerschaum Wärmedämmung Luftltg Kanten-L 500-1000mm Gebäude 0,040W/(mK) D 19mm**
*** EP-Aufgliederung gefordert
STLB-Bau 2025-10 047
Formstück aus flexiblem Elastomerschaum DIN EN 14304,
Wärmedämmung DIN 4140 an haus- und betriebstechnischen
Anlagen, an Luftleitung, rechteckig, Kantenlänge über
500 bis 1000 mm, Mindestabstände DIN 4140 sind nicht
eingehalten, Maße DIN EN 1505, im Gebäude, keine
ausreichende Konvektion bzw. unzureichender Abstand zu
Objekten, Brandverhaltensklasse DIN EN 13501-1 B
(schwerentflammbar), Wärmeleitfähigkeit 0,040 W/(mK)
bei 40 Grad C Mitteltemperatur DIN EN 12667,
Dämmschichtdicke 19 mm, Arbeitshöhe des Montageortes
bis 3,5 m über der Standfläche des hierfür
erforderlichen Gerüstes.
Menge: 80,000 m2

**1.05.280 Formstück flexibler Elastomerschaum Wärmedämmung Luftltg Kanten-L 1000-1500mm Gebäude 0,040W/(mK) D 19mm**
*** EP-Aufgliederung gefordert
STLB-Bau 2025-10 047
Formstück aus flexiblem Elastomerschaum DIN EN 14304,
Wärmedämmung DIN 4140 an haus- und betriebstechnischen
Anlagen, an Luftleitung, rechteckig, Kantenlänge über
1000 bis 1500 mm, Mindestabstände DIN 4140 sind nicht
eingehalten, Maße DIN EN 1505, im Gebäude, keine
ausreichende Konvektion bzw. unzureichender Abstand zu
Objekten, Brandverhaltensklasse DIN EN 13501-1 B
(schwerentflammbar), Wärmeleitfähigkeit 0,040 W/(mK)
bei 40 Grad C Mitteltemperatur DIN EN 12667,
Dämmschichtdicke 19 mm, Arbeitshöhe des Montageortes
bis 3,5 m über der Standfläche des hierfür
erforderlichen Gerüstes.
Menge: 60,000 m2

**1.05.290 Formstück flexibler Elastomerschaum Wärmedämmung Luftltg Kanten-L 1500-2000mm Gebäude 0,040W/(mK) D 19mm**
*** EP-Aufgliederung gefordert
STLB-Bau 2025-10 047
Formstück aus flexiblem Elastomerschaum DIN EN 14304,
Wärmedämmung DIN 4140 an haus- und betriebstechnischen
Anlagen, an Luftleitung, rechteckig, Kantenlänge über
1500 bis 2000 mm, Mindestabstände DIN 4140 sind nicht
eingehalten, Maße DIN EN 1505, im Gebäude, keine
ausreichende Konvektion bzw. unzureichender Abstand zu
Objekten, Brandverhaltensklasse DIN EN 13501-1 B
(schwerentflammbar), Wärmeleitfähigkeit 0,040 W/(mK)
bei 40 Grad C Mitteltemperatur DIN EN 12667,
Dämmschichtdicke 19 mm, Arbeitshöhe des Montageortes
bis 3,5 m über der Standfläche des hierfür
erforderlichen Gerüstes.
Menge: 30,000 m2

**1.05.300 Formstück flexibler Elastomerschaum Wärmedämmung Luftltg Kanten-L ü. 2000mm Gebäude 0,040W/(mK) D 19mm**
*** EP-Aufgliederung gefordert
STLB-Bau 2025-10 047
Formstück aus flexiblem Elastomerschaum DIN EN 14304,
Wärmedämmung DIN 4140 an haus- und betriebstechnischen
Anlagen, an Luftleitung, rechteckig, Kantenlänge über
2000 mm, Mindestabstände DIN 4140 sind nicht
eingehalten, Maße DIN EN 1505, im Gebäude, keine
ausreichende Konvektion bzw. unzureichender Abstand zu
Objekten, Brandverhaltensklasse DIN EN 13501-1 B
(schwerentflammbar), Wärmeleitfähigkeit 0,040 W/(mK)
bei 40 Grad C Mitteltemperatur DIN EN 12667,
Dämmschichtdicke 19 mm, Arbeitshöhe des Montageortes
bis 3,5 m über der Standfläche des hierfür
erforderlichen Gerüstes.
Menge: 90,000 m2

**1.05.310 Ausschnitt Wärmedämmung Luftltg Kanten-L bis 500mm Gebäude flexibler Elastomerschaum D 19mm**
STLB-Bau 2025-10 047
Ausschnitt für Wärmedämmung DIN 4140 an haus- und
betriebstechnischen Anlagen, an Luftleitung,
rechteckig, Maße DIN EN 1505, Kantenlänge bis 500 mm,
im Gebäude, keine ausreichende Konvektion bzw.
unzureichender Abstand zu Objekten, Dämmung aus
flexiblem Elastomerschaum DIN EN 14304,
Brandverhaltensklasse DIN EN 13501-1 B
(schwerentflammbar), Wärmeleitfähigkeit 0,040 W/(mK)
bei 40 Grad C Mitteltemperatur DIN EN 12667,
Gesamt-Dämmschichtdicke 19 mm, Arbeitshöhe des
Montageortes bis 3,5 m über der Standfläche des hierfür
erforderlichen Gerüstes.
Menge: 4,000 St

**1.05.320 Ausschnitt Wärmedämmung Luftltg Kanten-L 500-1000mm Gebäude flexibler Elastomerschaum D 19mm**
STLB-Bau 2025-10 047
Ausschnitt für Wärmedämmung DIN 4140 an haus- und
betriebstechnischen Anlagen, an Luftleitung,
rechteckig, Maße DIN EN 1505, Kantenlänge über 500 bis
1000 mm, im Gebäude, keine ausreichende Konvektion bzw.
unzureichender Abstand zu Objekten, Dämmung aus
flexiblem Elastomerschaum DIN EN 14304,
Brandverhaltensklasse DIN EN 13501-1 B
(schwerentflammbar), Wärmeleitfähigkeit 0,040 W/(mK)
bei 40 Grad C Mitteltemperatur DIN EN 12667,
Gesamt-Dämmschichtdicke 19 mm, Arbeitshöhe des
Montageortes bis 3,5 m über der Standfläche des hierfür
erforderlichen Gerüstes.
Menge: 4,000 St

**1.05.330 Ausschnitt Wärmedämmung Luftltg Kanten-L 1000-1500mm Gebäude flexibler Elastomerschaum D 19mm**
STLB-Bau 2025-10 047
Ausschnitt für Wärmedämmung DIN 4140 an haus- und
betriebstechnischen Anlagen, an Luftleitung,
rechteckig, Maße DIN EN 1505, Kantenlänge über 1000 bis
1500 mm, im Gebäude, keine ausreichende Konvektion bzw.
unzureichender Abstand zu Objekten, Dämmung aus
flexiblem Elastomerschaum DIN EN 14304,
Brandverhaltensklasse DIN EN 13501-1 B
(schwerentflammbar), Wärmeleitfähigkeit 0,040 W/(mK)
bei 40 Grad C Mitteltemperatur DIN EN 12667,
Gesamt-Dämmschichtdicke 19 mm, Arbeitshöhe des
Montageortes bis 3,5 m über der Standfläche des hierfür
erforderlichen Gerüstes.
Menge: 4,000 St

**1.05.340 Ausschnitt Wärmedämmung Luftltg Kanten-L 1500-2000mm Gebäude flexibler Elastomerschaum D 19mm**
STLB-Bau 2025-10 047
Ausschnitt für Wärmedämmung DIN 4140 an haus- und
betriebstechnischen Anlagen, an Luftleitung,
rechteckig, Maße DIN EN 1505, Kantenlänge über 1500 bis
2000 mm, im Gebäude, keine ausreichende Konvektion bzw.
unzureichender Abstand zu Objekten, Dämmung aus
flexiblem Elastomerschaum DIN EN 14304,
Brandverhaltensklasse DIN EN 13501-1 B
(schwerentflammbar), Wärmeleitfähigkeit 0,040 W/(mK)
bei 40 Grad C Mitteltemperatur DIN EN 12667,
Gesamt-Dämmschichtdicke 19 mm, Arbeitshöhe des
Montageortes bis 3,5 m über der Standfläche des hierfür
erforderlichen Gerüstes.
Menge: 4,000 St

**1.05.350 Ausschnitt Wärmedämmung Luftltg Kanten-L ü. 2000mm Gebäude flexibler Elastomerschaum D 19mm**
STLB-Bau 2025-10 047
Ausschnitt für Wärmedämmung DIN 4140 an haus- und
betriebstechnischen Anlagen, an Luftleitung,
rechteckig, Maße DIN EN 1505, Kantenlänge über 2000 mm,
im Gebäude, keine ausreichende Konvektion bzw.
unzureichender Abstand zu Objekten, Dämmung aus
flexiblem Elastomerschaum DIN EN 14304,
Brandverhaltensklasse DIN EN 13501-1 B
(schwerentflammbar), Wärmeleitfähigkeit 0,040 W/(mK)
bei 40 Grad C Mitteltemperatur DIN EN 12667,
Gesamt-Dämmschichtdicke 19 mm, Arbeitshöhe des
Montageortes bis 3,5 m über der Standfläche des hierfür
erforderlichen Gerüstes.
Menge: 4,000 St

**1.05.360 Wärmedämmung Luftltg Kanten-L bis 500mm Gebäude Mineralwolle AS-Qualität hydrophobiert Matte D 30mm**
*** EP-Aufgliederung gefordert
*** Bezugsbeschreibung
STLB-Bau 2025-10 047
Wärmedämmung ohne Ummantelung DIN 4140 an haus- und
betriebstechnischen Anlagen, an Luftleitung,
rechteckig, Maße DIN EN 1505, Kantenlänge bis 500 mm,
Mindestabstände DIN 4140 sind nicht eingehalten, im
Gebäude, keine ausreichende Konvektion bzw.
unzureichender Abstand zu Objekten, Dämmung aus
Mineralwolle DIN EN 14303, AS-Qualität und
hydrophobiert, als Lamellenmatte, Dämmschichtdicke 30
mm, Brandverhaltensklasse DIN EN 13501-1 A1
(nichtbrennbar), Schmelzpunkt größer 1000 Grad C, DIN
4102-17, Wärmeleitfähigkeit 0,035 W/(mK) bei 40 Grad C
Mitteltemperatur DIN EN 12667, kaschiert mit Alufolie,
Arbeitshöhe des Montageortes bis 3,5 m über der
Standfläche des hierfür erforderlichen Gerüstes.
Menge: 750,000 m2

**1.05.370 Wie vor, jedoch Kantenlänge über 500 bis 1000 mm;**
*** EP-Aufgliederung gefordert
*** wie Position 1.05.360
STLB-Bau 2025-10 047
Wie Position 1.05.360, jedoch:
Kantenlänge über 500 bis 1000 mm
Menge: 2200,000 m2

**1.05.380 Wie vor, jedoch Kantenlänge über 1000 bis 1500 mm;**
*** EP-Aufgliederung gefordert
*** wie Position 1.05.360
STLB-Bau 2025-10 047
Wie Position 1.05.360, jedoch:
Kantenlänge über 1000 bis 1500 mm
Menge: 2400,000 m2

**1.05.390 Wie vor, jedoch Kantenlänge über 1500 bis 2000 mm;**
*** EP-Aufgliederung gefordert
*** wie Position 1.05.360
STLB-Bau 2025-10 047
Wie Position 1.05.360, jedoch:
Kantenlänge über 1500 bis 2000 mm
Menge: 1200,000 m2

**1.05.400 Wie vor, jedoch Kantenlänge über 2000 mm;**
*** EP-Aufgliederung gefordert
*** wie Position 1.05.360
STLB-Bau 2025-10 047
Wie Position 1.05.360, jedoch:
Kantenlänge über 2000 mm
Menge: 1900,000 m2

**1.05.410 Formstück Mineralwolle AS-Qualität hydrophobiert Wärmedämmung Luftltg Kanten-L bis 500mm Gebäude 0,035W/(mK) D 30mm kaschiert Alu-Folie**
*** EP-Aufgliederung gefordert
*** Bezugsbeschreibung
STLB-Bau 2025-10 047
Formstück aus Mineralwolle DIN EN 14303, AS-Qualität
und hydrophobiert, Wärmedämmung DIN 4140 an haus- und
betriebstechnischen Anlagen, an Luftleitung,
rechteckig, Kantenlänge bis 500 mm, Mindestabstände DIN
4140 sind nicht eingehalten, Maße DIN EN 1505, im
Gebäude, keine ausreichende Konvektion bzw.
unzureichender Abstand zu Objekten,
Brandverhaltensklasse DIN EN 13501-1 A1
(nichtbrennbar), Wärmeleitfähigkeit 0,035 W/(mK) bei 40
Grad C Mitteltemperatur DIN EN 12667, Dämmschichtdicke
30 mm, kaschiert mit Aluminiumfolie, Arbeitshöhe des
Montageortes bis 3,5 m über der Standfläche des hierfür
erforderlichen Gerüstes.
Menge: 400,000 m2

**1.05.420 Wie vor, jedoch Kantenlänge über 500 bis 1000 mm;**
*** EP-Aufgliederung gefordert
*** wie Position 1.05.410
STLB-Bau 2025-10 047
Wie Position 1.05.410, jedoch:
Kantenlänge über 500 bis 1000 mm
Menge: 1200,000 m2

**1.05.430 Wie vor, jedoch Kantenlänge über 1000 bis 1500 mm;**
*** EP-Aufgliederung gefordert
*** wie Position 1.05.410
STLB-Bau 2025-10 047
Wie Position 1.05.410, jedoch:
Kantenlänge über 1000 bis 1500 mm
Menge: 1000,000 m2

**1.05.440 Wie vor, jedoch Kantenlänge über 1500 bis 2000 mm;**
*** EP-Aufgliederung gefordert
*** wie Position 1.05.410
STLB-Bau 2025-10 047
Wie Position 1.05.410, jedoch:
Kantenlänge über 1500 bis 2000 mm
Menge: 800,000 m2

**1.05.450 Wie vor, jedoch Kantenlänge über 2000 mm;**
*** EP-Aufgliederung gefordert
*** wie Position 1.05.410
STLB-Bau 2025-10 047
Wie Position 1.05.410, jedoch:
Kantenlänge über 2000 mm
Menge: 120,000 m2

**1.05.460 Wärmedämmung Luftltg DN100 Gebäude Mineralwolle AS-Qualität hydrophobiert Matte D 30mm**
*** EP-Aufgliederung gefordert
*** Bezugsbeschreibung
STLB-Bau 2025-10 047
Wärmedämmung ohne Ummantelung DIN 4140 an haus- und
betriebstechnischen Anlagen, an Luftleitung, rund, Maße
DIN EN 1506, DN 100, Mindestabstände DIN 4140 sind
nicht eingehalten, im Gebäude, keine ausreichende
Konvektion bzw. unzureichender Abstand zu Objekten,
Dämmung aus Mineralwolle DIN EN 14303, AS-Qualität und
hydrophobiert, als Lamellenmatte, Dämmschichtdicke 30
mm, Brandverhaltensklasse DIN EN 13501-1 A1
(nichtbrennbar), Schmelzpunkt größer 1000 Grad C, DIN
4102-17, Wärmeleitfähigkeit 0,035 W/(mK) bei 40 Grad C
Mitteltemperatur DIN EN 12667, kaschiert mit Alufolie,
Arbeitshöhe des Montageortes bis 3,5 m über der
Standfläche des hierfür erforderlichen Gerüstes.
Menge: 150,000 m

**1.05.470 Wie vor, jedoch DN 125;**
*** EP-Aufgliederung gefordert
*** wie Position 1.05.460
STLB-Bau 2025-10 047
Wie Position 1.05.460, jedoch:
DN 125
Menge: 20,000 m

**1.05.480 Wie vor, jedoch DN 140;**
*** EP-Aufgliederung gefordert
*** wie Position 1.05.460
STLB-Bau 2025-10 047
Wie Position 1.05.460, jedoch:
DN 140
Menge: 10,000 m

**1.05.490 Wie vor, jedoch DN 150;**
*** EP-Aufgliederung gefordert
*** wie Position 1.05.460
STLB-Bau 2025-10 047
Wie Position 1.05.460, jedoch:
DN 150
Menge: 10,000 m

**1.05.500 Wie vor, jedoch DN 160;**
*** EP-Aufgliederung gefordert
*** wie Position 1.05.460
STLB-Bau 2025-10 047
Wie Position 1.05.460, jedoch:
DN 160
Menge: 20,000 m

**1.05.510 Wie vor, jedoch DN 180;**
*** EP-Aufgliederung gefordert
*** wie Position 1.05.460
STLB-Bau 2025-10 047
Wie Position 1.05.460, jedoch:
DN 180
Menge: 20,000 m

**1.05.520 Wie vor, jedoch DN 200;**
*** EP-Aufgliederung gefordert
*** wie Position 1.05.460
STLB-Bau 2025-10 047
Wie Position 1.05.460, jedoch:
DN 200
Menge: 20,000 m

**1.05.530 Wie vor, jedoch DN 224;**
*** EP-Aufgliederung gefordert
*** wie Position 1.05.460
STLB-Bau 2025-10 047
Wie Position 1.05.460, jedoch:
DN 224
Menge: 10,000 m

**1.05.540 Wie vor, jedoch DN 250;**
*** EP-Aufgliederung gefordert
*** wie Position 1.05.460
STLB-Bau 2025-10 047
Wie Position 1.05.460, jedoch:
DN 250
Menge: 5,000 m

**1.05.550 Wie vor, jedoch DN 280;**
*** EP-Aufgliederung gefordert
*** wie Position 1.05.460
STLB-Bau 2025-10 047
Wie Position 1.05.460, jedoch:
DN 280
Menge: 30,000 m

**1.05.560 Wie vor, jedoch DN 300;**
*** EP-Aufgliederung gefordert
*** wie Position 1.05.460
STLB-Bau 2025-10 047
Wie Position 1.05.460, jedoch:
DN 300
Menge: 10,000 m

**1.05.570 Wie vor, jedoch DN 315;**
*** EP-Aufgliederung gefordert
*** wie Position 1.05.460
STLB-Bau 2025-10 047
Wie Position 1.05.460, jedoch:
DN 315
Menge: 5,000 m

**1.05.580 Wie vor, jedoch DN 355;**
*** EP-Aufgliederung gefordert
*** wie Position 1.05.460
STLB-Bau 2025-10 047
Wie Position 1.05.460, jedoch:
DN 355
Menge: 20,000 m

**1.05.590 Wie vor, jedoch DN 400;**
*** EP-Aufgliederung gefordert
*** wie Position 1.05.460
STLB-Bau 2025-10 047
Wie Position 1.05.460, jedoch:
DN 400
Menge: 20,000 m

**1.05.600 Abzweig Mineralwolle AS-Qualität hydrophobiert Wärmedämmung Luftltg DN100 Gebäude 0,035W/(mK) D 30mm kaschiert Alu-Folie**
*** EP-Aufgliederung gefordert
*** Bezugsbeschreibung
STLB-Bau 2025-10 047
Abzweig aus Mineralwolle DIN EN 14303, AS-Qualität und
hydrophobiert, Wärmedämmung DIN 4140 an haus- und
betriebstechnischen Anlagen, an Luftleitung, rund, DN
100, Mindestabstände DIN 4140 sind nicht eingehalten,
Maße DIN EN 1506, im Gebäude, keine ausreichende
Konvektion bzw. unzureichender Abstand zu Objekten,
Brandverhaltensklasse DIN EN 13501-1 A1
(nichtbrennbar), Wärmeleitfähigkeit 0,035 W/(mK) bei 40
Grad C Mitteltemperatur DIN EN 12667, Dämmschichtdicke
30 mm, kaschiert mit Aluminiumfolie, Arbeitshöhe des
Montageortes bis 3,5 m über der Standfläche des hierfür
erforderlichen Gerüstes.
Menge: 120,000 St

**1.05.610 Wie vor, jedoch DN 125;**
*** EP-Aufgliederung gefordert
*** wie Position 1.05.600
STLB-Bau 2025-10 047
Wie Position 1.05.600, jedoch:
DN 125
Menge: 200,000 St

**1.05.620 Wie vor, jedoch DN 140;**
*** EP-Aufgliederung gefordert
*** wie Position 1.05.600
STLB-Bau 2025-10 047
Wie Position 1.05.600, jedoch:
DN 140
Menge: 10,000 St

**1.05.630 Wie vor, jedoch DN 150;**
*** EP-Aufgliederung gefordert
*** wie Position 1.05.600
STLB-Bau 2025-10 047
Wie Position 1.05.600, jedoch:
DN 150
Menge: 10,000 St

**1.05.640 Wie vor, jedoch DN 160;**
*** EP-Aufgliederung gefordert
*** wie Position 1.05.600
STLB-Bau 2025-10 047
Wie Position 1.05.600, jedoch:
DN 160
Menge: 280,000 St

**1.05.650 Wie vor, jedoch DN 180;**
*** EP-Aufgliederung gefordert
*** wie Position 1.05.600
STLB-Bau 2025-10 047
Wie Position 1.05.600, jedoch:
DN 180
Menge: 100,000 St

**1.05.660 Wie vor, jedoch DN 200;**
*** EP-Aufgliederung gefordert
*** wie Position 1.05.600
STLB-Bau 2025-10 047
Wie Position 1.05.600, jedoch:
DN 200
Menge: 90,000 St

**1.05.670 Wie vor, jedoch DN 224;**
*** EP-Aufgliederung gefordert
*** wie Position 1.05.600
STLB-Bau 2025-10 047
Wie Position 1.05.600, jedoch:
DN 224
Menge: 30,000 St

**1.05.680 Wie vor, jedoch DN 250;**
*** EP-Aufgliederung gefordert
*** wie Position 1.05.600
STLB-Bau 2025-10 047
Wie Position 1.05.600, jedoch:
DN 250
Menge: 30,000 St

**1.05.690 Wie vor, jedoch DN 280;**
*** EP-Aufgliederung gefordert
*** wie Position 1.05.600
STLB-Bau 2025-10 047
Wie Position 1.05.600, jedoch:
DN 280
Menge: 20,000 St

**1.05.700 Wie vor, jedoch DN 300;**
*** EP-Aufgliederung gefordert
*** wie Position 1.05.600
STLB-Bau 2025-10 047
Wie Position 1.05.600, jedoch:
DN 300
Menge: 20,000 St

**1.05.710 Wie vor, jedoch DN 315;**
*** EP-Aufgliederung gefordert
*** wie Position 1.05.600
STLB-Bau 2025-10 047
Wie Position 1.05.600, jedoch:
DN 315
Menge: 20,000 St

**1.05.720 Wie vor, jedoch DN 355;**
*** EP-Aufgliederung gefordert
*** wie Position 1.05.600
STLB-Bau 2025-10 047
Wie Position 1.05.600, jedoch:
DN 355
Menge: 20,000 St

**1.05.730 Wie vor, jedoch DN 400;**
*** EP-Aufgliederung gefordert
*** wie Position 1.05.600
STLB-Bau 2025-10 047
Wie Position 1.05.600, jedoch:
DN 400
Menge: 20,000 St

**1.05.740 Bogen Mineralwolle AS-Qualität hydrophobiert Wärmedämmung Luftltg DN100 Gebäude 0,035W/(mK) D 30mm kaschiert Alu-Folie**
*** EP-Aufgliederung gefordert
*** Bezugsbeschreibung
STLB-Bau 2025-10 047
Bogen aus Mineralwolle DIN EN 14303, AS-Qualität und
hydrophobiert, Wärmedämmung DIN 4140 an haus- und
betriebstechnischen Anlagen, an Luftleitung, rund, DN
100, Mindestabstände DIN 4140 sind nicht eingehalten,
Maße DIN EN 1506, im Gebäude, keine ausreichende
Konvektion bzw. unzureichender Abstand zu Objekten,
Brandverhaltensklasse DIN EN 13501-1 A1
(nichtbrennbar), Wärmeleitfähigkeit 0,035 W/(mK) bei 40
Grad C Mitteltemperatur DIN EN 12667, Dämmschichtdicke
30 mm, kaschiert mit Aluminiumfolie, Arbeitshöhe des
Montageortes bis 3,5 m über der Standfläche des hierfür
erforderlichen Gerüstes.
Menge: 20,000 St

**1.05.750 Wie vor, jedoch DN 125;**
*** EP-Aufgliederung gefordert
*** wie Position 1.05.740
STLB-Bau 2025-10 047
Wie Position 1.05.740, jedoch:
DN 125
Menge: 20,000 St

**1.05.760 Wie vor, jedoch DN 140;**
*** EP-Aufgliederung gefordert
*** wie Position 1.05.740
STLB-Bau 2025-10 047
Wie Position 1.05.740, jedoch:
DN 140
Menge: 4,000 St

**1.05.770 Wie vor, jedoch DN 150;**
*** EP-Aufgliederung gefordert
*** wie Position 1.05.740
STLB-Bau 2025-10 047
Wie Position 1.05.740, jedoch:
DN 150
Menge: 2,000 St

**1.05.780 Wie vor, jedoch DN 160;**
*** EP-Aufgliederung gefordert
*** wie Position 1.05.740
STLB-Bau 2025-10 047
Wie Position 1.05.740, jedoch:
DN 160
Menge: 6,000 St

**1.05.790 Wie vor, jedoch DN 180;**
*** EP-Aufgliederung gefordert
*** wie Position 1.05.740
STLB-Bau 2025-10 047
Wie Position 1.05.740, jedoch:
DN 180
Menge: 10,000 St

**1.05.800 Wie vor, jedoch DN 200;**
*** EP-Aufgliederung gefordert
*** wie Position 1.05.740
STLB-Bau 2025-10 047
Wie Position 1.05.740, jedoch:
DN 200
Menge: 6,000 St

**1.05.810 Wie vor, jedoch DN 224;**
*** EP-Aufgliederung gefordert
*** wie Position 1.05.740
STLB-Bau 2025-10 047
Wie Position 1.05.740, jedoch:
DN 224
Menge: 6,000 St

**1.05.820 Wie vor, jedoch DN 250;**
*** EP-Aufgliederung gefordert
*** wie Position 1.05.740
STLB-Bau 2025-10 047
Wie Position 1.05.740, jedoch:
DN 250
Menge: 4,000 St

**1.05.830 Wie vor, jedoch DN 280;**
*** EP-Aufgliederung gefordert
*** wie Position 1.05.740
STLB-Bau 2025-10 047
Wie Position 1.05.740, jedoch:
DN 280
Menge: 4,000 St

**1.05.840 Wie vor, jedoch DN 300;**
*** EP-Aufgliederung gefordert
*** wie Position 1.05.740
STLB-Bau 2025-10 047
Wie Position 1.05.740, jedoch:
DN 300
Menge: 10,000 St

**1.05.850 Wie vor, jedoch DN 315;**
*** EP-Aufgliederung gefordert
*** wie Position 1.05.740
STLB-Bau 2025-10 047
Wie Position 1.05.740, jedoch:
DN 315
Menge: 2,000 St

**1.05.860 Wie vor, jedoch DN 355;**
*** EP-Aufgliederung gefordert
*** wie Position 1.05.740
STLB-Bau 2025-10 047
Wie Position 1.05.740, jedoch:
DN 355
Menge: 2,000 St

**1.05.870 Wie vor, jedoch DN 400;**
*** EP-Aufgliederung gefordert
*** wie Position 1.05.740
STLB-Bau 2025-10 047
Wie Position 1.05.740, jedoch:
DN 400
Menge: 2,000 St

**1.05.880 Konus Mineralwolle AS-Qualität hydrophobiert Wärmedämmung Luftltg DN100 Gebäude 0,035W/(mK) D 30mm kaschiert Alu-Folie**
*** EP-Aufgliederung gefordert
*** Bezugsbeschreibung
STLB-Bau 2025-10 047
Konus aus Mineralwolle DIN EN 14303, AS-Qualität und
hydrophobiert, Wärmedämmung DIN 4140 an haus- und
betriebstechnischen Anlagen, an Luftleitung, rund, DN
100, Mindestabstände DIN 4140 sind nicht eingehalten,
Maße DIN EN 1506, im Gebäude, keine ausreichende
Konvektion bzw. unzureichender Abstand zu Objekten,
Brandverhaltensklasse DIN EN 13501-1 A1
(nichtbrennbar), Wärmeleitfähigkeit 0,035 W/(mK) bei 40
Grad C Mitteltemperatur DIN EN 12667, Dämmschichtdicke
30 mm, kaschiert mit Aluminiumfolie, Arbeitshöhe des
Montageortes bis 3,5 m über der Standfläche des hierfür
erforderlichen Gerüstes.
Menge: 30,000 St

**1.05.890 Wie vor, jedoch DN 125;**
*** EP-Aufgliederung gefordert
*** wie Position 1.05.880
STLB-Bau 2025-10 047
Wie Position 1.05.880, jedoch:
DN 125
Menge: 100,000 St

**1.05.900 Wie vor, jedoch DN 140;**
*** EP-Aufgliederung gefordert
*** wie Position 1.05.880
STLB-Bau 2025-10 047
Wie Position 1.05.880, jedoch:
DN 140
Menge: 6,000 St

**1.05.910 Wie vor, jedoch DN 160;**
*** EP-Aufgliederung gefordert
*** wie Position 1.05.880
STLB-Bau 2025-10 047
Wie Position 1.05.880, jedoch:
DN 160
Menge: 4,000 St

**1.05.920 Wie vor, jedoch DN 180;**
*** EP-Aufgliederung gefordert
*** wie Position 1.05.880
STLB-Bau 2025-10 047
Wie Position 1.05.880, jedoch:
DN 180
Menge: 250,000 St

**1.05.930 Wie vor, jedoch DN 200;**
*** EP-Aufgliederung gefordert
*** wie Position 1.05.880
STLB-Bau 2025-10 047
Wie Position 1.05.880, jedoch:
DN 200
Menge: 40,000 St

**1.05.940 Wie vor, jedoch DN 224;**
*** EP-Aufgliederung gefordert
*** wie Position 1.05.880
STLB-Bau 2025-10 047
Wie Position 1.05.880, jedoch:
DN 224
Menge: 130,000 St

**1.05.950 Wie vor, jedoch DN 250;**
*** EP-Aufgliederung gefordert
*** wie Position 1.05.880
STLB-Bau 2025-10 047
Wie Position 1.05.880, jedoch:
DN 250
Menge: 20,000 St

**1.05.960 Wie vor, jedoch DN 280;**
*** EP-Aufgliederung gefordert
*** wie Position 1.05.880
STLB-Bau 2025-10 047
Wie Position 1.05.880, jedoch:
DN 280
Menge: 110,000 St

**1.05.970 Wie vor, jedoch DN 300;**
*** EP-Aufgliederung gefordert
*** wie Position 1.05.880
STLB-Bau 2025-10 047
Wie Position 1.05.880, jedoch:
DN 300
Menge: 4,000 St

**1.05.980 Wie vor, jedoch DN 315;**
*** EP-Aufgliederung gefordert
*** wie Position 1.05.880
STLB-Bau 2025-10 047
Wie Position 1.05.880, jedoch:
DN 315
Menge: 4,000 St

**1.05.990 Wie vor, jedoch DN 355;**
*** EP-Aufgliederung gefordert
*** wie Position 1.05.880
STLB-Bau 2025-10 047
Wie Position 1.05.880, jedoch:
DN 355
Menge: 10,000 St

**1.05.1000 Wie vor, jedoch DN 400;**
*** EP-Aufgliederung gefordert
*** wie Position 1.05.880
STLB-Bau 2025-10 047
Wie Position 1.05.880, jedoch:
DN 400
Menge: 4,000 St

**1.05.1010 Farbkennzeichnung Richtungspfeile**
STLB-Bau 2025-10 041
Farbkennzeichnung DIN 2403 der Luftleitung,
Kennzeichnung der Fließrichtung durch Richtungspfeile.
Menge: 1000,000 St

#### Titel 1.06 Bauliche Leistungen

**1.06.10 Einmessen Kennzeichnen Durchbrüche**
*** EP-Aufgliederung gefordert
STLB-Bau 2025-10 041
Einmessen und Kennzeichnen von Durchbrüchen.
Menge: 190,000 St

**Ausführungsbeschreibung 0038 Kernbohrung Decke Stahlbeton T 30-35cm**
*Kernbohrung Decke Stahlbeton T 30-35cm*

**Ausführungsbeschreibung 0039 Hinweis Baulogistikkonzept**
*Hinweis Baulogistikkonzept*
Hinweis Baulogistikkonzept
Die Entsorgung der Bohrkerne erfolgt gemäß der
Festlegung im Baulogistigkonzept

**1.06.20 Kernbohrung Stahlbeton Durchm. 150-200mm T 30-35cm nicht schadstoffbelastet Geräteeinsatz mgl. Stoffe**
*** EP-Aufgliederung gefordert
STLB-Bau 2025-10 084
Kernbohrung, senkrecht zur Untergrundfläche,
Untergrundfläche waagerecht, Bohrkern ist gegen Absturz
zu sichern, aus Stahlbeton, Normalbeton,
Bohrdurchmesser über 150 bis 200 mm, Bohrtiefe über 30
bis 35 cm, einschl. Lösen des Bohrkerns aus dem Gefüge,
nicht schadstoffbelastet,
Abfall ist nicht gefährlich, Zuordnung LAGA Z 0
(uneingeschränkter Einbau), Wichte des Abbruchstoffes
DIN EN 1991-1-1 30 kN/m3, Erschwernis durch horizontale
Förderwege von der Abbruchstelle zur
Bereitstellungsfläche/zum Ladeplatz,
horizontaler Förderweg '21' m,
Geräteeinsatz ist möglich, max. Gesamtgewicht bis 0,5
t, Ausführung erschütterungsarm DIN 4150, staubarm TRGS
559, ohne Untergrundbeschädigung, Ausführung innerhalb
des Bauwerks, Ausführung in allen Geschossen,
aufgenommene Stoffe sammeln, ohne Zerkleinerung, und
auf der Baustelle lagern, Mengenermittlung nach Aufmaß.
Menge: 20,000 St

**1.06.30 Kernbohrung Stahlbeton Durchm. 200-250mm T 30-35cm nicht schadstoffbelastet Geräteeinsatz mgl. Stoffe**
*** EP-Aufgliederung gefordert
STLB-Bau 2025-10 084
Kernbohrung, senkrecht zur Untergrundfläche,
Untergrundfläche waagerecht, Bohrkern ist gegen Absturz
zu sichern, aus Stahlbeton, Normalbeton,
Bohrdurchmesser über 200 bis 250 mm, Bohrtiefe über 30
bis 35 cm, einschl. Lösen des Bohrkerns aus dem Gefüge,
nicht schadstoffbelastet,
Abfall ist nicht gefährlich, Zuordnung LAGA Z 0
(uneingeschränkter Einbau), Wichte des Abbruchstoffes
DIN EN 1991-1-1 30 kN/m3, Erschwernis durch horizontale
Förderwege von der Abbruchstelle zur
Bereitstellungsfläche/zum Ladeplatz,
horizontaler Förderweg '21' m,
Geräteeinsatz ist möglich, max. Gesamtgewicht bis 0,5
t, Ausführung erschütterungsarm DIN 4150, staubarm TRGS
559, ohne Untergrundbeschädigung, Ausführung innerhalb
des Bauwerks, Ausführung in allen Geschossen,
aufgenommene Stoffe sammeln, ohne Zerkleinerung, und
auf der Baustelle lagern, Mengenermittlung nach Aufmaß.
Menge: 20,000 St

**Ausführungsbeschreibung 0040 Kernbohrung Wand Stahlbeton T 17,5-20cm Arbeitshöhenber**
*Kernbohrung Wand Stahlbeton T 17,5-20cm Arbeitshöhenbereich über 1,5 bis 3,5m*

**1.06.40 Kernbohrung Stahlbeton Durchm. 150-200mm T 25-30cm nicht schadstoffbelastet Geräteeinsatz mgl. Stoffe**
*** EP-Aufgliederung gefordert
STLB-Bau 2025-10 084
Kernbohrung, senkrecht zur Untergrundfläche,
Untergrundfläche waagerecht, Bohrkernsicherung nicht
erforderlich, aus Stahlbeton, Normalbeton,
Bohrdurchmesser über 150 bis 200 mm, Bohrtiefe über 25
bis 30 cm, einschl. Lösen des Bohrkerns aus dem Gefüge,
nicht schadstoffbelastet,
Abfall ist nicht gefährlich, Zuordnung LAGA Z 0
(uneingeschränkter Einbau), Wichte des Abbruchstoffes
DIN EN 1991-1-1 30 kN/m3, Arbeitshöhe bis 3,5 m über
der Standfläche des hierfür erforderlichen Gerüstes,
Erschwernis durch horizontale Förderwege von der
Abbruchstelle zur Bereitstellungsfläche/zum Ladeplatz,
horizontaler Förderweg '21' m,
Geräteeinsatz ist möglich, max. Gesamtgewicht bis 0,5
t, Ausführung erschütterungsarm DIN 4150, staubarm TRGS
559, ohne Untergrundbeschädigung, Ausführung innerhalb
des Bauwerks, Ausführung in allen Geschossen,
aufgenommene Stoffe sammeln, ohne Zerkleinerung, und
auf der Baustelle lagern, Mengenermittlung nach Aufmaß.
Menge: 20,000 St

**1.06.50 Kernbohrung Stahlbeton Durchm. 200-250mm T 25-30cm nicht schadstoffbelastet Geräteeinsatz mgl. Stoffe**
*** EP-Aufgliederung gefordert
STLB-Bau 2025-10 084
Kernbohrung, senkrecht zur Untergrundfläche,
Untergrundfläche waagerecht, Bohrkernsicherung nicht
erforderlich, aus Stahlbeton, Normalbeton,
Bohrdurchmesser über 200 bis 250 mm, Bohrtiefe über 25
bis 30 cm, einschl. Lösen des Bohrkerns aus dem Gefüge,
nicht schadstoffbelastet,
Abfall ist nicht gefährlich, Zuordnung LAGA Z 0
(uneingeschränkter Einbau), Wichte des Abbruchstoffes
DIN EN 1991-1-1 30 kN/m3, Arbeitshöhe bis 3,5 m über
der Standfläche des hierfür erforderlichen Gerüstes,
Erschwernis durch horizontale Förderwege von der
Abbruchstelle zur Bereitstellungsfläche/zum Ladeplatz,
horizontaler Förderweg '21' m,
Geräteeinsatz ist möglich, max. Gesamtgewicht bis 0,5
t, Ausführung erschütterungsarm DIN 4150, staubarm TRGS
559, ohne Untergrundbeschädigung, Ausführung innerhalb
des Bauwerks, Ausführung in allen Geschossen,
aufgenommene Stoffe sammeln, ohne Zerkleinerung, und
auf der Baustelle lagern, Mengenermittlung nach Aufmaß.
Menge: 20,000 St

**1.06.60 Öffnung herstellen Durchm 11 cm Trennwand beidseitig Gipspl. Mineralwolle D 60mm**
*** EP-Aufgliederung gefordert
STLB-Bau 2025-10 039
Öffnung herstellen, rund, Anschluss umlaufend,
Durchmesser '11' cm,
Ausführung an nichttragender innerer Trennwand, Öffnung
beidseitig, Bekleidung aus Gipsplatten, 1. Seite
2-lagig, Dicke 1. Seite 1. Lage 12,5 mm, Dicke 1. Seite
2. Lage 12,5 mm,
2. Seite 2-lagig, Dicke 2. Seite 1. Lage 12,5 mm, Dicke
2. Seite 2. Lage 12,5 mm, Dämmschicht aus Mineralwolle,
Dämmschichtdicke 60 mm, Anwendungsgebiet DIN 4108-10
WTR, MW DIN EN 13162, Arbeitshöhe der zu bearbeitenden
Fläche bis 3,5 m über der Standfläche des hierfür
erforderlichen Gerüstes.
Menge: 40,000 St

**1.06.70 Öffnung herstellen Durchm 18 cm Trennwand beidseitig Gipspl. Mineralwolle D 60mm**
*** EP-Aufgliederung gefordert
STLB-Bau 2025-10 039
Öffnung herstellen, rund, Anschluss umlaufend,
Durchmesser '18' cm,
Ausführung an nichttragender innerer Trennwand, Öffnung
beidseitig, Bekleidung aus Gipsplatten, 1. Seite
2-lagig, Dicke 1. Seite 1. Lage 12,5 mm, Dicke 1. Seite
2. Lage 12,5 mm,
2. Seite 2-lagig, Dicke 2. Seite 1. Lage 12,5 mm, Dicke
2. Seite 2. Lage 12,5 mm, Dämmschicht aus Mineralwolle,
Dämmschichtdicke 60 mm, Anwendungsgebiet DIN 4108-10
WTR, MW DIN EN 13162, Arbeitshöhe der zu bearbeitenden
Fläche bis 3,5 m über der Standfläche des hierfür
erforderlichen Gerüstes.
Menge: 30,000 St

**1.06.80 Öffnung herstellen Durchm 22 cm Trennwand beidseitig Gipspl. Mineralwolle D 60mm**
*** EP-Aufgliederung gefordert
STLB-Bau 2025-10 039
Öffnung herstellen, rund, Anschluss umlaufend,
Durchmesser '22' cm,
Ausführung an nichttragender innerer Trennwand, Öffnung
beidseitig, Bekleidung aus Gipsplatten, 1. Seite
2-lagig, Dicke 1. Seite 1. Lage 12,5 mm, Dicke 1. Seite
2. Lage 12,5 mm,
2. Seite 2-lagig, Dicke 2. Seite 1. Lage 12,5 mm, Dicke
2. Seite 2. Lage 12,5 mm, Dämmschicht aus Mineralwolle,
Dämmschichtdicke 60 mm, Anwendungsgebiet DIN 4108-10
WTR, MW DIN EN 13162, Arbeitshöhe der zu bearbeitenden
Fläche bis 3,5 m über der Standfläche des hierfür
erforderlichen Gerüstes.
Menge: 40,000 St

#### Titel 1.07 Sonstige Leistungen

**Ausführungsbeschreibung 0041 Arbeitsfläche in Schächten**
*Arbeitsfläche in Schächten*
Für die Montage in vertikalen Schächten werden bauseits
keine Arbeitsflächen gestellt. Seitens des Stahlbaus
werden Winkel zur Lastaufnahme vorgerüstet, auf denen
durch den Auftragnehmer geeignete Arbeitsflächen
herzustellen sind. Diese vom Auftragnehmer zu
erbringenden Arbeitsflächen sind auch zur Nutzung durch
Fremdgewerke vorgesehen. Die Arbeitsflächen sind unter
Beachtung der allgemeinen Sicherheitsvorschriften zu
errichten und dauerhaft zu erhalten.

Die hiervon betroffenen Schächte sind:
SC101, SC103, SC108, SC110, SC120, SC124, SC139,
SC141, SC201, SC202, SC203, SC225, SC227.

**1.07.10 Arbeitsfläche in Schächten herstellen**
Arbeitsfläche in Schächten für die Ebenen Mediengang
bis einschließlich 3. Obergeschoss ist je Schacht und
Ebene eine Arbeitsfläche herzustellen.

Schachthöhen bis 22 m
Schachtabmessungen:
Grundriss rechteckig
Tiefe i.d.R. 1,10 - 1,50 m
Länge i.d.R. 3,90 - 6,20 m

Die hiervon betroffenen Schächte sind:
SC101, SC103, SC108, SC110, SC120, SC124, SC139,
SC141, SC201, SC202, SC203, SC225, SC227.
Menge: 800,000 m²

**1.07.20 Arbeitsfläche in Schächten nach Arbeitsfortschritt anpassen**
Die vorgenannten Arbeitsflächen sind im Zuge der
Ausbauarbeiten stetig und nach Bedarf anzupassen.

Die hiervon betroffenen Schächte sind:
SC101, SC103, SC108, SC110, SC120, SC124, SC139,
SC141, SC201, SC202, SC203, SC225, SC227.
Menge: 1,000 psch

**1.07.30 Arbeitsfläche in Schächten beräumen**
Die vorgenannten Arbeitsflächen sind nach Abschluss der
Installationen und Freigabe durch die Objektüberwachung
vollständig zu beräumen.

Die hiervon betroffenen Schächte sind:
SC101, SC103, SC108, SC110, SC120, SC124, SC139,
SC141, SC201, SC202, SC203, SC225, SC227.
Menge: 800,000 m²

**1.07.40 Gebrauchsüberlassung für vorgenannte Arbeitsflächen.**
Menge: 1,000 psch

**Ausführungsbeschreibung 0042 Systemgerüst DIN EN 12810-1**
*Systemgerüst DIN EN 12810-1*

**1.07.50 Aufbauen fahrbares Gerüst 2kN/m2 L 2 m B 0,75 m H 3m**
*** EP-Aufgliederung gefordert
STLB-Bau 2025-04 001
Aufbauen fahrbares Gerüst,
Systemgerüst DIN EN 12810-1, Lastklasse 3 (2 kN/m2),
Länge Gerüst/-bauteil '2' m,
Breite Gerüst/-bauteil '0,75' m, Höhe der obersten
Gerüstlage 3 m, im Gebäude, Standsicherheitsnachweis
wird gesondert vergütet, Gerüstlagen mit allseitigem
Seitenschutz.
Menge: 4,000 St

**1.07.60 Abbauen fahrbares Gerüst 2kN/m2 L 2 m B 0,75 m H 3m**
*** EP-Aufgliederung gefordert
STLB-Bau 2025-04 001
Abbauen fahrbares Gerüst,
Systemgerüst DIN EN 12810-1, Lastklasse 3 (2 kN/m2),
Länge Gerüst/-bauteil '2' m,
Breite Gerüst/-bauteil '0,75' m, Höhe der obersten
Gerüstlage 3 m, im Gebäude, Standsicherheitsnachweis
wird gesondert vergütet, Gerüstlagen mit allseitigem
Seitenschutz.
Menge: 4,000 St

**1.07.70 Profilstahlkonstruktionen, Stahl feuerverzinkt**
Profilstahlkonstruktionen, Stahl feuerverzinkt
aus komplett feuerverzinktem Stahl,
als Unterkonstruktion für RLT- Komponenten.
Höhe Dachfläche = ca. +22,50 m
hergestellt aus Profilstahl,
geschraubt oder geschweißt, im Tauchbad feuerverzinkt,
Ausführung nach örtlicher Gegebenheit. Abrechnung mit
den Einheitsgewichten der zutreffenden DIN-Normen.
Die Stützfüsse sind vorab vor der Dacheindichtung
anzuliefern und thermisch entkoppelt zu montieren.
Die Montage der Trägerlage erfolgt nach Fertigstellung
der Dacheindichtung.

Einschl. aller Befestigungs- und Verbindungsmitteln,
Schweißzuschlägen, Nachverzinkung von Schweiß- und
Bohrlöchern, mit bauaufsichtlich zugelassenen
Befestigungsmitteln, einschl. statischem Nachweis.

Hinweis:
Der Standort befindet sich in der Erdbebenzone 1T
Menge: 1500,000 kg

**1.07.80 System-Profilstahlkonstruktion**
System-Profilstahlkonstruktion

als Befestigungskonstruktion aus einheitlichem
feuerverzinktem Montagesystem, bestehend aus
seriengefertigten Profilschienen und Systemelementen,
mit Kunststoffendkappen, abgerechnet nach Gewicht der
Profilschienen (erforderliche Kleinteile wie Schrauben,
Klammern, Gleitsätze, Winkelkonsolen, Auslegerkonsolen,
Stützstreben, Stützkonsolen, Spannpratzen, Spannhaken,
Halterungen, Sockelhalter und Auflagefuß) sind anteilig
im Gewichtspreis einzukalkulieren).

Als Befestigungskonstruktion sind Stütz-, Hänge-, Trag-
und Sonderbefestigungen zu verstehen, die erforderlich
werden, wenn eine Befestigung mit Schellen und ggf.
Gewindestangen mit Dübel oder Klammern nicht möglich
ist.

Die Befestigung der Lüftungskanäle unterhalb der
Gitterrostebene im Technikgeschoss erfolgt auf dem
Boden oder an der Trägerkonstruktion. Bei Befestigung
der Konsolen auf dem Fussboben, sind ausschließlich
Klebedübel zu verwenden, da der Fussboden zur
Abdichtung eine Epoxidharzabdichtung bekommt. Die
Klebedübel sind im Einheispreis des
Systemprofilkonstruktion mit einzukakulieren

Für Befestigungen am Bauwerk sind nur bauaufsichtlich
zugelassene Befestigungen zu verwenden. Die
entsprechende Montagebedingungen aus den
Montageanleitungen sind zu beachten und zu
dokumentieren. Erforderliche statische Nachweise für
das Befestigungssystem sowie Sonderbefestigungen sind
zu erbringen.

Die Ausführung erfolgt nach örtlicher Gegebenheit.

Befestigung erfolgt an Massivbauweise, Stahlträger und
Betonplatten.

Hinweis:
Der Standort befindet sich in der Erdbebenzone 1T

Bei Verlegung von Lüftungskanälen in Notwendigen
Fluren, sind die Vorgaben der M-LüAR sowie die DIN
4102-4, Abschnit 8.5.7.5 zu berücksichtigen. Die
entsptrechenden Nachweise sind zu erstellen.
Menge: 15000,000 kg

**1.07.90 Dichtheitsprüfung von Luftleitungen**
Dichtheitsprüfung von Luftleitungen
vor Ort, im eingebauten Zustand, Prüffläche
mind. 50 m², DIN EN 14239, Luftleitung rechteckig,
Luftdichtheitsklasse C DIN EN 13779, mit bis zu
2 Luftdurchlässen/Öffnungen, Querschnittsbereich
bis 0,5 m², Höhe über Gelände/Fußboden über 3,5 m bis
5 m, einschl. der Bereitstellung aller erforderlichen
Geräte, Materialien, Fachpersonal und Prüfbericht.
Menge: 50,000 St

**1.07.100 Mitwirkung Blower-Door-Tests**
Mitwirkung Blower-Door-Tests

Für das Bauvorhaben sind Blower-Door-Tests bzw.
Differenzdruck-Messungen zur Feststellung der
Gebäudedichtheit geplant.

Für diese Messungen hat der Auftragnehmer nach
Aufforderung durch den AG bzw. die Objektüberwachung
alle offenen Rohrenden und Installationen reversibel
luftdicht zu verschließen.

Für die Kalkulation ist davon auszugehen, dass die
Messungen je Ring und Geschoss erfolgen.
Menge: 12,000 St

**1.07.130 Brandschutzkataster**
Brandschutzkataster
Alle Brandschutzabschottungen, -durchführungen,
-dämmungen etc. sind in einem Brandschottkataster zu
dokumentieren und verwalten. Hierzu ist das als Anlage
zu diesem Leistungsverzeichnis beigefügte Muster
(Excel, Dateiformat: *.xlsx) zu verwenden und
regelmäßig, während der gesamten Bauzeit,
fortzuschreiben. Dabei sind alle Felder vollständig,
inkl. Fotos, auszufüllen.

Damit die brandschutztechnische Gebäude- und
Anlagenausstattung nach Bauabschluss gesetzeskonform
abnahmefähig ist, müssen neben der Bestätigung der
fachgerechten Ausführung auch die entsprechenden
Brandschutznachweise dokumentiert werden.
Ein Brandschutznachweis gilt als Nachweis gegenüber den
Bauaufsichtsbehörden und Prüfingenieuren für
vorbeugenden Brandschutz.

Die Ausführung erfolgt nach § 66 der Musterbauordnung
(MBO), so dass belegt ist, dass die Auflagen und
Vorgaben des Baurechts in puncto Brandschutz erfüllt
sind.

Die Brandschutzdokumentation erfolgt auf Basis der
aktuellen Installationspläne jeweils letztgültigen
Montageplanung. Die einzelnen Abschottungen werden im
Grundrissplan als Symbol mit den entsprechenden
Informationen eingetragen. Die Dokumentation ist in
Papierform sowie als digitale CAD- Dateien zu
erstellen.

Auf Wunsch des AG oder der Objektüberwachung sind
Zwischenstände des Brandschottkatasters jederzeit
vorzulegen.
Menge: 1,000 psch

**1.07.140 Dokumentation / Revisionsunterlagen**
Dokumentation / Revisionsunterlagen

Die Revisionsunterlagen sind komplett an den
Projektverantwortlichen der Universitätsverwaltung
bzw. dem TGM zu übergeben.
Revisionsunterlagen sind gemäß dem
aktuellen CAD-/CAFM Handbuch zu übergeben.
Des Weiteren ist die Struktur der
Dokumentationsunterlagen unter Beachtung der
Musterstrukturvorgabe der UzK zu erstellen.

Unterlagen sind in Ordnern durch Register unterteilt
und inkl. Inhaltsverzeichnis zu liefern. In den
Unterlagen ist der abschließende bauliche Zustand von
baulichen- sowie technischen Anlagen zu
dokumentieren. Produktbeschreibungen von Anlagen,
Baugruppen und Bauteilen sind als Einzeldatenblatt (ausschließlich Darstellung der konkret
eingebauten Teile, keine Produktkataloge) darzustellen.

Eine Übergabe von Bauwerken oder technischen Anlagen
erfolgt erst bei voller Funktionsfähigkeit der
Anlagen und nach Vorlage vollständiger
Revisionsunterlagen.

Für die Prüfung der Revisionsunterlagen und der
Plausibilitätsprüfungen werden ca. 3 Wochen benötigt, somit sind die Revisionsunterlagen mind. 3
Wochen vor dem Übergabetermin einzureichen.

Beim Bauen im Bestand (z. B. Veränderungen,
Erweiterungen, Rückbau an technischen Anlagen) ist
stets als zusätzliche Leistung eine Überarbeitung der
übergeordneten Bestandsschemata und
Bestandsgrundrisspläne zu berücksichtigen, unabhängig
von den Revisionsplänen der Einzelmaßnahme. Hier sind ebenfalls ältere und bislang nicht
berücksichtigte Veränderungen in den Revisionsunterlagen zu ergänzen.

Revisionsunterlagen sind als Datenträger (pdf, dwg) in
der Baumstruktur, wie in der Revisionsunterlagenabforderung aufgeführt, zu gliedern.

Die Benennung der projektbezogen erforderlichen
Unterlagen erfolgt seitens der Universität anhand
der von Auflistung, die in den jeweiligen
Gewerkestandards beschrieben sind. Der PL übergibt dies
Checkliste, in der die zu liefernden Unterlagen
gekennzeichnet sind, an den AN. Bei Neubauten sind
in der Regel alle in der Checkliste benannten
Unterlagen erforderlich.

Dokumentation KG 430 Raumlufttechnische Anlagen

Allgemein
Anlagenbeschreibung
Bedienungs- und
Wartungs-Inspektionsanweisung/-vorschrift inkl.
Zeitintervalle
Herstellerunterlagen anlagenspezifisch gegliedert
Auflistung von Verbrauchs- und Hilfsstoffen
(Schmierstoffe, Frostschutzmittel, Chemikalien,
Filter, Keilriemen etc.) inkl. Datenblätter
Lüftungsgesuch
Sachverständigen-Prüfung gemäß PrüfVO NRW
Bescheinigung gemäß 10.2 der LüAR NRW
Nachweis/Hygiene-Erstinspektion gem. VDI 6022, Abschn.
5.3.1
Liste von Anlagen/-teilen, die unter
Betriebssicherheitsverordnung fallen
Relevante Unterlagen gemäß Baugenehmigung
Rechtsverbindliche Bauabnahme § 12 VOB/B
Einweisungsprotokolle
Daten und Fristen der Gewährleistung

Berechnungen
Zusammenstellung der Kühllast (raumweise)
Zusammenstellung der dynamischen Heizlast (raumweise)
Zusammenstellung der Kanalnetzberechnung (strangweise)
Luftmengentabelle in Form einer Raumliste
Geräteauslegung (Ventilator, Kühler, Erhitzer etc.)

Prüfungen und Messprotokolle
Schallschutznachweise, Messprotokolle
Protokollierung aller Betriebszustände der Ventilatoren
(Frequenz, Differenzdruck, Drehzahl,Luftmenge)
Messtechnischer Nachweis aller Luftmengen einschl.
Bilanzierung

Zeichnungen und Pläne M 1:50
Installationspläne
Strangschema/Anlagenschema

Datenträger (Format pdf und dwg)
Installationspläne M 1:50
Strangschema/Anlagenschema
Kühllastberechnung
Heizlastberechnung
Kanalnetzberechnung
Anlagenbeschreibung

Maschinelle RWA / Entrauchung /
Sicherheitsüberdruckanlagen
Zulassungsbescheid / Prüfzeugnis
Anlagen- Funktionsbeschreibung
Anlagenschemata
Sachverständigen Prüfung
Einbau-, Betriebs und Wartungsanleitung inkl.
Zeitintervalle
VDS Abnahme
Rechtsverbindliche Bauabnahme § 12 VOB/B
Einweisungsprotokolle
Standortkennzeichnung der eingebauten Anlagen
(Zeichnung oder Tabelle)

Zusätzlich sind in den Technikzentralen, die
Technikschemen im Format DIN A1 für die einzelnen
Gewerke hinter Kunststoff eingeschweißt und dauerhaft
anzubringen.
Menge: 1,000 Psch

**1.07.150 Übergabe von EDE-Listen an das Gewerk GA**
Übergabe von EDE-Listen an das Gewerk GA

Mit Auftragsvergabe sind für alle angebotenten
Komponenten die eine kommunikative Schnittstelle zur
Gebäudeautomation haben die jeweiligen EDE-Files zu
übergeben.
Die EDE-Files sind im Excel-Format zu übergeben.
Menge: 1,000 Psch

#### Titel 1.08 Inbetriebnahmen

**1.08.10 Hygiene- Erstinspektion nach VDI 6022 für RLT-Anlagen**
Hygiene- Erstinspektion nach VDI 6022 für RLT-Anlagen

Ring 1:

Anlage 001
Anlage 002
Anlage 003
Anlage 004
Anlage 005
Anlage 006
Anlage 007
Anlage 008
Anlage 009
Anlage 010
Anlage 011

Ring 2:

Anlage 012
Anlage 013
Anlage 014
Anlage 015
Anlage 016
Anlage 017
Anlage 018
Anlage 019
Anlage 020
Anlage 021
Anlage 022
Anlage 023
Anlage 024

Hygiene Erstinspektion von RLT-Anlagen nach VDI 6022
Blatt 1, einschl. Erstellung aller geforderten
Protokolle sowie einer Dokumentation der Inspektion und
Übergabe des Prüfberichtes in 3-facher Ausführung an
den Bauherrn, nach Freigabe durch den Planer.

Die Bereitstellung von Hilfspersonal durch den AN zur
Unterstützung sowie das Vorhalten von Werkzeugen und
Hilfsmitteln, (z. B. Leitern, Kabelrolle, Bohrwerkzeug)
ist mit einzukalkulieren.
Die Hygiene Erstinspektion ist von dem AN zu
koordinieren. Der Abnahmetermin darf nicht durch das
Verschulden des AN beeinträchtigt werden. Etwaige
festgestellte Mängel sind sofort zu beseitigen und die
Mängelfreiheit ist schriftlich anzuzeigen.

Eine notwendige Nachabnahme durch
Verschulden des AN geht zu seinen Lasten.
Menge: 1,000 psch

**1.08.20 Wirk-Prinzip-Prüfung vor der Inbetriebnahme**
Wirk-Prinzip-Prüfung vor der Inbetriebnahme

Die technischen Anlagen sind von Prüfsachverständigen
gemäß § 3 PrüfVO NRW vor der ersten Inbetriebnahme,
nach wesentlichen Änderungen vor der
Wiederinbetriebnahme als Erstprüfung und in den übrigen
Fällen als wiederkehrende Prüfung in den in § 2 Abs. 1
Satz PrüfVO NRW genannten Fristen auf ihre Wirksamkeit
und Betriebsicherheit einschließlich des
bestimmungsgemäßen Zusammenwirkens von Anlagen
(Wirk-Prinzip-Prüfung) zu prüfen.

Alle erforderlichen Unterlagen die zur
Wirk-Prinzip-Prüfung gefordert werden, sind dem
Prüfsachverstänigen 2 Wochen vor der Prüfung in
Papierforn zu übergeben.

Für die Bereitstellung von Hilfspersonal zur
Unterstützung bei der durch den Auftraggeber
beauftragten Wirk-Prinzip-Prüfung sowie das Vorhalten
von Werkzeugen und Hilfsmitteln, (z. B. Leitern,
Kabelrolle, Bohrwerkzeug) ist ein Pauschalbetrag
einzusetzen.
Die Sachverständigen-Abnahme wird dem AN rechtzeitig
bekanntgegeben. Der Abnahmetermin darf nicht durch das
Verschulden des AN beeinträchtigt werden. Etwaige
festgestellte Mängel sind sofort zu beseitigen und die
Mängelfreiheit ist schriftlich anzuzeigen.

Ring 1:

Anlage 001
Anlage 002
Anlage 003
Anlage 004
Anlage 005
Anlage 006
Anlage 007
Anlage 008
Anlage 009
Anlage 010
Anlage 011

Ring 2:

Anlage 012
Anlage 013
Anlage 014
Anlage 015
Anlage 016
Anlage 017
Anlage 018
Anlage 019
Anlage 020
Anlage 021
Anlage 022
Anlage 023
Anlage 024
Menge: 1,000 Psch

**1.08.30 Inbetriebnahme kompletten Lüftungsanlagen**
Inbetriebnahme Lüftungsanlagen

Ring 1:

Anlage 001
Anlage 002
Anlage 003
Anlage 004
Anlage 005
Anlage 006
Anlage 007
Anlage 008
Anlage 009
Anlage 010
Anlage 011

Ring 2:

Anlage 012
Anlage 013
Anlage 014
Anlage 015
Anlage 016
Anlage 017
Anlage 018
Anlage 019
Anlage 020
Anlage 021
Anlage 022
Anlage 023
Anlage 024

in Zusammenarbeit mit den ausführenden WRG- und
MSR-Firmen einschl. Einstellung und Überprüfung der
Anlagenfunktionen, Erstellen von Messprotokollen sowie
Übergabe mit den Bestandsunterlagen an den
Auftraggeber.
Menge: 1,000 Psch

**1.08.40 Inbetriebnahme Hydraulikmodul RLT-Anlage L001 Ring 1**
Inbetriebnahme Hydraulikmodul RLT-Anlage L001 Ring 1

einschl. Nachweis und Dokumentation
des Hydraulikmoduls durch den Werkskundendienst sowie
An- und Abfahrten für die Gesamtdauer der
Inbetriebnahme.
Menge: 1,000 Psch

**1.08.50 Inbetriebnahme Hydraulikmodul RLT-Anlage L002 Ring 1**
Inbetriebnahme Hydraulikmodul RLT-Anlage L002 Ring 1

einschl. Nachweis und Dokumentation
des Hydraulikmoduls durch den Werkskundendienst sowie
An- und Abfahrten für die Gesamtdauer der
Inbetriebnahme.
Menge: 1,000 Psch

**1.08.60 Inbetriebnahme Hydraulikmodul RLT-Anlage L003 Ring 1**
Inbetriebnahme Hydraulikmodul RLT-Anlage L003 Ring 1

einschl. Nachweis und Dokumentation
des Hydraulikmoduls durch den Werkskundendienst sowie
An- und Abfahrten für die Gesamtdauer der
Inbetriebnahme.
Menge: 1,000 Psch

**1.08.70 Inbetriebnahme Hydraulikmodul RLT-Anlage L004 Ring 1**
Inbetriebnahme Hydraulikmodul RLT-Anlage L004 Ring 1

einschl. Nachweis und Dokumentation
des Hydraulikmoduls durch den Werkskundendienst sowie
An- und Abfahrten für die Gesamtdauer der
Inbetriebnahme.
Menge: 1,000 Psch

**1.08.80 Inbetriebnahme Hydraulikmodul RLT-Anlage L012 Ring 2**
Inbetriebnahme Hydraulikmodul RLT-Anlage L012 Ring 2

einschl. Nachweis und Dokumentation
des Hydraulikmoduls durch den Werkskundendienst sowie
An- und Abfahrten für die Gesamtdauer der
Inbetriebnahme.
Menge: 1,000 Psch

**1.08.90 Inbetriebnahme Hydraulikmodul RLT-Anlage L013 Ring 2**
Inbetriebnahme Hydraulikmodul RLT-Anlage L013 Ring 2

einschl. Nachweis und Dokumentation
des Hydraulikmoduls durch den Werkskundendienst sowie
An- und Abfahrten für die Gesamtdauer der
Inbetriebnahme.
Menge: 1,000 Psch

**1.08.100 Inbetriebnahme Hydraulikmodul RLT-Anlage L014 Ring 2**
Inbetriebnahme Hydraulikmodul RLT-Anlage L014 Ring 2

einschl. Nachweis und Dokumentation
des Hydraulikmoduls durch den Werkskundendienst sowie
An- und Abfahrten für die Gesamtdauer der
Inbetriebnahme.
Menge: 1,000 Psch

**1.08.110 Inbetriebnahme Hydraulikmodul RLT-Anlage L015 Ring 2**
Inbetriebnahme Hydraulikmodul RLT-Anlage L015 Ring 2

einschl. Nachweis und Dokumentation
des Hydraulikmoduls durch den Werkskundendienst sowie
An- und Abfahrten für die Gesamtdauer der
Inbetriebnahme.
Menge: 1,000 Psch

**1.08.120 Inbetriebnahme Laborregelsystem mit Vernetzung/Anbindung über BACnet IP**
Inbetriebnahme Laborregelsystem mit
Vernetzung/Anbindung über BACnet IP

Bereitstellung aller Daten der BACnet-Objekte auf die
übergeordnete Gebäudeleittechnik. Die Bereitstellung
erfolgt je Device mit BACnet IP-Schnittstelle. Die
Auswahl der zu übertragenden BACnet-Objekte erfolgt
anhand der systemzugehörigen EDE-Files. Diese
Festlegungen und weitere Detailabstimmungen sind in
Absprache und Koordination mit dem Betreiber bzw. dem
Fachverantwortlichen des Gewerkes MSR durchzuführen.
Das Gewerk GA muss dazu in der Lage sein, mit den zur
Verfügung stehenden Informationsdaten dynamisierte
Definitionen zur Erstellung diverser
Schnittstellinformationen eindeutig zuzuordnen. Die zu
übergebenen EDE-Files sind in der Microsoft
Excel-Version mit der Darstellungsvariante XLS oder CSV
zu erstellen. Das EDE-File enthält in einer
standardisierten Form Engineering-Daten wie
Datenpunkttypen, Datenpunktadressen, Informationen zum
Aktualisierungsverhalten sowie zu Wertebereichen,
Skalierungen-SI-Einheiten und Zustandstexten.

Kommunikationstest/Funktionstest pro BACnet-Objekt,
deren Details und Objektzugriffsdiensten vom
BACnet-Device bis zur Grafik erfolgt gemeinsam mit dem
Gewerk MSR.

Die korrekte Funktion pro BACnet-Objekt ist in
Zusammenarbeit mit dem jeweiligen EDE-File und den
beteiligten Gewerken zu bestätigen und zu
dokumentieren. Inbetriebnahmen, Einstellungen,
Parametrierungen etc. am jeweiligen Device (VSR-Regler,
Laborcontroller oder sonstiger LabSystem Komponente)
welche auf Grund der Funktionszusammenhänge bezüglich
des Gesamtregelungskonzeptes in Verbindung mit der
Regelung der Lüftungsanlagen und der Gebäudeautomation
notwendig sind, müssen in Zusammenarbeit mit den
entsprechend beteiligten Gewerken auf Abstimmung
durchgeführt werden.

Die Aufschaltung und Parametrierung der notwendigen
Ein- bzw. Ausgänge zur Realisierung der Funktion der
angeschlossenen Peripherie ist in den Einheitspreis
einzukalkulieren. Zur Kostenminimierung sind alle
Tests, besonders solche, die mit anderen Gewerken in
Abstimmung und Koordination durchzuführen sind, im Zuge
der Inbetriebnahme ohne gesonderte Terminvereinbarung
oder Anfahrten durchzuführen und zu dokumentieren.

PC-unterstützte Inbetriebnahme/Parametrierung aller
Parametersätze (Sollwerte, Regelparameter,
Gerätenummer, Positionsnummer, Abzugstyp und weitere
projektspezifische Daten) mittels eines
Parametrierprogramms.

Arbeitsumfang
technische Klärung der Komponenten für die einzelnen
Regelfunktionen entsprechend den Anforderungen
Festlegen der Regelparameter gemäß Kundenvorgaben
Klärung der Schnittstellen zu den anderen Gewerken
Montageanleitungen für die einzelnen Komponenten von
Labsystem
Überprüfung der VVS- und Raumdruckregler auf
sachgemäßen Einbau
Parametrierung und Funktionsprüfung aller gelieferten
Labor-Volumenstromregler, Raumbediengeräte und
Frontschieber Controller mit Prüfung der bauseitigen
Verkabelung
Einstellung der Parameter und Sollwerte nach
Kundenwunsch hinsichtlich Luftmengen,
Einströmgeschwindigkeiten, Raumdrücken und
Sondervarianten
Prüfung der Alarmsignale
Prüfung der Raumregelungen und Bilanzierungen gemäß
Vorgaben
inklusive Einstellprotokolle und Revisionsunterlagen
auf Datenträger
Inbetriebnahme der Regelkreise in Zusammenarbeit mit
dem Gewerk MSR
generelle Mithilfe zur Koordination und Abstimmung mit
den Gewerken GA und Labor
inklusive Nutzereinweisung im Zuge der Inbetriebnahme
ohne gesonderte Anreise

Folgende weitere Dienstleistung ist mit
einzukalkulieren
Erstellung der BAS - Benutzeradressschlüssel gemäß
bauseitigen Vorgaben, diese Leistung beinhaltet die
Anpassung pro Raum bzw. pro Feldgerät in Form einer
tabellarischen Aufstellung als EDE-file sowie die
zusätzliche Aufwendung der Projektierung mit der
entsprechend passender Software.

Die Inbetriebnahme ist für die gesamte Zeit
einschließlich An- und Abfahrten zu kalkulieren.
Je nach Erfordernis sind die Ringe 1 und 2 getrennt
voneinander Inbetrieb zunehmen.
Menge: 1,000 psch

**1.08.130 Inbetriebnahme Präzisionsklimaschränke mit Zusatzkomponmenten**
Inbetriebnahme Präzisionsklimaschränke mit
Zusatzkomponmenten
in Zusammenarbeit mit den ausführenden MSR-Firma
einschl. Einstellung und Überprüfung der
Anlagenfunktionen, Erstellen von Messprotokollen sowie
Übergabe mit den Bestandsunterlagen an den
Auftraggeber.

- die Überprüfung der Drehrichtung der Aggregate,
- die Überprüfung der Schaltfunktionen
- Messungen der Temperaturen
- erforderliche Einstellarbeiten
- Probelauf der Anlage
- einmalige Einweisung des Bedienpersonales
- incl. An- und Abfahrten für die Gesamtdauer der
  Inbetriebnahme.
Menge: 2,000 St

**1.08.140 Einweisung**
Der Auftragnehmer hat das Bedienungs- und
Wartungspersonal des Auftraggebers und / oder
Betreibers (ca. 10 Personen) in die Bedienung aller
technischen Anlagen vor Ort einzuweisen.
Zur Einweisung hat der Errichter das erforderliche
Fachpersonal zur Verfügung zu stellen. Die Mitarbeiter
sind namentlich inkl. ihrer Qualifikation zu benennen.
Die terminliche Koordinierung der Einweisungstermine
sowie der Versand der Termineinladungen erfolgt durch
das IBM.
Der AN hat von allen Einweisungen Protokolle zu
erstellen. Diese sind den Revisionsunterlagen
beizufügen. Erfolgen Einweisungen über mehrere Tage, so
ist für jeden Tag ein Einweisungsprotoll nebst
vermittelten Inhalten zu erstellen. Werden
Herstellereinweisungen oder Einweisungen durch Dritte
erforderlich, so sind die Aufwände inkl. aller
Nebenkosten (Reisekosten etc.) einzukalkulieren.
Die Einweisungsprotokolle müssen mindestens folgende
Angaben enthalten:
Projektname
Gebäude/Bauteil
Gewerk/Leistung
Firma
Einweisender
Datum
Zeitangabe
Teilnehmerliste mit Unterschriften
Einweisungsinhalte

Die Einweisungen müssen mindestens folgende Inhalte
abdecken:
a) Allgemein
Örtliche Lage der diversen Anlagenteile
Erläuterung Anlagenschema und Dokumentation
Beschilderung, Kennzeichnung der Feldgeräte
Hinweise zu Sicherheitsvorschriften / DGUV-Vorschriften
(ehem. Unfallverhütungsvorschriften)

b) Anlagenaufbau/Grundlagen des Betreibens
Erläuterung Anlagenaufbau wichtiger Komponenten und
Abhängigkeit zu Drittgewerken
Erläuterung zu Wartungsarbeiten, -intervallen und
Inspektionen, Prüfungen
Hinweis auf zu führende Betriebsbücher
Erläuterung zu notwendigen Hygienemaßnahmen
Erläuterung zu Einstellwerten/Füllmengen/Betriebsstoffe
Hinweis zu Service und Notfallnummern/Adressen

c) Sicherheitstechnische Funktionen
Hinweise und Erläuterung zu wichtigen Überwachungs- und
Sicherheitseinrichtungen
Einweisung in die Wiederinbetriebnahme nach
Störbeseitigung
Einweisung in die Beseitigung/Quittierung einer Störung
(Fehlersuchtabelle/Störbeseitigungsmatrix)

d) Bedienung und Betrieb der Anlagen
Erläuterung der möglichen Anlagenzustände (z. B.
Sommer-/Winterbetrieb, Teillast/Volllast)
Einweisung in die Außerbetriebnahme der Anlagen
Einweisung in die Inbetriebnahmen der Anlagen
Einweisung in die Auswertung einer angezeigten Störung
( Was ist zu tun?'/wichtige Grundregeln)

Diese Inhalte sind als Mindestanforderungen zu
verstehen. Betriebs- und wartungsrelevante Punkte sind
eigenverantwortlich zu ergänzen. Weitere
Einweisungsinhalte sind mit dem AG abzustimmen.
Menge: 1,000 psch

**Ausführungsbeschreibung 0043 Zusätzliche Abstimmungen und Hinweise mit dem Gewerk Ge**
*Zusätzliche Abstimmungen und Hinweise mit dem Gewerk Gebäudeautomation*
Zusätzliche Abstimmungen und Hinweise mit dem Gewerk
Gebäudeautimation

Allgemeines
Folgende Punkte sind zuätzlich zu berücksichtigen:

Leitfaden-GA einschl. AKS-Schlüssel
AMEV-Broschüre Nr. 145, Hinweise für Planung,
Ausführung und Betrieb der Gebäudeautomation in
öffentlichen Gebäuden Gebäudeautomation 2019

Hinweise
Die kompletten MSR-Anlagen für alle betriebstechnischen
Anlagen (BTA) werden durch einen separaten Auftrag
nehmer geliefert, montiert und gemeinsam mit dem je
weiligen BTA-AN in Betrieb genommen, sofern dies in den
Einzelpositionen in diesem LV nicht anders gefordert
wird.

Das Bauvorhaben wird mit einer gewerkeübergreifenden
Gebäudeleittechnik (GLT) in DDC-Technik ausgerüstet.
Die DDC-Technik übernimmt dabei sämtliche Regel- u.
Steuerfunktionen für die BTA.

Vom BTA-AN (BTA-AN = Auftragnehmer für den Leistungs
umfang wie er sich aus diesem LV ergibt) sind in Zusam
menarbeit mit dem jeweiligen MSR-AN alle erforder
lichen Dienst- und Koordinierungsleistungen zu erbrin
gen, die für eine ordnungsgemäße Erstellung der BTA
einschließlich zugehöriger MSR-Technik erforderlich
sind. Für die Leistungsabgrenzung zwischen dem MSR-AN
und dem BTA-AN gelten nachfolgende Bedingungen:

1. Der BTA-AN liefert dem MSR-AN alle erforderlichen
Vorgaben für die Mess-, Steuer- u. Regeleinrichtungen,
Gebäudeleittechnik und zugehörigen elektr.
Schaltanlagen. Bei bestehenden Anlagen hat der MSR-AN
die Angaben vor Ort eigenverantwortlich zu ermitteln.

2. Alle Stellorgane zu den Regelstrecken, die in die
Gewerke des BTA-AN eingebaut werden, jedoch nicht zum
Auftragsumfang des BTA-AN gehören, sind vom BTA-AN
zu bemessen. Die Bemessung der Stellorgane der
Regelstrecken ist dem MSR-AN zu übergeben und mit
diesem abzustimmen.

3. Für vom BTA-AN gelieferte und eingebaute ELT-Appa
raturen/-Geräte (Pumpen etc.) sind die zugehörigen
Schaltorgane und Verbindungskabel zu bemessen (Kabel
passend für eine mittlere Verlegelänge von ca. 20 m).
Diese Daten sind dem MSR-AN zu übergeben. Bei be
stehenden Anlagen erfolgt die Bemessung der BTA-Ver
kabelung durch den MSR-AN unter Berücksichtigung der
vorhandenen Anlagentechnik.

4. Dem MSR-AN werden zur Konfiguration der DDC-Unter
stationen zu jeder Regelstrecke/zu jedem Regelkreis die
nachstehend aufgeführten Unterlagen vom BTA-AN über
geben:

Anlagenschemata
Stückliste, mit allen beigestellten Mess-, Steuerungs-
und Regelgeräte
Funktionsplan der Steuerung nach DIN 40719 T6
"Schaltungsunterlagen; Regeln und graphische Symbole
für Funktionspläne"
Funktionsbeschreibung unter Einbeziehung der Regelung
mit Darstellung der Regeldiagramme
Diagramme, Kennlinienfelder (für Ventilatoren, Pumpen,
Ventile usw.)
Informationslisten (s. VDI 3814) für Regelgeräte und
zugehörende Aggregate

5. Der MSR-AN hat sich selbstständig und rechtzeitig
mit dem jeweiligen BTA-AN und dem AG zu koordinieren
und diesem alle für die Erstellung und Inbetriebnahme
der MSR-Anlage notwendigen Daten und Fakten zu über
geben bzw. bei diesem anzufordern.

6. Die Überprüfung der Stromlaufpläne und Regelschemata
auf Funktionsrichtigkeit erfolgt durch den MSR-AN.

7. Die Inbetriebnahme (evtl. nach vorherigem Probelauf)
der vom BTA-AN gelieferten und eingebauten ELT-Aggre
gate (Pumpen usw.) erfolgt durch eine mit der Anlage
vertrauten BTA-Fachkraft gemeinsam mit dem MSR-AN.
Die Prüfung der elektrischen Verkabelung obliegt dem
MSR-AN, auch wenn die Leistung nicht von ihm
ausgeführt wurde.

8. Der BTA-AN bzw. der AG stellt eine mit der Anlage
vertraute Fachkraft bei der vom MSR-AN durchzu
führenden Inbetriebnahmen und Abnahmeprüfungen für die
gesamte Dauer bei.

9. Die bestimmungsgemäße mängelfreie Einstellung/Funk
tion der MSR-Anlagen/Schaltanlagen im Zusammenspiel
mit den BTA-Anlagen des BTA-AN ist dem jeweiligen
BTA-AN bzw. dem AG schriftlich zu bestätigen.

10. Die Einweisung des Bedienungspersonals des AG in
die Besonderheiten der regeltechnischen Belange erfolgt
durch den MSR-AN.

11. Die Nutzeradresstruktur ist vor der Realisierung
der DDC- und GLT-Programmierung mit dem AG und dem
Fachplaner abzustimmen.

12. Für die vom BTA-AN und MSR-AN zu erbringenden
Detailleistungen gilt die nachfolgende Schnittstellen
liste:

  * * *
Vorbereitung / Werkstattplanung * BTA * MSR *
  * AN *  AN *
  *  *  *
  *  *  *
1 Eintragung der BTA in den Bau- * X *) *  *
 plänen nach Art und Anzahl *  *  *
 (Montagepläne)  *  *  *
   *  *  *
  *  *  *
2 Erstellung von Anlagenschemata * X *) *  *
 für jede BTA einschl. Funktionsbe- *  *  *
 schreibungen  *  *  *
   *  *  *
  *  *  *
3 Erstellung von Regelschemata *  * X *
 für jede BTA einschl. Funktionsbe- *  *  *
 schreibungen  *  *  *
   *  *  *
  *  *  *
4 Abfassung ergänzender Funktions- * X *) * X *
 beschreibungen zu den Schemata *  *  *
   *  *  *
  *  *  *
5 Aufstellung von Informations- und  *  * X *
 Verarbeitungslisten  *  *  *
   *  *  *
  *  *  *
6 Aufstellung von Geberlisten *  * X *
   *  *  *
  *  *  *
7 Festlegung der Verarbeitungs- *  * X *
 funktionen  *  *  *
   *  *  *
  *  *  *
8 Festlegung von technischen An- *  * X *
 schlussbedingungen (Schnittstellen) *  *  *
   *  *  *
  *  *  *
9 Abstimmung der MSR-DDC-GLT- *  * X *
 Leistungen mit der für die Aus- *  *  *
 führungsplanung verantwortlichen *  *  *
 Stelle  *  *  *
   *  *  *

  * * *
Ausführung  * BTA * MSR *
  * AN *  AN *
  *  *  *
  *  *  *
1 Aktualisierung der BTA in den  * X *) *  *
 Montageplänen  *  *  *
   *  *  *
  *  *  *
2 Aktualisierung der Anlagenschemata  * X *) *  *
 für jede BTA einschl. Funktionsbe- *  *  *
 schreibung  *  *  *
   *  *  *
  *  *  *
3 Aktualisierung der Regelschemata  *  * X *
 für jede BTA einschl. Funktionsbe- *  *  *
 schreibung  *  *  *
   *  *  *
  *  *  *
4 Aktualisierung ergänzender Funk-  * X *) * X *
 tionsbeschreibungen zu den  *  *  *
 Schemata  *  *  *
   *  *  *
  *  *  *
5 Aktualisierung der Informations- und  *  * X *
 Verarbeitungslisten  *  *  *
   *  *  *
  *  *  *
6 Aktualisierung der Geberlisten *  * X *
   *  *  *
  *  *  *
7 Aktualisierung der Verarbeitungs- *  * X *
 funktionen  *  *  *
   *  *  *
  *  *  *
8 Aktualisierung der technischen An- *  * X *
 schlussbedingungen (Schnittstellen) *  *  *
   *  *  *
  *  *  *
9 Terminverfolgung für GLT-Leistungen  * X *) * X
*
 Koordinierung der GLT- und BTA- *  *  *
 Leistungen  *  *  *
   *  *  *
  *  *  *
10 Abstimmung der MSR-DDC-GLT-  *  * X *
 Leistungen mit der für die Aus-  *  *  *
 führungsplanung verantwortlichen *  *  *
 Stelle  *  *  *
   *  *  *
  *  *  *
11 Konfiguration der Anlagenschemata * X *) * X *
   *  *  *
  *  *  *
12 Detailprojektierung nach Planungs-  *  * X *
 vorgaben für Unterstationsorte bzw. *  *  *
 Standort von Systemkomonenten *  *  *
   *  *  *
  *  *  *
13 Detailprojektierung hinsichtlich ihres  *  * X *
 Montageortes für Koppelglieder und *  *  *
 Geber  *  *  *
   *  *  *
  *  *  *
14 Detailprojektierung nach Planungs-  *  * X *
 vorgaben für die gesamte Verka- *  *  *
 belung, die Umrüstung bzw. Nach-  *  *  *
 rüstung vorhandener Anlagen *  *  *
   *  *  *
  *  *  *
15 Kontrolle der BTA-Pläne bzgl. GLT  *  * X *
 Anschaltungen  *  *  *
   *  *  *
  *  *  *
16 Detailprojektierung der Adressen-  *  * X *
 schemata  *  *  *
   *  *  *
  *  *  *
17 Zurordnung  *  * X *
der Grenzwerte zu Mess- und  *
*  *Zählwerten  *
*  *
der Kategorien zu den Stör-  *
*  *meldungen  *
*  *
der Messwerte zu den Rechen-  *
*  *vorschriften  *
*  *
der Schaltbefehle zu den Pro-  *
*  *grammen  *
*  *
der Eingangsparameter aller  *
*  *sonstigen Programmfunktionen
*  *  *
   *  *  *

**1.08.150 Mehraufwand für besondere Dienstleistungen**
Mehraufwand für besondere Dienstleistungen
MSR-Technik, die über den üblichen Umfang der
Nebenleistungen nach VOB hinausgehen sind gemäß dem
Leistungsumfang wie er aus den Beschreibungen in diesem
Titel hervorgeht einzukalkulieren und hier einzutragen.
Die besonderen Dienstleistungen MSR-Technik werden
durch den Anlagenumfang, wie in diesem LV enthalten,
bestimmt.
Menge: 1,000 Psch

**Ausführungsbeschreibung 0044 Inbetriebnahmemanagement**
*Inbetriebnahmemanagement*
Die Inbetriebnahmen aller technischen Anlagen sind gem.
der besonderen Vertragsbedingungen (BVB) zu planen,
vorzubereiten, durchzuführen und zu dokumentieren.

**1.08.160 Betrieb der Anlagen vor VOB Abnahme**
Diese Position kommt zum Tragen, wenn die
rechtsgeschäftliche Abnahme aus Gründen, die der AN
nicht zu vertreten hat, verhindert wird, obwohl die
Leistungen des AN abgeschlossen sind oder auf Anordnung
des Bauherrn.

Der AN hat den Betrieb, der in seinem
Auftragsverhältnis enthaltenen Anlagen bis zur
VOB-Abnahme anzubieten. Die Betreiberverantwortung für
die im Leistungsverzeichnis und in seinem
Auftragsverhältnis enthaltenen Anlagen liegt während
dieser Zeit beim AN:

Regelmäßige Wartungen und Instandhaltungen der
technischen Anlagen, um deren einwandfreien Betrieb
sicherzustellen
Die Durchführung von Sicherheitsprüfungen,
wiederkehrende Prüfungen und Inspektionen gemäß den
gesetzlichen Vorgaben
Störungsbeseitigung und Instandhaltung zur
Aufrechterhaltung der dauerhaften Funktionsfähigkeit
und dem einwandfreien Betrieb
Entwicklung und Implementierung von Notfallplänen für
den Fall von Störungen oder Ausfällen
Wahrnehmung von Verkehrssicherheitspflichten
Einhaltung aller relevanten gesetzlichen und normativen
Anforderungen, wie z.B. Arbeitsschutzgesetze und
Umweltvorschriften
Pflege und Fortschreibung der Dokumentation der
Betreiberpflichten
Die detaillierte Dokumentation über Wartungsarbeiten,
Inspektionen und Reparaturen und sonstigen
Betreiberpflichten
Sicherstellung eines ordnungsgemäßen Betriebs mit
Erstellung, Veranlassung und Durchführung von
Gefährdungsbeurteilungen
Durchführung bzw. Veranlassung der gesetzlich
vorgeschriebenen Prüfungen

Der Gefahrenübergang ist zu diesem Zeitpunkt noch nicht
erfolgt. Sämtliche sich daraus ergebenden Konsequenzen
(z.B. Verschleiß, Beginn der Gewährleistung, etc.) sind
in dieser Position zu berücksichtigen.
Menge: 1,000 Mt

**1.08.170 Betrieb der Anlagen vor VOB Abnahme - Verlängerungsmonat**
Verlängerungsmonat zu vor genannter Position "Betrieb
der Anlagen vor VOB Abnahme".
Menge: 1,000 Mt

**1.08.180 IBM Besprechungen**
Zur Umsetzung des Inbetriebnahmemanagements sind
separat zur Baubesprechung unregelmäßige Inbetriebnahme
Besprechungen erforderlich.
Die Besprechungstermine werden nach Bedarf mit den
Beteiligten unter der Führung des
Inbetriebnahmemanagements koordiniert.
Es ist von einer Dauer von 60 Minuten je Besprechung
auszugehen. Die Teilnahme erfolgt in Präsenz (im
Baucontainer/ auf der Baustelle) oder online.
Der AN hat die Teilnahme von fachlich geeignetem
Personal an den IBM Besprechungen vor Ort sicher zu
stellen.

EP = Gebühr für jeweils 1 Besprechung á ca. 1h.
Menge: 16,000 St

**1.08.190 Erstellung Detailterminpläne**
Erstellung von Detail Inbetriebnahmeterminplänen für
Anlagen bzw. Systeme im Leistungsumfang des AN.

Der Detailterminplan je Anlage bzw. System soll
folgende Punkte enthalten:
Beginn und Ende jedes Inbetriebnahmeschrittes der
gewerkeweisen und der gewerkeübergreifenden
Inbetriebnahme
Benennung der beteiligten Gewerke bzw. externer
Beteiligter

Die Detailterminpläne sind 8 Wochen vor Beginn der
Inbetriebnahme der jeweiligen Anlage bzw. Systems
vorzulegen.

Leistungen des AN:
Prüfen und Bestätigen der zeitlichen Vorgaben des
Bauablaufplans mit Vorlage der Werk- und Montageplanung
Erstellung eines abgestimmten Detailterminplans zur
Durchführung der Inbetriebnahmeleistungen zur
Integration in den Bauablaufplan.
Abstimmen von Lösungen bei Abweichungen von den
zeitlichen Vorgeben des Bauablaufplans
Kontinuierliche Fortschreibung des Detailterminplans
und Anpassung an den Baubauablauf.
terminliche Detailabstimmung mit Fremdgewerken von
gemeinsam zu erbringenden Inbetriebnahmeleistungen
Menge: 1,000 psch

**1.08.200 Teilnahme und Mitwirkung an gewerkeübergreifenden Inbetriebnahmen von Fremdgewerken**
Der hier abgefragte Preis bezieht sich auf die
Teilnahme und Mitwirkung bei der gewerkeübergreifenden
Inbetriebnahme der technischen Anlagen unter der
verantwortlichen Führung eines Fremdgewerkes:

Teilnahme und Mitwirkung an den Funktionstests zur
Simulation eines Netzausfalls der
Allgemeinstromversorgung, Übernahme der
Sicherheitsstromversorgung sowie zur Rückschaltung auf
Allgemeinstromversorgung durch das Gewerk
Elektrotechnik.
Teilnahme und Mitwirkung an Funktionstests der
Brandmeldeanlage
Teilnahme und Mitwirkung an den 1:1 Datenpunkt Tests
und Integrationstests des Gewerks Gebäudeautomation
Teilnahme und Mitwirkung an den Funktionstests der
Gewerke Labor, Kälte- und Heizungs- , sowie
Sanitärtechnik mit Schnittstellen zum Gewerk
Lüftungstechnik

Die Teilnahme und Mitwirkung umfassen folgende
Leistungen:

Durchführung von Schaltvorgängen, Manipulationen zur
Auslösung von Störungen/ Meldungen und sonstige
Handlungen an den eigenen Anlagen im Rahmen der
gewerkeübergreifenden Inbetriebnahme, unter der Führung
eines Fremdgewerkes, inkl. Protokollierung
Dokumentation von notwendigen Nachregulierungen/
Parametrierungen an den eigenen Anlagen während der
gewerkeübergreifenden Inbetriebnahmen
Liefern von Hilfsmitteln, Füll- und Betriebsstoffen zum
Betrieb der Anlagen während der übergreifenden
Inbetriebnahmen
Bereitstellung von geeignetem Fachpersonal vor Ort bis
zum Erreichen der vollumfänglichen Funktion des
Gesamtsystems
Menge: 1,000 psch

**1.08.210 Mitwirkung Probebetrieb**
Der Probebetrieb wird für einen Zeitraum von 3 Wochen
(21 Tage, 24h pro Tag /7 Tage die Woche) durchgeführt.
Der Probebetrieb betrifft alle Anlagen dieses Gewerks
mit Anbindung an die Gebäudeautomation. Sämtliche
Anlagen laufen ohne "Handeingriffe" im
"Automatikbetrieb".
Während des Probebetriebes werden sämtliche Anlagen-,
Verbrauchs- und Kommuni-kationsdaten, Stör-, Betriebs-
und Wartungsmeldungen, Ausfälle usw. mit Anbindung an
die Gebäudeautomation lückenlos dokumentiert.
Auftretende wesentliche Fehler und Störungen werden
während des Probebetriebs behoben. Festgestellte Mängel
werden der Objektüberwachung angezeigt. Bei
wesentlichen Störungen oder Mängeln wird der
Probebetrieb für den fehlerhaften Anlagenteil
wiederholt. Ein nicht erfolgreich durchgeführter
Probebetrieb verhindert die Abnahme der Werkleistung.
Der Probebetrieb der in diesem LV ausgeschriebenen
Anlagen läuft in der Verantwortung des AN.
Leistungen den AN:
Anlagen in den betriebsbereiten Zustand versetzten und
im "Automatikbetrieb" betreiben.
Liefern von Hilfsmitteln, Füll- und Betriebsstoffen zum
Betrieb der Anlagen während des Probebetriebs
Abstimmen und Dokumentieren von notwendigen
Nachregulierungen/ Parametrierungen an den eigenen
Anlagen während des Probebetriebs
Behebung von Störungen/ Mängeln mit einem Vorlauf von 2
Wochentagen während des Probebetriebs
Auffüllen von Füll- und Betriebsstoffen nach Beendigung
des Probebetriebs
Reinigen der Anlagen nach Beendigung des Probebetriebs
Menge: 1,000 psch

#### Titel 1.09 Stundenlohnarbeiten

**Ausführungsbeschreibung 0045 Personalbeistellungen für Sachverständigenabnahme**
*Personalbeistellungen für Sachverständigenabnahme*

**1.09.10 Beistellen Personal Sachverständigenabnahme raumlufttechnische Anlagen**
STLB-Bau 2025-10 063
Beistellen von Personal für die Sachverständigenabnahme
der raumlufttechnischen Anlagen, Vergütung des
Sachverständigen durch gesonderten Vertrag.
Menge: 80,000 h

**Ausführungsbeschreibung 0046 Spezifikation Stundenlohnarbeiten**
*Spezifikation Stundenlohnarbeiten*
Spezifikation Stundenlohnarbeiten

Stundenlohnarbeiten durch Arbeitskräfte, die auf
Anordnung des Auftraggebers auszuführen sind.
Stundenlohnarbeiten sind bis maximal 12 Werktagen dem
AG zum gegenzeichnen und zur Prüfung vorzulegen.
Nachträgliche eingereichte Stundenarbeiten werden nicht
anerkannt.

Angeboten wird für die jeweilige Arbeitskraft ein
Verrechnungssatz, der sämtliche Aufwendungen enthält,
insbesondere den tatsächlichen Lohn mit Zuschlägen für
Gemeinkosten, Sozialversicherungsbeiträge sowie die
sonstigen Lohn- und Gehaltsnebenkosten.

Der Verrechnungssatz ist unter Beachtung der
preisrechtlichen Vorschriften ermittelt. Er gilt
unabhängig von der Anzahl der abzurechnenden
Arbeitsstunden.

Zuschläge für Nacht-, Sonntags- und Feiertagsarbeit
sind nicht in die Einheitspreise einzukalkulieren.

Stundenlohnarbeiten sind immer mit Arbeitskräften mit
der für die Arbeiten max.erforderlichen Qualifikation
auszuführen, sofern entsprechendes Personal unter
Beachtung des Wirtschaftlichkeitsprinzips zur Verfügung
stehen.

Diese werden, soweit diese anfallen, nach den üblichen
Tarifvereinbarungen gesondert vergütet. Dem Angebot
liegen folgende Verrechnungssätze zu Grunde,

und zwar:

**1.09.20 Helfer-in sämtliche Kosten/Zuschläge**
STLB-Bau 2025-10 091
Stundenlohnarbeiten durch Helfer/-in
der Verrechnungssatz für die jeweilige Arbeitskraft
umfasst sämtliche Aufwendungen wie Lohn- und
Gehaltskosten, Lohn- und Gehaltsnebenkosten, Zuschläge,
lohngebundene und lohnabhängige Kosten, sonstige
Sozialkosten, Gemeinkosten, Wagnis und Gewinn.
Menge: 40,000 h

**1.09.30 Auszubildende/r sämtliche Kosten/Zuschläge**
STLB-Bau 2025-10 091
Stundenlohnarbeiten durch Auszubildende/r (Mittellohn)
der Verrechnungssatz für die jeweilige Arbeitskraft
umfasst sämtliche Aufwendungen wie Lohn- und
Gehaltskosten, Lohn- und Gehaltsnebenkosten, Zuschläge,
lohngebundene und lohnabhängige Kosten, sonstige
Sozialkosten, Gemeinkosten, Wagnis und Gewinn.
Menge: 40,000 h

**1.09.40 Monteur/-in sämtliche Kosten/Zuschläge**
STLB-Bau 2025-10 091
Stundenlohnarbeiten durch Monteur/-in
der Verrechnungssatz für die jeweilige Arbeitskraft
umfasst sämtliche Aufwendungen wie Lohn- und
Gehaltskosten, Lohn- und Gehaltsnebenkosten, Zuschläge,
lohngebundene und lohnabhängige Kosten, sonstige
Sozialkosten, Gemeinkosten, Wagnis und Gewinn.
Menge: 40,000 h

**1.09.50 Obermonteur/-in sämtliche Kosten/Zuschläge**
STLB-Bau 2025-10 091
Stundenlohnarbeiten durch Obermonteur/-in
der Verrechnungssatz für die jeweilige Arbeitskraft
umfasst sämtliche Aufwendungen wie Lohn- und
Gehaltskosten, Lohn- und Gehaltsnebenkosten, Zuschläge,
lohngebundene und lohnabhängige Kosten, sonstige
Sozialkosten, Gemeinkosten, Wagnis und Gewinn.
Menge: 40,000 h

**1.09.60 DDC/GLT-Techniker/-in sämtliche Kosten/Zuschläge**
STLB-Bau 2025-10 091
Stundenlohnarbeiten durch DDC/GLT-Techniker/-in
der Verrechnungssatz für die jeweilige Arbeitskraft
umfasst sämtliche Aufwendungen wie Lohn- und
Gehaltskosten, Lohn- und Gehaltsnebenkosten, Zuschläge,
lohngebundene und lohnabhängige Kosten, sonstige
Sozialkosten, Gemeinkosten, Wagnis und Gewinn.
Menge: 40,000 h

USt %: 19,00
